# Kläranlage Wolfsburg-Stahlberg - Abluftbehandlung
Angebotsaufforderung (GAEB DA XML 3.2, DA83)
Projekt: 2118_004
Währung: EUR
Nebenangebote zugelassen: ja
Auftraggeber: Wolfsburger Entwässerungsbetriebe, Goethestraße 53, 38440 Wolfsburg, Deutschland, Telefon +49 5361281-201, E-Mail web@web.wolfsburg.de
Erstellt mit: GXML Toolbox V3.3 R20210630, iTWO_64 V11.0.613, 17.07.2026

## Hinweise zur Kalkulation
Hinweise zur Kalkulation

Das nachfolgend zusammengestellte Leistungsverzeichnis erfasst die

Bau- und Nebenarbeiten

für die Umsetzung der Baumaßnahme

Neubau der Abluftbehandlungsanlage der mechanischen Reinigung

auf der Kläranlage Wolfsburg - Stahlberg

Die Angaben zur Baustelle, Angaben zur Ausführung mit Baubeschreibung, Bauablaufbeschreibungen sowie das Planverzeichnis mit weiteren Hinweisen zur Kalkulation sind  in der Anlagen aufgeführt.

Die Baubeschreibung einschließlich aller Anlagen sind bei der Kalkulation zu berücksichtigen.

Soweit in der Leistungsbeschreibung auf technische Spezifikationen, z. B. nationale Normen, mit denen Europäische Normen umgesetzt werden, europäische technische Zulassungen, gemeinsame technische Spezifikationen, internationale Normen, Bezug genommen wird, werden auch ohne den ausdrücklichen Zusatz: oder gleichwertig, immer gleichwertige technische Spezifikationen in Bezug genommen.

Punktfolgen in Positionsbeschreibungen des Leistungsverzeichnisses/bzw. Bieterangabenverzeichnis sind vom Bieter auszufüllen.

## Los 01 LP6 R06: Los 1: Bau- und Nebenarbeiten
Datum: 17.07.2026
EP-Anteile: Löhne; Stoffe; Geräte; Sonstiges

*Hinweis: Vorbemerkungen zu Werkplanungen*
Vorbemerkungen zu Werkplanungen
Die Werkplanung und Installationspläne gemäß des angebotenen Herstellers sind spätestens 4 Woche vor dem Ausführungsbeginn vorzulegen. Es ist bei der angebotenen Fabrikate zu beachten, dass die Fabrikate mit der passenden Abmessungen unter Berücksichtigung der
Herstellervorschrift ausgewählt werden müssen.
Diese Vorbemerkung gilt für den gesamten Leistungsumfang dieses Leistungsverzeichnisses.

*Hinweis: Vorbemerkungen zu den Lieferungen*
Vorbemerkungen zu den Lieferungen
Alle Lieferungen von Unterbaumaterialien, wie Sand, Kies, Schotter etc. sind durch Lieferscheine bzw. Wiegekarten gem. Vorbemerkungen nachzuweisen. Diese Nachweise sind am Tage der Lieferung der Bauleitung zur Anerkennung vorzulegen. Die Nachweise, auf denen die Einbaustelle zu vermerken ist, sind der Schlussrechnung beizufügen.
Diese Vorbemerkung gilt für den gesamten Leistungsumfang dieses Leistungsverzeichnisses.

### Bereich 1 Baustelleneinrichtung

#### Abschnitt 1.1 Baustelleneinrichtung

*Hinweis: Hinweis zur Baustelleneinrichtung*
Hinweis zur Baustelleneinrichtung

Das Einrichten, Vorhalten und Räumen der Baustelleneinrichtung ist in die Einheitspreisen einzurechnen und werden nicht gesondert vergütet.

Einrichten, Vorhalten über die vereinbarte Leistungszeit,
abschnittsweise Umsetzen sowie Räumen der Baustelle und Wiederherstellen des Geländes einschl. Entfernen von Fundamenten und Verunreinigung, für sämtliche, in der Leistungsbeschreibung aufgeführten Leistungen einrichten, einschließlich Verbauarbeiten, Absenkarbeiten, Verpressarbeiten und Restwasserhaltung,
mit folgenden einzurechnenden Leistungen, soweit erforderlich:
- Freimachen des Baugeländes
- Baustraßen, Bauwege, Zufahrtswege zur Baustelle sowie
  Lagerplätze, sonstige Platzbefestigungen und Wege im
  Baustellenbereich anlegen.
- Untergrund für die Baustelleneinrichtung im erforderlichen
  Umfang planieren.
- Überschüssige Schutt- und Erdmassen entsorgen,
  soweit erforderlich.
- Entwässerungsgräben zur Ableitung von Oberflächenwasser
  sowie Befestigung des Untergrundes zum Aufstellen der
  Objekte der Baustelleneinrichtung sind einzurechnen. Das
  Aufmaß ergibt sich grundsätzlich aus dem bestätigten
  Baustelleneinrichtungsplan.
  Aufzumessen sind nur die Flächen, die nicht in anderen
  Positionen enthalten sind.
- Kranstandflächen
- Lager- und Arbeitsplätze
- Verkehrssicherungseinrichtung einschl. Leistung zur
  Verkehrssicherung
- Behelfsmäßige Straße herstellen
- Herstellung Umfüllplatz und Fahrzeug-/Maschinenstellfläche,
  befestigt, gedichtet, Mineralgemisch
- Baustellenbeleuchtung
- Installation von Baustrom, Bauwasser, Bauabwasser einschl.
  Verteilung und Anschlussleitung
- Kommunikationseinrichtungen
- Tagesunterkünfte/Aufenthaltsraum
- Sanitärcontainer mit WC's und
  Waschtische/Waschgelegenheiten
- Baubüro mit Waschbecken und WC,
- Lagerräume, Werkstatt, Magazin, Unterstelleinrichtungen
- Maschinen, Geräte, Werkzeuge
- Bauzaun, Schutzwände, Schutzdächer
- Werbeträger, Bautafel
- Begehbare Abdeckungen
- Provisorische Treppen außerhalb und innerhalb von
  Gebäuden einschl. Geländer
- Schutzgeländer
- Schützen der Grenzen zu Nachbargrundstücken absolut
  zuverlässig und unfallsicher für die gesamte Bauzeit bis zur
 Übergabe.
Die Einrichtungen der Kläranlage stehen nicht zur Verfügung.
Maßgeblich sind die Forderungen der Gewerbeaufsicht, des Ordnungsamtes, der Bauberufsgenossenschaften und sonst mitwirkender Behörden, Amtsstellen und Körperschaften.
- Gebühren im Zusammenhang mit der Baustelleneinrichtung,
  soweit nicht durch Vorschriften anders geregelt einschließlich
  dem Einholen verkehrsbehördlicher Anordnungen.
- Einrichtungen zur Ersten Hilfe und zum Brandschutz
- Weitere Flächen beschaffen, sofern die vom AG zu Verfügung
  gestellten nicht ausreichen.

Die Kosten für Vorhalten, Unterhalten und Betreiben der Geräte, Anlagen und Einrichtungen einschl. Mieten, Pacht, Gebühren und dgl. sind in die Einheitspreise der betreffenden Teilleistungen eingerechnet.
Die Baustelleneinrichtung umfasst auch die ständige Beseitigung von Verunreinigungen aus dem Baustellenbetrieb auf den Zufahrtswegen und dem Verkehrswegenetz der Kläranlage.

Die Baustelleneinrichtung berücksichtigt den weiterzuführenden Betrieb der Kläranlage an 24 Stunden am Tag an jedem Tag der Woche.

Als Vorhaltedauer gilt die gesamte Bauzeit.
Soweit nicht für bestimmte Bauleistungen (z. B. Bedarfsleistungen) das Einrichten der Baustelle als besonderer Ansatz enthalten ist, umfasst die Baustelleneinrichtung alle Bauleistungen sämtlicher Abschnitte des LV.
Der AN legt innerhalb von 14 Kalendertagen nach Auftragserteilung, mind. jedoch 14 Tage vor Arbeitsbeginn unter Berücksichtigung des SIGE-Plans einen detaillierten Baustelleneinrichtungsplan vor, dieser wird entsprechend bei für den Baustelleneinrichtungsplan relevanten Änderungen vom AN fortgeschrieben, Übergabe digital, im Datenformat PDF, in 3-facher Ausfertigung.
Flächen für Baustelleneinrichtungen und Materiallagerung werden dem Auftragnehmer auf dem Gelände der Kläranlage kostenlos zur Verfügung gestellt.
Die Baustelle und die Baustelleneinrichtungsfläche ist ausreichend zu sichern und zu beleuchten.
Die Straßen im Baustellenbereich sind regelmäßig, mind. jedoch täglich, auf Verunreinigungen zu überprüfen und ggf. zu reinigen.
Die in diesen Zusammenhängen entstehenden Kosten sind in die Einheitspreisen einzurechnen und werden nicht gesondert vergütet.

Mannschaftsunterkünfte und Sozialeinrichtungen stehen nicht zu Verfügung.

Trinkwasser ist beim zuständigen Versorger eigenverantwortlich zu beschaffen.

Für den Stromanschluss ist ein separater Stromanschluss mit entsprechender oberirdischer Zuleitung beim zuständigen Versorger zu beantragen und eigenverantwortlich zu beschaffen.

Alle Anschlussleitungen sind grundsätzlich ab Übergabepunkt vom Auftragnehmer zu verlegen und während der Bauphase  zu unterhalten.

Baustellenschilder des Auftragnehmers dürfen nur mit Zustimmung des Auftraggebers angebracht bzw. aufgestellt werden.

Angrenzende Bau- und Anlagenteile sind grundsätzlich vor Verschmutzungen und Beschädigungen zu schützen.

In diesem Titel sind über die beschriebene Baustelleneinrichtung hinausgehende zusätzliche Leistungen aufgeführt.

*Hinweis: Hinweis zum Bauzaun*
Hinweis zum Bauzaun

Der gesamte Baustellenbereich (Rechengebäude, Sandfang Vorklärbecken, Feinsiebung) ist bereichsweise mit einem Absperrschrankengitter abzusichern.

Bereiche der Abschrankung sind entsprechend den Anforderungen und dem Baufortschritt auf dem Kläranlagengelände umzusetzen und ggf. zu ergänzen.
Es handelt sich um befestigten und unbefestigten Untergrund.

**1.1.10 Bauzaun Stahlrohrrahmen verz Vergitterung H 1m aufstellen räumen**
*** EP-Aufgliederung gefordert
STLB-Bau 2026-04 000
Bauzaun, auf unbefestigtem Untergrund, als Absperrschranke gemäß Technischer Lieferbedingungen (TL Absperrschranken), aus Einzelelementen mit verzinktem Stahlrohrrahmen und Vergitterung, verschraubt, mit Standfüßen, Zaunoberkante über Oberfläche Gelände 1 m, aufstellen und räumen.
Menge: 250,000 m
Leistungsbereichkatalog: 000
DIN276-1_08: 391

**1.1.20 Bauzaun Stahlrohrrahmen verz Vergitterung H 1m vorhalten**
*** EP-Aufgliederung gefordert
STLB-Bau 2026-04 000
Bauzaun, auf unbefestigtem Untergrund, als Absperrschranke gemäß Technischer Lieferbedingungen (TL Absperrschranken), aus Einzelelementen mit verzinktem Stahlrohrrahmen und Vergitterung, verschraubt, mit Standfüßen, Zaunoberkante über Oberfläche Gelände 1 m, vorhalten,
Positionsmenge = Produkt aus '1 m' (Vorhaltemenge)

mal '1 Mt.' (Vorhaltedauer)
Menge: 2000,000 mMt
Leistungsbereichkatalog: 000
DIN276-1_08: 391

*Hinweis: Hinweis zur Baustelleneinrichtung*
Hinweis zum Schloss/Schlüssel
Das Gelände der Kläranlage ist eingezäunt und mit Torschlössern gesichert.
Der AUftragnehmer  erhält einen Schlüssel zur Eigenverwaltung.

**1.1.30 Behelfsm. Straße B 3,75-5m D 40cm Schotter herstellen räumen**
*** EP-Aufgliederung gefordert
STLB-Bau 2026-04 000
Behelfsmäßige Straße für nichtöffentlichen Verkehr, Breite über 3,75 bis 5 m, Dicke 40 cm, ungebunden, aus Schotter, natürliche Gesteinskörnung TL Gestein, herstellen und räumen.
Menge: 50,000 m2
Leistungsbereichkatalog: 000
DIN276 neu: 391
DIN276-1_08: 391

**1.1.40 Behelfsm. Straße B 3,75-5m D 40cm Schotter instand halten**
*** EP-Aufgliederung gefordert
STLB-Bau 2026-04 000
Behelfsmäßige Straße für nichtöffentlichen Verkehr, Breite über 3,75 bis 5 m, Dicke 40 cm, ungebunden, aus Schotter, natürliche Gesteinskörnung TL Gestein, instand halten DIN 31051,
Positionsmenge = Produkt aus '1m2' (Instandhaltemenge)

mal '1Monat' (Instandhaltedauer)
Menge: 250,000 m2Mt
Leistungsbereichkatalog: 000
DIN276 neu: 391
DIN276-1_08: 391

**1.1.50 Behelfsüberfahrt 33,3kN/m2 L bis 2m B 3-3,75m Stahl herstellen räumen**
*** EP-Aufgliederung gefordert
STLB-Bau 2026-04 000
Behelfsüberfahrt, über Graben, Verkehrslast 33,3 kN/m2, für nichtöffentlichen Verkehr, Länge bis 2 m, Breite über 3 bis 3,75 m, Abdeckung mit Stahl, herstellen und räumen.
Menge: 2,000 St
Leistungsbereichkatalog: 000
DIN276 neu: 391
DIN276-1_08: 391

**1.1.60 Behelfsüberfahrt 33,3kN/m2 L 2-4m B 3,75-5m Stahl vorhalten**
*** EP-Aufgliederung gefordert
STLB-Bau 2026-04 000
Behelfsüberfahrt, über Kabel und Leitung, Verkehrslast 33,3 kN/m2, für nichtöffentlichen Verkehr, Länge über 2 bis 4 m, Breite über 3,75 bis 5 m, Abdeckung mit Stahl, vorhalten,
Positionsmenge = Produkt aus '1m2' (Vorhaltemenge)

mal '1Monat' (Vorhaltedauer)
Menge: 8,000 m2Mt
Leistungsbereichkatalog: 000
DIN276 neu: 391
DIN276-1_08: 391

**1.1.70 Grabenbrücke Fußgänger vorgefertigt B 1-1,1m L 2-2,7m 1Aufgang Schutzgeländer Stahl aufstellen räumen**
*** EP-Aufgliederung gefordert
STLB-Bau 2026-04 000
Vorgefertigte Grabenbrücke für Fußgänger, ohne offene Fugen, mit rutschhemmender Oberfläche, in Geländehöhe, für öffentlichen Verkehr, Nutzbreite über 1 bis 1,1 m, Länge über 2 bis 2,7 m, mit einem Aufgang, mit Schutzgeländer aus Stahl, aufstellen und räumen.
Menge: 1,000 St
Leistungsbereichkatalog: 000
DIN276 neu: 391
DIN276-1_08: 391

**1.1.80 Grabenbrücke Fußgänger vorgefertigt B 1-1,1m L 2-2,7m 1Aufgang Schutzgeländer Stahl vorhalten**
*** EP-Aufgliederung gefordert
STLB-Bau 2026-04 000
Vorgefertigte Grabenbrücke für Fußgänger, ohne offene Fugen, mit rutschhemmender Oberfläche, in Geländehöhe, für öffentlichen Verkehr, Nutzbreite über 1 bis 1,1 m, Länge über 2 bis 2,7 m, mit einem Aufgang, mit Schutzgeländer aus Stahl, vorhalten,
Positionsmenge = Produkt aus '1' (Vorhaltemenge)

mal '1' (Vorhaltedauer)
Menge: 3,000 StMt
Leistungsbereichkatalog: 000
DIN276-1_08: 391

**1.1.90 Gerätesatz, Prüfung**
Der AN muss in Abhängigkeit der Besetzung der Baustelle mit Arbeitskräften ausreichend betriebsbereite und geprüfte
mobile Gaswarngeräte für sämtliche, in der Leistungsbeschreibung aufgeführten Leistungen
vorhalten und gemäß Betriebsanweisung und Gefährdungsbeurteilung betreiben und zum Abschluss der Maßnahme wieder räumen. Die eingesetzen Mitarbeiter müssen über die Fachkunde zum Freimessen gem. DGUV-Regel 113-004, DGUV Regel 113-003 und DGUV-Grundsatz 313-002 verfügen und entsprechende Bescheinigungen sind vor der Ausführung vorzulegen.
Gerätesatz zur Gasmessung der Parameter, wasserdichtes Gasmessgerät, für den Einsatz in rauen industriellen Umgebungen entwickelt.
Wasser- und staubgeschützt nach IP 67,
zuverlässige Messung explosive, brennbare und gesundheitsgefährdende Konzentrationen von
- Sauerstoffgehalt (O2)
- Schwefelwasserstoffgehalt (H2S)
- Kohlenmonoxidkonzentration (CO)
- Kohlendioxidkonzentration (CO2)
- Methangaskonzentration (CH4)
- Ammoniak (NH3)
und organische Dämpfe, zum Freimessen von Arbeitsplätzen und Baugruben im benachbarten Bereich zu Ex-Zonen auf dem Kläranlagengelände, in gefährdeten Zonen auf der Baustelle, liefern, während der vertraglich vereinbarten Bauzeit vorhalten und betreiben und wieder räumen.
Als Vorhaltedauer gilt die gesamte Bauzeit, mindestens jedoch 20 Monate.
Abgerechnet wird eine monatliche Pauschale für den gesamten
Leistungsumfang dieses Leistungsverzeichnisses.
Menge: 3,000 Mon

**1.1.100 Arbeiten unter Verwendung eines tragbaren Gaswarngeräts**
Arbeiten unter Verwendung eines tragbaren Gaswarngeräts für die Dauer der Arbeiten:
- im und am Rechengebäude
- Zulaufschacht Rechengebäude
- am Langsandfang.

Durchführung von Arbeiten in Bereichen mit möglicher Gas-, Sauerstoff- oder Explosionsgefährdung unter Verwendung eines geprüften, tragbaren Mehrgaswarngeräts (mindestens O2, H2S, CO und CH4 bzw. brennbare Gase nach IEC/EN 60079).

Leistungsumfang:
- Bereitstellung eines betriebsbereiten Bereichs-Gaswarngeräts durch den Auftragnehmer.
- Durchführung einer Funktionsprüfungvor Beginn der Arbeiten.
- Sicherstellung einer gültigen Kalibrierung gemäß Herstellerangaben  (Nachweis auf Verlangen vorzulegen).
- Kontinuierliche Überwachung der Atmosphäre während der Arbeiten.
- Sofortige Unterbrechung der Arbeiten bei Alarmsignal sowie Meldung an die zuständige Aufsichtsperson.
- Dokumentation der Messergebnisse und Ereignisse (Messprotokoll).
- Einhaltung aller einschlägigen Vorschriften, u. a.:
  DGUV Regel 113-004 (Arbeiten in Behältern, Silos und engen Räumen)
  TRGS 402/403 (Ermittlung/Beurteilung der Gefahrstoffexposition)
  BetrSichV/GEA
- Bereitstellung und Nutzung der erforderlichen persönlichen Schutzausrüstung (PSA) entsprechend Gefährdungsbeurteilung.
Die eingesetzen Mitarbeiter müssen über die Fachkunde zum Freimessen gem. DGUV-Regel 113-004, DGUV Regel 113-003 und DGUV-Grundsatz 313-002 verfügen und entsprechende Bescheinigungen sind vor der Ausführung vorzulegen.

Die vollständige Verantwortung für die sichere Durchführung liegt beim Auftragnehmer.

Freimessen von Arbeitsplätzen und Baugruben im benachbarten Bereich zu gefährdeten Zonen auf der Baustelle, liefern, während der vertraglich vereinbarten Bauzeit vorhalten und betreiben und wieder räumen.

Als Vorhaltedauer gilt die gesamte Bauzeit.

Abgerechnet wird eine monatliche Pauschale für den gesamten
Leistungsumfang dieses Leistungsverzeichnisses.
Menge: 3,000 Mon

**1.1.110 Absteckung für die Bauausführung**
Abweichend von VOB/B §4 Abs. 2 hat der Auftragnehmer anhand übergebener Absteckpläne und Koordinatenverzeichnisse die Absteckung der zu errichtenden baulichen Anlagen eigenverantwortlich zu übernehmen.

Grundlagen:
- Absteckplan
- Koordinatenverzeichnisse der Bauwerkspunkte und der
  Schachtbauwerke
- vorh. Höhenanschlusspunkte

Absteckung der Bauwerke/Fundamente, übertragen der Bauwerkspunkte und Mittelpunkte der Schachtbauwerke sowie deren Sohl-und Deckelhöhen mittels optoelektronischer Geräte in die Örtlichkeit.

Herstellen von Einmessrissen für Lage- und Höhenanschlusspunkte
Vermarkung und Sicherung der für die Bauausführunq wesentlichen Punkte.
Absteckung:
- der Verkehrsflächen und Außenanlagen der Kläranlage
- das neu zu errichtende Fundament Abluftbehandlungsanlage 1
- das neu zu errichtende Fundament Abluftbehandlungsanlage 2

Übertragen von Haupt- und Profilpunkten mittels optoelektronlscher Geräte in die Örtlichkeit.

Vermarkung und Sicherung der für die Bauausführunq wesentlichen Punkte.
Menge: 1,000 St

**1.1.120 Lage- und Höhengerechtes digitales Aufmaß**
Lage- und Höhengerechtes digitales Aufmaß der zu erstellenden Bauwerke und verlegten Rohrleitungen,
maßgebliche Formstücke,
Armaturen, Schächte,
Hydranten usw. sowie Kabeltrassen
Bauwerke sowie der verlegten Rohrleitungen dieses Gewerks sowie der Rohrleitungsarbeiten,
Kabeltrassen,
vor dem Verfüllen durch vom AN zu stellendes externes Vermessungsteam,
Einzeichnen in auf Datenträger vorh. Lagepläne,
Schnittstelle DXF, Übergabe der Vermessungsdokumentation an den Auftraggeber und die Bauleitung jeweils auf Datenträger.
Abgerechnet wird eine Pauschale (1 Stück = eine Pauschale) für den gesamten Leistungsumfang dieses Leistungsverzeichnisses.
Menge: 1,000 St

**1.1.130 Kabelortung**
*** Pauschalposition
Kabeltrasse vor Beginn der Schachtarbeiten mit einem elektronischen Kabelortungsgerät auf vorhandene erdverlegte Kabel untersuchen. Das Gerät muss geeignet sein, sowohl unter Spannung stehende als auch nicht in Betrieb befindliche Kabel, ggf. auch andere im Erdboden befindliche metallische Fremdkörper, bei einer Tiefe von 1,0 m im Untergrund sicher zu orten. Unter Spannung stehende Kabel müssen mit dem Ortungsgerät von anderen Signalquellen sicher unterschieden werden können.
Lokalisierte Kabel etc. auf der Kabeltrasse mittels Pflöcken in ihrer Lage kennzeichnen. Die Markierungen für spannungsführende Kabel sind farblich besonders hervorzuheben.
Ein Einsatz zur Lokalisierung der Kabel im Baufeld und des Versorgungsunternehmens.
Abgerechnet wird eine Pauschale für den gesamten Leistungsumfang dieses Leistungsverzeichnisses.
Es sind für alle geplanten Bauwerke und Rohrgräben insgesamt mindestens drei Einsätze zur Kabelortung zu kalkulieren.
Menge: 1,000 psch
26.DIN 276-1 12/2008: 444

**1.1.140 Trasse erkunden einzeichnen in Lagepläne auf Datenträger Wechseldatenträger USB**
*** EP-Aufgliederung gefordert
STLB-Bau 2026-04 051
Vorh. Trasse erkunden, einmessen, einzeichnen in vorh. Lagepläne auf Datenträger, Schnittstelle IGES/DWG, Datenträger Wechseldatenträger - USB.
Menge: 100,000 m
Leistungsbereichkatalog: 051
DIN276 neu: 546
DIN276-1_08: 546

**1.1.150 Abfallrechtliches Andienungsverfahren**
*** Pauschalposition
Vom AN ist die nach NachwV  erforderlichen Verfahren, mit vorlaufender Entsorgungsnachweis/Verantwortlicher Erklärung  und begleitendem Nachweisverfahren im Auftrag des AG durchzuführen. Die für die Verfahren abfallrechtlich Zuständige Stelle ist die NGS.
Dem AN wird für die vorlaufende Anmeldung zur Verfügung gestellt:
- Vollmachten des AG
- Erzeugernummer des AG
- Ergebnisse der  Schadstoffuntersuchung
Die Unterlagen zum Nachweis der ordnungsgemäßen Abwicklung der Entsorgung und des Verfahrens sind dem AG laufend zu übergeben.
Der AN hat dem AG seine Eignung als Bevollmächtigter in abfallrechtlichen Verfahren mit Angabe der Bevollmächtigtennummer,  Zulassung als Entsorgungsfachbetrieb oder Vergleichbar vorzulegen. Dies schließt zwingend eine ZKS-Anmeldung und den elektronischen Zugang des AN zu Systemen der ZKS bzw. NGS ein.
Menge: 1,000 psch

**1.1.160 Boden Suchgraben lösen lagern verfüllen verdichten mit Gerät geböschte Wände Sohlen-B 1,5-2m T bis 3m OH SU* SE SU***
*** EP-Aufgliederung gefordert
STLB-Bau 2026-04 002
Boden für Suchgraben ab Geländeoberfläche zur Freilegung von Kabeln und Leitungen profilgerecht lösen, seitlich lagern, verfüllen, verdichten, Arbeiten mit Gerät, Abfall ist nicht gefährlich, schadstoffbelastet gemäß Gutachten, Werte gemäß Ersatzbaustoffverordnung 2023 sind eingehalten, Charakterisierung Bodenmaterial Klasse BM-F1 nach EBV 2023, Anlage 1, Tabelle 3, mit geböschten Wänden, Sohlenbreite über 1,5 bis 2 m, Aushubtiefe bis 3 m,
Homogenbereich 3, mit 4 Bodengruppen, Bodengruppe 1 OH DIN 18196 (grob- bis gemischtkörniger Boden mit Beimengungen humoser Art), Bodengruppe 2 SU* DIN 18196 (Sand-Schluff-Gemisch), Bodengruppe 3 SE DIN 18196 (enggestufter Sand), Bodengruppe 4 SU* DIN 18196 (Sand-Schluff-Gemisch), Tiefe oberer Horizont des Homogenbereiches von 0 m, Tiefe unterer Horizont des Homogenbereiches bis 1 m,
Baumaßnahme der Geotechnischen Kategorie 1 DIN 4020,
- Lagerungsdichte locker bis mitteldicht,
Ausführung gemäß Einzelbeschreibung, Mengenermittlung nach Aufmaß an der Entnahmestelle.
Menge: 5,000 m3
Leistungsbereichkatalog: 002
DIN276-1_08: 519

**1.1.170 Boden Schürfgrube lösen lagern verfüllen verdichten mit Gerät geböschte Wände Sohlen-B 1,5-2m L 1,5-2m T bis 3m OH SU* SE SU***
*** EP-Aufgliederung gefordert
STLB-Bau 2026-04 002
Boden für Schürfgrube ab Geländeoberfläche profilgerecht lösen, seitlich lagern, verfüllen, verdichten, Arbeiten mit Gerät, Abfall ist nicht gefährlich, schadstoffbelastet gemäß Gutachten, Werte gemäß Ersatzbaustoffverordnung 2023 sind eingehalten, Charakterisierung Bodenmaterial Klasse BM-F1 nach EBV 2023, Anlage 1, Tabelle 3, mit geböschten Wänden, Sohlenbreite über 1,5 bis 2 m, Sohlenlänge über 1,5 bis 2 m, Aushubtiefe bis 3 m,
Homogenbereich 3, mit 4 Bodengruppen, Bodengruppe 1 OH DIN 18196 (grob- bis gemischtkörniger Boden mit Beimengungen humoser Art), Bodengruppe 2 SU* DIN 18196 (Sand-Schluff-Gemisch), Bodengruppe 3 SE DIN 18196 (enggestufter Sand), Bodengruppe 4 SU* DIN 18196 (Sand-Schluff-Gemisch), Tiefe oberer Horizont des Homogenbereiches von 0 m, Tiefe unterer Horizont des Homogenbereiches bis 1 m,
Baumaßnahme der Geotechnischen Kategorie 1 DIN 4020,
- Lagerungsdichte locker bis mitteldicht,
Ausführung gemäß Einzelbeschreibung, Mengenermittlung nach Aufmaß an der Entnahmestelle.
Menge: 5,000 m3
Leistungsbereichkatalog: 002
DIN276-1_08: 519

**1.1.180 Boden Suchgraben lösen lagern verfüllen verdichten von Hand geböschte Wände Sohlen-B 1,5-2m T bis 3m OH SU* SE SU***
*** EP-Aufgliederung gefordert
STLB-Bau 2026-04 002
Boden für Suchgraben ab Geländeoberfläche zur Freilegung von Kabeln und Leitungen profilgerecht lösen, seitlich lagern, verfüllen, verdichten, Arbeiten von Hand, Abfall ist nicht gefährlich, schadstoffbelastet gemäß Gutachten, Werte gemäß Ersatzbaustoffverordnung 2023 sind eingehalten, Charakterisierung Bodenmaterial Klasse BM-F1 nach EBV 2023, Anlage 1, Tabelle 3, mit geböschten Wänden, Sohlenbreite über 1,5 bis 2 m, Aushubtiefe bis 3 m,
Homogenbereich 3, mit 4 Bodengruppen, Bodengruppe 1 OH DIN 18196 (grob- bis gemischtkörniger Boden mit Beimengungen humoser Art), Bodengruppe 2 SU* DIN 18196 (Sand-Schluff-Gemisch), Bodengruppe 3 SE DIN 18196 (enggestufter Sand), Bodengruppe 4 SU* DIN 18196 (Sand-Schluff-Gemisch), Tiefe oberer Horizont des Homogenbereiches von 0 m, Tiefe unterer Horizont des Homogenbereiches bis 1 m,
Baumaßnahme der Geotechnischen Kategorie 1 DIN 4020,
- Lagerungsdichte locker bis mitteldicht,
Ausführung gemäß Einzelbeschreibung, Mengenermittlung nach Aufmaß an der Entnahmestelle.
Menge: 5,000 m3
Leistungsbereichkatalog: 002
DIN276-1_08: 519

**1.1.190 Boden Schürfgrube lösen lagern verfüllen verdichten von Hand geböschte Wände Sohlen-B 1,5-2m L 1,5-2m T bis 3m OH SU* SE SU***
*** EP-Aufgliederung gefordert
STLB-Bau 2026-04 002
Boden für Schürfgrube ab Geländeoberfläche profilgerecht lösen, seitlich lagern, verfüllen, verdichten, Arbeiten von Hand, Abfall ist nicht gefährlich, schadstoffbelastet gemäß Gutachten, Werte gemäß Ersatzbaustoffverordnung 2023 sind eingehalten, Charakterisierung Bodenmaterial Klasse BM-F1 nach EBV 2023, Anlage 1, Tabelle 3, mit geböschten Wänden, Sohlenbreite über 1,5 bis 2 m, Sohlenlänge über 1,5 bis 2 m, Aushubtiefe bis 3 m,
Homogenbereich 3, mit 4 Bodengruppen, Bodengruppe 1 OH DIN 18196 (grob- bis gemischtkörniger Boden mit Beimengungen humoser Art), Bodengruppe 2 SU* DIN 18196 (Sand-Schluff-Gemisch), Bodengruppe 3 SE DIN 18196 (enggestufter Sand), Bodengruppe 4 SU* DIN 18196 (Sand-Schluff-Gemisch), Tiefe oberer Horizont des Homogenbereiches von 0 m, Tiefe unterer Horizont des Homogenbereiches bis 1 m,
Baumaßnahme der Geotechnischen Kategorie 1 DIN 4020,
- Lagerungsdichte locker bis mitteldicht,
Ausführung gemäß Einzelbeschreibung, Mengenermittlung nach Aufmaß an der Entnahmestelle.
Menge: 5,000 m3
Leistungsbereichkatalog: 002
DIN276-1_08: 519

**1.1.200 Materialprobe entnehmen, LAGA PN 98**
Entnahme von Materialproben
von Böden, Bauschutt oder Haufwerken, Bodenaushubpositionen des Leistungsverzechnisses, im Baubereich
nach Richtlinie LAGA PN 98 durch sachkundige(n) Probenehmer(in)
zur Gewinnung repräsentativer Teilmengen für Schadstoffanalysen,
mehrere Einzelproben aus verschiedenen Bereichen oder Tiefen des Materials entnehmen,
zur weiteren Analytik in sauberen Gefäßen,
Abmessungen ca. 20 Liter Bodenprobe als Mischprobe,
dem Analyselabor übergeben.
Probenahme einschl.  Untersuchungsplan,
einschl. vollständigen Probenahmeprotokoll (inklusive Fotos und Skizzen des Haufwerks),
Transport der Proben unverfälscht und in geeigneten, verschlossenen Probengefäßen, an Labor übergeben.
Menge: 6,000 St

**1.1.210 Materialprobe entnehmen Beton**
Materialprobe Beton o. ä.,
Kernbohrungen zu Betonabbruch dieses Leistungsverzeichnisses
im Baubereich entnehmen und zur
weiteren Analytik in
sauberen Gefäßen dem
Analyselabor übergeben.
Bohrkern 200 mm
Betonprobe Stahlbeton.
Menge: 3,000 St

**1.1.220 Analytik von Bodenproben gem. LAGA Boden Tab. II 1.2-2/3 neu**
bzw. gem. LAGA Boden Tab. II 1.2-2/3 neu
Ergänzung der fehlenden Parameter gemäß gewählter Verwertungs- und Entsorgungspfade.
Menge: 3,000 St

**1.1.230 Untersuchung EBV Anl.1 Tab.3 BG 200-300m3**
*** EP-Aufgliederung gefordert
STLB-Bau 2026-04 087
Untersuchung nach EBV 2023, Anlage 1, Tabelle 3, Untersuchungsumfang BG-0 bis einschl. BG-F3, am Haufwerk, Volumen über 200 bis 300 m3, abgerechnet wird nach Anzahl Laborberichte, einschl. Bewertung der Analyseergebnisse, Probenahme wird gesondert vergütet.
Menge: 3,000 St
Leistungsbereichkatalog: 087
DIN276-1_08: 396

**1.1.240 Untersuchung Abfalldeklaration**
*** EP-Aufgliederung gefordert
STLB-Bau 2026-04 087
Untersuchung zur Abfalldeklaration nach Maßgabe der Entsorgungsanlage, abgerechnet wird nach Anzahl Laborberichte, einschl. Bewertung der Analyseergebnisse, Probenahme wird gesondert vergütet.
Menge: 3,000 St
Leistungsbereichkatalog: 087
DIN276-1_08: 396

**1.1.250 Zusätzliche Analytik von Bodenproben gem. DepV**
Ergänzung der fehlenden Parameter der
Deponievereinfachungsverordnung (DepV) 09.
Menge: 3,000 St

**1.1.260 Analytik von Betonproben**
gem. LAGA M20 Tabelle II.1.4-1, Mindestuntersuchungsprogramm für Bauschutt vor der Aufbereitung bei unspezifischen Verdacht" .
Zusammenfassung der Untersuchungsergebnisse mit Zuordnung zur Verwertung.
Ergänzung der fehlender Parameter gemäß gewählter Verwertungs- und Entsorgungspfade.
Menge: 3,000 St

**1.1.270 Entnahme Mischgutprobe Asphaltbeton 10l**
STLB-Bau 2026-04 080
Entnahme Mischgutprobe, auf besondere Anordnung des AG, im Asphaltbeton, Behältergröße 10 l, versandfertige Verpackung in Blechgefäßen.
Menge: 1,000 St
Leistungsbereichkatalog: 080
DIN276-1_08: 522

**1.1.280 Analytik von Asphaltproben**
quantitative Bestimmung des Massegehaltes von Asbest gemäß TRGS 517, Bestimmung des Phenolindex und Polyzyklischer aromatischer Kohlenwasserstoffe, PAK nach EPA,
Mindestuntersuchungsprogramm für Asphalt,
Zusammenfassung der Untersuchungsergebnisse mit Zuordnung zur Verwertung.
Ergänzung der fehlender Parameter gemäß gewählter Verwertungs- und Entsorgungspfade.
Menge: 1,000 St

**1.1.290 Materialprobe Ermittlung Schutzmaßnahmen Asbest**
STLB-Bau 2026-04 084
Materialprobe, Messungen zur Ermittlung der anzuwendenden Schutzmaßnahmen, im Schwarzbereich, Schadstoff Asbest TRGS 519, Mehrfachmessung bis zu 5 Messungen durchführen, auswerten, dokumentieren, als Eilauswertung innerhalb 24 h, je Messung an den einzelnen Messstellen, die Messungen dürfen nur von einer geeigneten Prüfstelle durchgeführt werden.
Menge: 3,000 St
Leistungsbereichkatalog: 084
DIN276-1_08: 499

**1.1.300 Materialprobe Ermittlung Schutzmaßnahmen PAK**
STLB-Bau 2026-04 084
Materialprobe, Messungen zur Ermittlung der anzuwendenden Schutzmaßnahmen, im Schwarzbereich, Schadstoff PAK TRGS 524, DGUV-Regel 101-004, TRGS 551, Mehrfachmessung bis zu 5 Messungen durchführen, auswerten, dokumentieren, als Eilauswertung innerhalb 24 h, je Messung an den einzelnen Messstellen, die Messungen dürfen nur von einer geeigneten Prüfstelle durchgeführt werden.
Menge: 3,000 St
Leistungsbereichkatalog: 084
DIN276-1_08: 499

**1.1.310 Dynamischer Lastplattenversuch**
alle Bauabschnitte,
Bestimmung des EV2-Wertes mit der dynamischen
Lastplatte auf dem Planum Bauwerke, Werkstraße nach
Anweisung des AGs.
Mindestens 3 Kontrollen je Haltung/ Bauteil nach Anweisung
des AGs.
Dynamische Lastplatte ist auf der Baustelle vorzuhalten
und wird nicht gesondert vergütet.
Notwendige Arbeitsunterbrechungen sind vom AN mit
einzurechnen und werden nicht gesondert vergütet.
Dynamische Lastplatte muss kalibriert sein.
(Vergleichswert mit einem Plattendruckversuch
nach DIN 18 134 für Kontrollprüfung)
EP gilt unabhängig der Anzahl der Bestimmungen.
Ergebnisse sind auszudrucken und mit Station
dem AG spätestens am dritten Tag zu übergeben.
Menge: 6,000 St

**1.1.320 Rammsondierung Rohrgräben und Baugruben**
Rammkernsondierung (Künzeln)
nach DWA-A 139,
auf besondere Anordnung des AG
als Nachweis der Verdichtung von
Rohrgräben- und Baugrubenverfüllungen.
Prüfung für Proctordichte,
einschl. Bereitstellung
sämtlicher Geräte,
Auswertungen und Darstellung
der Messergebnisse in einem
Protokoll und Berichterstellung,
2fach dem AG übergeben.
Menge: 6,000 St
35.DIN 276-1 12/2008: 541

**1.1.330 Kontrollprüfung TSoB Verformungsmodul statischer Lastplattendruckversuch**
*** EP-Aufgliederung gefordert
STLB-Bau 2026-04 080
Kontrollprüfung ZTV LW auf besondere Anordnung des AG, für Tragschicht ohne Bindemittel, Prüfung für Verformungsmodul, mit statischem Lastplattendruckversuch DIN 18134.
Menge: 6,000 St
Leistungsbereichkatalog: 080
DIN276 neu: 521
DIN276-1_08: 521

**1.1.340 Kontrollprüfung Unterbau/Planum Proctordichte**
*** EP-Aufgliederung gefordert
STLB-Bau 2026-04 080
Kontrollprüfung ZTV E-StB auf besondere Anordnung des AG, für Unterbau/Planum, Prüfung für Proctordichte.
Menge: 3,000 St
Leistungsbereichkatalog: 080
DIN276 neu: 522
DIN276-1_08: 522

**1.1.350 Beweissicherung**
Beweissicherungsdokumentation für bauliche Anlagen im Bereich des Baufeldes, als Dokumentation anfertigen, zusammenstellen und in 2facher Ausfertigung an den AG vor Baubeginn übergeben.
Der Zustand der vorhandenen Objekte
- Mauern, Zäune, Nebenflächen
ist einschließlich ggf. vorhandener Bauschäden detailliert zu dokumentieren.
Dabei sind in ausreichender Zahl Farbfotoaufnahmen im Format min. 9 x 13 cm, bzw. (3072 x 1728 x 24-Bit Farbtiefe auf Datenträger) anzufertigen und in die Dokumentation aufzunehmen.
Alle festgestellten bereits vorhandenen Bauschäden, wie
- Risse, Abplatzungen oder sonstige Schäden sind zu dokumentieren und detailliert zu beschreiben.
In die Dokumentation ist der Aufnahmezeitpunkt aufzunehmen.

Einzurechnen ist die Bearbeitungszeit einschl. aller Nebenleistungen.

Abzugeben ist die Dokumentation dem AG und der Bauleitung jeweils auf Datenträger CD/DVD.

Alle Schäden, die im Zuge der Bauausführung auftreten,
sind fortlaufend und baubegleitend zu dokumentieren und die Dokumentation dem AG sowie der Bauleitung zu übergeben.

Die zu begutachtenden Anlagen werden vor Baubeginn gemeinsam mit dem AG, dem AN und der Bauleitung vor Ort festgelegt.

Abgerechnet wird eine Pauschale für den gesamten Leistungsumfang dieses Leistungsverzeichnisses.
Menge: 1,000 St

**1.1.360 Baustellendokumentation**
*** Pauschalposition
Baustellendokumentationfür alle Bauleitungen dieses LV
einschließlich aller Sicherungsmaßnahmen,
Sanierungsmaßnahmen,
Baumaßnahmen, Bautagebucher,
Darstellung und Aufbereitung aller Messungen aus der Eigen- und Fremdüberwachung, Lieferscheinzusammenstellungen,
Fotodokumentation,
komplette Dokumentation zum
Bauablauf mit ausreichenden Fotos je Werktag und Schicht mit Einbelichtungen des aktuellen Datums (Größe min. 3840 x 2160 Pixel, min. 24 Bit Farbtiefe), im digitalen Sammelordner mit Beschriftung.

Die Dokumentation ist laufend (1 x wöchentlich) der Bauleitung des AG vorzulegen und nach Beendigung der Arbeiten ist die Dokumentation so aufzubereiten, dass gedruckte Ausfertigungen und ein Datenträger am Ende der Bauzeit übergeben werden kann (PDF-Dateien),
digital auf Datenträger komplett liefern und vor Abnahme der
Gesamtleistung vorlegen.

Die Dokumentation hat min. folgende Gliederungsinhalte:

1.  Unterlagen Rohbauten
1.1.  Datenblätter Einbauteile, z. B.
1.1.1.  Fugenbänder
1.1.2.  Injektionsschläuche
1.1.3.  FF-Stücke
1.1.4.  Türen + Fenster + Schachtabdeckung
1.1.6.  Fassadenbekleidungen
1.2.  Werkplanungen
1.2.1.  Auskleidungen
1.2.2.  Abdeckungen und Wartungsöffnungen
1.2.3.  Schlosserarbeiten
1.2.4.  Stahlbaukonstruktionen
1.3.  Nachweise fachgerechter Bauausführung –
  Abnahmeprotokolle
1.3.1.  Verdichtungsnachweise
1.3.2.  Dichtheitsprüfungen
1.3.3.  Kanalbefahrung
1.3.4.  Auskleidungen
1.4.  Statische Nachweise
1.4.1  Bewehrungsabnahmebescheinigungen
  Tragwerksplaner
1.4.2  Bewehrungsabnahmeprotokolle Prüfstatiker
1.4.3  Schlussabnahmebescheinigung
  Genehmigungsbehörden + Prüfstatiker
1.4.4.  Grundungen+Spundwände
1.4.5.  Baugrubenverbaue
1.4.6.  Fassadenkonstruktionen
1.4.7.  Schlosserarbeiten
1.4.8  Stahlbau
1.5.  Blitzschutz- und Erdungsprotokoll
1.6.  ÜK2-Überwachungsberichte bauwerksweise mit
  Betoniertagebüchern,
  Lieferscheinen,
  Ergebnisse der ÜK2-Auswertungen
2.  Unterlagen Rohrleitungsbau
2.1.  Datenblätter Einbauteile
2.1.1.  Hydranten
2.1.2.  PE100
2.1.3.  Stahl
2.2.  Rohrfolgeliste + Schweißprotokolle
2.3.  Dichtheits- + Druckprüfungen
2.4.  Rohrstatiken
2.5.  Kabelzugschächte
3.  Bestandsunterlagen
3.1.  Rohrleitungspläne
3.2.  Oberflächenpläne
3.3.  Bewehrungspläne + Statik Bauwerksweise
4.  Bodenbewegungen
4.1  Entsorgungsnachweise Boden
4.2  Lieferscheine Erdstoffe
4.3  Massenbilanzierung und Vergleich
  zu den Lieferscheinen mit Soll-/Istvergleich
5.  Sonstiges
5.1.  Beweissicherungen
5.2.  Analyse Boden
5.3.  Entsorgungsnachweis Schadstoffe, gefährliche Abfälle
  Wiegenoten & Übernahmescheine
  Zertifizierung Entsorgungsfachbetriebe
5.4.  Fotodokumentation
5.5.  Schlüsselverwaltung, 5.6Nachunternehmerdokumentation
6.  Fachunternehmererklärung
Abgerechnet wird 1 Stück gleich eine Pauschale für den gesamten Leistungsumfang dieses Leistungsverzeichnisses nach Vorlage der vollständigen Dokumentation.
Menge: 1,000 psch

**1.1.370 Bauschlussreinigung**
*** Pauschalposition
Bauschlussreinigung für
- die Fundamentplatten
- das Rechengebäude
sowie Zu- und Ablaufgerinne und Schachtbauwerke nach Abschluss aller Ausbauarbeiten durchführen.

Abgerechnet wird eine Pauschale für den gesamten Leistungsumfang dieses Leistungsverzeichnisses.
Menge: 1,000 psch

**1.1.380 Bestandsplan CAD**
*** Pauschalposition
Bestandsplan erstellen und fortschreiben, mit CAD-Programm, anhand des Lageplans in vom AG auf Datenträger/Schnittstelle zur Verfügung gestellten Bauplänen des Architekten,
gemäß Position "Absteckung für die Bauausführung" digital eingemessene Bauwerke und verlegte Rohrleitungen, maßgebliche Formstücke, Armaturen, Schächte, Hydranten usw. sowie Kabeltrassen in vorhandene Lagepläne eintragen.
mind. 10 Werktage vor der Abnahme Papierzeichnung/Plotterausdruck und Datenträger/Schnittstelle zur CAD-Verarbeitung, einfach, farbig, gefaltet DIN A4, einschl. Übergabe der Pläne, zur Weiterbearbeitung auf CAD-System, Datenträger DVD, Organisation und Verwaltung des Datenaustausches, Layerstrukturen und Zeichnungsebenen,
Formate DWG,DXF und PDF.
Menge: 1,000 psch
Leistungsbereichkatalog: 070

#### Abschnitt 1.2 Tragwerksplanung

**1.2.10 Tragwerksplanung**
Tragwerksplanung Fundamentplatte
- Abluftbehandlungsanlage 1
- Abluftbehandlungsanlage 2

Die WEB beabsichtigen am Standort des Klärwerks Wolfsburg-Stahlberg zwei Abluftbehandlungsanlagen auf jeweils einer Stahlbetonplatte aufzustellen.

Abluftbehandlungsanlage 1 besteht aus einer zweistraßigen Photoionisationsanlage mit Zu- und Abluftleitungensführungen und einem Kamin, Ventilatoren Schaltanlagen.

Abmessungen, ca. entsprechend beigefügter Zeichnungen,
Kamin, DN 900 mm., ca. 8 m über OK Bodenplatte mit allen t Einbauteilen.

Der Lastabtrag der Konstruktion hat dabei ausschließlich über die Stahlbetonplatte und zusätzlicher Stahlbetonfundamente zu erfolgen.

Die Bodenplatten und die Fundamente sind vom Auftragnehmer eigenverantwortlich zu bemessen.

Der Standort mit Postleitzahl 38448 liegt auf rd. 75 mNN
Windzone:  2
Schneelastzone: 2
Erdbebenlast:- -> >= 0,1 m/d
Anpralllasten: In unmittelbarer Nähe der Konstruktion ist im Allgemeinen kein Fahrzeugverkehr möglich

Stahlbetonfundamente
Die Ableitung der Lasten erfolgt auf Bodenplatten aus Stahlbeton.
Für den Nachweis der Gründung ist in erster Näherung der Bemessungswert der zulässigen Bodenpressung von
< 320 kN/m2 und eine Bettungsziffer von 26 MN/m3 anzunehmen.

Es ist für den vorgesehenen Bodenaustausch durch Stellungnahme eines Baugrundsachverständigen zu belegen, dass die rechnerischen Annahmen eingehalten sind.

Die neuen Fundamente sind so anzuordnen, dass keine statisch relevanten horizontalen Zusatzlasten auf die Bestandsbauten einwirken.

Die Bodenplatte wird muss geeignet sein für die Umgebungsbedingungen der Kläranlage allgemein und für den unbeabsichtigten Austritt von Chemikalien.

Der Beton muss gegenüber den Umgebungsbedingungen widerstandsfähig sein. Um die Dauerhaftigkeit des Betons zu gewährleisten, sind in der Planung nachstehende Expositionsklassen berücksichtigt.
Expositionsklassen:

- Betonangriff durch aggressive chemische Umgebung, XA 3, chemisch stark angreifende Umgebung, kalklösende Kohlensäure im Grundwasser;
- Bewehrungskorrosion durch Karbonatisierung, XC4, wechselnd nass und trocken, Außenbauteile mit direkter Beregnung;
- Bewehrungskorrosion durch Chloride ausgenommen Meerwasser, XD3, wechselnd nass und trocken, Bauteil direkt neben Fahrbahn oder in Fahrbahnbereich;
- Betonangriff durch Frost mit und ohne Taumittel, XF2, mäßige Wassersättigung, mit Taumitteln.

Anhand der Expositionsklassen ergeben sich die Baustoffe wie folgt:
-  Betongüte C35/45;
-  Betondeckung von Cnom = 55 mm;
-  Betonstahl B500.
Die Stärke von min. 300 mm für die Bodenplatte wurde aus konstruktiven Gründen festgelegt.

Gründung
Der Grundwasserstand wird im Allgemeinen erst mit deutlichen Abstand unter dem Bodenaustausch von ca. 1,0 m erwartet.

Für die vorliegende Planung wird 50 cm Frostschicht als Bodenaustausch und Einbau eines Geotextils vorgesehen.

Nutzlasten
Abluftbehandlungsanlage 1
Nutzlast FV=10,0 kN/m2,
20 Stützen Punktlasten FP=5,0 kN/Lastaufstandsfläche 200x200 mm,
Rohrtrasse für Zu- und Abluft mit Lasten von insgesamt ca. 2,0 kN/m zu berücksichtigen.

Die Anlage wird vom Anlagenerrichter auf die Fundamentplatte gedübelt.

Abluftkamin, Fortluftturm,
Durchmesser ca. 900 mm, bestehend aus Stahl, W.-Nr. 1.4571, Außendurchmesser ca. 914,0 x  6,3 mm,
Der Turm wird am Fußpunkt vertikal und horizontal durch eine Verankerung gehalten.

Der Lastabtrag des Fundaments ist wie folgt zu berücksichtigen:
Der zu errrichtende Turm wird auf Geländeniveau mittels eines umlaufenden Flansches auf der zu erstellenden Betonunterkonstruktion (Fundament), in welcher ein Verankerungsring eingelassen wird, befestigt.

Der Ankerflansch hat je nach Angaben des Anlagenbauers einen Durchmesser von ca. 1100 mm und wird mit Schraubverbindungen, ca. 20 x M 20, 4.6 befestigt.

Die Lasteinleitung in den Beton erfolgt über den Ankerflansch/Ankerring,welchen der Anlagenbauer zum einbetonieren beistellt.

Auf etwa auf halber Höhe wird Turm ggf. einmal stumpf gestoßen und beide Einzelsegmente auf einem innenliegenden Ring verschweißt. Am Kopfpunkt wird ein weiterer Flansch als Abschluss angeordnet, der den Rand aussteift und Vogelschutzgitter trägt. Auf Höhen von ca. 2,50m und 3,5 m werden jeweils unter ca. 45 Grad nach unten abgewinkelte Anschlussstutzen mit einer Länge von ca. 0,50m aus Rohren, 711 x 5,0 mm angeordnet.

Für die zu erstellende Berechnung des Fundaments sind folgende Lasten anzusetzen:

Ständige Last, N = ca. 12 kN, M = 8 kN/m, H = 4 kN
Schnee+Nutzlast, N = ca 8 kN, M 5 kn/m H = 0 kN
Wind, N = ca. 0,0 kN, M = 18 kN/m K = ca 4 KN

Die anzuschließende Lüftungsleitung überträgt Lasten aus Temperaturdehnung
Bei der Bewehrungswahl des Fundamentes ist zusätzlich zur Fundamentgrundbewehrung eine konstruktive Zulagebewehrung auf OK unterer Verankerungsring analog zu einer Auswechselung einzuplanen.

Baustoff Turm Edelstahl 1.4571

Die Angaben dienen als Kalkulationsbasis und sind durch den Anlagenbauer zu verifizieren.
Mindestbewehrung zur Begrenzung der Rissbreite
Die Mindestbewehrung zur Begrenzung der Rissbreite infolge inneren Zwangs (abfließende Hydratationswärme) wird gemäß DIN EN 1992-1-1/NA, 7.3.2 ermittelt. Die Rissbreite wird dabei gemäß Tabelle 7.1DE auf 0,3 mm begrenzt. Die Rissbildung entsteht in den ersten 3-5 Tagen nach dem Erbringen des Betons. Die Betonzugfestigkeit wird daher um 50% reduziert.

Tragwerksplanung
Anzubieten ist hier die vollständige Planungsleistung zur Erstellung des Fundamentplatten der Abluftbehandlungsanlage 1,

Abluftbehandlungsanlage 2
einschließlich Erstellung der statischen Berechnungen unter Berücksichtigung aller Eigenlasten, Verkehrslasten, Nutzlasten.
Erstellen sämtlicher erforderlicher Zeichnungen, wie komplette Bewehrungs- und Schal- und Aussparungspläne.

Erstellung der erforderlichen massstäblichen Werkstatt- und Montageplanung, der Montagepläne sowie Detailpläne für die verschiedenen Anschlusssituationen.

Nachweis der Gesamtkonstruktionen, Ermittlung der zulässigen Dübelbelastungswerte entsprechend der bauaufsichtlichen Zulassungen usw.

Die statische Berechnung einschl. der Planunterlagen Prüfzeugnisse, Zulassungsbescheide etc. sind vor Ausführung dem Auftraggeber zu übergeben.
Eine externe Prüfung der Unterlagen erfolgt nicht.
Es ist von einer internen Prüfzeit von 2 Wochen auszugehen.
Nach der Prüfung sind evtl. Prüfeintragungen in die Pläne zu übernehmen und die Unterlagen dem Auftraggeber digital zu übergeben.
Baustellenausfertigungen sind entsprechend den Anforderungen des Auftragnehmers zusätzlich zu fertigen.
Die Pläne sind dem Auftraggeber zusätzlich in den Formaten: "pdf" und "dwg/dxf" zu übergeben. Die Kosten sindeinzukalkulieren.

Die Pläne sind im Zuge der Bauausführung fortzuschreiben und zu ergänzen. 1 Woche vor Abnahme sind dem Auftraggeber "Bestandspläne" 1-fach als Plot und digital in den Formaten "pdf" und "dwg/dxf" zuübergeben. Die Bestandspläne sind als solche mit der Aufschrift "Bestandsplan" im Stempelfeld zu kennzeichnen und zu unterschreiben. Die Kosten sind einzukalkulieren.

Die Statik und die Pläne sind binnen 6 Wochen nach Auftragserteilung vorzulegen. Die Vorlageberechtigung gem. NBauO ist nachzuweisen. Der Ersteller ist eine nachweisberechtigte Person, die in einer von der Ingenieurkammer geführten Liste der Nachweisberechtigten für Standsicherheit eingetragen ist oder durch einen Prüfingenieur für Standsicherheit.

Die geprüften Unterlagen müssen auf der Baustelle stets vorgehalten werden.

Durch den Ersteller ist zum Abschluss der Maßnahme die ordnunggsgemäße Durchführung der Maßnahme gegenüber der Bauaufsícht zu bestätigen.
Menge: 1,000 St

#### Abschnitt 1.3 Stundenlohnarbeiten

*Hinweis: Vorbemerkungen zu den Stundenlohnarbeiten*
Vorbemerkungen zu den Stundenlohnarbeiten
Für Umbauarbeiten, die nicht über Einheitspreise erfasst werden, nur auf besondere Anordnung und nach Genehmigung durch den Auftraggeber nach Bedarf gegen Stundenlohnnachweise, einschließlich aller Nebenkosten.
Die zu erstellenden Stundenlohnnachweise werden nur akzeptiert, wenn Sie dem Auftraggeber spätestens 1 Woche nach Abschluss der entsprechenden Arbeiten zur Unterschrift vorliegen. Die ausgeführten Arbeiten und die Spezifikation der entsprechenden Fachkraft sind auf dem Stundennachweis darzulegen.
Alle Stundensätze verstehen sich einschließlich der An- und Abreise, evtl. Übernachtungskosten, Kilometerpauschalen, Fahrzeit, Überstundenzuschlag, Schmutzzulagen sowie aller Nebenkosten und die Gestellung von Kleinmaschinen.

**1.3.10 Tagelohnstunden**
(als Mittelpreis für alle Tarifgruppen) für außervertragliche Leistungen, besondere Zuschläge für Auslösung, Wegegelder, Übernachtungen usw. werden nicht bezahlt.
Der Verrechnungssatz für die jeweilige Arbeitskraft umfasst sämtliche Aufwendungen wie Lohn- und Gehaltskosten, Lohn- und Gehaltsnebenkosten, Zuschläge, lohngebundene und lohnabhängige Kosten, sonstige Sozialkosten, Gemeinkosten, Wagnis und Gewinn.
Die Anzahl der geleisteten Stunden ist jeweils von der Bauleitung schriftlich zu bestätigen.
Menge: 20,000 h

**1.3.20 Tagelohnstunden/-in Zuschläge Nachtarbeit**
als Mittelpreis für alle Tarifgruppen,
der Verrechnungssatz für die jeweilige Arbeitskraft umfasst nur die Zuschläge für Nachtarbeit.
Menge: 10,000 h
DIN276-1_08: 399

**1.3.30 Tagelohnstunden/-in Zuschläge Sonn- Feiertag**
als Mittelpreis für alle Tarifgruppen,
der Verrechnungssatz für die jeweilige Arbeitskraft umfasst nur die Zuschläge für Sonn- und Feiertagsarbeit.
Menge: 5,000 h
DIN276-1_08: 399

**1.3.40 Verrechnungssatz für Baugerät/Personal Bagger 0,40 bis 1,0 m3**
Stundenlohnarbeiten durch Baugeräte auf Anordnung des AG ausführen. Angeboten wird für das jeweilige Gerät ein Verrechnungssatz, der sämtliche Aufwendungen für den Einsatz enthält, insbesondere Gerätevorhalte- und Betriebsstoffkosten sowie sämtliche Zuschläge einschließlich der Kosten für das Bedienungspersonal.
Der Verrechnungssatz für die jeweilige Arbeitskraft umfasst sämtliche Aufwendungen wie Lohn- und Gehaltskosten, Lohn- und Gehaltsnebenkosten, Zuschläge, lohngebundene und lohnabhängige Kosten, sonstige Sozialkosten, Gemeinkosten, Wagnis und Gewinn.
Der Verrechnungssatz für das Gerät umfasst sämtliche Aufwendungen für den Betrieb, Gemeinkosten, Wagnis und Gewinn und gilt für das zum Zeitpunkt des Abrufes einsatzbereit auf der Baustelle befindliche Baugerät. Abgerechnet wird nach tatsächlich geleisteten Arbeitsstunden
Bagger für 0,40 bis 1,00 m3.
Menge: 10,000 h

**1.3.50 Hydraulikbagger/Personal über 1,50 m3**
Baugerät: Hydraulikbagger über 1,50 m3
sonst Leistung wie zuletzt in vollem Wortlaut beschrieben.
Menge: 10,000 h

**1.3.60 Saugbagger 4-Achs 10 m3/Personal**
Baugerät: Saugbagger 4-Achs-LKW,
Volumenstrom: ca. 43.000 m3/h,
Unterdruck: ca. 47.000 Pa,
Ladevolumen: 10 m3,
Saugentfernung: bis ca. 150 m,
Saugtiefe: bis ca. 50 m,
zul. Gesamtgewicht: 32 t,
sonst Leistung wie zuletzt in vollem Wortlaut beschrieben.
Menge: 5,000 h
DIN276-1_08: 399

**1.3.70 Frontlader/Personal 45 bis 75 kW**
Baugerät: Frontlader 45 bis 75 kW,
sonst Leistung wie zuletzt in vollem Wortlaut beschrieben
Menge: 10,000 h

**1.3.80 Minibagger/Personal Tieflöffel bis 2t**
Baugerät: Minibagger,
Fahrwerk mit Ketten, mit Tieflöffel,
Masse im Betriebszustand bis 2 t,
sonst Leistung wie zuletzt in vollem Wortlaut beschrieben.
Menge: 10,000 h
DIN276-1_08: 399

**1.3.90 Beton-Säge/Personal**
Baugerät: Beton-Säge, Schnittleistung 4 m2/h
bei 50 cm Betonstärke,
2 Mitarbeiter
sonst Leistung wie zuletzt in vollem Wortlaut beschrieben.
Menge: 3,000 h
DIN276-1_08: 399

**1.3.100 Beton-Seilsäge/Personal**
Baugerät: Beton-Seilsäge,
4 m2/h bei 100 cm Betonstärke, 2 Mitarbeiter
sonst Leistung wie zuletzt in vollem Wortlaut beschrieben.
Menge: 3,000 h
DIN276-1_08: 399

**1.3.110 LKW, Muldenkipper/Personal 20-30t**
Baugerät: LKW, mit Fahrer/-in, einsetzen, Nutzlast 20 bis 30 t,
Muldenkipper,
sonst Leistung wie zuletzt in vollem Wortlaut beschrieben.
Menge: 10,000 h
DIN276-1_08: 399

**1.3.120 Kanal-HD-Spül-/Saug-Kombination/Personal**
Baugerät: LKW, Kanal-HD-Spül-/Saug-Kombination
mit gelenkter Hinterrachse,
Ladekapazität min. 12 m3,
mit Bedienpersonal, Fahrer/-in und 2. Mitarbeiter Bedienpersonal, einsetzen,
sonst Leistung wie zuletzt in vollem Wortlaut beschrieben.
Menge: 10,000 h

**1.3.130 Kanalventilator/Personal**
Kanalventilator
zur Versorgung der Arbeitsbereiche
auf der Baustelle mit Frischluft
Luftfördermengen bis 5.000 m3/h.
Maximale Arbeitstemperatur 50 GradC.
Kanalventilator mit Schallisolierung,
beidseitige Rundflansche,
Flexibler Luftschlauch ca. 20 m, jeweils 10 m Zu-/Abluftleitung,
Kanalventilator mit Motor mit ATEX-Zertifikat,
einschließlich Bedienpersonal zur Überwachung.
Abrechnung als Tagessatz über einen Zeitraum von
10 Stunden,
sonst wie vor.
Menge: 5,000 d

**1.3.140 Mobilkran/Personal 200t**
Baugerät: Mobilkran,  mit Bedienungspersonal,  einsetzen,
Traglast über 180 bis 200 t,
sonst Leistung wie zuletzt in vollem Wortlaut beschrieben.
Menge: 5,000 h

**1.3.150 Kompressor/Personal 5 bis 10 m3/min**
Baugerät: Kompressor einschließlich Drucklufthammer, Meißel usw. Leistung bis 10 m3/min,
mit Personal,
sonst Leistung wie zuletzt in vollem Wortlaut beschrieben.
Menge: 10,000 h

**1.3.160 Bohrhammer/Personal**
Baugerät: Bohrhammer bis 3 kW einschließlich Meißel, usw.
mit Personal,
sonst Leistung wie zuletzt in vollem Wortlaut beschrieben.
Menge: 10,000 h

**1.3.170 Trennschleifer/Personal**
Baugerät: Trennschleifer, einschließlich Scheiben,
mit Personal,
sonst Leistung wie zuletzt in vollem Wortlaut beschrieben.
Menge: 10,000 h

**1.3.180 Stunde für den Einsatz eines E-Schweiß-Gerätes/Personal**
Baugerät: E-Schweißgerät einschließlich Personal,
einschließlich aller Schweißhilfsmittel,
sonst Leistung wie zuletzt in vollem Wortlaut beschrieben.
Menge: 10,000 h

**1.3.190 Stunde für den Einsatz eines A-Schweiß-Gerätes/Personal**
Baugerät: A-Schweißgerät einschließlich Personal
einschließlich aller Schweißhilfsmittel,
sonst Leistung wie zuletzt in vollem Wortlaut beschrieben.
Menge: 5,000 h

**1.3.200 Stunde für den Einsatz eines Kunststoffschweißgerätes/Personal**
Baugerät: Handextruder einschließlich Personal,
einschließlich Schweißhilfsmittel, PP oder PE-HD,
sonst Leistung wie zuletzt in vollem Wortlaut beschrieben.
Menge: 5,000 h

**1.3.210 Stunde für den Einsatz eines Heizelementstumpfschweißgerätes/Personal**
Baugerät: Heizelementstumpfschweißgerät einschließlich Personal, einschließlich Schweißhilfsmittel,
für Druckrohrleitung aus PE,  für Trinkwasser oder Abwasser DIN EN 12201, DVGW GW 335-B2,
bis zu DN/OD 630,  SDR 11,
sonst Leistung wie zuletzt in vollem Wortlaut beschrieben.
Menge: 5,000 h

**1.3.220 Stunde für den Einsatz eines Heizelementmuffenschweißgerätes/Personal**
Baugerät: Heizelementmuffenschweißgerät einschließlich Personal, einschließlich Schweißhilfsmittel,
für Druckrohrleitung aus PE,  für Trinkwasser oder Abwasser DIN EN 12201, DVGW GW 335-B2,
bis zu DN/OD 630,  SDR 11,
sonst Leistung wie zuletzt in vollem Wortlaut beschrieben.
Menge: 5,000 h

**1.3.230 Pumpe Q=50 m3/h Hman 15 mWs**
Pumpe einschl. Zubehör,
Antriebsart Elektromotor, Pumpmedium Abwasser,
Förderleistung 50 m3/h, Förderhöhe 15 mWs,
wasserstandsabhängige Schaltanlage,
ca. 50 m Schlauchleitungen, liefern, aufbauen,
betreiben, abbauen und abtransportieren.
Menge: 50,000 h

**1.3.240 Pumpe Q=100 m3/h Hman 15 mWs**
Pumpe einschl. Zubehör,
Antriebsart Elektromotor, Pumpmedium Abwasser,
Förderleistung 100 m3/h, Förderhöhe 15 mWs,
wasserstandsabhängige Schaltanlage,
ca. 50 m Schlauchleitungen, liefern, aufbauen,
betreiben, abbauen und abtransportieren.
Menge: 20,000 h

**1.3.250 Vakuum-Wasserhaltungsanlage**
zur Grundwasserabsenkung mit Spülfiltern
im Vakuum-  oder Schwerkraftverfahren, Flachbrunnen oder
Horizontaldrainagen für Baustellenbetrieb,
wasserstandsabhängige Schaltanlage
steuert automatisch den Betrieb der Luft- und Wasserpumpen,
Fördermenge Wasser max. 240 m3/h
Fördermenge Luft: max. 200 m3/h
Förderhöhe 27 m
Vakuum 9,6 m,
Motor ca. 12 kW,
einschließlich ca. 4 Stück selbstspülender Filter, Durchmesser 2 Zoll, DN 50, Länge 1 Meter,
mit Aufsatzrohr, jeweils ca. 3 m, Verbinder, T-Stücken und 2 Saugleitungen ca. 6 Zoll, 2 x ca. 30 m sowie Druckleitungen 2 x ca. 25 m
Anzubieten ist ein Tagessatz über einen Zeitraum von
24 Stunden, zum Betrieb der Anlage,
Leistungen auf Anordnung des AG ausführen.
Menge: 3,000 d
Leistungsbereichkatalog: 008
DIN276-1_08: 313

#### Abschnitt 1.4 Materiallieferung

**1.4.10 Liefern Beton C20/25**
Stoffe liefern und abladen.
Beton C20/25.
Menge: 5,000 m3

**1.4.20 Liefern Beton C35/45**
Stoffe liefern und abladen,
Normalbeton C 25/30 DIN EN 206,
DIN 1045-2, natürliche Gesteinskörnung.
Menge: 3,000 m3
Leistungsbereichkatalog: 013
DIN276-1_08: 322

**1.4.30 Liefern Vergussmörtel**
Stoffe liefern und abladen,
Vergussmörtel für Maschinenfundamente und zum Verfüllen von  Hohlräumen, Normalbeton,
ermittelte Druckfestigkeit über 30 bis 50 N/mm2,
Korngröße 0/1, Schwindklasse SKVB 0 nach Richtlinie für Herstellung und Verwendung von zementgebundenem Vergussbeton und Vergussmörtel.
Menge: 200,000 kg
Leistungsbereichkatalog: 081
DIN276-1_08: 399

**1.4.40 Liefern Vergussmörtel Schachtmörtel schnellerhärtend**
Hochfließfähiger, quellender Vergussmörtel mit hoher Frühfestigkeit,
bereits nach 30 min belastbar,
hochfließfähig und leicht zu verarbeiten,
zu verarbeiten bei Temperaturen von (+1 GradC bis +30 GradC)
hoher Frost- und Frost-Tausalz-Widerstand (CDF-Prüfung),
Schachtmörtel nach DIN 19573,
Körnung: 0-1 mm,
Untergusshöhe: 10-50 mm,
Verbrauch: 1.900 kg/m3,
Verarbeitungszeit bei 20 GradC: ca. 1-3 min,
Quellmaß nach 24 h: ≥ 0,1 %,
Druckfestigkeit nach 30 min: >= 5 N/mm2,
Druckfestigkeit nach 28 d: >= 70 N/mm2,
schrumpft nicht,
wasserundurchlässig,
frostbeständig nach 2 Stunden,
Baustoffklasse A1.
Geeignet für:
- Schachtregulierung,
- Verguss von Revisionsöffnungen, Absperrschiebern und -kappen, Signaleinrichtungen (Verkehrswegebau),
- Verguss von Durchführungen bei Gas- und Wasserinstallationen.
Menge: 200,000 kg

**1.4.50 Liefern Oberboden**
Stoffe liefern und abladen.
Oberboden.
Menge: 5,000 m3

**1.4.60 Liefern Spanpl. D 20mm**
Verrechnungssatz für liefern und abladen von Spanplatte, Dicke 20 mm.
Menge: 3,000 m2
DIN276-1_08: 399

**1.4.70 Liefern Hartfaserpl. D 4mm**
Verrechnungssatz für liefern und abladen von Hartfaserplatte, Dicke 4 mm.
Menge: 3,000 m2
DIN276-1_08: 399

**1.4.80 Liefern Kantholz 8x8cm**
Verrechnungssatz für liefern und abladen von Kantholz, 8 cm x 8 cm.
Menge: 20,000 m
DIN276-1_08: 399

**1.4.90 Liefern Kantholz 12x16cm**
Verrechnungssatz für liefern und abladen von Kantholz, 8 cm x 8 cm.
Menge: 20,000 m
DIN276-1_08: 399

**1.4.100 Liefern Natursand 0/2**
Stoffe liefern und abladen, Natursand 0/2,
Abrechnung nach Wiegekarten.
Menge: 5,000 t

**1.4.110 Liefern Basaltsand 0/5**
Stoffe liefern und abladen, Basaltsand 0/5,
Abrechnung nach Wiegekarten.
Menge: 5,000 t

**1.4.120 Geotextilien GRK 5**
Liegende Schicht aus Geotextilien, Synthesefaser,
Robustheitsklasse (GRK 5) mit ca.325 g/m², liefern und
auslegen.
Die erfoderlichen Überlappungen werden nicht vergütet.
Menge: 50,000 m2

**1.4.130 Grauwackevorbruch liefern**
Menge: 15,000 m3

**1.4.140 Grauwackeschotter 0/45 liefern**
Menge: 15,000 m3

**1.4.150 Basaltsplitt 8 mm liefern**
Menge: 5,000 m3

**1.4.160 Profilstahl feuervz.**
Profilstahl in unterschiedlichen Längen, als Rahmen,
Holme, Pfosten, Querträger, Absteifungen,
Rohrhalterungen, etc. liefern einschl. Herstellen der
Profilverbindungen mit Schweißnähten. Material: St 37,
feuerverzinkt.
Profilgewicht:  ab 5kg/m
Menge: 30,000 kg

**1.4.170 Kleineisenteile**
Kleineisenteile, kleine T-Stücke, Winkel, feuerverzinkt
liefern und an der Baustelle ablängen, verschweißen,
nachverzinken.
Profilgewicht:  bis 5 kg/m
Menge: 30,000 kg

**1.4.180 Profil-Edelstahl V2A**
Profilstahl in unterschiedlichen Längen und Abmaßen als
Formstahl z.B. Winkel, Bleche, kleine Rohre, etc.
liefern einschl. Herstellen der Schweißverbindungen und
Nachbehandlung

Material:  Edelstahl V2A (W 1.4301) gebeizt und
passiviert
Menge: 30,000 kg

**1.4.190 Profil-Edelstahl V4A**
Profilstahl in unterschiedlichen Längen, wie vorstehend
beschrieben liefern jedoch:
Material:  Edelstahl V4A (W 1.4571) gebeizt und
passiviert
Menge: 30,000 kg

**1.4.200 Edelstahlblech, 2 mm**
Edelstahlbleche nach Zeichnung liefern und montieren.
Stärke:  2 mm
Material:  Edelstahl V4A (W 1.4571) gebeizt und
passiviert
Menge: 2,000 m2

**1.4.210 Kantungen**
Kantungen an den v.g. Blechen durchführen. Umschläge
(180°) gelten als zwei Kantungen.
Menge: 2,000 m

**1.4.220 Kernbohrungen, d= 30 - 100 mm**
Herstellen von Kernbohrungen in Stahlbetonwänden und
Decken in allen Bauwerken nach Angabe der Bauleitung
des AG. Der An- und Abtransport des Bohrgerätes, das
Umsetzen und die Befestigung des Gerätes ist
einzurechnen.
Das Gerüst, Strom, Spülwasser sowie das Durchfahren von
Bewehrungseisen aller Durchmesser und der Abtransport
der Bohrkerne ist einzurechnen. Auf die Wandung der
Kernbohrungen ist eine Korrosionsschutzbeschichtung
aufzubringen. Die Kosten sind einzukalkulieren.
Bohrlängen von 10 bis 50 cm
Einheitspreise für 1 m Bohrtiefe.
Durchmesser:  DN 30 - 100 mm
Menge: 1,000 m

**1.4.230 Bohrung, 101-200 mm**
wie vor beschrieben, jedoch:
Bohrungen, Durchmesser d = 101 - 200 mm.
Menge: 1,000 m

**1.4.240 Bohrung, 201-300 mm**
wie vor beschrieben, jedoch:
Bohrungen, Durchmesser d = 201 - 300 mm.
Menge: 1,000 m

**1.4.250 Bohrung, 301-500 mm**
wie vor beschrieben, jedoch:
Bohrungen, Durchmesser d = 301 - 500 mm.
Menge: 0,500 m

**1.4.260 Bohrung, 501-700 mm**
wie vor beschrieben, jedoch:
Bohrungen, Durchmesser d = 501 - 700 mm.
Menge: 0,500 m

#### Abschnitt 1.5 Wasserhaltung

**1.5.10 Offene Wasserhaltung durchführen, Graben m. Schacht**
Offene Wasserhaltung zum Freihalten der langgestreckten Baugrube von Grund- und Tagwasser nach geologischen und hydraulischen Erfordernissen sowie zum schadlosen Ableiten des geförderten Wassers durchführen. Anlage betriebsbereit aufbauen, vorhalten, betreiben und abbauen. Erforderliche Erdarbeiten, Wasserfassungen, Zu- und Ableitungen, Sand- und Schlammfänge, Mengenmessung, Reserveeinrichtungen sowie Umbauen bzw. Umsetzen der Anlage werden nicht gesondert vergütet.
Baugrube für Leitungsgraben mit Schächten.
Förderdurchfluss nach Ausführungen des Bodengutachtens, min. je m Baugrube bis 30 m3/h, geodätische Förderhöhe ab Baugrubensohle bis 5,00 m.
Ableitung nach Wahl des AN zum Vorfluter herstellen.
Entfernung zum Vorfluter max. 120 m, Abrechnung nach lfm.
Haltungslänge des herzustellenden Kanals/Rohrleitung,

Die Ableitung des Wassers erfolgt über einen Absetzcontainer.
Die Wasserhaltungsanlage ist gemäß der geltenden Vorschriften und Richtlinien herzustellen und zu überwachen. DIN 18305 ist zu beachten. Demnach sind die Menge des geförderten Wassers und der Gehalt an absetzbaren Stoffen zu ermitteln und das Wasser visuell und nach Geruch zu prüfen.

Die Messungen sind mindestens arbeitstäglich durch den AN vorzunehmen und zu dokumentieren. Erforderliche Messeinrichtungen sind vom AN vorzusehen. Die Leistungen sind in die Einheitspreise einzukalkulieren und werden nicht gesondert vergütet.

Einleitung in Vorfluter nach Vorgabe AG im Bereich des  Kläranlagenstandorts nach Aufbereitung mit Absetzcontainer und Lufteinmischung,
Menge: 20,000 m
35.DIN 276-1 12/2008: 541

### Bereich 2 Bau- und Nebenarbeiten

#### Abschnitt 2.1 Oberflächenarbeiten

**2.1.10 Heckengehölz roden B 150-200cm H 200-300cm T 100-150cm laden Behälter AN laden transp. LKW AN**
*** EP-Aufgliederung gefordert
STLB-Bau 2026-04 003
Heckengehölz roden, Bewuchsbreite über 150 bis 200 cm, Bewuchshöhe über 200 bis 300 cm, Rodungstiefe über 100 bis 150 cm, gerodete Stoffe in Behälter AN laden, auf LKW des AN laden, transportieren zur zugelassenen Lagerfläche des AN, Entsorgung wird gesondert vergütet, Behältergröße nach Wahl des AN.
Menge: 22,000 m
Leistungsbereichkatalog: 003
DIN276 neu: 214
DIN276-1_08: 214

**2.1.20 Oberboden abtragen fördern sammeln 1km auf Baustelle bereitstellen BG1 SE in Einzelflächen Abtrag-H 20-30cm**
*** EP-Aufgliederung gefordert
STLB-Bau 2026-04 003
Oberboden, profilgerecht abtragen, fördern, im Behälter AN sammeln, Förderweg bis 1 km, auf der Baustelle bereitstellen, Abfall ist nicht gefährlich, nicht schadstoffbelastet, Behältergröße nach Wahl des AN, Bodengruppe 1 DIN 18915 (organisch), eine Bodengruppe, Bodengruppe 1 SE DIN 18196 (enggestufter Sand), in Einzelflächen, 2 bis 4 Einzelflächen, Abtragshöhe über 20 bis 30 cm, Mengenermittlung nach Aufmaß an der Entnahmestelle.
Menge: 142,750 m3
Leistungsbereichkatalog: 003
DIN276 neu: 511
DIN276-1_08: 511

**2.1.30 Oberboden abtragen laden fördern aufsetzen 1km BG1 SE in Einzelflächen Abtrag-H 20-30cm**
*** EP-Aufgliederung gefordert
STLB-Bau 2026-04 003
Oberboden, profilgerecht abtragen, laden, fördern und auf Miete setzen, Förderweg bis 1 km, Bodengruppe 1 DIN 18915 (organisch), eine Bodengruppe, Bodengruppe 1 SE DIN 18196 (enggestufter Sand), in Einzelflächen, 2 bis 4 Einzelflächen, Abtragshöhe über 20 bis 30 cm, Mengenermittlung nach Aufmaß an der Entnahmestelle.
Menge: 25,000 m3
Leistungsbereichkatalog: 003
DIN276 neu: 511
DIN276-1_08: 511

**2.1.40 Oberboden gelagert laden fördern auftragen 1km BG1 SE in Einzelflächen D 20-30cm**
*** EP-Aufgliederung gefordert
STLB-Bau 2026-04 003
Oberboden, zwischengelagert, laden, fördern, profilgerecht auftragen, Förderweg bis 1 km, Bodengruppe 1 DIN 18915 (organisch), eine Bodengruppe, Bodengruppe 1 SE DIN 18196 (enggestufter Sand), in Einzelflächen, 5 bis 10 Einzelflächen, Auftragsdicke über 20 bis 30 cm, Mengenermittlung nach Aufmaß an der Auftragstelle.
Menge: 100,000 m2
Leistungsbereichkatalog: 003
DIN276 neu: 511
DIN276-1_08: 511

**2.1.50 Baugrund auflockern T 20cm**
*** EP-Aufgliederung gefordert
STLB-Bau 2026-04 003
Baugrund auflockern, Tiefe 20 cm, Bodengruppe 4a DIN 18915 (bindig, sandig), Steine und schwer verrottbare Pflanzenteile ablesen, nach Stoffen getrennt auf der Baustelle lagern.
Menge: 100,000 m2
Leistungsbereichkatalog: 003
DIN276 neu: 511
DIN276-1_08: 512

**2.1.60 Feinplanum Rasenfläche BG2a SE**
*** EP-Aufgliederung gefordert
STLB-Bau 2026-04 003
Feinplanum für Rasenfläche, zulässige Abweichung von der Ebenheit bei 4 m 3 cm/bei 2 m 2 cm (Kategorie 4) DIN 18917, Anschlüsse an Kanten, Wege- und Platzbeläge oberflächengleich, Bodengruppe 2a DIN 18915 (nicht bindig, sandig), eine Bodengruppe, Bodengruppe 1 SE DIN 18196 (enggestufter Sand).
Menge: 100,000 m2
Leistungsbereichkatalog: 003
DIN276 neu: 512
DIN276-1_08: 572

**2.1.70 Oberboden liefern auftragen BG1 SE in Einzelflächen D 20-30cm**
*** EP-Aufgliederung gefordert
STLB-Bau 2026-04 003
Oberboden, liefern, profilgerecht auftragen, Bodengruppe 1 DIN 18915 (organisch), eine Bodengruppe, Bodengruppe 1 SE DIN 18196 (enggestufter Sand), in Einzelflächen, 2 bis 4 Einzelflächen, Auftragsdicke über 20 bis 30 cm, Mengenermittlung nach Aufmaß an der Auftragstelle.
Menge: 10,000 m2
Leistungsbereichkatalog: 003
DIN276 neu: 511
DIN276-1_08: 511

**2.1.80 Rasen ansäen Landschaftsrasen RSM7.1.1 20g/m2**
*** EP-Aufgliederung gefordert
STLB-Bau 2026-04 003
Rasen ansäen, Landschaftsrasen, RSM Rasen 7.1.1 Landschaftsrasen - Standard ohne Kräuter, Saatgutmenge 20 g/m2, Nachweis der Beschaffenheit durch Vorlage des Mischungsnummernbescheides.
Menge: 100,000 m2
Leistungsbereichkatalog: 003
DIN276 neu: 515
DIN276-1_08: 575

**2.1.90 Umsetzen Betonverbundpflaster reinigen fördern laden 1km Bettung Kiessand 0/4 D 4cm Fahrbahn Sand 0/2 einschlämmen nicht schadstoffbelastet**
*** EP-Aufgliederung gefordert
STLB-Bau 2026-04 080
Pflasterbelag in Sandbettung liegend umsetzen, Steinpflaster als Betonverbundpflaster, aus Wellenverbundsteinen,
wiederverwendbare Stoffe reinigen, zum und vom Lagerplatz AG fördern, einschl. Ladearbeiten, Förderweg bis 1 km, Bettung aus Baustoffgemisch Körnung 0/4 aus natürlichen ungebrochenen Gesteinskörnungen (Kiessand), Dicke im verdichteten Zustand 4 cm, zusätzliche Steine werden gesondert vergütet, Ausführung Fischgrätverband, in Fahrbahnen, Baustoffgemisch für Fugen, Körnung 0/2 aus natürlichen ungebrochenen Gesteinskörnungen (Sand), einschlämmen, nicht wiederverwendbare Stoffe sammeln, im Behälter des AN lagern, Behältergröße nach Wahl des AN, auf LKW des AN laden, transportieren, entsorgen, zum Lager oder zur Anlage nach Wahl des AN,
Vergütung der Entsorgung übernimmt AN,
Abfall ist nicht gefährlich, nicht schadstoffbelastet, Werte gemäß Ersatzbaustoffverordnung 2023 sind eingehalten, Charakterisierung gemischter Bauschutt Klasse RC-1 nach EBV 2023, Anlage 1, Tabelle 1, Abfallschlüssel nach AVV (Abfallverzeichnis-Verordnung) 170107 Gemische aus Beton, Ziegel, Fliesen und Keramik, Mengenermittlung nach Aufmaß.
Menge: 5,600 m2
Leistungsbereichkatalog: 080
DIN276-1_08: 522

**2.1.100 abbrechen Pflasterbelag Betonverbundpflaster D 100mm Mörtelbett D 20cm Fahrbahn nicht schadstoffbelastet 24kN/m3 v.Hand Stoffe laden transp. LKW AN bis 1km ges.Vergüt.Entsorg.**
*** EP-Aufgliederung gefordert
STLB-Bau 2026-04 084
Teilabbruch des Pflasterbelages außen, aus Betonverbundpflaster, Dicke 100 mm, einschl. Mörtelbett, Bettungsdicke 20 cm, in Fahrbahnen, nicht schadstoffbelastet,
Abfall ist nicht gefährlich, ohne Festlegung eines Zuordnungskriteriums LAGA/DepVO/EBV/RuVA, Wichte des Abbruchstoffes DIN EN 1991-1-1 24 kN/m3, Erschwernis durch horizontale Förderwege von der Abbruchstelle zur Bereitstellungsfläche/zum Ladeplatz,
horizontaler Förderweg '1000' m,

Abbruch von Hand/mit handgeführten Kleingeräten, Ausführung erschütterungsarm DIN 4150, lärmarm, Lärmpegel max. 80 dB(A), staubarm TRGS 559, ohne Funkenfreisetzung,
aufgenommene Stoffe sammeln, im Behälter des AN lagern, Behältergröße nach Wahl des AN, auf LKW des AN laden, transportieren zur zugelassenen Lagerfläche des AG, Transportweg bis 1 km, Mengenermittlung nach Aufmaß,
die Entsorgung wird gesondert vergütet.
Menge: 5,600 m2
Leistungsbereichkatalog: 084
DIN276-1_08: 594

**2.1.110 abbrechen Pflasterbelag Betonpflaster Einfassung B 30-40cm D 160mm Fundament Beton Rückenstütze D 20cm Fahrbahn nicht schadstoffbelastet 24kN/m3 Geräteeinsatz mgl. Stoffe laden transp. Bahnwagen AN bis 1km ges.Vergüt.Entsorg.**
*** EP-Aufgliederung gefordert
STLB-Bau 2026-04 084
Teilabbruch des Pflasterbelages außen, aus Betonpflaster, als Einfassung, Breite über 30 bis 40 cm, Dicke 160 mm, einschl. Fundament aus Beton und zweiseitige Rückenstütze, Bettungsdicke 20 cm, Dicke der Rückenstütze 30 cm, in Fahrbahnen, nicht schadstoffbelastet,
Abfall ist nicht gefährlich, ohne Festlegung eines Zuordnungskriteriums LAGA/DepVO/EBV/RuVA, Wichte des Abbruchstoffes DIN EN 1991-1-1 24 kN/m3, Erschwernis durch horizontale Förderwege von der Abbruchstelle zur Bereitstellungsfläche/zum Ladeplatz,
horizontaler Förderweg '1000' m,
Geräteeinsatz ist möglich, max. Gesamtgewicht bis 5 t, Ausführung erschütterungsarm DIN 4150, lärmarm, Lärmpegel max. 80 dB(A), staubarm TRGS 559,
aufgenommene Stoffe sammeln, im Behälter des AN lagern, Behältergröße nach Wahl des AN, auf Bahnwagen des AN laden, transportieren zur zugelassenen Lagerfläche des AG, Transportweg bis 1 km,
die Entsorgung wird gesondert vergütet.
Menge: 22,000 m
Leistungsbereichkatalog: 084
DIN276-1_08: 594

**2.1.120 Rückbau Bordstein Beton nicht schadstoffbelastet HB15/30 Fundament Beton Rückenstütze 24kN/m3 Geräteeinsatz mgl. Stoffe laden transp. LKW AN bis 1km ges.Vergüt.Entsorg.**
*** EP-Aufgliederung gefordert
STLB-Bau 2026-04 084
Rückbau des Bordsteins aus Beton, nicht schadstoffbelastet,
Abfall ist nicht gefährlich, ohne Festlegung eines Zuordnungskriteriums LAGA/DepVO/EBV/RuVA, Form HB 15/30, einschl. Fundament aus Beton und zweiseitige Rückenstütze, Bettungsdicke 30 cm, Dicke der Rückenstütze 25 cm, Wichte des Abbruchstoffes DIN EN 1991-1-1 24 kN/m3, Erschwernis durch horizontale Förderwege von der Abbruchstelle zur Bereitstellungsfläche/zum Ladeplatz,
horizontaler Förderweg '1000' m,
Geräteeinsatz ist möglich, max. Gesamtgewicht der Geräte ohne Beschränkung, Ausführung staubarm TRGS 559, ohne Funkenfreisetzung,
aufgenommene Stoffe sammeln, im Behälter des AN lagern, Behältergröße nach Wahl des AN, auf LKW des AN laden, transportieren zur zugelassenen Lagerfläche des AG, Transportweg bis 1 km,
die Entsorgung wird gesondert vergütet.
Menge: 22,000 m
Leistungsbereichkatalog: 084
DIN276-1_08: 594

**2.1.130 Rückbau Bordstein Beton nicht schadstoffbelastet TB8/30 Fundament Beton Rückenstütze 24kN/m3 Geräteeinsatz mgl. Stoffe laden transp. Bahnwagen AN bis 1km ges.Vergüt.Entsorg.**
*** EP-Aufgliederung gefordert
STLB-Bau 2026-04 084
Rückbau des Bordsteins aus Beton, nicht schadstoffbelastet,
Abfall ist nicht gefährlich, ohne Festlegung eines Zuordnungskriteriums LAGA/DepVO/EBV/RuVA, Form TB 8/30, einschl. Fundament aus Beton und zweiseitige Rückenstütze, Bettungsdicke 30 cm, Dicke der Rückenstütze 25 cm, Wichte des Abbruchstoffes DIN EN 1991-1-1 24 kN/m3, Erschwernis durch horizontale Förderwege von der Abbruchstelle zur Bereitstellungsfläche/zum Ladeplatz,
horizontaler Förderweg '1000' m,
Geräteeinsatz ist möglich, max. Gesamtgewicht der Geräte ohne Beschränkung, Ausführung staubarm TRGS 559, ohne Funkenfreisetzung,
aufgenommene Stoffe sammeln, im Behälter des AN lagern, Behältergröße nach Wahl des AN, auf Bahnwagen des AN laden, transportieren, zur zugelassenen Lagerfläche des AG, Transportweg bis 1 km,
die Entsorgung wird gesondert vergütet.
Menge: 20,000 m
Leistungsbereichkatalog: 084
DIN276-1_08: 594

**2.1.140 Rückbau Bordstein Beton nicht schadstoffbelastet TB8/30 Fundament Beton Rückenstütze 24kN/m3 Geräteeinsatz mgl. Stoffe laden transp. Bahnwagen AN bis 1km ges.Vergüt.Entsorg.**
*** EP-Aufgliederung gefordert
STLB-Bau 2026-04 084
Rückbau des Bordsteins aus Beton, nicht schadstoffbelastet,
Abfall ist nicht gefährlich, ohne Festlegung eines Zuordnungskriteriums LAGA/DepVO/EBV/RuVA, Form TB 8/30, einschl. Fundament aus Beton und zweiseitige Rückenstütze, Bettungsdicke 30 cm, Dicke der Rückenstütze 25 cm, Wichte des Abbruchstoffes DIN EN 1991-1-1 24 kN/m3, Erschwernis durch horizontale Förderwege von der Abbruchstelle zur Bereitstellungsfläche/zum Ladeplatz,
horizontaler Förderweg '1000' m,
Geräteeinsatz ist möglich, max. Gesamtgewicht der Geräte ohne Beschränkung, Ausführung staubarm TRGS 559, ohne Funkenfreisetzung,
aufgenommene Stoffe sammeln, im Behälter des AN lagern, Behältergröße nach Wahl des AN, auf Bahnwagen des AN laden, transportieren, zur zugelassenen Lagerfläche des AG, Transportweg bis 1 km,
die Entsorgung wird gesondert vergütet.
Menge: 15,000 m
Leistungsbereichkatalog: 084
DIN276-1_08: 594

**2.1.150 Boden Verkehrsfläche lösen im Behälter AN sammeln mit Gerät laden transp. LKW AN ges.Vergüt.Entsorg. bis 1km Abtrag-T 1m UM**
*** EP-Aufgliederung gefordert
STLB-Bau 2026-04 002
Boden für Verkehrsflächen,
profilgerecht lösen und im Behälter des AN sammeln, Arbeiten mit Gerät, auf LKW des AN laden, transportieren zur zugelassenen Lagerfläche des AG,
die Entsorgung wird gesondert vergütet, Abfall ist nicht gefährlich, ohne Festlegung eines Zuordnungskriteriums LAGA/DepVO/EBV/RuVA, Transportweg bis 1 km, Behältergröße nach Wahl des AN, Abtragtiefe bis 1 m,
Homogenbereich 1, mit einer Bodengruppe, Bodengruppe 1 UM DIN 18196 (mittelplastischer Schluff), Tiefe oberer Horizont des Homogenbereiches von 0 m, Tiefe unterer Horizont des Homogenbereiches bis 1 m,
Baumaßnahme der Geotechnischen Kategorie 1 DIN 4020,
- Konsistenz DIN EN ISO 14688-1 halbfest,
- Lagerungsdichte mitteldicht bis dicht, Mengenermittlung nach Aufmaß an Abtragprofilen.
Menge: 335,985 m3
Leistungsbereichkatalog: 002
DIN276-1_08: 522

**2.1.160 Auffüllung Verkehrsfläche lösen im Behälter AN sammeln mit Gerät laden transp. LKW AN ges.Vergüt.Entsorg. bis 1km Abtrag-T 1m SE**
*** EP-Aufgliederung gefordert
STLB-Bau 2026-04 002
Auffüllung für Verkehrsflächen,
profilgerecht lösen und im Behälter des AN sammeln, Arbeiten mit Gerät, auf LKW des AN laden, transportieren zur zugelassenen Lagerfläche des AG,
die Entsorgung wird gesondert vergütet, Abfall ist nicht gefährlich, ohne Festlegung eines Zuordnungskriteriums LAGA/DepVO/EBV/RuVA, Transportweg bis 1 km, Behältergröße nach Wahl des AN, Abtragtiefe bis 1 m,
Homogenbereich 1, mit einer Bodengruppe, Bodengruppe 1 SE DIN 18196 (enggestufter Sand), Tiefe oberer Horizont des Homogenbereiches von 0 m, Tiefe unterer Horizont des Homogenbereiches bis 1 m,
Baumaßnahme der Geotechnischen Kategorie 1 DIN 4020,
- Konsistenz DIN EN ISO 14688-1 halbfest,
- Lagerungsdichte mitteldicht bis dicht, Mengenermittlung nach Aufmaß an Abtragprofilen.
Menge: 19,500 m3
Leistungsbereichkatalog: 002
DIN276-1_08: 522

**2.1.170 Boden Verkehrsfläche lösen im Behälter AN sammeln von Hand laden transp. LKW AN ges.Vergüt.Entsorg. bis 1km Abtrag-T 1m UM**
*** EP-Aufgliederung gefordert
STLB-Bau 2026-04 002
Boden für Verkehrsflächen,
profilgerecht lösen und im Behälter des AN sammeln, Arbeiten von Hand, auf LKW des AN laden, transportieren zur zugelassenen Lagerfläche des AG,
die Entsorgung wird gesondert vergütet, Abfall ist nicht gefährlich, ohne Festlegung eines Zuordnungskriteriums LAGA/DepVO/EBV/RuVA, Transportweg bis 1 km, Behältergröße nach Wahl des AN, Abtragtiefe bis 1 m,
Homogenbereich 1, mit einer Bodengruppe, Bodengruppe 1 UM DIN 18196 (mittelplastischer Schluff), Tiefe oberer Horizont des Homogenbereiches von 0 m, Tiefe unterer Horizont des Homogenbereiches bis 1 m,
Baumaßnahme der Geotechnischen Kategorie 1 DIN 4020,
- Konsistenz DIN EN ISO 14688-1 halbfest,
- Lagerungsdichte mitteldicht bis dicht, Mengenermittlung nach Aufmaß an Abtragprofilen.
Menge: 5,000 m3
Leistungsbereichkatalog: 002
DIN276-1_08: 522

**2.1.180 Schicht frostunempfindl.mineral.Stoffe Bk1,8 DPr1 Gemisch SfM 0/45 D 30cm**
*** EP-Aufgliederung gefordert
STLB-Bau 2026-04 080
Schicht aus frostunempfindlichen mineralischen Stoffen ZTV SoB-StB, Belastungsklasse RStO 12/24 Bk1,8, in Gewerbestraßen, Verdichtungsgrad mind. DPr 1, aus Baustoffgemisch für Schichten aus frostunempfindlichen mineralischen Stoffen, natürliche Gesteinskörnung TL Gestein, Körnung 0/45, Schichtdicke 30 cm, Feinanteil Kategorie UF 3, im eingebauten Zustand max. 3 % Feinanteile, abgerechnet wird nach Auftragprofilen.
Menge: 441,600 m3
Leistungsbereichkatalog: 080
DIN276 neu: 522
DIN276-1_08: 522

**2.1.190 Schicht frostunempfindl.mineral.Stoffe Bk1,8 DPr1 Gemisch SfM 0/45 D 30cm**
*** EP-Aufgliederung gefordert
STLB-Bau 2026-04 080
Schicht aus frostunempfindlichen mineralischen Stoffen ZTV SoB-StB, Belastungsklasse RStO 12/24 Bk1,8, in Gewerbestraßen, Verdichtungsgrad mind. DPr 1, aus Baustoffgemisch für Schichten aus frostunempfindlichen mineralischen Stoffen, natürliche Gesteinskörnung TL Gestein, Körnung 0/45, Schichtdicke 30 cm, Feinanteil Kategorie UF 3, im eingebauten Zustand max. 3 % Feinanteile, abgerechnet wird nach Auftragprofilen.
Menge: 24,000 m3
Leistungsbereichkatalog: 080
DIN276 neu: 522
DIN276-1_08: 522

**2.1.200 Geotextil Gewebe-Maschenware Trennen Robusth.-kl.3 Überlappungs-B 50cm**
*** EP-Aufgliederung gefordert
STLB-Bau 2026-04 002
Schicht aus Geotextilien, Gewebe- und Maschenware, zum Trennen, gemäß ZTV-ING, Geotextilrobustheitsklasse 3, Masse min. 320 g/m2, Höchstzugkraft min. 150 kN/m, hydraulische Filterwirksamkeit kv größer gleich 5 x 10 hoch minus 4 m/s, Dränleistung mind. 0,1 l/s x m, Beständigkeit 100 Jahre, hohe Witterungsbeständigkeit, auf Bodengruppe SE (enggestufter Sand), Einbau in Fahrbahn, Überlappungsbreite mind. 50 cm, Abrechnung in der Abwicklung der Bearbeitungsflächen.
Menge: 456,900 m2
Leistungsbereichkatalog: 002
DIN276-1_08: 522

**2.1.210 FSS Bk1,8 DPr1,03 EV2 120MPa 0/45 D 30cm**
*** EP-Aufgliederung gefordert
STLB-Bau 2026-04 080
Frostschutzschicht ZTV SoB-StB, Belastungsklasse RStO 12/24 Bk1,8, in Gewerbestraßen, Verdichtungsgrad mind. DPr 1,03, Verformungsmodul auf der Oberfläche mind. EV2 120 MPa, aus Baustoffgemisch für Frostschutzschicht, natürliche Gesteinskörnung TL Gestein, Körnung 0/45, Schichtdicke 30 cm, Feinanteil Kategorie UF 3, im eingebauten Zustand max. 3 % Feinanteile, wasserdurchlässig, kf größer gleich 5 x 10 hoch minus 5 m/s, Arbeiten mit Gerät, abgerechnet wird nach Auftragprofilen.
Menge: 137,070 m3
Leistungsbereichkatalog: 080
DIN276 neu: 522
DIN276-1_08: 522

**2.1.220 FSS Bk1,8 DPr1,03 EV2 120MPa 0/45 D 30cm**
*** EP-Aufgliederung gefordert
STLB-Bau 2026-04 080
Frostschutzschicht ZTV SoB-StB, Belastungsklasse RStO 12/24 Bk1,8, in Gewerbestraßen, Verdichtungsgrad mind. DPr 1,03, Verformungsmodul auf der Oberfläche mind. EV2 120 MPa, aus Baustoffgemisch für Frostschutzschicht, natürliche Gesteinskörnung TL Gestein, Körnung 0/45, Schichtdicke 30 cm, Feinanteil Kategorie UF 3, im eingebauten Zustand max. 3 % Feinanteile, wasserdurchlässig, kf größer gleich 5 x 10 hoch minus 5 m/s, Arbeiten mit Gerät, abgerechnet wird nach Auftragprofilen.
Menge: 205,605 m3
Leistungsbereichkatalog: 080
DIN276-1_08: 522

**2.1.230 Betonbord HB15/30 grau Fundament Rückenstütze 2seitig C20/25 D 25cm B 20cm**
*** EP-Aufgliederung gefordert
STLB-Bau 2026-04 080
Bordstein aus Beton, TL Pflaster-StB und DIN EN 1340, Form HB 15/30, Farbton grau, mit Vorsatzbeton und Kunststoffvergütung, Zuschlag aus Basalt, Kunststoffvergütung als Imprägnierung lösemittelfrei, Poren satt verschlossen, mit Fundament und 2-seitiger Rückenstütze aus Beton mit einer Zusammensetzung C 20/25 DIN 1045-2, Bettungsdicke 25 cm, Breite der Rückenstütze 20 cm, Kurven mit geraden Bordsteinen ausführen, Länge 500 mm, Fugen geschlossen, mit Mörtel, mit Bewegungsfugen alle 6 m, Fugenbreite 10 mm, mit Gummigranulat-Dehnscheiben.
Menge: 80,000 m
Leistungsbereichkatalog: 080
DIN276-1_08: 522

**2.1.240 Betonbord TB10/30 grau Fundament Rückenstütze 2seitig C20/25 D 25cm B 20cm**
*** EP-Aufgliederung gefordert
STLB-Bau 2026-04 080
Bordstein aus Beton, TL Pflaster-StB und DIN EN 1340, Form TB 10/30, Farbton grau, mit Vorsatzbeton und Kunststoffvergütung, Zuschlag aus Basalt, Kunststoffvergütung als Imprägnierung lösemittelfrei, Poren satt verschlossen, mit Fundament und 2-seitiger Rückenstütze aus Beton mit einer Zusammensetzung C 20/25 DIN 1045-2, Bettungsdicke 25 cm, Breite der Rückenstütze 20 cm, Kurven mit geraden Bordsteinen ausführen, Länge 500 mm, Fugen geschlossen, mit Mörtel, mit Bewegungsfugen alle 6 m, Fugenbreite 10 mm, mit Gummigranulat-Dehnscheiben.
Menge: 80,000 m
Leistungsbereichkatalog: 080
DIN276-1_08: 522

**2.1.250 Betonbord TB8/30 grau Fundament Rückenstütze 2seitig C20/25 D 25cm B 20cm**
*** EP-Aufgliederung gefordert
STLB-Bau 2026-04 080
Bordstein aus Beton, TL Pflaster-StB und DIN EN 1340, Form TB 8/30, Farbton grau, mit Vorsatzbeton und Kunststoffvergütung, Zuschlag aus Basalt, Kunststoffvergütung als Imprägnierung lösemittelfrei, Poren satt verschlossen, mit Fundament und 2-seitiger Rückenstütze aus Beton mit einer Zusammensetzung C 20/25 DIN 1045-2, Bettungsdicke 25 cm, Breite der Rückenstütze 20 cm, Kurven mit geraden Bordsteinen ausführen, Länge 500 mm, Fugen geschlossen, mit Mörtel, mit Bewegungsfugen alle 6 m, Fugenbreite 10 mm, mit Gummigranulat-Dehnscheiben.
Menge: 20,000 m
Leistungsbereichkatalog: 080
DIN276-1_08: 522

**2.1.260 Bordsteinpassstück Bordstein Beton HB15/30**
*** EP-Aufgliederung gefordert
STLB-Bau 2026-04 080
Bordsteinpassstück herstellen, mit Nassschneidegerät, Betonbordstein, DIN EN 1340, Maße DIN 483, Form HB 15/30.
Menge: 12,000 St
Leistungsbereichkatalog: 080
DIN276-1_08: 522

**2.1.270 Bordsteinpassstück Bordstein Beton TB10/30**
*** EP-Aufgliederung gefordert
STLB-Bau 2026-04 080
Bordsteinpassstück herstellen, mit Nassschneidegerät, Betonbordstein, DIN EN 1340, Maße DIN 483, Form TB 10/30.
Menge: 12,000 St
Leistungsbereichkatalog: 080
DIN276 neu: 522
DIN276-1_08: 522

**2.1.280 Bordsteinpassstück Bordstein Beton TB8/30**
*** EP-Aufgliederung gefordert
STLB-Bau 2026-04 080
Bordsteinpassstück herstellen, mit Nassschneidegerät, Betonbordstein, DIN EN 1340, Maße DIN 483, Form TB 8/30.
Menge: 6,000 St
Leistungsbereichkatalog: 080
DIN276-1_08: 522

**2.1.290 Randeinfassung 2-zeilig Betonpflaster L/B 200/100mm D 160mm Fahrbahn Fundament Rückenstütze 2seitig C16/20 D 25+/-2cm Pflasterfugenmörtel zementgeb. einkehren einschlämmen B 10+/-5mm**
*** EP-Aufgliederung gefordert
STLB-Bau 2026-04 080
Pflasterstreifen als Randeinfassung als Läuferreihe, aus Steinpflaster FGSV ZTV Pflaster-StB und Ergänzung M RR, gebundene Bauweise, Ausführung der Pflasterstreifen nach Anzahl der Zeilen, 2-zeilig, Pflastersteine aus Beton, TL Pflaster-StB, max. Differenzen J, Maße L/B 200/100 mm, Dicke 160 mm, Farbton grau, in Fahrbahnen, Belastungskategorie A, Tragschicht wird gesondert vergütet, Fundament und 2-seitige Rückenstütze aus Beton mit einer Zusammensetzung C 16/20 DIN 1045-2, Dicke 25 +/- 2 cm, Breite der Rückenstütze 25 +/- 2 cm, zementgebundenen Pflasterfugenmörtel einkehren und einschlämmen, Fugenbreite 10 +/- 5 mm, mit Bewegungsfugen im Abstand von 5 bis 6 m.
Menge: 22,000 m
Leistungsbereichkatalog: 080
DIN276-1_08: 522

**2.1.300 Randeinfassung einzeilig Betonpflaster L/B 200/100mm D 160mm Fahrbahn Fundament Rückenstütze 2seitig C16/20 D 25+/-2cm Pflasterfugenmörtel zementgeb. einkehren einschlämmen B 10+/-5mm**
*** EP-Aufgliederung gefordert
STLB-Bau 2026-04 080
Pflasterstreifen als Randeinfassung als Läuferreihe, aus Steinpflaster FGSV ZTV Pflaster-StB und Ergänzung M RR, gebundene Bauweise, Ausführung der Pflasterstreifen nach Anzahl der Zeilen, einzeilig, Pflastersteine aus Beton, TL Pflaster-StB, max. Differenzen J, Maße L/B 200/100 mm, Dicke 160 mm, Farbton grau, in Fahrbahnen, Belastungskategorie A, Tragschicht wird gesondert vergütet, Fundament und 2-seitige Rückenstütze aus Beton mit einer Zusammensetzung C 16/20 DIN 1045-2, Dicke 25 +/- 2 cm, Breite der Rückenstütze 25 +/- 2 cm, zementgebundenen Pflasterfugenmörtel einkehren und einschlämmen, Fugenbreite 10 +/- 5 mm, mit Bewegungsfugen im Abstand von 5 bis 6 m.
Menge: 80,000 m
Leistungsbereichkatalog: 080
DIN276-1_08: 522

**2.1.310 Rinne einzeilig Betonpflaster L/B 200/100mm D 160mm Fahrbahn Fundament C16/20 D 25+/-2cm Pflasterfugenmörtel zementgeb. einkehren einschlämmen B 10+/-5mm**
*** EP-Aufgliederung gefordert
STLB-Bau 2026-04 080
Pflasterstreifen als Rinne vor Bordsteinen, als Läuferreihe, aus Steinpflaster FGSV ZTV Pflaster-StB und Ergänzung M RR, gebundene Bauweise, Ausführung der Pflasterstreifen nach Anzahl der Zeilen, einzeilig, Pflastersteine aus Beton, TL Pflaster-StB, max. Differenzen J, Maße L/B 200/100 mm, Dicke 160 mm, Farbton grau, in Fahrbahnen, Belastungskategorie A, Tragschicht wird gesondert vergütet, Fundament aus Beton mit einer Zusammensetzung C 16/20 DIN 1045-2, Dicke 25 +/- 2 cm, zementgebundenen Pflasterfugenmörtel einkehren und einschlämmen, Fugenbreite 10 +/- 5 mm, mit Bewegungsfugen im Abstand von 5 bis 6 m.
Menge: 5,000 m
Leistungsbereichkatalog: 080
DIN276-1_08: 522

**2.1.320 Rinne 2-zeilig Betonpflaster L/B 160/160mm D 160mm Fahrbahn Fundament C16/20 D 25+/-2cm Pflasterfugenmörtel zementgeb. einkehren einschlämmen B 10+/-5mm**
*** EP-Aufgliederung gefordert
STLB-Bau 2026-04 080
Pflasterstreifen als freistehende Rinne als Läuferreihe, aus Steinpflaster FGSV ZTV Pflaster-StB und Ergänzung M RR, gebundene Bauweise, Ausführung der Pflasterstreifen nach Anzahl der Zeilen, 2-zeilig, Pflastersteine aus Beton, TL Pflaster-StB, max. Differenzen J, Maße L/B 160/160 mm, Dicke 160 mm, Farbton grau, in Fahrbahnen, Belastungskategorie A, Tragschicht wird gesondert vergütet, Fundament aus Beton mit einer Zusammensetzung C 16/20 DIN 1045-2, Dicke 25 +/- 2 cm, zementgebundenen Pflasterfugenmörtel einkehren und einschlämmen, Fugenbreite 10 +/- 5 mm, mit Bewegungsfugen im Abstand von 5 bis 6 m.
Menge: 22,000 m
Leistungsbereichkatalog: 080
DIN276-1_08: 522

**2.1.330 Beton Straßenablauf 2a-6a-3a-5b-11-10b Aufsatz Straßenablauf D400 L/B 300/500mm pultförmig Verschlussblech setzen C20/25 D 20cm**
*** EP-Aufgliederung gefordert
STLB-Bau 2026-04 009
Betonteilkombination für Straßenablauf für Längsaufsatz, mit Schlammraum, DIN 4052 - 2a - 6a - 3a - 5b - 11 - 10b, mit Steckmuffe, Aufsatz für Ablauf DIN 4052, Rost aus Gusseisen, Rahmen mit Eimerauflage, Klasse D 400 DIN EN 124-1, Maße L/B 300/500 mm, pultförmig, mit Verschlussblech aus nichtrostendem Stahl, mit Einlage, auf Betonauflager setzen, Beton C 20/25 DIN 1045-2, Dicke mind. 20 cm, Ablauf an Leitung anschließen.
Menge: 1,000 St
Leistungsbereichkatalog: 009
DIN276-1_08: 541

**2.1.340 Aufsatz Straßenablauf D400 L/B 300/500mm pultförmig Verschlussblech setzen**
*** EP-Aufgliederung gefordert
STLB-Bau 2026-04 009
Aufsatz für Straßenablauf DIN 4052, Roste aus Gusseisen, Rahmen mit Eimerauflage, Klasse D 400 DIN EN 124-1, Maße L/B 300/500 mm, pultförmig, mit Verschlussblech aus nichtrostendem Stahl, mit Einlage und verkehrssicherer Arretierung gegen Herausnehmen, höhengerecht in WW-Schachtkopfmörtel DIN 19573 setzen.
Menge: 1,000 St
Leistungsbereichkatalog: 009
DIN276-1_08: 541

**2.1.350 Pflasterdecke Betonverbundpflaster D 100mm Kante abgeschrägt grau Bk3,2 Bettung Brechsand-Splitt 0/4 D 5+/-1,5cm Brechsand-Splitt 0/4 einkehren einschlämmen**
*** EP-Aufgliederung gefordert
STLB-Bau 2026-04 080
Pflasterdecke ZTV Pflaster-StB, aus Verbundpflastersteinen aus Beton, TL Pflaster-StB, ungebundene Bauweise, Tragschicht wird gesondert vergütet, aus Wellenverbundsteinen, Dicke 100 mm, max. Differenzen K, Kante abgeschrägt, Horizontal-/Vertikalschenkel bis 2 mm, in Reihen mit versetzten Fugen, Oberfläche mit Hartgestein-Vorsatz, sandgestrahlt, Farbton grau, Belastungsklasse RStO 12/24 Bk3,2, in Abstellflächen - Schwerverkehr, befahrbar über 3,5 t, Bettung aus Baustoffgemisch Körnung 0/4 aus natürlichen gebrochenen Gesteinskörnungen (Brechsand-Splitt-Gemisch), TL Pflaster-StB Kategorie GU,B, Dicke 5 +/- 1,5 cm, Baustoffgemisch für Fugen, Körnung 0/4 aus natürlichen gebrochenen Gesteinskörnungen (Brechsand-Splitt-Gemisch) einkehren und einschlämmen.
Menge: 517,000 m2
Leistungsbereichkatalog: 080
DIN276-1_08: 524

**2.1.360 Pflasterdecke Betonverbundpflaster D 100mm gebraucht beigestellt abholen 1km grau Bk3,2 Bettung Brechsand-Splitt 0/4 D 4+/-1cm Brechsand-Splitt 0/4 einkehren einschlämmen**
*** EP-Aufgliederung gefordert
STLB-Bau 2026-04 080
Pflasterdecke ZTV Pflaster-StB, aus Verbundpflastersteinen aus Beton, ungebundene Bauweise, Tragschicht wird gesondert vergütet, aus Wellenverbundsteinen, Dicke 100 mm, gebrauchte Steine vom AG beigestellt, vom Lagerplatz des AG abholen, Förderweg bis 1 km, im Fischgrätverband, Oberfläche mit Hartgestein-Vorsatz, sandgestrahlt, Farbton grau, Belastungsklasse RStO 12/24 Bk3,2, in Abstellflächen - Schwerverkehr, befahrbar über 3,5 t, Bettung aus Baustoffgemisch Körnung 0/4 aus natürlichen gebrochenen Gesteinskörnungen (Brechsand-Splitt-Gemisch), TL Pflaster-StB Kategorie GU,B, Dicke 4 +/- 1 cm, Baustoffgemisch für Fugen, Körnung 0/4 aus natürlichen gebrochenen Gesteinskörnungen (Brechsand-Splitt-Gemisch) einkehren und einschlämmen.
Menge: 10,000 m2
Leistungsbereichkatalog: 080
DIN276-1_08: 524

**2.1.370 Pflasterdecke Betonpflaster L/B 200/100mm D 100mm grau Bk1,8 Bettung Brechsand-Splitt 0/4 D 5+/-1,5cm Brechsand-Splitt 0/4 einkehren einschlämmen**
*** EP-Aufgliederung gefordert
STLB-Bau 2026-04 080
Pflasterdecke ZTV Pflaster-StB, aus Pflastersteinen aus Beton, ungebundene Bauweise, Tragschicht wird gesondert vergütet, Maße L/B 200/100 mm, Dicke 100 mm, max. Differenzen K, im Fischgrätverband, Oberfläche mit Hartgestein-Vorsatz, sandgestrahlt, Farbton grau, Belastungsklasse RStO 12/24 Bk1,8, in Abstellflächen - nicht ständig vom Schwerverkehr genutzte Flächen, befahrbar über 3,5 t, Bettung aus Baustoffgemisch Körnung 0/4 aus natürlichen gebrochenen Gesteinskörnungen (Brechsand-Splitt-Gemisch), TL Pflaster-StB Kategorie GU,B, Dicke 5 +/- 1,5 cm, Baustoffgemisch für Fugen, Körnung 0/4 aus natürlichen gebrochenen Gesteinskörnungen (Brechsand-Splitt-Gemisch) einkehren und einschlämmen.
Menge: 57,900 m2
Leistungsbereichkatalog: 080
DIN276-1_08: 524

**2.1.380 Pflasterdecke anpassen schneiden T bis 10cm Nassschneidegerät Einfassungen**
*** EP-Aufgliederung gefordert
STLB-Bau 2026-04 080
Pflasterdecke anpassen durch Schneiden, Tiefe bis 10 cm, mit Nassschneidegerät, an Einfassungen.
Menge: 180,000 m
Leistungsbereichkatalog: 080
DIN276-1_08: 522

**2.1.390 Pflasterdecke anpassen schneiden T 10-20cm Nassschneidegerät**
*** EP-Aufgliederung gefordert
STLB-Bau 2026-04 080
Pflasterdecke anpassen durch Schneiden, Tiefe über 10 bis 20 cm, mit Nassschneidegerät.
Menge: 5,000 m
Leistungsbereichkatalog: 080
DIN276-1_08: 522

**2.1.400 Pflasterdecke anpassen schneiden T bis 10cm Nassschneidegerät an Einbauteile Schachtabdeckung Querschnitt 1000-2500cm2**
*** EP-Aufgliederung gefordert
STLB-Bau 2026-04 080
Pflasterdecke anpassen durch Schneiden, Tiefe bis 10 cm, mit Nassschneidegerät, an Einbauteile, Schachtabdeckung, eckig, Querschnitt über 1000 bis 2500 cm2.
Menge: 2,000 St
Leistungsbereichkatalog: 080
DIN276-1_08: 522

**2.1.410 Pflasterdecke anpassen schneiden T bis 10cm Nassschneidegerät an Einbauteile Schieberkappe Durchm. bis 30cm**
*** EP-Aufgliederung gefordert
STLB-Bau 2026-04 080
Pflasterdecke anpassen durch Schneiden, Tiefe bis 10 cm, mit Nassschneidegerät, an Einbauteile, Schieberkappe, rund, Durchmesser bis 30 cm.
Menge: 5,000 St
Leistungsbereichkatalog: 080
DIN276-1_08: 522

**2.1.420 Pflasterdecke anpassen schneiden T bis 10cm Nassschneidegerät an Einbauteile Hydrantenkappe Durchm. 30-50cm**
*** EP-Aufgliederung gefordert
STLB-Bau 2026-04 080
Pflasterdecke anpassen durch Schneiden, Tiefe bis 10 cm, mit Nassschneidegerät, an Einbauteile, Hydrantenkappe, oval, Durchmesser über 30 bis 50 cm.
Menge: 3,000 St
Leistungsbereichkatalog: 080
DIN276-1_08: 522

**2.1.430 Fuge Fahrbahn füllen T 100mm B 10mm Sand 0/2 einschlämmen**
*** EP-Aufgliederung gefordert
STLB-Bau 2026-04 080
Fuge im Betonpflaster, in Fahrbahnen, füllen, Fugentiefe 100 mm, Fugenbreite 10 mm, Baustoffgemisch für Fugen, Körnung 0/2 aus natürlichen ungebrochenen Gesteinskörnungen (Sand), einschlämmen, abgerechnet wird die bearbeitete Fläche.
Menge: 50,000 m2
Leistungsbereichkatalog: 080
DIN276 neu: 522
DIN276-1_08: 522

**2.1.440 Rückbau Bitumenh.Befestigung Fahrbahn nicht schadstoffbelastet 20kN/m3 D 25 cm Geräteeinsatz mgl. Stoffe laden LKW AN ges.Vergüt.Entsorg.**
*** EP-Aufgliederung gefordert
STLB-Bau 2026-04 084
Rückbau der bitumenhaltigen Befestigung, in Fahrbahnen, nicht schadstoffbelastet,
Abfall ist nicht gefährlich, Wichte des Abbruchstoffes DIN EN 1991-1-1 20 kN/m3,
Abbruchdicke '25' cm,
Erschwernis gemäß Vorbemerkungen,
Geräteeinsatz ist möglich, max. Gesamtgewicht der Geräte ohne Beschränkung, Ausführung staubarm TRGS 559,
aufgenommene Stoffe sammeln, im Behälter des AN lagern, Behältergröße nach Wahl des AN, auf LKW des AN laden, Mengenermittlung nach Aufmaß,
die Entsorgung wird gesondert vergütet.
Menge: 10,000 m2
Leistungsbereichkatalog: 084
DIN276-1_08: 594

**2.1.450 Bitumenh.Befestigung fräsen Fahrbahn T 4-5cm nicht schadstoffbelastet 20kN/m3 Stoffe laden LKW AN ges.Vergüt.Entsorg.**
*** EP-Aufgliederung gefordert
STLB-Bau 2026-04 084
Rückbau der bitumenhaltigen Befestigung durch Fräsen, in Fahrbahnen, mit Asphaltdeckschicht aus Asphaltbeton, Tiefe über 4 bis 5 cm, nicht schadstoffbelastet,
Abfall ist nicht gefährlich, Flächen reinigen, nicht festhaftende Schichten lösen, Wichte des Abbruchstoffes DIN EN 1991-1-1 20 kN/m3, Ausführung staubarm TRGS 559,
aufgenommene Stoffe sammeln, im Behälter des AN lagern, Behältergröße nach Wahl des AN, auf LKW des AN laden,
Mengenermittlung nach Aufmaß,
die Entsorgung wird gesondert vergütet.
Menge: 10,000 m2
Leistungsbereichkatalog: 084
DIN276-1_08: 594

**2.1.460 Asphaltoberbau schichtweise schneiden D 20-25cm T 40mm**
*** EP-Aufgliederung gefordert
STLB-Bau 2026-04 080
Asphaltoberbau schichtweise schneiden, Dicke der Befestigung über 20 bis 25 cm, Ausführung mit Fugenschneidgerät, Tiefe bis 40 mm, Restdicke trennen, Entsorgung wird gesondert vergütet.
Menge: 10,000 m
Leistungsbereichkatalog: 080
DIN276-1_08: 522

**2.1.470 Unterlage reinigen TSoB Kies**
*** EP-Aufgliederung gefordert
STLB-Bau 2026-04 080
Reinigen der Unterlage für Kiestragschichten ohne Bindemittel, durch Entfernen der Schmutzschicht, nicht gebundene Stoffe abfegen, aufnehmen und entsorgen, Entsorgung wird gesondert vergütet.
Menge: 10,000 m2
Leistungsbereichkatalog: 080
DIN276-1_08: 522

**2.1.480 TS Asphalt Fahrbahn AC22TS Bindem. 50/70 Asphalt-Thermo-Container mit Fertiger**
*** EP-Aufgliederung gefordert
STLB-Bau 2026-04 080
Asphalttragschicht ZTV Asphalt-StB, in Fahrbahnen, Mischgutart AC 22 T S, Bindemittel Straßenbaubitumen 50/70 TL Bitumen-StB und DIN EN 12591, abgerechnet wird nach Wiegekarten, Transport im Asphalt-Thermo-Container, Einbau mit Fertiger.
Menge: 3,080 t
Leistungsbereichkatalog: 080
DIN276-1_08: 522

**2.1.490 Unterlage reinigen TSmB bitumenhaltig Kehrmaschinen**
*** EP-Aufgliederung gefordert
STLB-Bau 2026-04 080
Reinigen der Unterlage für Tragschichten mit bitumenhaltigen Bindemitteln, für das Aufsprühen von Haftkleber, durch Entfernen der Schmutzschicht, mit Kehrmaschinen, nicht gebundene Stoffe abfegen, aufnehmen und entsorgen, Entsorgung wird gesondert vergütet.
Menge: 10,000 m2
Leistungsbereichkatalog: 080
DIN276-1_08: 522

**2.1.500 Bitumenh.Bindem. aufsprühen 0,25-0,35kg/m2 C60BP4-S frisch TS Asphalt**
*** EP-Aufgliederung gefordert
STLB-Bau 2026-04 080
Bitumenhaltiges Bindemittel aufsprühen, ZTV Asphalt-StB, 0,25 bis 0,35 kg/m2, polymermodifizierte Bitumenemulsion C60BP4-S TL BE-StB und DIN EN 13808, auf frischen Asphalttragschichten.
Menge: 10,000 m2
Leistungsbereichkatalog: 080
DIN276-1_08: 522

**2.1.510 Asphaltbetondeckschicht AC11DS 25/55-55 A Asphalt-Thermo-Container von Hand**
*** EP-Aufgliederung gefordert
STLB-Bau 2026-04 080
Asphaltdeckschicht aus Asphaltbeton, ZTV Asphalt-StB, Mischgutart AC 11 D S, natürliche Gesteinskörnung TL Gestein, Bindemittel polymermodifiziertes Bitumen 25/55-55 A TL Bitumen-StB und DIN EN 14023, Einbau in Teilflächen, Transport im Asphalt-Thermo-Container, Einbau von Hand.
Menge: 0,880 t
Leistungsbereichkatalog: 080
DIN276-1_08: 521

**2.1.520 Flankenfläche Asphaltschicht 2lagig heiß abdichten 25/55-55 A 4kg/m2 B 20-25cm**
*** EP-Aufgliederung gefordert
STLB-Bau 2026-04 080
Flankenfläche des hochliegenden Randes der Asphaltschichten 2-lagig heiß abdichten durch Bindemittel polymermodifiziertes Bitumen 25/55-55 A TL Bitumen-StB und DIN EN 14023, Auftragsmenge 4 kg/m2, Auftragsbreite über 20 bis 25 cm.
Menge: 10,000 m
Leistungsbereichkatalog: 080
DIN276-1_08: 522

**2.1.530 Fuge anlegen Deckschicht Asphaltbeton Längs-Querfuge Bord Anschluss Einbauten B 12mm T 40mm**
*** EP-Aufgliederung gefordert
STLB-Bau 2026-04 080
Fuge ZTV Fug-StB beim Herstellen der Asphaltschicht anlegen, Ausführung in der Deckschicht, aus Asphaltbeton, als Längs- und Querfuge, an Borden, Anschlüssen und Straßeneinbauten, Fugenbreite 12 mm, Fugentiefe 40 mm.
Menge: 10,000 m
Leistungsbereichkatalog: 080
DIN276-1_08: 522

**2.1.540 Asphalt anpassen Schachtabdeckung aufbrechen T bis 10cm höher setzen bis 5cm Beton/Asphaltbeton**
*** EP-Aufgliederung gefordert
STLB-Bau 2026-04 080
Asphaltdecke anpassen an Schachtabdeckung, rund, Durchmesser über 50 bis 80 cm, aufbrechen bis 10 cm, höher setzen, bis 5 cm, Verfüllung mit Beton, obere 4 cm Asphaltbeton.
Menge: 1,000 St
Leistungsbereichkatalog: 080
DIN276-1_08: 522

**2.1.550 Asphalt anpassen Schachtabdeckung aufbrechen T bis 10cm höher setzen bis 5cm Beton/Asphaltbeton**
*** EP-Aufgliederung gefordert
STLB-Bau 2026-04 080
Asphaltdecke anpassen an Schachtabdeckung, rund, Durchmesser über 50 bis 80 cm, aufbrechen bis 10 cm, höher setzen, bis 5 cm, Verfüllung mit Beton, obere 4 cm Asphaltbeton.
Menge: 1,000 St
Leistungsbereichkatalog: 080
DIN276-1_08: 522

**2.1.560 Vegetationstragschicht Schotterrasen Gemisch 50% Schotter 30% Sand 20% Oberboden Boden liefern Kompost 100l/m3 organ.Dünger 300g/m3 D 25cm**
*** EP-Aufgliederung gefordert
STLB-Bau 2026-04 003
Vegetationstragschicht für Schotterrasen, in Fahrbahnnebenflächen, Gemisch aus 50 Vol.-% Schotter, Körnung 32/45, 30 Vol.-% Sand, Körnung 0/2, 20 Vol.-% Oberboden, Bodengruppe 2a DIN 18915 (nicht bindig, sandig), Boden liefern, Kompost, gütegesichert, 100 l/m3, organischer Dünger, 300 g/m3, Schichtdicke 25 cm, Tragfähigkeit EV2 mind. 45 bis max. 60 MPa, zulässige Abweichung von der Nennhöhe +/- 20 mm, zulässige Abweichung von der Ebenheit bei 4 m 10 cm/bei 2 m 8 cm (Kategorie 1) DIN 18917.
Menge: 10,000 m2
Leistungsbereichkatalog: 003
DIN276 neu: 521
DIN276-1_08: 521

**2.1.570 Bankett räumen nachprofilieren 0,5-0,75m Gefälle 4%**
*** EP-Aufgliederung gefordert
STLB-Bau 2026-04 002
Bankett räumen und mit Quergefälle nachprofilieren, Räumbereich über 0,5 bis 0,75 m, Quergefälle 4 %, Räumgut und Boden auf dem Gelände planieren.
Menge: 20,000 m
Leistungsbereichkatalog: 002
DIN276-1_08: 519

**2.1.580 Bankett untere Schicht Gemisch 0/22 D 20cm DPr0,97 EV2 45MPa**
*** EP-Aufgliederung gefordert
STLB-Bau 2026-04 080
Untere Schicht für Bankett, aus Baustoffgemisch, Körnung 0/22, Einbaudicke 20 cm, Verdichtungsgrad mind. DPr 0,97, Verformungsmodul mind. EV2 45 MPa.
Menge: 14,000 m2
Leistungsbereichkatalog: 080
DIN276-1_08: 522

**2.1.590 Bankettdeckschicht Gemisch 0/22 D 20cm DPr0,98 EV2 80MPa**
*** EP-Aufgliederung gefordert
STLB-Bau 2026-04 080
Bankettdeckschicht, aus Baustoffgemisch, Körnung 0/22, Einbaudicke 20 cm, Verdichtungsgrad mind. DPr 0,98, Verformungsmodul mind. EV2 80 MPa.
Menge: 14,000 m2
Leistungsbereichkatalog: 080
DIN276-1_08: 522

**2.1.600 Blockstufe Betonfertigteil C35/45 XF4 XM1 XA3 XC4 XD3 Stufen-L 150cm Setzstufen-H 17cm Trittstufen-B 28cm Fundament C20/25 D 50 cm**
*** EP-Aufgliederung gefordert
STLB-Bau 2026-04 080
Blockstufe als Betonfertigteil, Festigkeitsklasse C 35/45 DIN 1045-2, Expositionsklasse XF4 (Frostangriff, hohe Wassersättigung mit Taumittel), Expositionsklasse XM1 (Betonkorrosion durch mäßige Verschleißbeanspruchung), Expositionsklasse XA3 (Betonkorrosion durch chemisch stark angreifende Umgebung), Expositionsklasse XC4 (Bewehrungskorrosion durch Karbonatisierung, wechselnd nass und trocken), Expositionsklasse XD3 (Bewehrungskorrosion durch Chloride, ausgenommen Meerwasser, wechselnd nass und trocken), Zuschlag aus gebrochenem Hartgestein, Stufenlänge 150 cm, Trittfläche, Vorderseite und 2 Köpfe in Sichtbeton, Kante gefast, Setzstufenhöhe 17 cm, Trittstufenbreite 28 cm, Fundament aus Beton mit einer Zusammensetzung C 20/25 DIN 1045-2,
Dicke '50' cm,
Stufen auf Stoß verlegen.
Menge: 3,000 St
Leistungsbereichkatalog: 080
DIN276-1_08: 534

**2.1.610 Einfassung Winkelstützel. Stahlbeton XF4 50/70cm L100cm 52kN/m2**
*** EP-Aufgliederung gefordert
STLB-Bau 2026-04 080
Einfassung aus Winkelstützelementen, als Stahlbetonfertigteil, Festigkeitsklasse C 35/45 DIN 1045-2, Expositionsklasse XC4 (Bewehrungskorrosion durch Karbonatisierung, wechselnd nass und trocken), Expositionsklasse XD3 (Bewehrungskorrosion durch Chloride, ausgenommen Meerwasser, wechselnd nass und trocken), Expositionsklasse XF4 (Frostangriff, hohe Wassersättigung mit Taumittel), Expositionsklasse XA2 (Betonkorrosion durch chemisch mäßig angreifende Umgebung und Wasserbauwerke), Feuchtigkeitsklasse WA (Betonkorrosion, feuchte Umgebung, direkte Alkalizufuhr von außen), Fußlänge/Höhe 50/70 cm, Baulänge 100 cm, Verkehrslast 52 kN/m2, Sichtflächen in Sichtbeton, Sichtkanten gefast, Fertigteile engfugig verlegen, Fundament wird gesondert vergütet.
Menge: 24,000 m
Leistungsbereichkatalog: 080
DIN276-1_08: 533

**2.1.620 Außenecke Einfassung Winkelstützel. Stahlbeton C35/45 XF4 50/70cm 90Grad**
*** EP-Aufgliederung gefordert
STLB-Bau 2026-04 080
Außenecke für Einfassung aus Winkelstützelementen, als Stahlbetonfertigteil, Festigkeitsklasse C 35/45 DIN 1045-2, Expositionsklasse XF4 (Frostangriff, hohe Wassersättigung mit Taumittel), Fußlänge/Höhe 50/70 cm, 90 Grad, Verkehrslast 52 kN/m2, Farbton grau, Sichtflächen in Sichtbeton, Sichtkanten gefast, Fertigteile engfugig verlegen, Fundament wird gesondert vergütet.
Menge: 2,000 St
Leistungsbereichkatalog: 080
DIN276-1_08: 533

**2.1.630 Außenecke Einfassung Winkelstützel. Stahlbeton C35/45 XF4 50/70cm 135Grad**
*** EP-Aufgliederung gefordert
STLB-Bau 2026-04 080
Außenecke für Einfassung aus Winkelstützelementen, als Stahlbetonfertigteil, Festigkeitsklasse C 35/45 DIN 1045-2, Expositionsklasse XF4 (Frostangriff, hohe Wassersättigung mit Taumittel), Fußlänge/Höhe 50/70 cm, 135 Grad, Verkehrslast 52 kN/m2, Farbton grau, Sichtflächen in Sichtbeton, Sichtkanten gefast, Fertigteile engfugig verlegen, Fundament wird gesondert vergütet.
Menge: 1,000 St
Leistungsbereichkatalog: 080
DIN276-1_08: 533

**2.1.640 Innenecke Einfassung Winkelstützel. Stahlbeton C35/45 XF4 50/70cm 135Grad**
*** EP-Aufgliederung gefordert
STLB-Bau 2026-04 080
Innenecke für Einfassung aus Winkelstützelementen, als Stahlbetonfertigteil, Festigkeitsklasse C 35/45 DIN 1045-2, Expositionsklasse XF4 (Frostangriff, hohe Wassersättigung mit Taumittel), Fußlänge/Höhe 50/70 cm, 135 Grad, Verkehrslast 52 kN/m2, Farbton grau, Sichtflächen in Sichtbeton, Sichtkanten gefast, Fertigteile engfugig verlegen, Fundament wird gesondert vergütet.
Menge: 1,000 St
Leistungsbereichkatalog: 080
DIN276-1_08: 533

**2.1.650 Blockstufe Betonfertigteil C35/45 XF4 XM1 XA2 XC4 XD3 Stufen-L 150cm Setzstufen-H 17cm Trittstufen-B 28cm Fundament C16/20 D 80 cm**
*** EP-Aufgliederung gefordert
STLB-Bau 2026-04 080
Blockstufe als Betonfertigteil, Festigkeitsklasse C 35/45 DIN 1045-2, Expositionsklasse XF4 (Frostangriff, hohe Wassersättigung mit Taumittel), Expositionsklasse XM1 (Betonkorrosion durch mäßige Verschleißbeanspruchung), Expositionsklasse XA2 (Betonkorrosion durch chemisch mäßig angreifende Umgebung und Wasserbauwerke), Expositionsklasse XC4 (Bewehrungskorrosion durch Karbonatisierung, wechselnd nass und trocken), Expositionsklasse XD3 (Bewehrungskorrosion durch Chloride, ausgenommen Meerwasser, wechselnd nass und trocken), Zuschlag aus gebrochenem Hartgestein, Stufenlänge 150 cm, Trittfläche, Vorderseite und 2 Köpfe in Sichtbeton, Kante gefast, Setzstufenhöhe 17 cm, Trittstufenbreite 28 cm, Fundament aus Beton mit einer Zusammensetzung C 16/20 DIN 1045-2,
Dicke '80' cm,
Stufen auf Stoß verlegen.
Menge: 4,500 m
Leistungsbereichkatalog: 080
DIN276-1_08: 534

#### Abschnitt 2.2 Abbruch und Entsorgung Biofilter

*Hinweis: Hinweistext Biofilter*
Hinweistext Biofilter

Abzubrechen ist ein Biofilter, welcher neben dem Rechengebäude auf einer Stahlbetonbodenplatte aufgestellt ist.

Biofilter in Modulbauweise, bestehend aus einer organischen Schüttung, montiert auf Stahlbetonfundament,

Das Biofiltergehäuse, das Wäschergehäuse, die Kreislaufleitung sowie alle mit der Abluft oder dem Waschwasser in Berührung kommenden Anlagenteile (Füllkörper, Gitterroste usw.) werden aus
korrosionsbeständigen Kunststoffen gefertigt.

Das gesamte Gehäuse besteht aus glasfaserverstärktem Kunststoff (GFK) als Sandwich-Konstruktion mit PU-Schaum-Kern.
Die einzelnen Segmente sind zu einem Biofilterbecken zusammengefügt.
Vor dem Biofilter ist eine Waschzone angeordnet,in der die zugeführte Abluft befeuchtet wird.
Zur Benetzung ist eine Waschwasserpumpe in einem Vorlagetank installiert.
Über insgesamt 3 Radialventilatoren werden die teilströme auf die Behandlungsanlage geführt.

Anlage bestehend aus Filteranlage aus GFK-Sandwichplatten, PVC- und PP-Rohrinstallationen, Abschottwände (Zwischenwände), Schaltanlage, Ventilatoren,
Biol.-Filterfüllung, mit Abluftkanälen bis DN 600 PVC-KG,
Wasseranschluss PE-HD,
Oberflächenwasseranschluss DN 200 PVC Kanalgrundleitung,
Befeuchterstation (Wasseranschluss und Umwältzpumpe DN 50),
Leitungslängen jeweils ca. 6 m,

E-Schaltkasten ca. 800 x 800 x 400 mm verdrahtet, mit Kontrollleuchten für Ventilatoren, Pumpe, Frostschutzheizung.,
Radialventilatoren, Werkstoff PP,
Leistungsaufnahme je ca. 2,5 kW,
Befeuchterstation im Filtergehäuse integriert,
System-Kreuz-Stromwäscher,
komplett mit Umwälzpumpe ca. 0,75 kW
und Heizung 2 kW.

Biol. Filter, Module/Container 1 Stück, Abmessungen 11,20 x 4,20 x 1,50 m,
Filterfüllung aus Mischung Gehölzschnitt/Torf, ca. 500 kg/m2,
komplett abbrechen und fachgerecht entsorgen.

*Hinweis: Standardbesch Abfallbegleitschein*
STLB-Bau 2026-04 087
Der Abfallbegleitschein ist vom AN vorzubereiten.

*Hinweis: Standardbesch Entsorgungsnachweis*
STLB-Bau 2026-04 087
Der Entsorgungsnachweis ist vom AN vorzubereiten.

*Hinweis: Standardbesch Übernahmeschein*
STLB-Bau 2026-04 087
Der Übernahmeschein ist vom AN vorzubereiten.

**2.2.10 Tank/Behälter entleeren reinigen, Schüttung aufnehmen.**
*** EP-Aufgliederung gefordert
Behälter entleeren und reinigen,
Filterfüllung aus Mischung Gehölzschnitt/Torf, ca. 500 kg/m2,
Volumen ca. 60 m³
aus dem Gehäuse aufnehmen und zum Lagerplatz transportieren,
Erschwernis durch horizontale Förderwege von der Abbruchstelle zur Bereitstellungsfläche/zum Ladeplatz,
horizontaler Förderweg '150' m, Geräteeinsatz ist möglich, max. Gesamtgewicht bis 5 t, Ausführung erschütterungsarm DIN 4150, lärmarm, Lärmpegel max. 80 dB(A), staubarm TRGS 559, ohne Funkenfreisetzung, ohne Untergrundbeschädigung, ohne Wasserfreisetzung, aufgenommene Stoffe zur Entsorgung sortieren, sammeln, in vom AN gestellten Behälter lagern, Behältergröße nach Wahl des AN, auf LKW des AN laden, Mengenermittlung nach Wiegekarte,
die Entsorgung wird gesondert vergütet.
1 Stück = eine Pauschale.
Menge: 1,000 St
Leistungsbereichkatalog: 084
DIN276-1_08: 397

**2.2.20 Abfall nicht gefährlich AVV190503 nicht schadstoffbelastet LKW AN transp. entsorgen Vergüt.Entsorg. AN**
*** EP-Aufgliederung gefordert
STLB-Bau 2026-04 087
Abfälle aus der aeroben Behandlung von festen Abfällen,
nicht gefährlich, Abfallschlüssel nach AVV (Abfallverzeichnis-Verordnung) 190503 nicht spezifikationsgerechter Kompost,
nicht schadstoffbelastet,
auf Baustelle lagernd, in Behälter des AN laden, mit LKW des AN transportieren, entsorgen, max. Gesamtgewicht bis 7,5 t, Behältergröße nach Wahl des AN, zum zugelassenem Lager oder zur Anlage nach Wahl des AN, Vergütung der Entsorgung übernimmt AN, Mengenermittlung nach Wiegekarte.
Menge: 20,800 t
Leistungsbereichkatalog: 087
DIN276-1_08: 396

**2.2.30 Gehäuse RLT-Einzelgeräte abbrechen nicht schadstoffbelastet Geräteeinsatz mgl. Stoffe laden LKW AN ges.Vergüt.Entsorg.**
*** EP-Aufgliederung gefordert
STLB-Bau 2026-04 084
Abbruch des Gerätegehäuses für RLT-Einzelgeräte, Gehäuseinnenwand Kunststoff, Brandverhalten B1, Gehäuseaußenwand Kunststoff, Brandverhalten B1, im Rahmen einer Totalabbruchmaßnahme, nicht schadstoffbelastet,
Abfall ist nicht gefährlich, Einzelgewicht über 150 bis 250 kg, Ausführung im Freien,
Arbeitshöhe
bis 3,5 m über der Standfläche des hierfür erforderlichen Gerüstes, vor Ort zerlegbar, Erschwernis durch horizontale Förderwege von der Abbruchstelle zur Bereitstellungsfläche/zum Ladeplatz,
horizontaler Förderweg '150' m,
Geräteeinsatz ist möglich, max. Gesamtgewicht bis 5 t, Ausführung erschütterungsarm DIN 4150, lärmarm, Lärmpegel max. 80 dB(A), staubarm TRGS 559, ohne Funkenfreisetzung, ohne Untergrundbeschädigung, ohne Wasserfreisetzung, aufgenommene Stoffe zur Entsorgung sortieren, sammeln, in vom AN gestellten Behälter lagern, Behältergröße nach Wahl des AN, auf LKW des AN laden, Mengenermittlung nach Wiegekarte,
die Entsorgung wird gesondert vergütet.
Menge: 4,131 t
Leistungsbereichkatalog: 084
DIN276-1_08: 494

**2.2.40 Gitterrost GFK, abbrechen, Stoffe laden LKW AN ges.Vergüt.Entsorg.**
*** EP-Aufgliederung gefordert
Abbruch des Gitterrostes, aus GFK, im Rahmen einer Teilabbruchmaßnahme, nicht schadstoffbelastet,
Abfall ist nicht gefährlich, Roste mit Einzelabmessungen bis 1000x1000x50mm,
Erschwernis durch horizontale Transportwege bis 150 m,
Abbruch von Hand/mit handgeführten Kleingeräten, Ausführung staubarm TRGS 559,
aufgenommene Stoffe sammeln, in Behälter AN laden,
die Entsorgung wird gesondert vergütet.
Menge: 44,000 m2
Leistungsbereichkatalog: 084
DIN276-1_08: 394

**2.2.50 Abfall nicht gefährlich AVV170904 nicht schadstoffbelastet LKW AN transp. entsorgen Vergüt.Entsorg. AN**
*** EP-Aufgliederung gefordert
STLB-Bau 2026-04 087
Sonstige Bau- und Abbruchabfälle,
nicht gefährlich, Abfallschlüssel nach AVV (Abfallverzeichnis-Verordnung) 170904 gemischte Bau- und Abbruchabfälle,
nicht schadstoffbelastet,
in Behälter auf Baustelle lagernd, auf LKW des AN laden, mit LKW des AN transportieren, entsorgen, max. Gesamtgewicht ohne Beschränkung, Behältergröße über 5 bis 7 m3, zum zugelassenem Lager oder zur Anlage nach Wahl des AN, Vergütung der Entsorgung übernimmt AN.
Menge: 4,131 t
Leistungsbereichkatalog: 087
DIN276-1_08: 396

**2.2.60 Lüftungsgerät Radialventilator abbrechen nicht schadstoffbelastet v.Hand Stoffe laden LKW AN ges.Vergüt.Entsorg.**
*** EP-Aufgliederung gefordert
STLB-Bau 2026-04 084
Abbruch des Lüftungsgerätes mit Radialventilator, mit Schwingungsdämpfer, mit Elektromotor, mit Vogelschutzgitter, Gehäuse aus Kunststoff, im Rahmen einer Totalabbruchmaßnahme, nicht schadstoffbelastet,
Abfall ist nicht gefährlich, Einzelgewicht über 150 bis 250 kg, Ausführung im Freien,
Arbeitshöhe
bis 3,5 m über der Standfläche des hierfür erforderlichen Gerüstes, vor Ort zerlegbar, Erschwernis durch horizontale Förderwege von der Abbruchstelle zur Bereitstellungsfläche/zum Ladeplatz,
horizontaler Förderweg '150' m,
Abbruch von Hand/mit handgeführten Kleingeräten, Ausführung erschütterungsarm DIN 4150, lärmarm, Lärmpegel max. 80 dB(A), staubarm TRGS 559, ohne Funkenfreisetzung, ohne Untergrundbeschädigung, ohne Wasserfreisetzung, aufgenommene Stoffe zur Entsorgung sortieren, sammeln, in vom AN gestellten Behälter lagern, Behältergröße nach Wahl des AN, auf LKW des AN laden,
die Entsorgung wird gesondert vergütet.
Menge: 3,000 St
Leistungsbereichkatalog: 084
DIN276-1_08: 494

**2.2.70 Abfall nicht gefährlich AVV160214 nicht schadstoffbelastet LKW AN transp. entsorgen Verwertungsanlage bis 10km Vergüt.Entsorg. AN**
*** EP-Aufgliederung gefordert
STLB-Bau 2026-04 087
Abfälle aus elektrischen und elektronischen Geräten,
nicht gefährlich, Abfallschlüssel nach AVV (Abfallverzeichnis-Verordnung) 160214 gebrauchte Geräte,
nicht schadstoffbelastet,
auf Baustelle lagernd, laden, mit LKW des AN transportieren, entsorgen, max. Gesamtgewicht ohne Beschränkung, zur Verwertungsanlage, Transportweg bis 10 km, Vergütung der Entsorgung übernimmt AN.
Menge: 0,450 t
Leistungsbereichkatalog: 087
DIN276-1_08: 396

**2.2.80 Tank/Behälter GFK WD außen 3mm WD innen 3mm Wasser abbrechen nicht schadstoffbelastet v.Hand Stoffe laden LKW AN ges.Vergüt.Entsorg.**
*** EP-Aufgliederung gefordert
STLB-Bau 2026-04 084
Abbruch Tank/Behälter, aus GFK, doppelwandig, Wanddicke außen 3 mm, Wanddicke innen 3 mm, genutzt für Wasser, im Rahmen einer Totalabbruchmaßnahme, nicht schadstoffbelastet,
Abfall ist nicht gefährlich,
Inhalt/Volumen Behälter mind. '5000' l,
innen ausgekleidet mit GFK, ohne Einbauteile, ohne Anbauteile, Behälter nicht geleert, Leerung und Reinigung werden gesondert vergütet, Mantelraum entleeren und spülen, anfallende Flüssigkeit in Behälter sammeln, an Unterkonstruktion, geklebt, Ausführung im Freien, Aufstellung in Tanktasse, Arbeitshöhe bis 2 m, vor Ort zerlegbar, Abbruch von Hand/mit handgeführten Kleingeräten, Ausführung lärmarm, Lärmpegel max. 80 dB(A), staubarm TRGS 559, ohne Funkenfreisetzung, ohne Untergrundbeschädigung, ohne Wasserfreisetzung,
aufgenommene Stoffe sammeln, in vom AN gestellten Behälter lagern, Behältergröße nach Wahl des AN, auf LKW des AN laden,
die Entsorgung wird gesondert vergütet.
Menge: 240,240 kg
Leistungsbereichkatalog: 084
DIN276-1_08: 494

**2.2.90 Abfall nicht gefährlich AVV170904 nicht schadstoffbelastet LKW AN transp. entsorgen Vergüt.Entsorg. AN**
*** EP-Aufgliederung gefordert
STLB-Bau 2026-04 087
Sonstige Bau- und Abbruchabfälle,
nicht gefährlich, Abfallschlüssel nach AVV (Abfallverzeichnis-Verordnung) 170904 gemischte Bau- und Abbruchabfälle,
nicht schadstoffbelastet,
in Behälter auf Baustelle lagernd, auf LKW des AN laden, mit LKW des AN transportieren, entsorgen, max. Gesamtgewicht ohne Beschränkung, Behältergröße über 5 bis 7 m3, zum zugelassenem Lager oder zur Anlage nach Wahl des AN, Vergütung der Entsorgung übernimmt AN.
Menge: 0,240 t
Leistungsbereichkatalog: 087
DIN276-1_08: 396

**2.2.100 Pumpe abbrechen nicht schadstoffbelastet 150-250kg v.Hand Stoffe laden LKW AN ges.Vergüt.Entsorg.**
*** EP-Aufgliederung gefordert
STLB-Bau 2026-04 084
Abbruch Pumpe, Fördermedium Wasser, Gehäuse aus Gusseisen, Motorpumpe, mit Elektromotor, im Rahmen einer Totalabbruchmaßnahme, nicht schadstoffbelastet,
Abfall ist nicht gefährlich, Einzelgewicht über 150 bis 250 kg, Ausführung im Freien,
Arbeitshöhe
bis 3,5 m über der Standfläche des hierfür erforderlichen Gerüstes, Erschwernis durch horizontale Förderwege von der Abbruchstelle zur Bereitstellungsfläche/zum Ladeplatz,
horizontaler Förderweg '150' m,
Abbruch von Hand/mit handgeführten Kleingeräten, Ausführung erschütterungsarm DIN 4150, lärmarm, Lärmpegel max. 80 dB(A), staubarm TRGS 559, ohne Funkenfreisetzung, ohne Untergrundbeschädigung, ohne Wasserfreisetzung,
aufgenommene Stoffe sammeln, in vom AN gestellten Behälter lagern, Behältergröße nach Wahl des AN, auf LKW des AN laden,
die Entsorgung wird gesondert vergütet.
Menge: 1,000 St
Leistungsbereichkatalog: 084
DIN276-1_08: 494

**2.2.110 Abfall nicht gefährlich AVV160214 nicht schadstoffbelastet LKW AN transp. entsorgen Verwertungsanlage bis 10km Vergüt.Entsorg. AN**
*** EP-Aufgliederung gefordert
STLB-Bau 2026-04 087
Abfälle aus elektrischen und elektronischen Geräten,
nicht gefährlich, Abfallschlüssel nach AVV (Abfallverzeichnis-Verordnung) 160214 gebrauchte Geräte,
nicht schadstoffbelastet,
auf Baustelle lagernd, laden, mit LKW des AN transportieren, entsorgen, max. Gesamtgewicht ohne Beschränkung, zur Verwertungsanlage, Transportweg bis 10 km, Vergütung der Entsorgung übernimmt AN.
Menge: 0,100 t
Leistungsbereichkatalog: 087
DIN276-1_08: 396

**2.2.120 Abfall gefährlich AVV130208* schadstoffbelastet LKW AN transp. entsorgen Vergüt.Entsorg. AN**
*** EP-Aufgliederung gefordert
STLB-Bau 2026-04 087
Abfälle von Maschinen-, Getriebe- und Schmierölen,
gefährlich, Abfallschlüssel nach AVV (Abfallverzeichnis-Verordnung) 130208* Maschinen-, Getriebe- und Schmieröle,
schadstoffbelastet,
auf Baustelle lagernd, in Behälter des AN laden, mit LKW des AN transportieren, entsorgen, max. Gesamtgewicht ohne Beschränkung, Behältergröße nach Wahl des AN, zum zugelassenem Lager oder zur Anlage nach Wahl des AN, Entsorgungsnachweis gemäß Nachweisverordnung ist erforderlich, Vergütung der Entsorgung übernimmt AN, Mengenermittlung nach Wiegekarte.
Menge: 5,000 kg
Leistungsbereichkatalog: 087
DIN276-1_08: 396

**2.2.130 Stahlkonstruktion Profilstahl UPE H 120mm L bis 2m abbrechen nicht schadstoffbelastet v.Hand Stoffe laden transp. LKW AN entsorgen AVV170405 Vergüt.Entsorg. AN**
*** EP-Aufgliederung gefordert
STLB-Bau 2026-04 084
Abbruch der Stahlkonstruktion, korrosionsschutzbeschichtet, geschweißt und geschraubt, aus U-Profilstahl mit parallelen Flanschflächen (UPE), Profilhöhe 120 mm, Einzellänge bis 2 m, im Rahmen einer Totalabbruchmaßnahme, nicht schadstoffbelastet, Abfall ist nicht gefährlich, Arbeitshöhe bis 2 m, Abbruch von Hand/mit handgeführten Kleingeräten, Ausführung erschütterungsarm DIN 4150, lärmarm, Lärmpegel max. 80 dB(A), staubarm TRGS 559, Ausführung innerhalb des Bauwerks, aufgenommene Stoffe sammeln, im Behälter des AN lagern, Behältergröße nach Wahl des AN, auf LKW des AN laden, transportieren, entsorgen, zum Lager oder zur Anlage nach Wahl des AN, Abfallschlüssel nach AVV (Abfallverzeichnis-Verordnung) 170405 Eisen und Stahl, Vergütung der Entsorgung übernimmt AN.
Menge: 9,000 m
Leistungsbereichkatalog: 084
DIN276-1_08: 394

**2.2.140 Abfall nicht gefährlich AVV170405 nicht schadstoffbelastet LKW AN transp. entsorgen Verwertungsanlage bis 10km Vergüt.Entsorg. AN**
*** EP-Aufgliederung gefordert
STLB-Bau 2026-04 087
Bau- und Abbruchabfälle, Metalle,
nicht gefährlich, Abfallschlüssel nach AVV (Abfallverzeichnis-Verordnung) 170405 Eisen/Stahl,
nicht schadstoffbelastet,
auf Baustelle lagernd, laden, mit LKW des AN transportieren, entsorgen, max. Gesamtgewicht ohne Beschränkung, zur Verwertungsanlage, Transportweg bis 10 km, Vergütung der Entsorgung übernimmt AN.
Menge: 0,121 t
Leistungsbereichkatalog: 087
DIN276-1_08: 396

**2.2.150 Schaltschrank bestückt abbrechen nicht schadstoffbelastet 50-100kg Stoffe laden LKW AN ges.Vergüt.Entsorg.**
*** EP-Aufgliederung gefordert
Abbruch des Schaltschranks, bestückt, einschließlich Abbruch Bestückung,
im Rahmen einer Totalabbruchmaßnahme, nicht schadstoffbelastet,
Abfall ist nicht gefährlich, vor Ort zerlegbar, Einzelgewicht über 50 bis 100 kg, Erschwernis durch horizontale Förderwege von der Abbruchstelle zur Bereitstellungsfläche/zum Ladeplatz,
horizontaler Förderweg 150 m, Ausführung erschütterungsarm DIN 4150, lärmarm, Lärmpegel max. 80 dB(A), staubarm TRGS 559, aufgenommene Stoffe zur Entsorgung sortieren, sammeln, in vom AN gestellten Behälter lagern, Behältergröße nach Wahl des AN, auf LKW des AN laden,
die Entsorgung wird gesondert vergütet.
Menge: 1,000 St
Leistungsbereichkatalog: 084
DIN276-1_08: 494

**2.2.160 Abfall nicht gefährlich AVV160214 nicht schadstoffbelastet LKW AN transp. entsorgen Verwertungsanlage bis 10km Vergüt.Entsorg. AN**
*** EP-Aufgliederung gefordert
STLB-Bau 2026-04 087
Abfälle aus elektrischen und elektronischen Geräten,
nicht gefährlich, Abfallschlüssel nach AVV (Abfallverzeichnis-Verordnung) 160214 gebrauchte Geräte,
nicht schadstoffbelastet,
auf Baustelle lagernd, laden, mit LKW des AN transportieren, entsorgen, max. Gesamtgewicht ohne Beschränkung, zur Verwertungsanlage, Transportweg bis 10 km, Vergütung der Entsorgung übernimmt AN.
Menge: 0,100 t
Leistungsbereichkatalog: 087
DIN276-1_08: 396

**2.2.170 Niederspannungskabel Kupfer 2,5mm2 maxAnzLeiter 5 St abbrechen nicht schadstoffbelastet v.Hand Stoffe laden transp. LKW AN entsorgen AVV170904 Vergüt.Entsorg. AN**
*** EP-Aufgliederung gefordert
STLB-Bau 2026-04 084
Abbruch Niederspannungskabel, Kabelleiter aus Kupfer, Leiterquerschnitt 2,5 mm2,
max. Leiteranzahl '5' St,
im Rahmen einer Totalabbruchmaßnahme, nicht schadstoffbelastet,
Abfall ist nicht gefährlich, vorwiegende Verlegeart in Schutzrohr, Ausführung im Freien, Arbeitshöhe bis 2 m, Erschwernis durch horizontale Förderwege von der Abbruchstelle zur Bereitstellungsfläche/zum Ladeplatz,
horizontaler Förderweg '150' m,
Abbruch von Hand/mit handgeführten Kleingeräten, Ausführung staubarm TRGS 559,
aufgenommene Stoffe sammeln, im Behälter des AN lagern, Behältergröße nach Wahl des AN, auf LKW des AN laden, transportieren, entsorgen, zum Lager oder zur Anlage nach Wahl des AN, Abfallschlüssel nach AVV (Abfallverzeichnis-Verordnung) 170904 gemischte Bau- und Abbruchabfälle, Mengenermittlung nach Aufmaß,
Vergütung der Entsorgung übernimmt AN.
Menge: 100,000 m
Leistungsbereichkatalog: 084
DIN276-1_08: 494

**2.2.180 Abfall nicht gefährlich AVV170411 nicht schadstoffbelastet LKW AN transp. entsorgen Vergüt.Entsorg. AN**
*** EP-Aufgliederung gefordert
STLB-Bau 2026-04 087
Bau- und Abbruchabfälle, Metalle,
nicht gefährlich, Abfallschlüssel nach AVV (Abfallverzeichnis-Verordnung) 170411 Kabel,
nicht schadstoffbelastet,
auf Baustelle lagernd, in Behälter AN laden, mit LKW des AN transportieren, entsorgen, max. Gesamtgewicht ohne Beschränkung, Behältergröße nach Wahl des AN, zum zugelassenem Lager oder zur Anlage nach Wahl des AN, Vergütung der Entsorgung übernimmt AN, Mengenermittlung nach Wiegekarte.
Menge: 24,000 kg
Leistungsbereichkatalog: 087
DIN276-1_08: 396

**2.2.190 Installationskanal Kunststoff B 120 mm H 60 mm abbrechen nicht schadstoffbelastet Stoffe laden LKW AN ges.Vergüt.Entsorg.**
*** EP-Aufgliederung gefordert
STLB-Bau 2026-04 084
Abbruch des Installationskanals aus Kunststoff,
Innenmaß Breite '120' mm,

Innenmaß Höhe '60' mm,
mit Deckel, im Rahmen einer Totalabbruchmaßnahme, nicht schadstoffbelastet,
Abfall ist nicht gefährlich, Erschwernis durch horizontale Förderwege von der Abbruchstelle zur Bereitstellungsfläche/zum Ladeplatz,
horizontaler Förderweg '150' m,
Ausführung erschütterungsarm DIN 4150, lärmarm, Lärmpegel max. 80 dB(A), staubarm TRGS 559,
aufgenommene Stoffe sammeln, im Behälter des AN lagern, Behältergröße nach Wahl des AN, auf LKW des AN laden,
die Entsorgung wird gesondert vergütet.
Menge: 10,000 m
Leistungsbereichkatalog: 084
DIN276-1_08: 494

**2.2.200 Luftltg Formstück Befestigung PVC-U AD 500-600mm abbrechen nicht schadstoffbelastet Geräteeinsatz mgl. Stoffe laden LKW AN ges.Vergüt.Entsorg.**
*** EP-Aufgliederung gefordert
STLB-Bau 2026-04 084
Abbruch der Luftleitung einschl. der Form- und Verbindungsstücke und Befestigungen, aus Polyvinylchlorid (PVC-U), Außendurchmesser über 500 bis 600 mm, im Erdgeschoss, im Rahmen einer Totalabbruchmaßnahme, nicht schadstoffbelastet,
Abfall ist nicht gefährlich, im Schacht, Höhe bis 2 m, Erschwernis durch horizontale Förderwege von der Abbruchstelle zur Bereitstellungsfläche/zum Ladeplatz,
horizontaler Förderweg '150' m,

Geräteeinsatz ist möglich, max. Gesamtgewicht bis 5 t, Ausführung erschütterungsarm DIN 4150, lärmarm, Lärmpegel max. 80 dB(A), staubarm TRGS 559, ohne Funkenfreisetzung, ohne Untergrundbeschädigung, ohne Wasserfreisetzung, aufgenommene Stoffe zur Entsorgung sortieren, sammeln, im Behälter des AN lagern, Behältergröße nach Wahl des AN, auf LKW des AN laden,
die Entsorgung wird gesondert vergütet.
Menge: 1,000 m
Leistungsbereichkatalog: 084
DIN276-1_08: 594

**2.2.210 Luftltg Formstück Befestigung PVC-U AD 300-400mm abbrechen nicht schadstoffbelastet Geräteeinsatz mgl. Stoffe laden LKW AN ges.Vergüt.Entsorg.**
*** EP-Aufgliederung gefordert
STLB-Bau 2026-04 084
Abbruch der Luftleitung einschl. der Form- und Verbindungsstücke und Befestigungen, aus Polyvinylchlorid (PVC-U), Außendurchmesser über 300 bis 400 mm, im Erdgeschoss, im Rahmen einer Totalabbruchmaßnahme, nicht schadstoffbelastet,
Abfall ist nicht gefährlich, im Schacht, Höhe bis 2 m, Erschwernis durch horizontale Förderwege von der Abbruchstelle zur Bereitstellungsfläche/zum Ladeplatz,
horizontaler Förderweg '150' m,

Geräteeinsatz ist möglich, max. Gesamtgewicht bis 5 t, Ausführung erschütterungsarm DIN 4150, lärmarm, Lärmpegel max. 80 dB(A), staubarm TRGS 559, ohne Funkenfreisetzung, ohne Untergrundbeschädigung, ohne Wasserfreisetzung, aufgenommene Stoffe zur Entsorgung sortieren, sammeln, im Behälter des AN lagern, Behältergröße nach Wahl des AN, auf LKW des AN laden,
die Entsorgung wird gesondert vergütet.
Menge: 8,000 m
Leistungsbereichkatalog: 084
DIN276-1_08: 594

**2.2.220 Abfall nicht gefährlich AVV170203 nicht schadstoffbelastet LKW AN transp. entsorgen Vergüt.Entsorg. AN**
*** EP-Aufgliederung gefordert
STLB-Bau 2026-04 087
Bau- und Abbruchabfälle, Holz, Glas und Kunststoff,
nicht gefährlich, Abfallschlüssel nach AVV (Abfallverzeichnis-Verordnung) 170203 Bau-/Abbruchabfall, Kunststoff,
nicht schadstoffbelastet,
auf Baustelle lagernd, in Behälter AN laden, mit LKW des AN transportieren, entsorgen, max. Gesamtgewicht ohne Beschränkung, Behältergröße nach Wahl des AN, zum zugelassenem Lager oder zur Anlage nach Wahl des AN, Vergütung der Entsorgung übernimmt AN, Mengenermittlung nach Wiegekarte.
Menge: 120,000 kg
Leistungsbereichkatalog: 087
DIN276-1_08: 396

*Hinweis: Vorbemerkungen zu den Abbrucharbeiten*
Vorbemerkungen zu den Abbrucharbeiten

Die Art des Abbruchs, das Entfernen des Abbruchmaterials, das Zerkleinern, Art und Aufstellung der Gerüste und Hebezeuge bleibt dem AN überlassen.

Hinweis
Sprengen zum Abbruch ist verboten!

Maximal zulässiger Gesamtschallleistungspegel
LWA = 107 dB(A) - 110 dB(A) gem. Lärmprognoseberechnung
Abrechnung nach Aufmaß sowie gegen Vorlage des Entsorgungsnachweises und der Wiegescheine.

**2.2.230 Bodenpl. Stahlbeton abbrechen nicht schadstoffbelastet 25kN/m3 D 25 cm Geräteeinsatz mgl. Stoffe zerkleinern laden LKW AN ges.Vergüt.Entsorg.**
*** EP-Aufgliederung gefordert
STLB-Bau 2026-04 084
Abbruch der Bodenplatte aus Stahlbeton, Normalbeton, Betonfestigkeitsklasse nach Prüfung,
Betonfestigkeitsklasse 'C35/45 bis in den hochfesten Bereich'

ohne Bekleidungen und Beschichtungen, im Rahmen einer Totalabbruchmaßnahme, nicht schadstoffbelastet,
Abfall ist nicht gefährlich, ohne Festlegung eines Zuordnungskriteriums LAGA/DepVO/EBV/RuVA, Wichte des Abbruchstoffes DIN EN 1991-1-1 25 kN/m3,
Abbruchdicke '25' cm,
Ausführung im Freien, Arbeitshöhe bis 2 m, Erschwernis durch horizontale Förderwege von der Abbruchstelle zur Bereitstellungsfläche/zum Ladeplatz,
horizontaler Förderweg '150' m,

Geräteeinsatz ist möglich, max. Gesamtgewicht bis 5 t, Ausführung erschütterungsarm DIN 4150, lärmarm, Lärmpegel max. 80 dB(A), staubarm TRGS 559, ohne Funkenfreisetzung, ohne Untergrundbeschädigung, ohne Wasserfreisetzung, aufgenommene Stoffe zur Entsorgung sortieren, sammeln, zerkleinern, max. Kantenlänge bis 30 cm, im Behälter des AN lagern, Behältergröße nach Wahl des AN, auf LKW des AN laden, Mengenermittlung nach Aufmaß,
die Entsorgung wird gesondert vergütet.
Menge: 34,875 m3
Leistungsbereichkatalog: 084
DIN276-1_08: 394

**2.2.240 Abfall nicht gefährlich AVV170101 schadstoffbelastet DKI LKW AN transp. entsorgen Vergüt.Entsorg. AN**
*** EP-Aufgliederung gefordert
STLB-Bau 2026-04 087
Bau- und Abbruchabfälle, Beton, Ziegel, Fliesen und Keramik,
nicht gefährlich, Abfallschlüssel nach AVV (Abfallverzeichnis-Verordnung) 170101 Beton,
schadstoffbelastet, belastet nach Deponieverordnung für DK I, auf Gelände/Fläche des AG lagernd, in Behälter AN laden, mit LKW des AN transportieren, entsorgen, max. Gesamtgewicht ohne Beschränkung, Behältergröße nach Wahl des AN, zum zugelassenem Lager oder zur Anlage nach Wahl des AN, Vergütung der Entsorgung übernimmt AN, Mengenermittlung nach Wiegekarte.
Menge: 43,594 t
Leistungsbereichkatalog: 087
DIN276-1_08: 396

**2.2.250 Abfall nicht gefährlich AVV170101 schadstoffbelastet DKII LKW AN transp. entsorgen Vergüt.Entsorg. AN**
*** EP-Aufgliederung gefordert
STLB-Bau 2026-04 087
Bau- und Abbruchabfälle, Beton, Ziegel, Fliesen und Keramik,
nicht gefährlich, Abfallschlüssel nach AVV (Abfallverzeichnis-Verordnung) 170101 Beton,
schadstoffbelastet, belastet nach Deponieverordnung für DK II, auf Gelände/Fläche des AG lagernd, in Behälter AN laden, mit LKW des AN transportieren, entsorgen, max. Gesamtgewicht ohne Beschränkung, Behältergröße nach Wahl des AN, zum zugelassenem Lager oder zur Anlage nach Wahl des AN, Vergütung der Entsorgung übernimmt AN, Mengenermittlung nach Wiegekarte.
Menge: 43,594 t
Leistungsbereichkatalog: 087
DIN276-1_08: 396

#### Abschnitt 2.3 Erdarbeiten Fundamentplatten

*Hinweis: Vorbemerkungen Erdarbeiten*
Kalkulationshinweise Erdarbeiten

Eignungsprüfungen aller Materialien sind vor Einbau vorzulegen und vom AG freigeben zu lassen.

Der Auftragnehmer ist verpflichtet, während der Bauzeit laufend Zwischenaufmaße der Erdmassen zu machen, sodass er über die Menge der Zwischenlagerung Auskunft geben kann.

Die Erdarbeiten sind im Bereich von Bauwerken und Rohrleitungen auszuführen.
Nicht mehr verwendetes verdrängtes bzw. ausgetauschtes Aushubmaterial wird bereichsweise direkt abgefahren oder für den Wiedereinbau zu einem am Kläranlagengelände befindlichen Lagerplatz transportiert und dort zwischengelagert.

Erschwernisse durch eventuell erforderlichen, abschnittsweisen Aushub bzw. Hinterfüllung werden nicht gesondert vergütet. Ebenso sind in die Einheitspreise die Erschwernisse für Erdaushub und Hinterfüllung zwischen oder an Verbauwänden, auch infolge Arbeitspausen, durch Ein- und Ausbau von Steifen bzw. Verankerungen der Verbauwände und Mehraushub durch einen größeren Arbeitsraum einzurechnen.

Das Hinterfüllen fertiggestellter Bauwerke und die Geländeauffüllung zwischen den Bauwerken erfolgt abschnittsweise in Schichtstärken von maximal 0,30 m. Die endgültige Geländeauffüllung erfolgt im Bereich von Verkehrsflächen bis ca. 0,65 m unter OK Fahrbahndecke, im Bereich von Grünflächen bis 0,65 m unter OK Oberboden.

Eventuelle Stillstandszeiten infolge der Zwischenlagerung und Beprobung und sämtliche Erschwernisse bei der Durchführung der Erdarbeiten für den Abtrag getrennt nach Homogenbereichen sind in die entsprechenden Leistungspositionen einzurechnen.

Beim Ziehen von Verbauträgern sind die Hohlräume gesondert zu verfüllen. Die Kosten werden gesondert vergütet.

Der Ausbau bzw. Abbruch von Bauwerken und Leitungen aller Art wird in gesonderten Positionen vergütet.

Bei Abbruch und Aufnahme von Schadstoffen sind die einschlägige Normen und Regeln, hier TRGS 519 - Asbest: Abbruch-, Sanierungs- oder Instandhaltungsarbeiten,
TRGS 521 - Faserstäube und die Berufsgenossenschaftlichen Vorschriften und Regeln, u. a.: DGUV Information 201-012, Verfahren mit geringer Exposition gegenüber Asbest bei Abbruch-, Sanierungs- und Instandhaltungsarbeiten zu beachten.

**2.3.10 Boden Bodenpl. lösen laden fördern lagern 0,5km geböschte Wände B 10-15m L 15-20m T bis 1m SE SU SU***
*** EP-Aufgliederung gefordert
STLB-Bau 2026-04 002
Boden für Bodenplatte, nach Abtrag des Oberbodens,
profilgerecht lösen, laden, fördern, lagern, Förderweg bis 0,5 km, Abfall ist nicht gefährlich, Aushub schadstoffbelastet gemäß Gutachten, Werte gemäß Ersatzbaustoffverordnung 2023 sind eingehalten, Charakterisierung Bodenmaterial Klasse BM-F1 nach EBV 2023, Anlage 1, Tabelle 3,
mit geböschten Wänden, mit Behinderung durch Leitungen,
Gesamtbreite über 10 bis 15 m,
Gesamtlänge über 15 bis 20 m,
Aushubtiefe bis 1 m,
Homogenbereich 1, mit 3 Bodengruppen, Bodengruppe 1 SE DIN 18196 (enggestufter Sand), Bodengruppe 2 SU DIN 18196 (Sand-Schluff-Gemisch), Bodengruppe 3 SU* DIN 18196 (Sand-Schluff-Gemisch), Tiefe oberer Horizont des Homogenbereiches von 0 m, Tiefe unterer Horizont des Homogenbereiches bis 2 m,
geschätzter Anteil des Homogenbereiches an der Gesamtaushubmenge '100' %,

ortsübliche Bezeichnung 'Geschiebedecksand'

Baumaßnahme der Geotechnischen Kategorie 1 DIN 4020,
- Massenanteil Steine DIN EN ISO 14688-1 (Co) unterer Wert '0' %,

- Massenanteil Steine DIN EN ISO 14688-1 (Co) oberer Wert '6' %,

- Massenanteil Blöcke DIN EN ISO 14688-1 (Bo) unterer Wert '0' %,

- Massenanteil Blöcke DIN EN ISO 14688-1 (Bo) oberer Wert '20' %,

- Massenanteil große Blöcke DIN EN ISO 14688-1 (LBo) unterer Wert '0' %,

- Massenanteil große Blöcke DIN EN ISO 14688-1 (LBo) oberer Wert '20' %,

- Konsistenz DIN EN ISO 14688-1 fest,
- Lagerungsdichte mitteldicht bis dicht,
Ausführung gemäß Einzelbeschreibung,
Einzelbeschreibungs-Nr 'Baugrunderkundung und- beurteilung vom 07.05.2024'

Mengenermittlung nach Aufmaß an der Entnahmestelle.
Menge: 103,250 m3
Leistungsbereichkatalog: 002
DIN 276-1 12/2008: 311
DIN276 neu: 311
DIN276-1_08: 324
DIN276/2006: 311

**2.3.20 Kabel unter Spannung Niederspannungskabel 4Rohre L 10-20m T bis 1,75m sichern**
*** EP-Aufgliederung gefordert
STLB-Bau 2024-10 002
Kabel unter Spannung, Aufhängungshöhe der Leitungsachse über Sohle bis 1,75 m, Niederspannungskabel, in Schutzrohren verlegt, Anzahl der Rohre 4 St, Länge der Sicherungsstrecke über 10 bis 20 m, Tiefe der Leitungsachse unter Gelände bis 1,75 m, sichern.
Menge: 1,000 St
Leistungsbereichkatalog: 002
DIN276 neu: 211
DIN276-1_08: 211

**2.3.30 Kabelbündel unter Spannung Niederspannungskabel AD bis 50mm 10Kabel T bis 1m sichern**
*** EP-Aufgliederung gefordert
STLB-Bau 2026-04 002
Kabelbündel unter Spannung, Niederspannungskabel, erdverlegt, Kabelaußendurchmesser bis 50 mm, Anzahl der Kabel 10 St, Tiefe der Leitungsachse unter Gelände bis 1 m, sichern.
Menge: 32,000 m
Leistungsbereichkatalog: 002
DIN276 neu: 211
DIN276-1_08: 211

**2.3.40 Kabelkreuzung unter Spannung Niederspannungskabel 4Rohre L 3-5m T bis 1m sichern**
*** EP-Aufgliederung gefordert
STLB-Bau 2026-04 002
Kabelkreuzung unter Spannung, Niederspannungskabel, in Schutzrohren verlegt, Anzahl der Rohre 4 St, Länge der Sicherungsstrecke über 3 bis 5 m, Tiefe der Leitungsachse unter Gelände bis 1 m, sichern.
Menge: 3,000 St
Leistungsbereichkatalog: 002
DIN276 neu: 211
DIN276-1_08: 211

**2.3.50 Kabelbündel unter Spannung Niederspannungskabel AD bis 50mm 10Kabel L 3-5m T bis 1m sichern**
*** EP-Aufgliederung gefordert
STLB-Bau 2026-04 002
Kabelbündel unter Spannung, Niederspannungskabel, erdverlegt, Kabelaußendurchmesser bis 50 mm, Anzahl der Kabel 10 St, Länge der Sicherungsstrecke über 3 bis 5 m, Tiefe der Leitungsachse unter Gelände bis 1 m, sichern.
Menge: 3,000 St
Leistungsbereichkatalog: 002
DIN276 neu: 211
DIN276-1_08: 211

**2.3.60 Rohr Kunststoff unter Druck DN100-300 T bis 1,25m sichern**
*** EP-Aufgliederung gefordert
STLB-Bau 2026-04 002
Rohrleitung aus Kunststoff, unter Druck, über DN 100 bis DN 300, Tiefe der Leitungsachse unter Gelände bis 1,25 m, sichern.
Menge: 33,000 m
Leistungsbereichkatalog: 002
DIN276-1_08: 211

**2.3.70 Rohr Kunststoff unter Gasdruck DN300-400 T bis 1,25m sichern**
*** EP-Aufgliederung gefordert
STLB-Bau 2026-04 002
Rohrleitung aus Kunststoff, unter Gasdruck, über DN 300 bis DN 400, Tiefe der Leitungsachse unter Gelände bis 1,25 m, sichern.
Menge: 18,000 m
Leistungsbereichkatalog: 002
DIN276-1_08: 211

**2.3.80 Geotextil Gewebe-Maschenware Filtern Robusth.-kl.5 Überlappungs-B 50cm**
*** EP-Aufgliederung gefordert
STLB-Bau 2026-04 002
Schicht aus Geotextilien, Gewebe- und Maschenware, zum Filtern, gemäß FGSV-Merkblatt über die Anwendung von Geokunststoffen im Erdbau des Straßenbaues (M Geok E), Geotextilrobustheitsklasse 5, Masse min. 550 g/m2, Höchstzugkraft min. 250 kN/m, mechanische Filterwirksamkeit (O90) mind. 0,1 bis 0,15 mm wirksame Öffnungsweite, hydraulische Filterwirksamkeit kv größer gleich 5 x 10 hoch minus 4 m/s, Beständigkeit 100 Jahre, hohe Witterungsbeständigkeit, auf Bodengruppe SU* (Sand-Schluff-Gemisch), Einbau in Baugrube, Überlappungsbreite mind. 50 cm, Abrechnung in der Abwicklung der Bearbeitungsflächen.
Menge: 206,500 m2
Leistungsbereichkatalog: 002
DIN276 neu: 319
DIN276-1_08: 319

**2.3.90 Bauwerk hinterfüllen verdichten Einbau-H 3,5m Kies-Sand-Gemisch 0/32 liefern**
*** EP-Aufgliederung gefordert
STLB-Bau 2026-04 002
Bauwerk profilgerecht hinterfüllen, einschl. Stoffe verdichten, Verformungsmodul mind. EV2 120 MPa, Verdichtungsgrad mind. DPr 0,98, Einbauhöhe bis 3,5 m, Kies-Sand-Gemisch, natürliche Gesteinskörnung TL Gestein, Körnung 0/32, liefern.
Menge: 37,500 m3
Leistungsbereichkatalog: 002
DIN276-1_08: 311

**2.3.100 Füllstoff einbauen verdichten Damm Kies-Sand-Gemisch liefern Einbau-H 1m**
*** EP-Aufgliederung gefordert
STLB-Bau 2026-04 002
Füllstoff einbauen und verdichten, für Dämme, profilgerecht, mit Kies-Sand-Gemisch, liefern, Körnung 0/45, Einbauhöhe bis 1 m, Verformungsmodul mind. EV2 120 MPa, Verdichtungsgrad mind. DPr 0,98.
Menge: 12,500 m3
Leistungsbereichkatalog: 002
DIN276-1_08: 529

**2.3.110 Bodenabdeck. gg.Erosion Folie D 120mym**
*** EP-Aufgliederung gefordert
STLB-Bau 2026-04 003
Bodenabdeckung gegen Erosion durch Abdeckung mit Folie, Dicke 120 mym, Überlappungsbreite mind. 50 cm, Bahnen miteinander und an den durch die Geländeform bedingten Überlappungen dauerhaft verbinden, mit Spanndraht überspannen, gehalten an Pflöcken, Anteil der nichtgeneigten Fläche 50 %, Neigung der Restfläche 1:2 bis 1:1, lotrecht gemessene Böschungshöhe 3 m.
Menge: 110,000 m2
Leistungsbereichkatalog: 003
DIN276 neu: 512
DIN276-1_08: 572

**2.3.120 Planum Abweichung +/-2cm EV2 180MPa**
*** EP-Aufgliederung gefordert
STLB-Bau 2026-04 002
Planum in Baugrube herstellen, zulässige Abweichung von der Sollhöhe +/- 2 cm, Verformungsmodul mind. EV2 180 MPa.
Menge: 145,630 m2
Leistungsbereichkatalog: 002
DIN276 neu: 311
DIN276-1_08: 311

**2.3.130 Gründungssohle verdichten Baugrube**
*** EP-Aufgliederung gefordert
STLB-Bau 2026-04 002
Gründungssohle verdichten, in Baugruben, Verformungsmodul mind. EV2 180 MPa, Verdichtungsgrad mind. DPr 1.
Menge: 145,630 m2
Leistungsbereichkatalog: 002
DIN276 neu: 321
DIN276-1_08: 321

**2.3.140 Boden Graben Entwässerungsltg lösen lagern verfüllen verdichten 0,5km Sohlen-B 0,7-0,8m T bis 1,75m SE**
*** EP-Aufgliederung gefordert
STLB-Bau 2026-04 002
Boden der Gräben für Entwässerungsleitungen, profilgerecht lösen, seitlich lagern, verfüllen, verdichten, Verformungsmodul mind. EV2 45 MPa, Verdichtungsgrad mind. DPr 1, verdrängten Boden laden, fördern, außerhalb der Baugrube lagern, Förderweg bis 0,5 km, Abfall ist nicht gefährlich, ohne Festlegung eines Zuordnungskriteriums LAGA/DepVO/EBV/RuVA, Verbau wird gesondert vergütet, Breite der Sohle über 0,7 bis 0,8 m, Abwasserkanäle DIN EN 1610, Aushubtiefe bis 1,75 m,
Homogenbereich 1, mit einer Bodengruppe, Bodengruppe 1 SE DIN 18196 (enggestufter Sand), Tiefe oberer Horizont des Homogenbereiches von 0 m, Tiefe unterer Horizont des Homogenbereiches bis 2 m,
Baumaßnahme der Geotechnischen Kategorie 1 DIN 4020,
- Konsistenz DIN EN ISO 14688-1 fest, Mengenermittlung nach Aufmaß an der Entnahmestelle.
Menge: 24,000 m3
Leistungsbereichkatalog: 002
DIN276 neu: 541
DIN276-1_08: 541

*Hinweis: Sicherung Gastranportleitung PE-HD, DA 355*

**2.3.150 Boden Graben Versorgungsltg lösen sammeln von Hand laden transp. LKW AN entsorgen Vergüt.Entsorg. AN AVV170504 Sohlen-B 0,9-1m T bis 1,5m SE**
*** EP-Aufgliederung gefordert
STLB-Bau 2026-04 002
Boden der Gräben für Versorgungsleitungen, nach Abtrag des Oberbodens, profilgerecht lösen, im Behälter des AN sammeln, Arbeiten von Hand, auf LKW des AN laden, transportieren, entsorgen, Vergütung der Entsorgung übernimmt AN, Abfall ist nicht gefährlich, ohne Festlegung eines Zuordnungskriteriums LAGA/DepVO/EBV/RuVA, Abfallschlüssel nach AVV (Abfallverzeichnis-Verordnung) 170504 Boden/Stein, zum Lager oder zur Anlage nach Wahl des AN, Behältergröße nach Wahl des AN, Verbau wird gesondert vergütet, mit Behinderung durch Versorgungs- und Entsorgungsleitungen, Sicherung wird gesondert vergütet, Breite der Sohle über 0,9 bis 1 m, Abwasserkanäle DIN EN 1610, Aushubtiefe bis 1,5 m,
Homogenbereich 1, mit einer Bodengruppe, Bodengruppe 1 SE DIN 18196 (enggestufter Sand), Tiefe oberer Horizont des Homogenbereiches von 0 m, Tiefe unterer Horizont des Homogenbereiches bis 2 m,
Baumaßnahme der Geotechnischen Kategorie 1 DIN 4020,
- Konsistenz DIN EN ISO 14688-1 fest, Mengenermittlung nach Aufmaß an der Entnahmestelle.
Menge: 17,400 m3
Leistungsbereichkatalog: 002
DIN276-1_08: 549

**2.3.160 Rohr verfüllen D 100-150cm Sohlen-B 0,9-1m Flüssigboden liefern**
*** EP-Aufgliederung gefordert
STLB-Bau 2026-04 002
Rohrleitungen profilgerecht verfüllen, Verformungsmodul mind. EV2 80 MPa, Schichtdicke über 100 bis 150 cm, Breite der Sohle über 0,9 bis 1 m, Flüssigboden, Bodengruppe GE DIN 18196 (enggestufter Kies), Größtkorn 5 mm, nach FGSV H ZFSV, Konsistenz steif, Ausbreitmaßklasse F1 DIN 1045-2, Wiederaushubfähigkeit mittel, Druckfestigkeit über 0,3 bis 0,8 N/mm2 nach 28 Tagen, Durchlässigkeitsbeiwert k größer gleich 1 x 10 hoch minus 6 m/s DIN EN ISO 17892-11, gütegesichert, Nachweis der Eignung durch Vorlage eines Prüfzeugnisses, liefern.
Menge: 17,400 m3
Leistungsbereichkatalog: 002
DIN276-1_08: 541

**2.3.170 Kies Bettungsschicht einbauen verdichten D 25-30cm**
*** EP-Aufgliederung gefordert
STLB-Bau 2026-04 002
Kies, natürliche Gesteinskörnung TL Gestein, Körnung 16/32, liefern, für Bettungsschichten, profilgerecht einbauen und verdichten, in Graben für Entwässerungsleitung, mit Verbau (der Verbau wird im Zuge der Arbeiten zurückgebaut), Verdichtungsgrad mind. DPr 1, Verformungsmodul mind. EV2 120 MPa, Schichtdicke über 25 bis 30 cm.
Menge: 4,000 m3
Leistungsbereichkatalog: 002
DIN276 neu: 542
DIN276-1_08: 542

**2.3.180 Waager.Normverbau Graben herstellen rückbauen H 1,5-1,75m Sohlen-B 1-1,5m GW**
*** EP-Aufgliederung gefordert
STLB-Bau 2026-04 006
Regelausführung des Waagerechten Verbaus (Waagerechter Normverbau) DIN 4124 für Graben, herstellen und wieder rückbauen, Höhe über 1,5 bis 1,75 m, Breite der Sohle zwischen den Bekleidungen über 1 bis 1,5 m, eine Bodengruppe, Bodengruppe 1 GW DIN 18196 (weitgestuftes Kies-Sand-Gemisch).
Menge: 60,000 m2
Leistungsbereichkatalog: 006
DIN276 neu: 312
DIN276-1_08: 312

**2.3.190 Waager.Normverbau Graben vorhalten H 1,5-1,75m Sohlen-B 1-1,5m**
*** EP-Aufgliederung gefordert
STLB-Bau 2026-04 006
Regelausführung des Waagerechten Verbaus (Waagerechter Normverbau) DIN 4124 für Graben, vorhalten, Höhe über 1,5 bis 1,75 m, Breite der Sohle zwischen den Bekleidungen über 1 bis 1,5 m,
Positionsmenge = Produkt aus '20' (Vorhaltemenge)

mal '1' (Vorhaltedauer)
Menge: 120,000 m2Mt
Leistungsbereichkatalog: 006
DIN276 neu: 312
DIN276-1_08: 312

**2.3.200 Sand Bettung Rohr AD 100-300mm einbauen verdichten D 10-15cm**
*** EP-Aufgliederung gefordert
STLB-Bau 2026-04 002
Sand, natürliche Gesteinskörnung TL Gestein, Körnung 0/2, liefern, für Bettungsschicht von Rohrleitungen, DIN EN 1610, Außendurchmesser über 100 bis 300 mm, profilgerecht einbauen und verdichten, in Graben für Entwässerungsleitung, mit Verbau (der Verbau wird im Zuge der Arbeiten zurückgebaut), Verdichtungsgrad mind. DPr 1, Verformungsmodul mind. EV2 120 MPa, Schichtdicke über 10 bis 15 cm.
Menge: 4,000 m3
Leistungsbereichkatalog: 002
DIN276 neu: 542
DIN276-1_08: 542

**2.3.210 Kies-Sand-Gemisch Leitungszone Rohr einbauen verdichten D 50-80cm**
*** EP-Aufgliederung gefordert
STLB-Bau 2026-04 002
Kies-Sand-Gemisch, natürliche Gesteinskörnung TL Gestein, Körnung 0/8, liefern, für Leitungszone von Rohrleitungen, bestehend aus Bettung, Seitenverfüllung und Abdeckung, DIN EN 1610, profilgerecht einbauen und verdichten, in Graben für Entwässerungsleitung, mit Verbau (der Verbau wird im Zuge der Arbeiten zurückgebaut), Verdichtungsgrad mind. DPr 1, Verformungsmodul mind. EV2 100 MPa, Schichtdicke über 50 bis 80 cm.
Menge: 10,000 m3
Leistungsbereichkatalog: 002
DIN276 neu: 542
DIN276-1_08: 542

**2.3.220 Kies Hauptverfüllung einbauen verdichten D 25-30cm**
*** EP-Aufgliederung gefordert
STLB-Bau 2026-04 002
Kies, natürliche Gesteinskörnung TL Gestein, Körnung 16/32, liefern, für Hauptverfüllung, DIN EN 1610, profilgerecht einbauen und verdichten, in Graben für Entwässerungsleitung, mit Verbau (der Verbau wird im Zuge der Arbeiten zurückgebaut), Verdichtungsgrad mind. DPr 1, Verformungsmodul mind. EV2 150 MPa, Schichtdicke über 25 bis 30 cm.
Menge: 10,000 m3
Leistungsbereichkatalog: 002
DIN276 neu: 542
DIN276-1_08: 542

**2.3.230 Boden Kopfloch SE lösen laden fördern lagern 0,5km**
*** EP-Aufgliederung gefordert
STLB-Bau 2026-04 002
Boden für Kopflöcher in Gräben
mit einer Bodengruppe, Bodengruppe 1 SE DIN 18196 (enggestufter Sand),
Baumaßnahme der Geotechnischen Kategorie 1 DIN 4020,
- Konsistenz DIN EN ISO 14688-1 fest,
- Lagerungsdichte sehr dicht,
profilgerecht lösen, laden, fördern, lagern, Förderweg bis 0,5 km.
Menge: 10,000 m3
Leistungsbereichkatalog: 002
DIN276 neu: 549
DIN276-1_08: 549

**2.3.240 Schutzlage Abdichtung Wand Noppenbahn D 8mm lose verlegen**
*** EP-Aufgliederung gefordert
STLB-Bau 2026-04 018
Schutzlage für Abdichtung erdberührter Wände DIN 18533-1 und DIN 18533-2, aus Noppenbahn mit Gleit-, Schutz- und Lastverteilungsschicht, Schichtdicke 8 mm, lose verlegen, Überlappungsbreite 30 cm.
Menge: 7,650 m2
Leistungsbereichkatalog: 018
DIN276-1_08: 335

#### Abschnitt 2.4 Erdarbeiten Rohrgäben und Schächte

**2.4.10 Boden Graben Schacht lösen laden fördern lagern 0,5km Sohlen-B 1,5-2m T bis 1,75m SE SU SU***
*** EP-Aufgliederung gefordert
STLB-Bau 2026-04 002
Boden der Gräben und Schächte, nach Abtrag des Oberbodens, profilgerecht lösen, laden, fördern, lagern, Förderweg bis 0,5 km, Abfall ist nicht gefährlich, schadstoffbelastet gemäß Gutachten, Werte gemäß Ersatzbaustoffverordnung 2023 sind eingehalten, Charakterisierung Bodenmaterial Klasse BM-F1 nach EBV 2023, Anlage 1, Tabelle 3, Verbau wird gesondert vergütet, mit Behinderung durch Versorgungs- und Entsorgungsleitungen, Sicherung wird gesondert vergütet, Breite der Sohle über 1,5 bis 2 m, Abwasserkanäle DIN EN 1610, Aushubtiefe bis 1,75 m,
Homogenbereich 1, mit 3 Bodengruppen, Bodengruppe 1 SE DIN 18196 (enggestufter Sand), Bodengruppe 2 SU DIN 18196 (Sand-Schluff-Gemisch), Bodengruppe 3 SU* DIN 18196 (Sand-Schluff-Gemisch), Tiefe oberer Horizont des Homogenbereiches von 0 m, Tiefe unterer Horizont des Homogenbereiches bis 2 m,
Baumaßnahme der Geotechnischen Kategorie 1 DIN 4020,
- Konsistenz DIN EN ISO 14688-1 fest,
- Lagerungsdichte mitteldicht bis dicht, Ausführung gemäß Einzelbeschreibung,
Einzelbeschreibungs-Nr 'Boden gemäß Baugrunderkundung und -beurteilung vom 07.05.0024'

Mengenermittlung nach Aufmaß an der Entnahmestelle.
Menge: 90,515 m3
Leistungsbereichkatalog: 002
DIN 276-1 12/2008: 541
DIN276 neu: 541
DIN276-1_08: 549
DIN276/2006: 541

**2.4.20 Planum Abweichung +/-2cm EV2 45MPa in Streifen B 1,5m**
*** EP-Aufgliederung gefordert
STLB-Bau 2026-04 002
Planum in Baugrube herstellen, zulässige Abweichung von der Sollhöhe +/- 2 cm, Verformungsmodul mind. EV2 45 MPa, in Streifen, Streifenbreite 1,5 m.
Menge: 58,580 m2
Leistungsbereichkatalog: 002
DIN 276-1 12/2008: 311
DIN276 neu: 311
DIN276-1_08: 311
DIN276/2006: 311

**2.4.30 Kies Bettungsschicht einbauen verdichten D 25-30cm**
*** EP-Aufgliederung gefordert
STLB-Bau 2026-04 002
Kies, natürliche Gesteinskörnung TL Gestein, Körnung 16/32, liefern, für Bettungsschichten, profilgerecht einbauen und verdichten, in Graben, mit Verbau (der Verbau wird im Zuge der Arbeiten zurückgebaut), Verdichtungsgrad mind. DPr 1, Verformungsmodul mind. EV2 120 MPa, Schichtdicke über 25 bis 30 cm.
Menge: 4,614 m3
Leistungsbereichkatalog: 002
DIN 276-1 12/2008: 542
DIN276 neu: 542
DIN276-1_08: 549
DIN276/2006: 542

**2.4.40 Waager.Normverbau Graben herstellen rückbauen H 1,5-1,75m Sohlen-B 2-2,5m SE SU SU***
*** EP-Aufgliederung gefordert
STLB-Bau 2026-04 006
Regelausführung des Waagerechten Verbaus (Waagerechter Normverbau) DIN 4124 für Graben, herstellen und wieder rückbauen, Höhe über 1,5 bis 1,75 m, Breite der Sohle zwischen den Bekleidungen über 2 bis 2,5 m, 3 Bodengruppen, Bodengruppe 1 SE DIN 18196 (enggestufter Sand), Bodengruppe 2 SU DIN 18196 (Sand-Schluff-Gemisch), Bodengruppe 3 SU* DIN 18196 (Sand-Schluff-Gemisch).
Menge: 207,600 m2
Leistungsbereichkatalog: 006
DIN276 neu: 312
DIN276-1_08: 312

**2.4.50 Waager.Normverbau Graben vorhalten H 1,5-1,75m Sohlen-B 2-2,5m**
*** EP-Aufgliederung gefordert
STLB-Bau 2026-04 006
Regelausführung des Waagerechten Verbaus (Waagerechter Normverbau) DIN 4124 für Graben, vorhalten, Höhe über 1,5 bis 1,75 m, Breite der Sohle zwischen den Bekleidungen über 2 bis 2,5 m,
Positionsmenge = Produkt aus '1' (Vorhaltemenge)

mal '2' (Vorhaltedauer)
Menge: 415,200 mMt
Leistungsbereichkatalog: 006
DIN 276-1 12/2008: 312
DIN276 neu: 312
DIN276-1_08: 312
DIN276/2006: 312

**2.4.60 Sand Bettung Rohr AD 100-200mm einbauen verdichten D 10-15cm**
*** EP-Aufgliederung gefordert
STLB-Bau 2026-04 002
Sand, natürliche Gesteinskörnung TL Gestein, Körnung 0/2, liefern, für Bettungsschicht von Rohrleitungen, DIN EN 1610, Außendurchmesser über 100 bis 200 mm, profilgerecht einbauen und verdichten, in Graben für Entwässerungsleitung, Verdichtungsgrad mind. DPr 1, Verformungsmodul mind. EV2 120 MPa, Schichtdicke über 10 bis 15 cm.
Menge: 8,787 m3
Leistungsbereichkatalog: 002
DIN276-1_08: 542

**2.4.70 Sand Leitungszone Rohr AD 100-200mm einbauen verdichten D 100-150cm**
*** EP-Aufgliederung gefordert
STLB-Bau 2026-04 002
Sand, Körnung 0/2, liefern, für Leitungszone von Rohrleitungen, bestehend aus Bettung, Seitenverfüllung und Abdeckung, DIN EN 1610, Außendurchmesser über 100 bis 200 mm, profilgerecht einbauen und verdichten, in Graben für Entwässerungsleitung, mit Verbau (der Verbau wird im Zuge der Arbeiten zurückgebaut), Verdichtungsgrad mind. DPr 1, Verformungsmodul mind. EV2 100 MPa, Schichtdicke über 100 bis 150 cm.
Menge: 26,361 m3
Leistungsbereichkatalog: 002
DIN276-1_08: 542

**2.4.80 Kies Hauptverfüllung einbauen verdichten D 100-150cm**
*** EP-Aufgliederung gefordert
STLB-Bau 2026-04 002
Kies, natürliche Gesteinskörnung TL Gestein, Körnung 16/32, liefern, für Hauptverfüllung, DIN EN 1610, profilgerecht einbauen und verdichten, in Graben und Schacht, Verdichtungsgrad mind. DPr 1, Verformungsmodul mind. EV2 150 MPa, Schichtdicke über 100 bis 150 cm.
Menge: 55,367 m3
Leistungsbereichkatalog: 002
DIN276-1_08: 549

**2.4.90 Boden Kopfloch GE lösen laden fördern lagern 0,5km**
*** EP-Aufgliederung gefordert
STLB-Bau 2026-04 002
Boden für Kopflöcher in Gräben
mit einer Bodengruppe, Bodengruppe 1 GE DIN 18196 (enggestufter Kies),
Baumaßnahme der Geotechnischen Kategorie 1 DIN 4020,
- Konsistenz DIN EN ISO 14688-1 fest,
- Lagerungsdichte sehr dicht,
profilgerecht lösen, laden, fördern, lagern, Förderweg bis 0,5 km.
Menge: 10,000 m3
Leistungsbereichkatalog: 002
DIN276 neu: 549
DIN276-1_08: 549

**2.4.100 Geotextil Gewebe-Maschenware Filtern Robusth.-kl.3 Überlappungs-B 50cm**
*** EP-Aufgliederung gefordert
STLB-Bau 2026-04 002
Schicht aus Geotextilien, Gewebe- und Maschenware, zum Filtern, gemäß FGSV-Merkblatt über die Anwendung von Geokunststoffen im Erdbau des Straßenbaues (M Geok E), Geotextilrobustheitsklasse 3, Masse min. 320 g/m2, Höchstzugkraft min. 150 kN/m, mechanische Filterwirksamkeit (O90) mind. 0,1 bis 0,15 mm wirksame Öffnungsweite, Beständigkeit 100 Jahre, hohe Witterungsbeständigkeit, auf Bodengruppe SU (Sand-Schluff-Gemisch), Einbau in Baugrube, Überlappungsbreite mind. 50 cm, Abrechnung in der Abwicklung der Bearbeitungsflächen.
Menge: 120,500 m2
Leistungsbereichkatalog: 002
DIN276-1_08: 319

**2.4.110 Kabelbündel unter Spannung Niederspannungskabel AD bis 50mm 10Kabel L 10-20m T bis 1,5m sichern**
*** EP-Aufgliederung gefordert
STLB-Bau 2026-04 002
Kabelbündel unter Spannung, Aufhängungshöhe der Leitungsachse über Sohle bis 1,25 m, Niederspannungskabel, erdverlegt, Kabelaußendurchmesser bis 50 mm, Anzahl der Kabel 10 St, Länge der Sicherungsstrecke über 10 bis 20 m, Tiefe der Leitungsachse unter Gelände bis 1,5 m, sichern.
Menge: 5,000 St
Leistungsbereichkatalog: 002
DIN276-1_08: 211

**2.4.120 Kabel unter Spannung Niederspannungskabel 4Rohre T bis 1,75m sichern**
*** EP-Aufgliederung gefordert
STLB-Bau 2026-04 002
Kabel unter Spannung, Aufhängungshöhe der Leitungsachse über Sohle bis 1,75 m, Niederspannungskabel, in Schutzrohren verlegt, Anzahl der Rohre 4 St, Tiefe der Leitungsachse unter Gelände bis 1,75 m, sichern.
Menge: 15,000 m
Leistungsbereichkatalog: 002
DIN276 neu: 211
DIN276-1_08: 211

**2.4.130 Kabelbündel unter Spannung Niederspannungskabel AD bis 50mm 10Kabel L 10-20m T bis 1,5m sichern**
*** EP-Aufgliederung gefordert
STLB-Bau 2026-04 002
Kabelbündel unter Spannung, Aufhängungshöhe der Leitungsachse über Sohle bis 1,25 m, Niederspannungskabel, erdverlegt, Kabelaußendurchmesser bis 50 mm, Anzahl der Kabel 10 St, Länge der Sicherungsstrecke über 10 bis 20 m, Tiefe der Leitungsachse unter Gelände bis 1,5 m, sichern.
Menge: 5,000 St
Leistungsbereichkatalog: 002
DIN276 neu: 211
DIN276-1_08: 211

**2.4.140 Kabelkreuzung unter Spannung Niederspannungskabel 4Rohre L 3-5m T bis 1,75m sichern**
*** EP-Aufgliederung gefordert
STLB-Bau 2026-04 002
Kabelkreuzung unter Spannung, Aufhängungshöhe der Leitungsachse über Sohle bis 1,75 m, Niederspannungskabel, in Schutzrohren verlegt, Anzahl der Rohre 4 St, Länge der Sicherungsstrecke über 3 bis 5 m, Tiefe der Leitungsachse unter Gelände bis 1,75 m, sichern.
Menge: 3,000 St
Leistungsbereichkatalog: 002
DIN276 neu: 211
DIN276-1_08: 211

**2.4.150 Kabelbündel unter Spannung Niederspannungskabel AD bis 50mm 10Kabel L 3-5m T bis 1,25m sichern**
*** EP-Aufgliederung gefordert
STLB-Bau 2026-04 002
Kabelbündel unter Spannung, Aufhängungshöhe der Leitungsachse über Sohle bis 1,25 m, Niederspannungskabel, erdverlegt, Kabelaußendurchmesser bis 50 mm, Anzahl der Kabel 10 St, Länge der Sicherungsstrecke über 3 bis 5 m, Tiefe der Leitungsachse unter Gelände bis 1,25 m, sichern.
Menge: 3,000 St
Leistungsbereichkatalog: 002
DIN276 neu: 211
DIN276-1_08: 211

**2.4.160 Rohrltgskreuzung Steinzeug abwasserführend DN100-300 L 3-5m T bis 2,5m sichern**
*** EP-Aufgliederung gefordert
STLB-Bau 2026-04 002
Rohrleitungskreuzung aus Steinzeug, abwasserführend, Aufhängungshöhe der Leitungsachse über Sohle bis 2,5 m, über DN 100 bis DN 300, Länge der Sicherungsstrecke über 3 bis 5 m, Tiefe der Leitungsachse unter Gelände bis 2,5 m, sichern.
Menge: 1,000 St
Leistungsbereichkatalog: 002
DIN276 neu: 211
DIN276-1_08: 211

**2.4.170 Bodenhindernis Stahlbeton**
*** EP-Aufgliederung gefordert
STLB-Bau 2026-04 002
Hindernis im Boden aus Stahlbeton, zur zugelassenen Lagerfläche des AG.
Menge: 3,000 m3
Leistungsbereichkatalog: 002
DIN276 neu: 212
DIN276-1_08: 212

**2.4.180 Bodenhindernis Kabel AD 40-60mm**
*** EP-Aufgliederung gefordert
STLB-Bau 2026-04 002
Hindernis im Boden, Kabel einschl. Schutzrohre, als Niederspannungskabel, Kabelaußendurchmesser über 40 bis 60 mm, zur zugelassenen Lagerfläche des AG, Behältergröße nach Wahl des AN.
Menge: 10,000 m
Leistungsbereichkatalog: 002
DIN276 neu: 212
DIN276-1_08: 212

**2.4.190 Bodenhindernis Mauerwerk/Beton**
*** EP-Aufgliederung gefordert
STLB-Bau 2026-04 002
Hindernis im Boden aus Mauerwerk und Beton, zur zugelassenen Lagerfläche des AG, Behältergröße nach Wahl des AN.
Menge: 2,000 m3
Leistungsbereichkatalog: 002
DIN276 neu: 212
DIN276-1_08: 212

**2.4.200 Bodenhindernis Rohr Beton DN500-600**
*** EP-Aufgliederung gefordert
STLB-Bau 2026-04 002
Hindernis im Boden, Rohrleitung aus Beton, über DN 500 bis DN 600, zur zugelassenen Lagerfläche des AG, Behältergröße nach Wahl des AN.
Menge: 10,000 m
Leistungsbereichkatalog: 002
DIN276 neu: 212
DIN276-1_08: 212

#### Abschnitt 2.5 Entsorgungsarbeiten

*Hinweis: Hinweistext*
Hinweistext Entsorgung
In nachstehenden Positionen sind Entsorgungskosten aus Teilen der vorstehenden Titel zu kalkulieren.

**2.5.10 Abfall nicht gefährlich AVV170101 schadstoffbelastet DKII LKW AN transp. entsorgen Vergüt.Entsorg. AN**
*** EP-Aufgliederung gefordert
STLB-Bau 2026-04 087
Bau- und Abbruchabfälle, Beton, Ziegel, Fliesen und Keramik,
nicht gefährlich, Abfallschlüssel nach AVV (Abfallverzeichnis-Verordnung) 170101 Beton,
schadstoffbelastet, belastet nach Deponieverordnung für DK II,
auf Baustelle lagernd, in Behälter AN laden, mit LKW des AN transportieren, entsorgen, max. Gesamtgewicht ohne Beschränkung, Behältergröße nach Wahl des AN, zum zugelassenem Lager oder zur Anlage nach Wahl des AN, Vergütung der Entsorgung übernimmt AN, Mengenermittlung nach Wiegekarte.
Menge: 26,895 t
Leistungsbereichkatalog: 087
DIN276-1_08: 396

**2.5.20 Abfall nicht gefährlich AVV170101 schadstoffbelastet DKI LKW AN transp. entsorgen Vergüt.Entsorg. AN**
*** EP-Aufgliederung gefordert
STLB-Bau 2026-04 087
Bau- und Abbruchabfälle, Beton, Ziegel, Fliesen und Keramik,
nicht gefährlich, Abfallschlüssel nach AVV (Abfallverzeichnis-Verordnung) 170101 Beton,
schadstoffbelastet, belastet nach Deponieverordnung für DK I,
auf Baustelle lagernd, in Behälter AN laden, mit LKW des AN transportieren, entsorgen, max. Gesamtgewicht ohne Beschränkung, Behältergröße nach Wahl des AN, zum zugelassenem Lager oder zur Anlage nach Wahl des AN, Vergütung der Entsorgung übernimmt AN, Mengenermittlung nach Wiegekarte.
Menge: 26,895 t
Leistungsbereichkatalog: 087
DIN276-1_08: 396

**2.5.30 Abfall nicht gefährlich AVV170107 nicht schadstoffbelastet LKW AN transp. entsorgen Vergüt.Entsorg. AN**
*** EP-Aufgliederung gefordert
STLB-Bau 2024-10 087
Bau- und Abbruchabfälle, Beton, Ziegel, Fliesen und Keramik,
nicht gefährlich, Abfallschlüssel nach AVV (Abfallverzeichnis-Verordnung) 170107 Gemische aus Beton, Ziegel, Fliesen und Keramik,
nicht schadstoffbelastet, ohne Festlegung eines Zuordnungskriteriums LAGA/DepVO/EBV/RuVA,
auf Baustelle lagernd, in Behälter AN laden, mit LKW des AN transportieren, entsorgen, max. Gesamtgewicht ohne Beschränkung, Behältergröße nach Wahl des AN, zum zugelassenem Lager oder zur Anlage nach Wahl des AN, Vergütung der Entsorgung übernimmt AN, Mengenermittlung nach Wiegekarte.
Menge: 5,000 t
Leistungsbereichkatalog: 087

**2.5.40 Abfall nicht gefährlich AVV170203 nicht schadstoffbelastet LKW AN transp. entsorgen Vergüt.Entsorg. AN**
*** EP-Aufgliederung gefordert
STLB-Bau 2024-10 087
Bau- und Abbruchabfälle, Holz, Glas und Kunststoff,
nicht gefährlich, Abfallschlüssel nach AVV (Abfallverzeichnis-Verordnung) 170203 Bau-/Abbruchabfall, Kunststoff,
nicht schadstoffbelastet,
auf Baustelle lagernd, in Behälter AN laden, mit LKW des AN transportieren, entsorgen, max. Gesamtgewicht ohne Beschränkung, Behältergröße nach Wahl des AN, zum zugelassenem Lager oder zur Anlage nach Wahl des AN, Vergütung der Entsorgung übernimmt AN.
Menge: 0,500 t
Leistungsbereichkatalog: 087
DIN276-1_08: 396

**2.5.50 Abfall nicht gefährlich AVV170405 nicht schadstoffbelastet LKW AN transp. entsorgen Vergüt.Entsorg. AN**
*** EP-Aufgliederung gefordert
STLB-Bau 2024-10 087
Bau- und Abbruchabfälle, Metalle,
nicht gefährlich, Abfallschlüssel nach AVV (Abfallverzeichnis-Verordnung) 170405 Eisen/Stahl,
nicht schadstoffbelastet,
auf Baustelle lagernd, in Behälter AN laden, mit LKW des AN transportieren, entsorgen, max. Gesamtgewicht ohne Beschränkung, Behältergröße nach Wahl des AN, zum zugelassenem Lager oder zur Anlage nach Wahl des AN, Vergütung der Entsorgung übernimmt AN, Mengenermittlung nach Wiegekarte.
Menge: 0,500 t
Leistungsbereichkatalog: 087

**2.5.60 Abfall nicht gefährlich AVV170407 nicht schadstoffbelastet LKW AN transp. entsorgen Vergüt.Entsorg. AN**
*** EP-Aufgliederung gefordert
STLB-Bau 2024-10 087
Bau- und Abbruchabfälle, Metalle,
nicht gefährlich, Abfallschlüssel nach AVV (Abfallverzeichnis-Verordnung) 170407 Metall, gemischt,
nicht schadstoffbelastet,
auf Baustelle lagernd, in Behälter AN laden, mit LKW des AN transportieren, entsorgen, max. Gesamtgewicht ohne Beschränkung, Behältergröße nach Wahl des AN, zum zugelassenem Lager oder zur Anlage nach Wahl des AN, Vergütung der Entsorgung übernimmt AN.
Menge: 0,500 t
Leistungsbereichkatalog: 087

**2.5.70 Abfall nicht gefährlich AVV170504 schadstoffbelastet EBV 2023 BM-F1 LKW AN transp. entsorgen Vergüt.Entsorg. AN**
*** EP-Aufgliederung gefordert
STLB-Bau 2024-10 087
Bau- und Abbruchabfälle, Boden, Steine und Baggergut,
nicht gefährlich, Abfallschlüssel nach AVV (Abfallverzeichnis-Verordnung) 170504 Boden/Stein, schadstoffbelastet gemäß Analyse, Werte gemäß Ersatzbaustoffverordnung 2023 sind eingehalten,
Bodenmaterial Klasse BM-F1 nach EBV 2023, Anlage 1, Tabelle 3,
auf Baustelle lagernd, in Behälter AN laden, mit LKW des AN transportieren, entsorgen, max. Gesamtgewicht ohne Beschränkung, Behältergröße nach Wahl des AN, zum zugelassenem Lager oder zur Anlage nach Wahl des AN, Vergütung der Entsorgung übernimmt AN, Mengenermittlung nach Wiegekarte.
Menge: 462,198 t
Leistungsbereichkatalog: 087

**2.5.80 Abfall nicht gefährlich AVV170504 schadstoffbelastet EBV 2023 BM-F2 LKW AN transp. entsorgen Vergüt.Entsorg. AN**
*** EP-Aufgliederung gefordert
STLB-Bau 2026-04 087
Bau- und Abbruchabfälle, Boden, Steine und Baggergut,
nicht gefährlich, Abfallschlüssel nach AVV (Abfallverzeichnis-Verordnung) 170504 Boden/Stein,
schadstoffbelastet, Werte gemäß Ersatzbaustoffverordnung 2023 sind eingehalten,
Charakterisierung Bodenmaterial Klasse BM-F2 nach EBV 2023, Anlage 1, Tabelle 3,
auf Baustelle lagernd, in Behälter AN laden, mit LKW des AN transportieren, entsorgen, max. Gesamtgewicht ohne Beschränkung, Behältergröße nach Wahl des AN, zum zugelassenem Lager oder zur Anlage nach Wahl des AN, Vergütung der Entsorgung übernimmt AN, Mengenermittlung nach Wiegekarte.
Menge: 462,198 t
Leistungsbereichkatalog: 087
DIN276-1_08: 396

**2.5.90 Abfall nicht gefährlich AVV170504 schadstoffbelastet DKII LKW AN transp. entsorgen Vergüt.Entsorg. AN**
*** EP-Aufgliederung gefordert
STLB-Bau 2026-04 087
Bau- und Abbruchabfälle, Boden, Steine und Baggergut,
nicht gefährlich, Abfallschlüssel nach AVV (Abfallverzeichnis-Verordnung) 170504 Boden/Stein,
schadstoffbelastet, belastet nach Deponieverordnung für DK II, Schadstoff TOC,
auf Baustelle lagernd, laden, mit LKW des AN transportieren, entsorgen, max. Gesamtgewicht ohne Beschränkung, zum zugelassenem Lager oder zur Anlage nach Wahl des AN, Vergütung der Entsorgung übernimmt AN, Mengenermittlung nach Wiegekarte.
Menge: 285,500 t
Leistungsbereichkatalog: 087
DIN276-1_08: 396

**2.5.100 Abfall nicht gefährlich AVV200201 nicht schadstoffbelastet LKW AN transp. entsorgen Vergüt.Entsorg. AN**
*** EP-Aufgliederung gefordert
STLB-Bau 2026-04 087
Siedlungsabfälle, Garten- und Parkabfälle,
nicht gefährlich, Abfallschlüssel nach AVV (Abfallverzeichnis-Verordnung) 200201 biologisch abbaubare Abfälle,
nicht schadstoffbelastet,
auf Baustelle lagernd, in Behälter des AN laden, mit LKW des AN transportieren, entsorgen, max. Gesamtgewicht ohne Beschränkung, Behältergröße nach Wahl des AN, zum zugelassenem Lager oder zur Anlage nach Wahl des AN, Vergütung der Entsorgung übernimmt AN.
Menge: 3,000 t
Leistungsbereichkatalog: 087
DIN276-1_08: 596

#### Abschnitt 2.6 Entwässerungskanalleitungen

**2.6.10 Abwasserkanal PP-MD Schmutzwasser benzin-öl-fettbest. Steckverbindung OD DN200 SN16 Graben verbaut T 1,25-1,75m**
*** EP-Aufgliederung gefordert
STLB-Bau 2026-04 009
Abwasserkanal aus PP-MD (Polypropylen mit mineralischen Additiven)-Vollwandrohren DIN EN 14758-1, für Schmutzwasser, benzin-/öl-/fettbeständig, mit Steckverbindung, Rohrende mit Muffe, DN/OD 200, Nenn-Ringsteifigkeit SN 16 DIN EN ISO 9969, Verlegung DIN EN 1610 in vorh. verbautem Graben, Grabentiefe über 1,25 bis 1,75 m, Bettung wird gesondert vergütet, Ausführung gemäß Zeichnung.
Menge: 5,000 m
Leistungsbereichkatalog: 009
DIN276 neu: 541
DIN276-1_08: 541

**2.6.20 Abwasserkanal PP-MD Schmutzwasser benzin-öl-fettbest. Steckverbindung OD DN200 SN16 Graben verbaut T 1,25-1,75m**
*** EP-Aufgliederung gefordert
STLB-Bau 2026-04 009
Abwasserkanal aus PP-MD (Polypropylen mit mineralischen Additiven)-Vollwandrohren DIN EN 14758-1, für Schmutzwasser, benzin-/öl-/fettbeständig, mit Steckverbindung, Rohrende mit Muffe, DN/OD 200, Nenn-Ringsteifigkeit SN 16 DIN EN ISO 9969, Verlegung DIN EN 1610 in vorh. verbautem Graben, Grabentiefe über 1,25 bis 1,75 m, Bettung wird gesondert vergütet, Ausführung gemäß Zeichnung.
Menge: 5,000 m
Leistungsbereichkatalog: 009
DIN276 neu: 541
DIN276-1_08: 541

**2.6.30 Abwasserkanal PP-MD Schmutzwasser benzin-öl-fettbest. Steckverbindung OD DN110 SN16 Graben verbaut T 1,25-1,75m**
*** EP-Aufgliederung gefordert
STLB-Bau 2026-04 009
Abwasserkanal aus PP-MD (Polypropylen mit mineralischen Additiven)-Vollwandrohren DIN EN 14758-1, für Schmutzwasser, benzin-/öl-/fettbeständig, mit Steckverbindung, Rohrende mit Muffe, DN/OD 110, Nenn-Ringsteifigkeit SN 16 DIN EN ISO 9969, Verlegung DIN EN 1610 in vorh. verbautem Graben, Grabentiefe über 1,25 bis 1,75 m, Bettung wird gesondert vergütet, Ausführung gemäß Zeichnung.
Menge: 60,000 m
Leistungsbereichkatalog: 009
DIN276 neu: 541
DIN276-1_08: 541

**2.6.40 Abzweig PP-MD Abwasserkanal benzin-öl-fettbest. 88,5Grad Steckverbindung OD DN110 SN16**
*** EP-Aufgliederung gefordert
STLB-Bau 2026-04 009
Abzweig, Formstück aus PP-MD (Polypropylen mit mineralischen Additiven) DIN EN 14758-1, für Abwasserkanal, für Schmutzwasser, benzin-/öl-/fettbeständig, 88,5 Grad, Steckverbindung, Rohrende mit Muffe, DN/OD 110, Nenn-Ringsteifigkeit SN 16 DIN EN ISO 9969, Ausführung gemäß Zeichnung.
Menge: 1,000 St
Leistungsbereichkatalog: 009
DIN 276-1 12/2008: 541
DIN276 neu: 541
DIN276-1_08: 541
DIN276/2006: 541

**2.6.50 Abzweig PP-MD Abwasserkanal benzin-öl-fettbest. 45Grad Steckverbindung OD DN110 SN16**
*** EP-Aufgliederung gefordert
STLB-Bau 2026-04 009
Abzweig, Formstück aus PP-MD (Polypropylen mit mineralischen Additiven) DIN EN 14758-1, für Abwasserkanal, für Schmutzwasser, benzin-/öl-/fettbeständig, 45 Grad, Steckverbindung, Rohrende mit Muffe, DN/OD 110, Nenn-Ringsteifigkeit SN 16 DIN EN ISO 9969, Ausführung gemäß Zeichnung.
Menge: 7,000 St
Leistungsbereichkatalog: 009
DIN 276-1 12/2008: 541
DIN276 neu: 541
DIN276-1_08: 541
DIN276/2006: 541

**2.6.60 Abzweig Reduzierung exzentrisch PP-MD Abwasserkanal benzin-öl-fettbest. 45Grad Steckverbindung OD DN160 DN110 SN16**
*** EP-Aufgliederung gefordert
STLB-Bau 2026-04 009
Abzweig mit Reduzierung, exzentrisch, Formstück aus PP-MD (Polypropylen mit mineralischen Additiven) DIN EN 14758-1, für Abwasserkanal, für Schmutzwasser, benzin-/öl-/fettbeständig, 45 Grad, Steckverbindung, Rohrende mit Muffe, DN/OD 160, 2. DN 110, Nenn-Ringsteifigkeit SN 16 DIN EN ISO 9969, Ausführung gemäß Zeichnung.
Menge: 1,000 St
Leistungsbereichkatalog: 009
DIN 276-1 12/2008: 541
DIN276 neu: 541
DIN276-1_08: 541
DIN276/2006: 541

**2.6.70 Anschlussstück Beton PP-MD Abwasserkanal benzin-öl-fettbest. Steckverbindung OD DN200 SN16**
*** EP-Aufgliederung gefordert
STLB-Bau 2026-04 009
Anschlussstück für Beton, Formstück aus PP-MD (Polypropylen mit mineralischen Additiven) DIN EN 14758-1, für Abwasserkanal, für Schmutzwasser, benzin-/öl-/fettbeständig, Steckverbindung, Rohrende mit Muffe, DN/OD 200, Nenn-Ringsteifigkeit SN 16 DIN EN ISO 9969.
Menge: 1,000 St
Leistungsbereichkatalog: 009
DIN276 neu: 541
DIN276-1_08: 541

**2.6.80 Anschlussstück Beton PP-MD Abwasserkanal benzin-öl-fettbest. Steckverbindung OD DN110 SN16**
*** EP-Aufgliederung gefordert
STLB-Bau 2026-04 009
Anschlussstück für Beton, Formstück aus PP-MD (Polypropylen mit mineralischen Additiven) DIN EN 14758-1, für Abwasserkanal, für Schmutzwasser, benzin-/öl-/fettbeständig, Steckverbindung, Rohrende mit Muffe, DN/OD 110, Nenn-Ringsteifigkeit SN 16 DIN EN ISO 9969, Ausführung gemäß Zeichnung.
Menge: 2,000 St
Leistungsbereichkatalog: 009
DIN 276-1 12/2008: 541
DIN276 neu: 541
DIN276-1_08: 541
DIN276/2006: 541

**2.6.90 Bogen PP-MD Abwasserkanal benzin-öl-fettbest. 45Grad Steckverbindung OD DN160 SN16**
*** EP-Aufgliederung gefordert
STLB-Bau 2026-04 009
Bogen, Formstück aus PP-MD (Polypropylen mit mineralischen Additiven) DIN EN 14758-1, für Abwasserkanal, für Schmutzwasser, benzin-/öl-/fettbeständig, 45 Grad, Steckverbindung, Rohrende mit Muffe, DN/OD 160, Nenn-Ringsteifigkeit SN 16 DIN EN ISO 9969, Ausführung gemäß Zeichnung.
Menge: 2,000 St
Leistungsbereichkatalog: 009
DIN 276-1 12/2008: 541
DIN276 neu: 541
DIN276-1_08: 541
DIN276/2006: 541

**2.6.100 Bogen PP-MD Abwasserkanal benzin-öl-fettbest. 90Grad Steckverbindung OD DN110 SN16**
*** EP-Aufgliederung gefordert
STLB-Bau 2026-04 009
Bogen, Formstück aus PP-MD (Polypropylen mit mineralischen Additiven) DIN EN 14758-1, für Abwasserkanal, für Schmutzwasser, benzin-/öl-/fettbeständig, 90 Grad, Steckverbindung, Rohrende mit Muffe, DN/OD 110, Nenn-Ringsteifigkeit SN 16 DIN EN ISO 9969, Ausführung gemäß Zeichnung.
Menge: 2,000 St
Leistungsbereichkatalog: 009
DIN276-1_08: 541

**2.6.110 Bogen PP-MD Abwasserkanal benzin-öl-fettbest. 45Grad Steckverbindung OD DN110 SN16**
*** EP-Aufgliederung gefordert
STLB-Bau 2026-04 009
Bogen, Formstück aus PP-MD (Polypropylen mit mineralischen Additiven) DIN EN 14758-1, für Abwasserkanal, für Schmutzwasser, benzin-/öl-/fettbeständig, 45 Grad, Steckverbindung, Rohrende mit Muffe, DN/OD 110, Nenn-Ringsteifigkeit SN 16 DIN EN ISO 9969, Ausführung gemäß Zeichnung.
Menge: 12,000 St
Leistungsbereichkatalog: 009
DIN276 neu: 541
DIN276-1_08: 541

**2.6.120 Bogen PP-MD Abwasserkanal benzin-öl-fettbest. 30Grad Steckverbindung OD DN110 SN16**
*** EP-Aufgliederung gefordert
STLB-Bau 2026-04 009
Bogen, Formstück aus PP-MD (Polypropylen mit mineralischen Additiven) DIN EN 14758-1, für Abwasserkanal, für Schmutzwasser, benzin-/öl-/fettbeständig, 30 Grad, Steckverbindung, Rohrende mit Muffe, DN/OD 110, Nenn-Ringsteifigkeit SN 16 DIN EN ISO 9969, Ausführung gemäß Zeichnung.
Menge: 6,000 St
Leistungsbereichkatalog: 009
DIN276 neu: 541
DIN276-1_08: 541

**2.6.130 Bogen PP-MD Abwasserkanal benzin-öl-fettbest. 15Grad Steckverbindung OD DN110 SN16**
*** EP-Aufgliederung gefordert
STLB-Bau 2026-04 009
Bogen, Formstück aus PP-MD (Polypropylen mit mineralischen Additiven) DIN EN 14758-1, für Abwasserkanal, für Schmutzwasser, benzin-/öl-/fettbeständig, 15 Grad, Steckverbindung, Rohrende mit Muffe, DN/OD 110, Nenn-Ringsteifigkeit SN 16 DIN EN ISO 9969, Ausführung gemäß Zeichnung.
Menge: 6,000 St
Leistungsbereichkatalog: 009
DIN276 neu: 541
DIN276-1_08: 541

**2.6.140 Doppelmuffe PP-MD Abwasserkanal benzin-öl-fettbest. Steckverbindung OD DN200 SN16**
*** EP-Aufgliederung gefordert
STLB-Bau 2026-04 009
Doppelmuffe, Formstück aus PP-MD (Polypropylen mit mineralischen Additiven) DIN EN 14758-1, für Abwasserkanal, für Schmutzwasser, benzin-/öl-/fettbeständig, Steckverbindung, Rohrende mit Muffe, DN/OD 200, Nenn-Ringsteifigkeit SN 16 DIN EN ISO 9969, Ausführung gemäß Zeichnung.
Menge: 1,000 St
Leistungsbereichkatalog: 009
DIN276 neu: 541
DIN276-1_08: 541

**2.6.150 Doppelmuffe PP-MD Abwasserkanal benzin-öl-fettbest. Steckverbindung OD DN160 SN16**
*** EP-Aufgliederung gefordert
STLB-Bau 2026-04 009
Doppelmuffe, Formstück aus PP-MD (Polypropylen mit mineralischen Additiven) DIN EN 14758-1, für Abwasserkanal, für Schmutzwasser, benzin-/öl-/fettbeständig, Steckverbindung, Rohrende mit Muffe, DN/OD 160, Nenn-Ringsteifigkeit SN 16 DIN EN ISO 9969, Ausführung gemäß Zeichnung.
Menge: 1,000 St
Leistungsbereichkatalog: 009
DIN 276-1 12/2008: 541
DIN276 neu: 541
DIN276-1_08: 541
DIN276/2006: 541

**2.6.160 Doppelmuffe PP-MD Abwasserkanal benzin-öl-fettbest. Steckverbindung OD DN110 SN16**
*** EP-Aufgliederung gefordert
STLB-Bau 2026-04 009
Doppelmuffe, Formstück aus PP-MD (Polypropylen mit mineralischen Additiven) DIN EN 14758-1, für Abwasserkanal, für Schmutzwasser, benzin-/öl-/fettbeständig, Steckverbindung, Rohrende mit Muffe, DN/OD 110, Nenn-Ringsteifigkeit SN 16 DIN EN ISO 9969, Ausführung gemäß Zeichnung.
Menge: 8,000 St
Leistungsbereichkatalog: 009
DIN276 neu: 541
DIN276-1_08: 541

**2.6.170 Muffenstopfen PP-MD Abwasserkanal benzin-öl-fettbest. Steckverbindung OD DN160 SN16**
*** EP-Aufgliederung gefordert
STLB-Bau 2026-04 009
Muffenstopfen, Formstück aus PP-MD (Polypropylen mit mineralischen Additiven) DIN EN 14758-1, für Abwasserkanal, für Schmutzwasser, benzin-/öl-/fettbeständig, Steckverbindung, Rohrende mit Muffe, DN/OD 160, Nenn-Ringsteifigkeit SN 16 DIN EN ISO 9969, Ausführung gemäß Zeichnung.
Menge: 1,000 St
Leistungsbereichkatalog: 009
DIN 276-1 12/2008: 541
DIN276 neu: 541
DIN276-1_08: 541
DIN276/2006: 541

**2.6.180 Muffenstopfen PP-MD Abwasserkanal benzin-öl-fettbest. Steckverbindung OD DN110 SN16**
*** EP-Aufgliederung gefordert
STLB-Bau 2026-04 009
Muffenstopfen, Formstück aus PP-MD (Polypropylen mit mineralischen Additiven) DIN EN 14758-1, für Abwasserkanal, für Schmutzwasser, benzin-/öl-/fettbeständig, Steckverbindung, Rohrende mit Muffe, DN/OD 110, Nenn-Ringsteifigkeit SN 16 DIN EN ISO 9969, Ausführung gemäß Zeichnung.
Menge: 4,000 St
Leistungsbereichkatalog: 009
DIN276 neu: 541
DIN276-1_08: 541

**2.6.190 Passstück PP-MD Abwasserkanal benzin-öl-fettbest. Schnitt werkseitig Steckverbindung OD DN110 SN16**
*** EP-Aufgliederung gefordert
STLB-Bau 2026-04 009
Passstück, Formstück aus PP-MD (Polypropylen mit mineralischen Additiven) DIN EN 14758-1, für Abwasserkanal, für Schmutzwasser, benzin-/öl-/fettbeständig, werkseitig geschnitten, Steckverbindung, Rohrende mit Muffe, DN/OD 110, Nenn-Ringsteifigkeit SN 16 DIN EN ISO 9969, Ausführung gemäß Zeichnung.
Menge: 4,000 St
Leistungsbereichkatalog: 009
DIN276 neu: 541
DIN276-1_08: 541

**2.6.200 Reduzierstück exzentrisch PP-MD Abwasserkanal benzin-öl-fettbest. Steckverbindung OD DN160 DN110 SN16**
*** EP-Aufgliederung gefordert
STLB-Bau 2026-04 009
Reduzierstück, exzentrisch, Formstück aus PP-MD (Polypropylen mit mineralischen Additiven) DIN EN 14758-1, für Abwasserkanal, für Schmutzwasser, benzin-/öl-/fettbeständig, Steckverbindung, Rohrende mit Muffe, DN/OD 160, 2. DN 110, Nenn-Ringsteifigkeit SN 16 DIN EN ISO 9969, Ausführung gemäß Zeichnung.
Menge: 1,000 St
Leistungsbereichkatalog: 009
DIN276 neu: 541
DIN276-1_08: 541

**2.6.210 Mauerkragen EPDM Abwasserltg PP heißwasserbest. DN/OD110**
*** EP-Aufgliederung gefordert
STLB-Bau 2026-04 044
Mauerkragen aus EPDM, Befestigung mit Spannbändern aus nichtrostendem Stahl, für Abwasserleitung, aus PP-Rohr DIN EN 1451-1, heißwasserbeständig (bis 95 Grad C), DN/OD 110.
Menge: 8,000 St
Leistungsbereichkatalog: 044
DIN276-1_08: 411

**2.6.220 Schachtfutter PP-MD Abwasserkanal benzin-öl-fettbest. Steckverbindung OD DN110 SN16**
*** EP-Aufgliederung gefordert
STLB-Bau 2026-04 009
Schachtfutter, Formstück aus PP-MD (Polypropylen mit mineralischen Additiven) DIN EN 14758-1, für Abwasserkanal, für Schmutzwasser, benzin-/öl-/fettbeständig, Steckverbindung, Rohrende mit Muffe, DN/OD 110, Nenn-Ringsteifigkeit SN 16 DIN EN ISO 9969, Ausführung gemäß Zeichnung.
Menge: 10,000 St
Leistungsbereichkatalog: 009
DIN 276-1 12/2008: 541
DIN276 neu: 541
DIN276-1_08: 541
DIN276/2006: 541

**2.6.230 Überschiebemuffe PP-MD Abwasserkanal benzin-öl-fettbest. Steckverbindung OD DN200 SN16**
*** EP-Aufgliederung gefordert
STLB-Bau 2026-04 009
Überschiebemuffe, Formstück aus PP-MD (Polypropylen mit mineralischen Additiven) DIN EN 14758-1, für Abwasserkanal, für Schmutzwasser, benzin-/öl-/fettbeständig, Steckverbindung, Rohrende mit Muffe, DN/OD 200, Nenn-Ringsteifigkeit SN 16 DIN EN ISO 9969, Ausführung gemäß Zeichnung.
Menge: 1,000 St
Leistungsbereichkatalog: 009
DIN276 neu: 541
DIN276-1_08: 541

**2.6.240 Überschiebemuffe PP-MD Abwasserkanal benzin-öl-fettbest. Steckverbindung OD DN160**
*** EP-Aufgliederung gefordert
STLB-Bau 2026-04 009
Überschiebemuffe, Formstück aus PP-MD (Polypropylen mit mineralischen Additiven) DIN EN 14758-1, für Abwasserkanal, für Schmutzwasser, benzin-/öl-/fettbeständig, Steckverbindung, Rohrende mit Muffe, DN/OD 160, Ausführung gemäß Zeichnung.
Menge: 1,000 St
Leistungsbereichkatalog: 009
DIN 276-1 12/2008: 541
DIN276 neu: 541
DIN276-1_08: 541
DIN276/2006: 541

**2.6.250 Überschiebemuffe PP-MD Abwasserkanal benzin-öl-fettbest. Steckverbindung OD DN110 SN16**
*** EP-Aufgliederung gefordert
STLB-Bau 2026-04 009
Überschiebemuffe, Formstück aus PP-MD (Polypropylen mit mineralischen Additiven) DIN EN 14758-1, für Abwasserkanal, für Schmutzwasser, benzin-/öl-/fettbeständig, Steckverbindung, Rohrende mit Muffe, DN/OD 110, Nenn-Ringsteifigkeit SN 16 DIN EN ISO 9969, Ausführung gemäß Zeichnung.
Menge: 4,000 St
Leistungsbereichkatalog: 009
DIN276-1_08: 541

**2.6.260 Überschiebemuffe PP-MD Abwasserkanal benzin-öl-fettbest. OD DN110 SN16**
*** EP-Aufgliederung gefordert
STLB-Bau 2026-04 009
Überschiebemuffe, Formstück aus PP-MD (Polypropylen mit mineralischen Additiven) DIN EN 14758-1, für Abwasserkanal, für Schmutzwasser, benzin-/öl-/fettbeständig, Rohrende mit Muffe, DN/OD 110, Nenn-Ringsteifigkeit SN 16 DIN EN ISO 9969.
Menge: 1,000 St
Leistungsbereichkatalog: 009
DIN276 neu: 541
DIN276-1_08: 541

**2.6.270 Anschluss Abwasserkanal PP-MD DN200 Schacht Stahlbeton Anschlussöffnung Einbau Stutzen Dichtung D 15-20cm**
*** EP-Aufgliederung gefordert
STLB-Bau 2024-10 009
Anschluss von Abwasserkanal aus PP-MD DIN EN 14758-1 (Vollwandrohre mit mineralischen Additiven), DN 200, an vorh. Schacht/Bauwerk aus Stahlbeton, einschl. Herstellen der Anschlussöffnung, der Dichtungsarbeiten und des Anschlussgerinnes, Anschlusswinkel 90 Grad, Wanddicke über 15 bis 20 cm, vorh. Anlage ist in Betrieb.
Menge: 1,000 St
Leistungsbereichkatalog: 009
DIN 276-1 12/2008: 541
DIN276 neu: 541
DIN276/2006: 541

**2.6.280 Anschluss Abwasserkanal PP-MD DN200 Schacht Stahlbeton Anschlussöffnung Einbau Stutzen Dichtung D 15-20cm**
*** EP-Aufgliederung gefordert
STLB-Bau 2026-04 009
Anschluss von Abwasserkanal aus PP-MD DIN EN 14758-1 (Vollwandrohre mit mineralischen Additiven), DN 200, an vorh. Schacht/Bauwerk aus Stahlbeton, einschl. Herstellen der Anschlussöffnung, der Dichtungsarbeiten und des Anschlussgerinnes, Anschlusswinkel 90 Grad, Wanddicke über 15 bis 20 cm, vorh. Anlage ist in Betrieb.
Menge: 1,000 St
Leistungsbereichkatalog: 009
DIN276-1_08: 541

**2.6.290 Anschluss Abwasserkanal PP-MD DN160 Schacht Stahlbeton Anschlussöffnung Einbau Stutzen Dichtung D 15-20cm**
*** EP-Aufgliederung gefordert
STLB-Bau 2026-04 009
Anschluss von Abwasserkanal aus PP-MD DIN EN 14758-1 (Vollwandrohre mit mineralischen Additiven), DN 160, an vorh. Schacht/Bauwerk aus Stahlbeton, einschl. Herstellen der Anschlussöffnung, der Dichtungsarbeiten und des Anschlussgerinnes, Anschlusswinkel 90 Grad, Wanddicke über 15 bis 20 cm, vorh. Anlage ist in Betrieb.
Menge: 1,000 St
Leistungsbereichkatalog: 009
DIN 276-1 12/2008: 541
DIN276 neu: 541
DIN276-1_08: 541
DIN276/2006: 541

**2.6.300 Anschluss Abwasserkanal PP-MD DN110 Schacht Stahlbeton Anschlussöffnung Einbau Stutzen Dichtung D 15-20cm**
*** EP-Aufgliederung gefordert
STLB-Bau 2026-04 009
Anschluss von Abwasserkanal aus PP-MD DIN EN 14758-1 (Vollwandrohre mit mineralischen Additiven), DN 110, an vorh. Schacht/Bauwerk aus Stahlbeton, einschl. Herstellen der Anschlussöffnung, der Dichtungsarbeiten und des Anschlussgerinnes, Anschlusswinkel 90 Grad, Wanddicke über 15 bis 20 cm, vorh. Anlage ist in Betrieb.
Menge: 2,000 St
Leistungsbereichkatalog: 009
DIN 276-1 12/2008: 541
DIN276 neu: 541
DIN276-1_08: 541
DIN276/2006: 541

**2.6.310 Schacht Beton-Stahlbetonfertigteile DN1000 Lastübertragungsel. Steigleiter Alu Weite 400mm Gerinne gerade Beton C40/50 Zulauf DN100 Ablauf DN100 Zulauf DN100 T bis 1,5m**
*** EP-Aufgliederung gefordert
STLB-Bau 2026-04 009
Schacht aus Beton-/Stahlbetonfertigteilen DIN EN 1917, DIN 4034-1, Typ 2, rund, DN 1000, mit Schachtunterteil, Schachtringen/Schachtrohr, Abdeckplatte, Auflageringen, Außenwände mit zusätzlichem Korrosionsschutz, Bauteilverbindung mit Dichtungen aus Elastomeren DIN EN 681-1 und DIN 4060 als Kompressionsdichtung, Dichtungen werkseitig fest eingebaut, Lastübertragung durch Lastübertragungselement, werkseitig fest eingebaut, mit Steigleiter aus Aluminium, lichte Weite 400 mm, Gerinne gerade, Schachtunterteil, Gerinne und Auftritt aus Beton C 40/50, in einem Guss gefertigt, Auftritt in Scheitelhöhe, Zu- und Abläufe sohlgleich, Anschlüsse für gelenkige Einbindung der Zu- und Abläufe mit Muffe, Zulauf für Rohre aus PP, DN 100,
Winkel '270' Grad,
Ablauf für Rohre aus PP, DN 100, mit Seitenzulauf mit gelenkiger Rohreinbindung, aus PP, DN 100,
Winkel '180' Grad,
lichte Schachttiefe bis 1,5 m.
Menge: 1,000 St
Leistungsbereichkatalog: 009
DIN276-1_08: 541

**2.6.320 Schacht Beton-Stahlbetonfertigteile DN1000 Lastübertragungsel. Steigleiter Alu Weite 300mm Gerinne gerade Beton C40/50 Zulauf DN100 Ablauf DN100 Zulauf DN100 T 1,5-2m**
*** EP-Aufgliederung gefordert
STLB-Bau 2026-04 009
Schacht aus Beton-/Stahlbetonfertigteilen DIN EN 1917, DIN 4034-1, Typ 2, rund, DN 1000, mit Schachtunterteil, Schachtringen/Schachtrohr, Auflageringen, Schachthals DN 1000/625, Außenwände mit zusätzlichem Korrosionsschutz, Bauteilverbindung mit Dichtungen aus Elastomeren DIN EN 681-1 und DIN 4060 als Kompressionsdichtung, Dichtungen werkseitig fest eingebaut, Lastübertragung durch Lastübertragungselement, werkseitig fest eingebaut, mit Steigleiter aus Aluminium, lichte Weite 300 mm, Gerinne gerade, Schachtunterteil, Gerinne und Auftritt aus Beton C 40/50, in einem Guss gefertigt, Auftritt in Scheitelhöhe, Zu- und Abläufe sohlgleich, Anschlüsse für gelenkige Einbindung der Zu- und Abläufe mit Muffe, Zulauf für Rohre aus PP, DN 100,
Winkel '270' Grad,
Ablauf für Rohre aus PP, DN 100, mit Seitenzulauf mit gelenkiger Rohreinbindung, aus PP, DN 100,
Winkel '180' Grad,
lichte Schachttiefe über 1,5 bis 2 m.
Menge: 1,000 St
Leistungsbereichkatalog: 009
DIN276-1_08: 541

**2.6.330 Versickerungsgrube Stahlbetonfertigteile Füllung Kiessand Kies Zulauf DN100 Schotter 8/16**
STLB-Bau 2026-04 011
Versickerungsgrube DIN 4261-5, mit gelochter Wandung, aus Schachtbauteilen DIN 4034-2,
Höhe gelochte Wandung '1' m,
Gesamttiefe Schacht über 1,5 bis 2 m, Schachtdurchmesser DN 1000, aus Stahlbetonfertigteilen, mit Einstiegsleiter und Einsteighilfe, einschl. Schachtabdeckung DIN EN 124-4, Klasse D 400, Einstiegsöffnung Durchmesser 625 mm, einschl. Füllung aus gewaschenem Kiessand, Körnung 0,2/4, und Kies, Körnung 2/8, einschl. Prallplatte, Verbindungsleitung zwischen Kläranlage und Versickerungsgrube wird gesondert vergütet, Zulauf für Rohre aus PP, Anschlüsse für gelenkige Einbindung der Zuläufe mit Muffe, Zulauf DN 100, einschl. Natursteinschotter zur Grubenfüllung, Körnung 8/16,
Menge '3' m3,
Abdeckung aus Vlies.
Menge: 1,000 St
Leistungsbereichkatalog: 011
DIN276-1_08: 541

**2.6.340 Schachtdeckel Stahlbeton befahrbar DN625**
*** EP-Aufgliederung gefordert
STLB-Bau 2026-04 009
Schachtdeckel aus Stahlbeton, befahrbar, Klasse D 400 DIN EN 124-1, DN 625.
Menge: 3,000 St
Leistungsbereichkatalog: 009
DIN276-1_08: 541

**2.6.350 Berechnung Vorlage Rohrstatik**
STLB-Bau 2026-04 043
Für die statische Berechnung der Abwasserkanäle und -leitungen und Vorlage der Rohrstatik gilt ATV-Arbeitsblatt A 127. Die statische Berechnung aufgrund der Berechnungsgrundlagen ist geprüft vor der Ausführung vorzulegen.
Menge: 3,000 St
Leistungsbereichkatalog: 043
DIN276-1_08: 599

**2.6.360 Regenstandrohr Guss kreisförmig Gr.100 L 1,5m**
*** EP-Aufgliederung gefordert
STLB-Bau 2026-04 022
Regenstandrohr aus Gusseisen, kreisförmig, Nenngröße 100, Länge 1,5 m, mit Muffe, Befestigung mit Rohrschelle an Beton, verputzt, einschl. Anschluss an die erdverlegte Leitung.
Menge: 2,000 St
Leistungsbereichkatalog: 022
DIN276-1_08: 363

**2.6.370 Regenstandrohr anschließen Guss kreisförmig Gr.100**
*** EP-Aufgliederung gefordert
STLB-Bau 2026-04 044
Vorh. Regenstandrohr an erdverlegte Rohrleitung anschließen, Regenstandrohr aus Gusseisen, kreisförmig, Nenngröße 100, Rohrleitung aus Gusseisen, DIN EN 877 und DIN 19522, DN 100.
Menge: 2,000 St
Leistungsbereichkatalog: 044
DIN276-1_08: 411

**2.6.380 Dichtheitsprüfung Wasser Abwasserkanal PP DN100 Verfahren W**
*** EP-Aufgliederung gefordert
STLB-Bau 2026-04 009
Dichtheitsprüfung DIN EN 1610 mit Wasser, als Abnahmeprüfung, des Abwasserkanales aus PP, DN 100,
Anzahl Haltungen '6' St,
einschl. aller erforderlichen Anlagen (Geräte und Maschinen), Abdichtungen, Verankerungen und Rohrverschlüsse, Verfahren W, Wasser liefern und schadlos beseitigen.
Menge: 60,000 m
Leistungsbereichkatalog: 009
DIN276-1_08: 541

**2.6.390 Rohr markieren Abwasserltg Trassenwarnband**
*** EP-Aufgliederung gefordert
STLB-Bau 2026-04 043
Rohrleitung markieren, für Abwasserleitung, mit Trassenwarnband aus Kunststoff, rot, einschl. Lieferung, 40 cm über Rohrscheitel.
Menge: 60,000 m
Leistungsbereichkatalog: 043
DIN276-1_08: 541

**2.6.400 Rohr markieren Gasltg Trassenwarnband**
*** EP-Aufgliederung gefordert
STLB-Bau 2026-04 043
Rohrleitung markieren, für Gasleitung, mit Trassenwarnband aus Kunststoff, gelb, einschl. Lieferung, 40 cm über Rohrscheitel.
Menge: 15,000 m
Leistungsbereichkatalog: 043
DIN276-1_08: 543

#### Abschnitt 2.7 Kabelschutzrohre

**2.7.10 Kabelschutzrohre DN 100**
aus PE, halogenfrei, Farbe schwarz.
Verbundrohrbauweise (höhere Druckfestigkeit), außen gewellt mit gleitfähiger Innenhaut für den schnellen Kabeleinzug.
Druckbeanspruchung und Schlagfestigkeit nach
DIN EN 50626-1 (DIN EN 61386-24 bis 21.07.2026),
unter Beachtung der EN 1610 und der Verlegeanleitung des Herstellers, liefern und fachgerecht nach den Verlegerichtlinien verlegen.
DN 110, Reihe 3, Wanddicke 3,2 mm
mit 2 Ziehdrähten,
Kabelschutzrohr aus Kunststoff,
flexibel, DN 110,
mit Steckmuffe und Dichtung,
druckwasserdicht,
einschl. 2 Kabelzugdrähten,
liefern und in vorh. Graben verlegen.
Grabentiefe bis 1,20 m,
bis zu 4 Rohre in 1-2 Lagen verlegen,
Überdeckung Erdoberfläche - Rohrscheitel über 0,8 bis 1 m,
einschl. einsanden,
Abstandhalter alle 1,5 m,
abgerechnet wird die verlegte Länge
des Einzelrohres.
einschließlich Befestigung an Stahlbetonteilen, Mauerkragen für Durchführungen in Betonfundamente,
Kabelschutzrohrleitungen
mit Schutz gegen Eindringen
von Wasser bei dauerndem
Untertauchen,
bis 0,5 bar druckwasserdicht,
keine einfach
Steckmuffenverbindungen,
Alle Muffen mit Profildichringen
zur Gewährleistung
wasserdichte Verbindungen.
Menge: 100,000 m
39.DIN 276-1 12/2008: 546

**2.7.20 Kernbohrungen, DN 150 mm**
in Stahlbeton- und Mauerwerkswänden
und -deckenplatten.
Dicke bis 30 cm, für DN 110
für Anschluss Kabelleerrohre DN 110,
Wand im Grundriss gerade,
nach Angabe des AG,
Stahlschnitt ist einzurechnen,
das Bohrgut abtransportieren,
zerkleinern,
laden und entsorgen,
einschl. Deponiegebühren.
Bohrwasser auffangen und entsorgen.
Menge: 120,000 cm
35.DIN 276-1 12/2008: 541

**2.7.30 Beschichtung von Kernbohrungen DN 150**
Länge bis 30 cm, Öffnung DN 150,
in Stahlbetonwänden- und deckenplatten,
hochwertige 2-Komponentenbeschichtung,
Epoxydharzbeschichtung in 2-Arbeitsgängen,
Grundbeschichtung und Deckbeschichtungen,
nach Herstellervorschrift,
Trocknungszeit zwischen den Arbeitsgängen,
Verarbeitungstemperatur,
sind gem. Herstellervorschrift zu beachten und
einzuhalten.
Menge: 4,000 St
35.DIN 276-1 12/2008: 541

**2.7.40 Kabelschutzleitung DN 110 einsetzen im Bestand**
in Anschlussmuffen der Bauwerke oder an
Kabelzugschächten
(Gebäudeeinführung bzw. in vorh. Durchbruch)
nachträglich einsetzen,
einschließlich Dichtung und mit bis 6 mWs
druckwasserdichtem Anschluss der Kabelleerrohre
durch Lieferung und Montage einer
Flansch-Dichtpackung für Betonwände
inkl. Befestigungselementen
aus V4A (AISI 316L).
Quadratischer Flansch aus hochwertiger,
witterungsbeständiger Aluminium-Legierung.
Durch kathodische Tauchlackierung
beständig gegenüber wechselnden
Witterungseinflüssen sowie Korrosion
Kernbohrung im Betonschacht je DN 110
überdeckt durch Flansch,
eine universelle Systemabdichtung
für den Anschluss von Schutzrohren
für gängige gewellte Kunststoffkabelschutzrohre
aus PVC, PE-HD und PP über
Kabelschutzrohranschlussmuffe mit Einrastsystem
und Bajonettanschluss.

System analog der Bauwerkseinführungen dieses
Leistungsverzeichnisses,
Dichtheit min. 0,5 bar.
Bajonettverschluss für Handmontage.
Geeignet für das druckdichte Wiederverschließen
der Dichtpackungen.
Kabelschutz- bzw. Wellrohre  o 110 mm.
Rechteckige Flansch-Dichtpackung,
komplett mit Dichtung und Befestigungselementen
für Betonwände liefern und einschließlich aller
Nebenarbeiten lage- und fluchtgerecht montieren,
einschließlich Lieferung und Montage der zum System
zugehörigen Kabelschutzrohranschlussmuffe,
Systemdeckel mit Anschluss der Kabelschutzrohre
in Kaltschrumpftechnik,
für gewellte Kabelschutzrohre geeignet,
mit Einrastsystem und Bajonettanschluss.
Dichtheit min. 0,5 bar.
Bajonettverschluss für Handmontage.
Geeignet für den Anschluss  druckdichter Kabelschutz- bzw.
Wellrohre, Durchmesser 110 mm.
Menge: 4,000 St
39.DIN 276-1 12/2008: 546

#### Abschnitt 2.8 Rohbauarbeiten Fundamentplatten

*Hinweis: Hinweis Betonierreihenfolge*
Hinweise Betonierreihenfolge

Die Betonierreihenfolge bzw. die Betonierabschnitte der Bauwerkssohlen und -wände sind eigenverantwortlich festzulegen. Die Aufwendungen für das Betonieren gemäß den festzulegenden Betonierabschnitten sind einzurechnen und werden nicht gesondert vergütet.

*Hinweis: Vorbemerkungen Betonierarbeiten*
Vorbemerkungen Betonierarbeiten

Vor dem Betonieren ist vom Bauleiter des Auftragnehmers nach Überprüfung der Leistungen vor Ort eine Schalungs- und eine Bewehrungsabnahme mit einem Vorlauf von jeweils mind.
48 Stunden zu beantragen und gemeinsam mit dem Tragwerksplaner und/oder dem Prüfstatiker des Auftraggebers durchzuführen. Ferner ist vor Beginn der Betonarbeiten rechtzeitig, jedoch mind. 10 Werktage vor dem ersten Betonieren, ein Betonierplan dem Auftraggeber einzureichen. Mit dem Betonieren darf erst nach dem Vorliegen der Abnahmeprotokolle und der Freigabe des Betonierplanes begonnen werden.
Es muss sichergestellt sein, dass stets Beton der gleichen Zusammensetzung (Zementart, Zuschlagstoffe etc.) zur Verfügung steht.
Weiterhin sind die zulässigen Transportzeiten zu beachten.
Es wird ausdrücklich darauf hingewiesen, dass für alle Bauteile Beton mit hohem Wassereindringwiderstand vorgeschrieben ist.
Die verwendeten Betone fallen unter die Überwachungsklasse 2 nach DIN 1045-3. Auf die Regelungen in DIN 1045-3, Anhang A, B und C wird ausdrücklich hingewiesen. Es sind mindestens drei Proben je 300 m³ Beton bzw. je Betoniertag zu entnehmen.
Für die verschiedenen Bauteile und Beanspruchungen sind die wesentlichen Eigenschaften der zu verwendenden Betone gemäß DIN EN 1992 mit nationalem Anhang, DIN 1045-2,3 bzw. DIN EN 13670 und DIN EN 206-1 bzw. DIN EN 12390 in den jeweiligen Positionen festgelegt.
Für alle Betonsorten, die eingesetzt werden sollen, ist dem Auftraggeber mind. 15 Werktage, vor Beginn der ersten Betoniermaßnahmen ein Sortenverzeichnis und das Ergebnis der Erstprüfung der Betonsorten entsprechend der Vorgaben vorzulegen.

Zusätzlich zur Eigenüberwachung durch den AN ist die Überwachung gemäß den Festlegungen nach Anhang C, DIN 1045-3 für die Überwachungsklasse 2 durch eine dafür anerkannte Überwachungsstelle durch den Auftragnehmer zu beauftragen und zu koordinieren.
Alle im Zusammenhang mit der Überwachung durch eine dafür anerkannte Prüfstelle anfallenden Kosten werden in der zum jeweiligen Bauwerk gehörenden Position
Kontrollprüfungen für Beton ÜK2-Baustelle vergütet.

Die Nachbehandlung des Betons von Bauteilen, die nicht in wasserundurchlässiger Ausführung vorgesehen sind, erfolgt nach Wahl des AN entsprechend DIN EN 13670 (2011) in Verbindung mit DIN 1045-3 (3/2012) und Heft 526 des DAfStb (12/2011).
Die Nachbehandlung des Betons von Bauteilen in wasserundurchlässiger Ausführung muss zwingend mit einem weiß eingefärbten Nachbehandlungsmittel (flüssige Kunststoffdispersion auf Paraffin- oder Harzbasis) mit nachgewiesener Eignung erfolgen.
Bei sehr hohen oder niedrigen Temperaturen sind zusätzlich Nachbehandlungsmaßnahmen erforderlich.

Bei Spritzisolierungen sind die Reste des Nachbehandlungsmittels mit Dampfstrahler zu reinigen.
Die Kosten für sämtliche Nachbehandlungsverfahren sind in die Einheitspreise einzurechnen und werden nicht gesondert vergütet.

Die wirksame Zugfestigkeit des Betons beim Auftreten der Risse, wenn der maßgebende Zwang aus dem Abfließen der Hydratationswärme entsteht,
muss in Abhängigkeit der Bauteile gemäß der Schalpläne/Baupläne für die Fundamentierung, Sohlplatte höchstens β.f_ctm sein: 0,5 bzw. 0,75 max. f_(ct,eff)=β.f_ctm
Diese Annahme ist bei der Festlegung des Betons und Ausführung zu berücksichtigen.

Für das Betonieren unter + 5°C Lufttemperatur ist die ausdrückliche Zustimmung des AG einzuholen.
Die Festlegungen der DIN EN 13670 (2011) in Verbindung mit DIN 1045-3 (3/2012) sowie DBV Merkblatt „Betonieren im Winter“ (2004) sind zu beachten. Für die gemäß diesen Festlegungen zu treffenden Maßnahmen erfolgt keine gesonderte Vergütung.

*Hinweis: Vorbemerkungen Schalungsbau*
Vorbemerkungen Schalungsbau

Die "Schalung" beinhaltet Herstellen, Vorhalten und Abbauen von Schalungen, Rüstungen, Absteifungen und Unterstützungen aller Art und wird mit eigenen Leistungspositionen abgegolten. Lehrgerüste sind in die jeweiligen Positionen einzurechnen.

Ankerstellen/Schalungsabstandshalter:
Ankerstellen bei Bauteilen im Grundwasserbereich oder bei abwasserführenden Bauteilen sind als Wassersperren mit einem rechtwinkelig zur Ankerachse angeordneten Blech oder einer anderen Verdickung auszubilden. Es sind Spannkonen mit im Beton verbleibenden Gewindespannstählen (Gewinde auf der ganzen Länge) mit mittig auf den Spannstählen angeordneter Wassersperre zu verwenden, die mindestens 5 cm hinter der Betonaußenkante enden. Die Ankerlöcher sind mit farblich auf dem Beton abgestimmten Epoxydharz modifizierten
Mörtel auf Haftbrücke zu verschließen.
Wasserundurchlässige Systeme mit Mauerstärken aus Faserbeton sind für Bauteile im Grundwasserbereich oder bei abwasserführenden Bauteilen nicht zugelassen.

Die Grundwasserstände sind aus den beiliegenden Boden- und Hydrologischen Gutachten zu entnehmen.

Der derzeitige max. Grundwasserspiegel liegt
bei etwa +74,20 mNN.

Für Ankerstellen bei Bauteilen die nicht in wasserundurchlässiger Ausführung vorgesehen sind, sind ausschließlich Mauerstärken aus faserbewehrten Beton in ausreichender Anzahl und Stärke mit aufgesteckten Druckkonen entsprechend den statischen Verhältnissen einzubauen.
Das Verschließen der Mauerstärken ist entsprechend den Angaben des Herstellers je nach den Erfordernissen des Dichtigkeitsgrades auszuführen.
Die Abstandhalter müssen mindestens der Leistungsklasse L2 entsprechen.
Es sind ausschließlich nach DBV Merkblatt „Abstandhalter Fassung 2011“ des Deutschen Betonvereins geprüfte, punkt- und linienförmig befestigte Abstandhalter aus Beton bzw. faserbewehrtem Beton zu verwenden. Die Qualitätsanforderungen an die Abstandhalter entsprechen mindestens den Anforderungen an das Stahlbetonbauteil.
Das gilt für die besonderen Anforderungen F, T, A nach DBV Merkblatt und der zusätzlichen Eigenschaften über die Vorschriften nach EC2 hinaus wie Feuerbeständigkeit, Sulfatbeständigkeit (SR), Chloridbeständigkeit und Sichtbetonanwendungen usw..
Stabdurchmesserbereiche und Belastbarkeit sind entsprechend den Angaben auf den Bewehrungszeichnungen zu wählen.
Die Abstandshalter müssen gemäss DBV Merkblatt für Temperaturwechselbeanspruchungen geeignet sein.
Abstandhalter aus anderen Materialien (Kunststoff, Stahl, etc.) dürfen nicht verwendet werden.

Ergänzende Vorschriften:
- DAfStb Richtlinie, Vorbeugende Maßnahmen gegen schädigende Alkalireaktionen im Beton (Febr. 2007, Berichtigung April 2010);
- DAfStb Richtlinie, Wasserundurchlässige Bauwerke aus Beton (Nov. 2003, Berichtigung März 2006);
- DIN EN 1992-1-1; 2011-01 und Nationaler Anhang; DIN EN 206-1; DIN 1045-2

Anforderungen an Schalöl:
Es dürfen nur biologisch abbaubare Schalöle verwendet werden. Die gewählte Sorte ist dem Auftraggeber zur Genehmigung vorzulegen. Es dürfen nur Öle verwendet werden, die keine Fleckenbildung und kein Absanden der Oberfläche verursachen.
Die Verarbeitung hat gemäß Herstellerangaben zu erfolgen.

Schalung:
Bei den Schalungen aller Bauwerksinnen- und Außenflächen ist darauf zu achten, dass die Luftporenbildung an der Betonoberfläche so gering wie möglich bleibt. Wird dies nicht erreicht, so ist nach Rücksprache mit der örtlichen Bauüberwachung eine Nachbesserung durchzuführen.
Hinweis:
Alle Kanten mit einem Winkel von weniger als 120° sind mit Dreikantleisten aus Kunststoff, Kantenlänge 1,5 cm, zu brechen.

Anforderungen an Schalungsplatten:
Zur Verbesserung des Randbetons dürfen nur dreischichtige Schalungsplatten mit hochdruckverpresster Kunstharzoberfläche verwendet werden. Diese Schalung kommt grundsätzlich bei allen abwasserberührten Bauteilen und Bauteilen unter Gelände (Sohlen, Außenseiten der Wände, Becken, Installationskanälen, Kellern usw.) zur Ausführung, sofern nicht andere Schalungsarten gemäß den Leistungspositionen einzusetzen sind.
Ausgenommen hiervon sind Auffüllbetone o. Ä..
Neue Schalung ist durch Auftragen und wieder entfernen einer Zementschlämme zu altern.
Schalungssätze dürfen nicht mehr als viermal verwendet werden.

Anforderungen an Sichtbeton:
gemäß Merkblatt für Sichtbeton, Fassung 06.2015,
Tabelle 1:
Sichtbetonklasse SB2, Spalte 2, 5 bis 8 und 10 sowie die damit verknüpften Anforderungen der Tabelle 2 bis 4 und des Anhang A. Für die Porigkeit wird P1 definiert.
Für Sichtbetonflächen dürfen nur 3-schichtige Schalungsplatten mit hochdruckverpresster Kunstharzoberfläche, z.B. System Doka, Peri oder gleichwertig verwendet werden.
Weitere definierte Eigenschaften:
Fluchtgerechte, farblich einheitliche, geschlossene Oberfläche, weitgehend ohne Poren und frei von Graten. Poren mit einer Tiefe von >0,5 cm sind in jedem Fall zu schließen.
Flächen, die den gestellten Anforderungen nicht genügen, sind auf Verlangen des Auftraggebers ohne besondere Vergütung durch geeignete Maßnahmen, wie steinmetzmäßige Bearbeitung, Anstreichen etc., zu sanieren. Der Auftraggeber behält sich vor, bei nicht akzeptablen Sichtbetonflächen den Abbruch und die Wiederherstellung auf Kosten des Auftragnehmers zu verlangen.
Schalungssätze dürfen nicht mehr als viermal verwendet werden. Der Sichtbeton ist während der Bauzeit vor jeglicher Verschmutzung, auch durch Niederschlagswasser, zu schützen.

*Hinweis: Vorbemerkungen Bewehrungsarbeiten*
Vorbemerkungen Bewehrungsarbeiten

Alle Bewehrungsarbeiten einschließlich Bewehrungsanschlüsse mit Schalungs- oder Abschalungsdurchdringungen sind planerisch in Stabstahl vorgesehen und werden nach Bewehrungsplan und Stahlliste vergütet.
EInzukalkulieren ist ebenfalls die Verwendung von Rückbiegeanschlüssen oder Schraubanschlüsse. Diese  werden nicht gesondert vergütet.

Die Verwendung von Rückbiegeanschlüssen ist nach dem "Merkblatt Rückbiegen von Betonstahl und Anforderungen an Verwahrkästen" des Deutschen Beton-Verein in der neuesten Fassung sowie DIN EN 1992 nur bei gleicher Biegeform und Länge der vorgesehenen Bewehrung zugelassen.
Eine Änderung der Bewehrungspläne durch den Auftraggeber erfolgt nicht; die Änderung der Bewehrungspläne und die Prüfung durch den Prüfingenieur mit allen notwendigen Koordinationen und Abstimmungen ist Sache des AN. Zusätzliche Kosten werden hierfür nicht vergütet und sind in die Einheitspreise einzurechnen.

**2.8.10 Ortbeton Sauberkeitsschicht Bodenplatte unbewehrt C12/15 D 10cm**
*** EP-Aufgliederung gefordert
STLB-Bau 2026-04 013
Ortbeton Sauberkeitsschicht, für Bodenplatte, Untergrund geneigt, obere Betonfläche waagerecht, als unbewehrter Beton, Normalbeton C 12/15 DIN 1045-2, natürliche Gesteinskörnung, Dicke 10 cm, Ausführung gemäß Zeichnung.
Menge: 151,860 m2
Leistungsbereichkatalog: 013
DIN276 neu: 326
DIN276-1_08: 326

**2.8.20 Schalung Einzelfundament Köcher abgetreppt geknickt H 0,5-1m**
*** EP-Aufgliederung gefordert
STLB-Bau 2025-10 013
Schalung Einzelfundament mit Köcher, abgetreppt, im Grundriss geknickt, Schalungshaut geeignet für das Aufbringen von Beschichtungen auf erhärtete Betonflächen, Bauteilhöhe über 0,5 bis 1 m.
Menge: 14,000 m2
Leistungsbereichkatalog: 013
DIN276-1_08: 322

**2.8.30 Gleitschicht PE-Folie D 0,5mm 2lagig Sauberkeitsschicht Beton**
*** EP-Aufgliederung gefordert
STLB-Bau 2026-04 013
Gleitschicht aus PE-Folie Dicke 0,5 mm, 2-lagig, Stöße überlappen, Überlappungsbreite 20 cm, auf Sauberkeitsschicht, Untergrund Beton.
Menge: 151,860 m2
Leistungsbereichkatalog: 013
DIN276 neu: 326
DIN276-1_08: 326

**2.8.40 Betonstabstahl: B 500A**
Bewehrung aus Betonstabstahl  B500A DIN 488-1, DIN 488-2,
alle Durchmesser, alle Längen, einschließlich Abstandshalter,
Unterstützungskörbe usw.
für alle Bauteile aus Ortbeton oder Betonfertigteilbau,
komplett liefern, schneiden, biegen und verlegen.
Menge: 9,146 t
Tragende Aussenwände (3): 331

**2.8.50 Betonstahl: B 500A als Listenmatte**
Bewehrung aus Betonstahlmatten B500A DIN 488-1, DIN 488-4,
als Listen- und Zeichnungsmatten, alle Bewehrungsgrade,
alle Durchmesser, alle Längen, einschließlich Abstandshalter,
Unterstützungskörbe usw.
für alle Bauteile aus Ortbeton oder Betonfertigteilbau,
komplett liefern, schneiden, biegen und verlegen.
Menge: 0,800 t
Tragende Aussenwände (3): 331

*Hinweis: Erdung, Blitzschutz, Potentialausgleich,*
Erdung, Blitzschutz, Potentialausgleich
Für die Fundamente werden Erdungsanlagen nach DIN EN 62305 (DIN VDE 0185-305) errichtet.
Die Potentialsteuerung für die gesamte Kläranlage erfolgt durch ein vermaschtes Erdungssystem. Dies bedeutet, dass die Neueinrichtung mit der Erdungsanlage der anderen Bauwerke verbunden wird.
Dazu ist von der Erdungsanlage der vorhandenen Einrichtungen über ein Flachband (Bandstahl aus V4A Material 1.4571) eine Erdungsverbindung zu der Erdungsanlage der neu herzustellen Anlagen zu verlegen.
Materialwahl Werkstoffe für Erdungsanlagen
Die Erdungsanlagen werden aus:
-  Rundstahl (Durchmesser min. 10 mm) oder
-  Bandstahl (Abmessung mindestens 30 mm x 3,5 mm)
errichtet. Material: V4A, Werkstoff-Nr. 1.4571.

Zusammenschluss der Erdungsanlagen
Der Zusammenschluss der einzelnen Erdungssysteme verkleinert den (Gesamt-) Erdwiderstand. Zusätzlich werden die Potentialdifferenzen zwischen den Bauwerken deutlich verringert. Dabei wird die Spannungsbeanspruchung der elektrischen und informationstechnischen Verbindungsleitungen deutlich reduziert.

Die Anschlussfahnen sollten während der Bauphase auffällig gekennzeichnet werden, um nicht von fachunkundigen Arbeitskräften aus Unachtsamkeit abgeschnitten zu werden. Mit einer Schutzkappe für Anschlussfahnen kann diese deutliche Kennzeichnung und auch der Unfallschutz (z. B. bei Grat) realisiert werden.

Verbindungen
Es können Schraub-, Klemm- oder Schweißverbindungen zum Einsatz kommen. Diese Verbindungen werden rationell mittels Schraubverbindungen nach DIN EN 50164-1 (VDE 0185-201) „Blitzschutzbauteile Teil 1: Anforderungen für Verbindungsbauteile" hergestellt.
Schweißverbindungen erfordern die Zustimmung des verantwortlichen Bauingenieurs und besondere Kenntnisse des Monteurs sowie das notwendige Schweißgerät und Schweißwerkzeuge vor Ort. Der Einsatz von Keilverbindern ist beim maschinellen
Verdichten / Rütteln des Betons nicht zulässig.

Blitzschutz
Auf dem Dach werden Fangstangen angebracht, die über Fang-/Ableitungen und Erdeinführungsstangen mit dem Erder der Bauwerke verbunden werden.
Bei der Nutzung des Fundament- oder Ringerders als Blitzschutzerder sind zusätzlich zur DIN 18014 die Normen der Reihe DIN 62305 (VDE 0185-305):2006-10 und das Beiblatt 1 zu DIN EN 62305-3 (VDE 0185-305-3):2007-01 zu beachten.
Danach ist der Einbau der Erdungsleitungen und Verbindungsbauteile in den Beton von einer Blitzschutz-Fachkraft oder unter deren Leitung und Aufsicht durchzuführen.

**2.8.60 Bandstahl, 30/3,5 mm, V4A, als erdfühliger Ringerder**
als erdfühliger Ringerder in Baugruben einschließlich Anschluss Ring- an Fundamenterder, nach dem Aushub Bandstahl, V4A, einschl. allem Zubehör,
Verbindung der Kreuzungspunkte und Ausleitungen, in Baugruben betriebsfertig verlegen.
Querschnitt : 30/3,5 mm.
Einbau gem. Vorbemerkungen, einschließlich Abstandhaltern zum mittigen Einbau in die Sauberkeitsschicht.
Menge: 77,500 m

**2.8.70 Bandstahl, 30/3,5 mm, V4A, als Fundamenterder**
als Fundamenterder in Betonstahl, Bandstahl, V4A,
einschl. allem Zubehör, Verbindung der Kreuzungspunkte und
Ausleitungen, in Betonstahlgeflechten.
Querschnitt : 30/3,5 mm.
Betriebsfertiger Einbau gem. Vorbemerkungen, einschließlich Abstandhaltern, Zubehör etc.
Menge: 61,500 m

**2.8.80 Erdung Ringerder Stahl niro Fl30**
*** EP-Aufgliederung gefordert
STLB-Bau 2026-04 050
Erdung als Ringerder, DIN EN IEC 62561-2 (VDE 0185-561-2), aus nichtrostendem Stahl, Fl 30, Werkstoff-Nr 1.4571, in vorh. Graben einlegen, Tiefe mind. 0,5 m.
Menge: 75,000 m
Leistungsbereichkatalog: 050
DIN276-1_08: 446

**2.8.90 Erdung Staberder mehrtlg Stahl niro Durchm. 20mm L 9m**
*** EP-Aufgliederung gefordert
STLB-Bau 2026-04 050
Erdung als Staberder, DIN EN IEC 62305-3 (VDE 0185-305-3), DIN EN IEC 62561-2 (VDE 0185-561-2), mehrteilig, zusammensetzbar mit korrosionsfester Kupplung (Tiefenerder), aus nichtrostendem Stahl, Werkstoff-Nr 1.4571, Durchmesser 20 mm, Gesamtlänge 9 m, außerhalb von Gebäuden.
Menge: 2,000 St
Leistungsbereichkatalog: 050
DIN276-1_08: 446

**2.8.100 Kabel/Bandstahl**
innen oder außen durch die Schalung führen.
Menge: 10,000 St

**2.8.110 Anschlussfahnen Potentialausgleich, 30/3,5 mm**
Ausleitungen vom Fundamenterder zu Erdungsfestpunkten im Gebäude und Ringerder, mit Bandstahl, V4A, 30/3,5 mm, als
Anschlussfahne für Elektro- und Blitzschutzanlagen liefern und einschl. dem erforderlichen Zubehör montieren.
Bandstahl, 30/3,5 mm V4A anschließen,
Länge bis ca. 5,00 m.
Einbau und Kennzeichnung gem. Vorbemerkungen,
einschließlich Zubehör.
Menge: 10,000 St

**2.8.120 Erdungsfestpunkt K1**
Anschließplatte, Durchmesser 47 mm mit Kunststoffring,
Anschließachse St, 10 mm Durchmesser, 195 mm lang, einschraubbar, Abdeckung Kunststoff aufrastbar,
Anschließgewinde U 10
liefern und in die Bewehrung einbauen einschl. der Verbindungsstelle zum Erdungsband.
Menge: 6,000 St
27.DIN 276-1 12/2008: 446

**2.8.130 Baubegleitende Prüfung**
der verlegten und installierten Blitzschutz-/Erdungsanlage
die später nicht mehr zugänglich ist (z. B. Fundamenterder,
Erdungsanlagen, Bewehrungsanschlüsse,
Schirmungsmaßnahmen für den Inneren Blitzschutz etc.)
gemäß DIN VDE 0185 durch eine Blitzschutz-Fachkraft.
Ausarbeitung eines Prüfprotokolls/ Blitzschutzbuch mit maßgerechter Zeichnung (Lageplan, Gebäudeplan)
mit Position der Erdungspunkte, Ausführung des Blitzschutzes/
Potentialausgleichs, etc. in 3-facher Ausfertigung in
Papierformat sowie Übergabe der Unterlagen im DWG/DXF und PDF Format 2-fach auf CD-R.
Im Einheitspreis sind sämtliche Erfordernisse und Erschwernisse infolge des abschnittsweisen
Baufortschrittes incl. der dazu notwendigen gesonderten Anfahrten zur Baustelle zu berücksichtigen.
Menge: 1,000 St
27.DIN 276-1 12/2008: 446

**2.8.140 Einbauteil für durchgehende Leitungen, Kabelleerrohre, Doppeldichtpackung**
Lieferung und Montage eines Kabeldurchführungssystems
als Doppeldichtpackung, Einrastsystem mit Bajonettaufnahme,
mindestens 3-Stegdichtungen zur Abdichtung zum Beton,
einschließlich passendem druckdichtem Verschlussdeckel,
Durchführung nach dem Betonieren mindestens bis 2,5 bar gas- und wasserdicht. Geeignet für beidseitigen Anschluss von Segment-Systemdeckeln für die Abdichtung von Kabel und Leitungen für Energie-, Kommunikations-, Daten- und Steuerungstechnik, mit austauschbaren Dichtsegmenten zum nachträglichen Installieren von Kabeln verschiedener Durchmesser geeignet, ohne das Gesamtsystem zu öffnen. Dichtsegmente unabhängig belegbar und Möglichkeit zur Vorhaltung von Reserveplätzen für spätere Einbauten.
Geeignet für den Anschluss von Schutzrohren für gängige gewellte Kunststoffkabelschutzrohre aus PVC, PE-HD und PP über Kabelschutzrohranschlussmuffe mit Einrastsystem und Bajonettanschluss.
Dichtheit min. 0,5 bar.
Bajonettverschluss für Handmontage.
Geeignet für das druckdichte Wiederverschließen der Dichtpackungen.
Kabelschutz- bzw. Wellrohre, Durchmesser 110 mm.
Zum bündigen Einbetonieren in Wände oder Decken,
Geeignet zur Paketbildung. Wandstärke bis 40 cm,
Doppeldichtpackung komplett liefern und gem. beigefügter Zeichnungen, lage- und fluchtgerecht in die Schalung einbauen.
Nach dem Ausschalen Systemdeckel entfernen.
einschließlich Lieferung und Montage der zum System zugehörigen Kabelschutzrohranschlussmuffe,
Systemdeckel mit Anschluss der Kabelschutzrohre in Kaltschrumpftechnik, für gewellte Kabelschutzrohre geeignet,
mit Einrastsystem und Bajonettanschluss.
Dichtheit min. 0,5 bar.
Bajonettverschluss für Handmontage.
Geeignet für den Anschluss druckdichter Kabelschutz- bzw.
Wellrohre, Durchmesser 110 mm.
Menge: 4,000 St

**2.8.150 Futterrohr Kunststoff ID 150mm L 35-40cm Bodenplatte Ortbeton**
*** EP-Aufgliederung gefordert
STLB-Bau 2026-04 013
Futterrohr aus Kunststoff, Innendurchmesser 150 mm, Länge über 35 bis 40 cm, mit bauaufsichtlicher Zulassung, durch die Schalung, für Bodenplatte aus Ortbeton.
Menge: 8,000 St
Leistungsbereichkatalog: 013
DIN276 neu: 379
DIN276-1_08: 324

**2.8.160 Schalung Bodenpl. geknickt einhäuptig H 25-50cm**
*** EP-Aufgliederung gefordert
STLB-Bau 2026-04 013
Schalung Bodenplatte, als Randschalung, im Grundriss geknickt, nicht saugend, einhäuptig, Schalungshöhe über 25 bis 50 cm, Schalungshaut geeignet für das Aufbringen von Beschichtungen auf erhärtete Betonflächen.
Menge: 23,280 m2
Leistungsbereichkatalog: 013
DIN276 neu: 324
DIN276-1_08: 324

*Hinweis: Hinweis zum Beton der Abwasserberührten Betonbauteile C35/45*
Hinweis zum Beton der abwasserberührten Betonbauteile C35/45

Festigkeitsentwicklung des Betons:  Bei  der Begrenzung der Rissbreite für dieses Bauteil wurde ein Beton angenommen,  dessen Betonzugfestigkeit  f ct,eff  der beim Abfließen der Hydratationswärme höchstens den Tabellenwert der mittleren Zugfestigkeit  f ctm  erreicht:
max  f ct,eff  =  0,8 für die Bodenplatte,
max  f ct,eff  =  0,7 für die Kanalwand und Deckenplatte
Dies  ist bei  der Festlegung des Betons und der Bauausführung zu berücksichtigen.

**2.8.170 Ortbeton Bodenpl. Stahlbeton C35/45 XF4 XA3 XC4 XD3 WU D 25-50cm**
*** EP-Aufgliederung gefordert
STLB-Bau 2026-04 013
Ortbeton Bodenplatte, obere Betonfläche geneigt, Neigung bis 3 Grad, als Stahlbeton, Normalbeton C 35/45 DIN 1045-2, natürliche Gesteinskörnung, Expositionsklasse XF4 (Frostangriff, hohe Wassersättigung mit Taumittel), Expositionsklasse XA3 (Betonkorrosion durch chemisch stark angreifende Umgebung),
CO2 - Gehalt angreifend im Grundwasser '100' mg/l,
Expositionsklasse XC4 (Bewehrungskorrosion durch Karbonatisierung, wechselnd nass und trocken), Expositionsklasse XD3 (Bewehrungskorrosion durch Chloride, ausgenommen Meerwasser, wechselnd nass und trocken), Feuchtigkeitsklasse WA (Betonkorrosion, feuchte Umgebung, direkte Alkalizufuhr von außen), mit hohem Wassereindringwiderstand, Dicke über 25 bis 50 cm.
Menge: 57,164 m3
Leistungsbereichkatalog: 013
DIN276 neu: 324
DIN276-1_08: 324

**2.8.180 Ortbeton Einzelfundament Köcher Stahlbeton C35/45 XF4 XA3 XC4 XD3 FDE-Beton 0,5-1m3**
*** EP-Aufgliederung gefordert
STLB-Bau 2025-10 013
Ortbeton Einzelfundament mit Köcher, obere Betonfläche waagerecht, aus Stahlbeton, Normalbeton C 35/45 DIN 1045-2, natürliche Gesteinskörnung, Expositionsklasse XF4 (Frostangriff, hohe Wassersättigung mit Taumittel), Expositionsklasse XA3 (Betonkorrosion durch chemisch stark angreifende Umgebung), Expositionsklasse XC4 (Bewehrungskorrosion durch Karbonatisierung, wechselnd nass und trocken), Expositionsklasse XD3 (Bewehrungskorrosion durch Chloride, ausgenommen Meerwasser, wechselnd nass und trocken), Feuchtigkeitsklasse WA (Betonkorrosion, feuchte Umgebung, direkte Alkalizufuhr von außen), für den Umgang mit wassergefährdenden Stoffen, FDE-Beton, DAfStb-Richtlinie "Betonbau beim Umgang mit wassergefährdenden Stoffen", Einzelvolumen über 0,5 bis 1 m3.
Menge: 6,000 m3
Leistungsbereichkatalog: 013
DIN276-1_08: 322

**2.8.190 abreiben Frischbetonoberfläche**
*** EP-Aufgliederung gefordert
STLB-Bau 2026-04 013
Abreiben der Frischbetonoberfläche, an der Oberseite an geneigten Bauteilen, zur Aufnahme der Versiegelung.
Menge: 145,630 m2
Leistungsbereichkatalog: 013
DIN276 neu: 351
DIN276-1_08: 351

**2.8.200 Kontrollprüfungen für Beton ÜK2-Baustelle**
Kontrollprüfungen für Beton durchführen durch Herstellung und Prüfung von Betonprobewürfeln auf der Baustelle, Anzahl gemäß DIN 1045, Nachweis von Druckfestigkeit und Wassereindringtiefe nach DIN 1048, Konsistenz nach
- DIN EN 12350-2 (Setzmaß),
- DIN EN 12350-3 (Vebé-Prüfung)
- DIN EN 12350-4 Verdichtungsmaß
- DIN EN 12350-5 Ausbreitmaß
- DIN EN 12350-6 Frischbetonrohdichte,
Ausführung jeweils an den Bauteilen Sohle, Wand, Decke und Profilbeton.
Prüfung durch zugelassene Prüfstelle einschl. sämtlicher Kosten der Betonprüfstelle.
Diese Prüfung ist zusätzlich zu den gem. DIN 1045 bzw.
DIN 1084 erforderlichen Güteprüfungen (Eigen- und Fremdüberwachung) durchzuführen.
Die Prüfungen gemäß DIN 1045 werden nicht gesondert
vergütet.
Abgerechnet wird eine Pauschale für den gesamten
Leistungsumfang dieses Bauwerks: Fundamentel.
Dokumentation 2fach dem AG übergeben.
Abgerechnet wird eine Pauschale (1 "Stück" als Einheit= 1 Pauschal)
Menge: 1,000 St

*Hinweis: Beschichtungsarbeiten*
Beschichtungsarbeiten

Bei allen nachfolgenden Arbeiten für Beschichtungsarbeiten mit Lösemitteln sind eine ausreichende Bewetterung einzukalkulieren.
An allen Beschichtungsenden sowie an Unterbrechungenist eine Nut von ca. 5 x 5 mm einzuschneiden und zu reinigen. Die Nut ist mit der der Grundierung im Rahmen der Beschichtungsarbeiten zu verfüllen.
Die Mehraufwendungen sind einzukalkulieren.

**2.8.210 Minderfeste Schichten entfernen Kugelstrahlen Normalbeton**
Minderfeste Schichten entfernen, durch geeignetes Verfahren zum Aufbringen nachfolgender Beschichtungen z. B. durch Kugelstrahlen, alle Bauteile Fundamente, Normalbeton, ermittelte Druckfestigkeit über 30 bis 50 N/mm2, anfallende Stoffe nicht schadstoffbelastet, aufnehmen und fachgerecht entsorgen.
Menge: 145,630 m2
Leistungsbereichkatalog: 081
DIN276-1_08: 395

**2.8.220 Grundierung**
Grundierung, Untergrund Beton, alle Fundamente.
Die vorbereitete Fläche (Horiz./Vert.) mit einem transparenten, niedrigviskosen, zweikomponentigen Spezial-Polyurethan grundieren. Zur Trocknung sind mindestens 2 Grad C Boden-und Lufttemperatur erforderlich.
Die Grundierung muss folgende Anforderungen erfüllen:
REACH-bewertete Expositionsszenarien: Wasserkontakt periodisch, Inhalation dauerhaft, Verarbeitung
Die Verarbeitungsvorschriften des Produktherstellers sind zu beachten.
Farbe: Transparent Verbrauch: ca. 300 g/m2.
Menge: 145,630 m2
Leistungsbereichkatalog: 034
DIN276-1_08: 345

**2.8.230 Abstreuen**
Abstreuen, Untergrund Beton, alle Fundamente.
Die Wartezeit zum nächsten Arbeitsgang beträgt mindestens 2 Stunden und höchstens 12 Stunden bei 20 GradC. Kann dies nicht eingehalten werden, wird mit feuergetrocknetem Quarz-sand (0,1 - 0,3 mm) leicht abgestreut. Nach der Aushärtung nicht gebundenen Sand restlos entfernen.
Produkt: Quarzsand Verbrauch: ca. 1.000 g/m2 Quarzsand (0,1 - 0,3 mm).
Menge: 145,630 m2
Leistungsbereichkatalog: 034
DIN276-1_08: 345

**2.8.240 Kratzspachtelung**
Poren und Lunker in der grundierten Fläche durch Kratzspachteln verschließen. Der Spachtel wird aus einem transparenten, zweikomponentigen Spezial-Polyurethanharz und feuergetrocknetem Quarzsand (0,1 - 0,3 mm) angemischt.
Die Kratz- und Lunkerspachtelung muss folgende Anforderungen erfüllen:
REACH-bewertete Expositionsszenarien: Wasserkontakt periodisch, Inhalation dauerhaft, Verarbeitung
Die Verarbeitungsvorschriften des Produktherstellers sind zu beachten.
Produkte: Kratzspachtel/Quarzsand Mischungsverhältnis: 1:1
Verbrauch: Kratzspachtel: ca. 900 g/m2 Quarzsand: ca. 900 g/m2.
Menge: 145,630 m2
Leistungsbereichkatalog: 034
DIN276-1_08: 345

**2.8.250 Abstreuen**
Abstreuung. Die frische Spachtelung wird sofort gleichmäßig aufbauend mit Quarzsand (0,8 -1,2 mm) volldeckend abgestreut.
Nach der Aushärtung nicht gebundenen Sand restlos
entfernen. Die Angaben im technischen Merkblatt des Herstellers sind zu beachten.
Produkt: Quarzsand (0,8 -1,2 mm) Verbrauch: ca. 5.000 g/m2 Quarzsand
Menge: 145,630 m2
Leistungsbereichkatalog: 034
DIN276-1_08: 345

**2.8.260 Versiegelung**
Versiegelung. Die abgestreute Fläche mit einem farbigen, lösemittelarmen, zweikomponenten Spezial-Polyurethan versiegeln.
Die abriebfeste Versiegelung muss folgende Anforderungen erfüllen:
Das Material darf keine Nonylphenole, Formaldehyde und aromatische Amine enthalten.
- Verschleißwiderstand gemäß DIN EN 13892-4: AR 0,5; 0 pm - Brandverhalten gemäß DIN EN 13501-1: Bfl - s1
- Reinigungsfähigkeit gemäß DIN EN ISO 11998: Kennwert
0 - Nassabriebbeständigkeit gemäß DIN EN 13300: Klasse1
- Bewitterung: keine wahrnehmbaren Schäden nach DIN IN ISO 4228
REACH-bewertete Expositionsszenarien:
Wasserkontakt periodisch, Inhalation dauerhaft,
Verarbeitung Die Verarbeitungsvorschriften des Produktherstellers sind zu beachten.
Produkt: Versiegelung, Farbton: nach Wahl des AG gem. Farbkarte des Herstellers (z. B. Lichtgrau).
Verbrauch: ca. 750 g/m2.
Menge: 145,630 m2
Leistungsbereichkatalog: 034
DIN276-1_08: 345

**2.8.270 Einschneiden einer Nut, Wand**
An allen Beschichtungsenden die mit Feuchtigkeit dauerhaft belastet werden, ist eine Nut von ca. 3 x 3 mm einzuschneiden und zu reinigen. Die Nut ist mit der der Grundierung im Rahmen der Beschichtungsarbeiten zu verfüllen.
Menge: 40,000 m
Leistungsbereichkatalog: 034
DIN276-1_08: 345

### Bereich 3 Weitere Maßnahmen

#### Abschnitt 3.1 BE Austausch Toranlage Rechengebäude -Zusätzliche

*Hinweis: Standardbesch ex-geschützt.Maschinen*
STLB-Bau 2026-04 084
Es dürfen nur ex-geschützte Maschinen und nichtfunkenreißende Werkzeuge zum Einsatz kommen.

*Hinweis: Standardbesch Erschwernis Bauausführung vorh.Nutzung erhalten*
STLB-Bau 2026-04 084
Die Bauausführung ist erschwert durch Aufrechterhaltung der vorh. Nutzung.

**3.1.10 Arbeiten unter Verwendung eines tragbaren Gaswarngeräts**
*** Pauschalposition
Arbeiten unter Verwendung eines tragbaren Gaswarngeräts für die Dauer der Abrruch- und Montagearbeiten in der Rechenhalle

Durchführung von Arbeiten in Bereichen mit Gas-, Sauerstoff- oder Explosionsgefährdung unter Verwendung eines geprüften, tragbaren Mehrgaswarngeräts (mindestens O2, H2S, CO und CH4 bzw. brennbare Gase nach IEC/EN 60079).

Leistungsumfang:
- Bereitstellung eines betriebsbereiten Gaswarngeräts durch den Auftragnehmer.
- Durchführung einer Funktionsprüfung vor Beginn der Arbeiten.
- Sicherstellung einer gültigen Kalibrierung gemäß Herstellerangaben  (Nachweis auf Verlangen vorzulegen).
- Kontinuierliche Überwachung der Atmosphäre während der Arbeiten.
- Sofortige Unterbrechung der Arbeiten bei Alarmsignal sowie Meldung an die zuständige Aufsichtsperson.
- Dokumentation der Messergebnisse und Ereignisse (Messprotokoll).

Einhaltung aller einschlägigen Vorschriften, u. a.:
- DGUV Regel 113-004 (Arbeiten in Behältern, Silos und engen Räumen)
- TRGS 402/403 (Ermittlung/Beurteilung der Gefahrstoffexposition)
- BetrSichV/GEA
- Bereitstellung und Nutzung der erforderlichen persönlichen Schutzausrüstung (PSA) entsprechend Gefährdungsbeurteilung.

Die eingesetzen Mitarbeiter müssen über die Fachkunde zum Freimessen gem. DGUV-Regel 113-004, DGUV Regel 113-003 und DGUV-Grundsatz 313-002 verfügen und entsprechende Bescheinigungen sind vor der Ausführung vorzulegen.

Die vollständige Verantwortung für die sichere Durchführung liegt beim Auftragnehmer.
Menge: 1,000 psch

*Hinweis: Gerüste, BE für Arbeiten innerhalb Rechengebäude*
Gerüste, BE für Arbeiten innerhalb Rechengebäude

Montage Tore

**3.1.20 Bewetterungsanlage Einhausungen einrichten entfernen**
STLB-Bau 2026-04 000
Bewetterungsanlage für Einhausungen,
Mind.-Luftvolumenstrom in m3/min '7500'

Luttenlänge in m '25'

Anzahl Luftwechsel je Stunde '8-10'

einschl. aller erforderlichen Anlagenteile einrichten und entfernen.
Menge: 2,000 St
Leistungsbereichkatalog: 000
DIN276-1_08: 391

**3.1.30 Bewetterungsanlage Einhausungen einrichten entfernen**
Bewetterungsanlage für Einhausungen,
Mind.-Luftvolumenstrom in m3/min 7500
Luttenlänge in m 25
Anzahl Luftwechsel je Stunde 8-10
einschl. aller erforderlichen Anlagenteile betreiben.
Menge: 2,000 Mt
Leistungsbereichkatalog: 000
DIN276-1_08: 391

**3.1.40 Aufbauen fahrbares Gerüst 2kN/m2 Abst. 2m H 5m**
*** EP-Aufgliederung gefordert
STLB-Bau 2026-04 001
Aufbauen fahrbares Gerüst,
Systemgerüst DIN EN 12810-1, Lastklasse 3 (2 kN/m2), Höhenabstand der Gerüstlagen 2 m, Höhe der obersten Gerüstlage 5 m, im Gebäude, Standsicherheitsnachweis wird gesondert vergütet.
Menge: 2,000 St
Leistungsbereichkatalog: 001
DIN276-1_08: 392

**3.1.50 Umsetzen fahrbares Gerüst 2kN/m2 Abst. 2m H 5m**
*** EP-Aufgliederung gefordert
STLB-Bau 2026-04 001
Umsetzen fahrbares Gerüst,
Systemgerüst DIN EN 12810-1, Lastklasse 3 (2 kN/m2), Höhenabstand der Gerüstlagen 2 m, Höhe der obersten Gerüstlage 5 m, im Gebäude, Standsicherheitsnachweis wird gesondert vergütet, Länge des waagerechten Transportweges im Mittel bis 25 m.
Menge: 6,000 St
Leistungsbereichkatalog: 001
DIN276-1_08: 392

**3.1.60 Abbauen fahrbares Gerüst 2kN/m2 Abst. 2m H 5m**
*** EP-Aufgliederung gefordert
STLB-Bau 2026-04 001
Abbauen fahrbares Gerüst,
Systemgerüst DIN EN 12810-1, Lastklasse 3 (2 kN/m2), Höhenabstand der Gerüstlagen 2 m, Höhe der obersten Gerüstlage 5 m, im Gebäude, Standsicherheitsnachweis wird gesondert vergütet.
Menge: 2,000 St
Leistungsbereichkatalog: 001
DIN276-1_08: 392

**3.1.70 Gebrauchsüberlassung fahrbares Gerüst 2kN/m2 Abst. 2m H 5m**
*** EP-Aufgliederung gefordert
STLB-Bau 2026-04 001
Gebrauchsüberlassung für fahrbares Gerüst,
Positionsmenge = Produkt aus '1' (Gebrauchsüberlassungsmenge)

mal '1' (Gebrauchsüberlassungsdauer)

Systemgerüst DIN EN 12810-1, Lastklasse 3 (2 kN/m2), Höhenabstand der Gerüstlagen 2 m, Höhe der obersten Gerüstlage 5 m, im Gebäude, Standsicherheitsnachweis wird gesondert vergütet.
Menge: 4,000 StWo
Leistungsbereichkatalog: 001
DIN276-1_08: 392

#### Abschnitt 3.2 Austausch Toranlagen Rechengebäude - Metallbau

*Hinweis: Hinweistext Sektionaltore Rechenhalle*
Hinweistext Sektionaltore Rechenhalle

Abzubrechen sind

3,00 Stck. thermisch getrennte Aluminium-Sektionaltore
lichte Breite ca. 3,630 m,
lichte Höhe ca. 3,875 m,
bestehend aus 4 Feldern in der Breite und 6 Feldern in der Höhe.
Die beiden mittleren Felder haben eine Achsmaß von 1.200 mm,
die seitlichen Restfelder gleich sind symmetrisch entsprechend gleich breit.
Das unterste Torglied hat eine Höhe von 650 mm,
40 mm Bodendichtung und eine Füllung aus 16 mm dicken Sandwich-Platten mit PU-Kern und beidseitigen Aluminium-Abdeckblechen (stucco-dessiniert), einbrennlackiert,
mit APTK-Dichtungen. Sockelprofil einschließlich einer Doppelbodendichtung (APTK-Profilschlauchdichtung) mit einer Höhe von 179 mm und komplettem Torverschluss.
Die restlichen 5 Torglieder, gleichgroß, Sektionshöhe ca. 638 mm,
mit Isolierverglasung aus einer Plexiglas-Doppelscheibe, jeweils 16 mm dick,
in APTK-Dichtungen.
Zwischendichtungen zwischen allen Torgliedern, oberes Torglied mit zusätzlicher Sturzdichtung.

Beschlagteile:
Alle Scharnierrollenhalter mit kugelgelagerten Kunststofflaufrollen aus Zinkdruckguss auf  Endwinkelprofilen fest verschraubt, zur Verbindung der einzelnen Torglieder zum Gelenktorblatt. Mittelscharniere vormontiert.

Torverschluss:
Schloss, Pz-vorgerichtet, Torgriff zum Entriegeln und selbsttätig
einrastende Schnäpperscheibe (von innen gesehen rechts). Die Torbedienung erfolgt durch innen angebrachte Handgriffe und Handkettenzug und zusätzlich E-Antrieb.

Zarge:
2-seitige, feuerverzinkte Profilzargen mit senkrechten Laufschienen (austauschbar)auf Beton aufgebracht,
mit Estrich ca. 100 mm Ummantelt.
Höherführung der Laufschienen auf ca. 4,50 m über FuBboden der geneigten Deckenuntersicht folgend mit Neigung ca. 18 Grad.
Die Zarge seitlich im Klinkermauerwerk der Leibungsöffnung eingedübelt.

Abdichtung und Gleitschutz durch Kunststoffanlageleisten mit zusätzlicher Dichtlippe zwischen Torblatt und Zarge.
Höherführung der Laufschienen auf ca. 6,50 m über Fußboden,
Laufschienenkurven und stabile doppelt angeordenten waagerechten Laufschienen, die von der geneigten Decke abgehängt sind.

Gewichtsausgleich Torsionsfederwelle hinter dem Sturz gelagert.

Oberfläche:
Alle Stahlteile sind feuerverzinkt, Torsionsfedern mit Zinkstaublackierung, alle Aluminiumteile einschließlich der Sandwich-Platten beidseitig einbrennlackiert,
Farbton RAL 5014 Taubenblau, Tore dauerelastisch Versiegelt.

Sektionaltorfabrikat: Hörmann TAR 20 oder gleichwertiger Art.
Torantrieb
Der Torantrieb als Wellenantrieb zusätzlich zum Handkettenzug, Antrieb mit Kompakt-Steuerung im separaten Gehäuse, Unfallschutz mit Selbstüberwachung (Testung),
Schlaffseilsicherung und allen erforderlichen Anbauteilen (Motorkonsolen, Kettenrädern, Rollenketten).
Antriebsaggregat:
Anschluss: Drehstrom 3 x 400 V,
Drehstromgetriebemotor 260 W,
mit Thermoschutz und Elektromagnetbremse.
Zug- und Druckkraft: 800 N.
Mittlere Torlaufgeschwindigkeit 0,18 m/s.
Schutzart IP 54.

Steuerung im separaten Gehause:
Drucktaster Auf-Halt-Zu und allpolig abschaltbarer Hauptschalter im Gehausedeckel.
Modular aufgebaute Einplatinen-Steuerung mit steckbaren Anschlussklemmen.
Durch Wahlschalter sind die Laufrichtungen getrennt auf Impuls- oder Dauerdruckfunktion einstellbar.
Steuerspannung unter 50 V (Kleinspannung).
Doppelklemmen für Anschluss mehrerer Befehlsgeber.
Prüftasten für Auf-Zu-Halt Funktion.
Leuchtdioden zur Anzeige der Betriebsspannung sowie für beide Laufrichtungen.
5-fach Stecker nach GEE-Form, 16 A,
mit Phasenwender am Steuerungsgehäuse.
Schutzart IP 65.
Ausführung der Steuerung Torauf durch Impulsgabe,
Torzu durch Impulsgabe (in getrennter Ansteuerung)

Alle Steuerungen sind in Schließrichtung mit Unfallschutz ausgestattet. Unfallschutz:
Durch Druckwellenkontakt an der Torunterkante.

Zubehör:
Drucktaster
Es ist die Verdrahtung der Antriebe ohne den örtlichen Elektroanschluss mit einzukalkulieren.
Wellenantrieb:
Hörmann WA 80 oder gleichwertig

"Ex-geschützte" Antriebe. Die Drucktaster außen in Aufputzmontage, wettergeschützt, angebracht.
Mittels eines Schlüssels, Pz-vorgerichtet, funktionsbereit zu schalten bzw. abzuschalten.

Absohließbaren Drucktaster Pz-vorgerichtet, für Aufputzmontage im Außenbereich-

Komplette Verdrahtung zwischen Klemmenkasten, Steuerung Antrieb und Befehlsgeber ist zu demontieren.
Der Einstand im Estrich ist auszustemmen.

*Hinweis: Standardbesch ex-geschützt.Maschinen*
STLB-Bau 2026-04 084
Es dürfen nur ex-geschützte Maschinen und nichtfunkenreißende Werkzeuge zum Einsatz kommen.

*Hinweis: Standardbesch Erschwernis Bauausführung vorh.Nutzung erhalten*
STLB-Bau 2026-04 084
Die Bauausführung ist erschwert durch Aufrechterhaltung der vorh. Nutzung.

*Hinweis: Standardbesch Entsorgungsnachweis*
STLB-Bau 2026-04 087
Der Entsorgungsnachweis ist vom AN vorzubereiten.

*Hinweis: Standardbesch Übernahmeschein*
STLB-Bau 2026-04 087
Der Übernahmeschein ist vom AN vorzubereiten.

**3.2.10 Arbeiten unter Verwendung eines tragbaren Gaswarngeräts**
*** Pauschalposition
Arbeiten unter Verwendung eines tragbaren Gaswarngeräts für die Dauer der Abrruch- und Montagearbeiten in der Rechenhalle

Durchführung von Arbeiten in Bereichen mit Gas-, Sauerstoff- oder Explosionsgefährdung unter Verwendung eines geprüften, tragbaren Mehrgaswarngeräts (mindestens O2, H2S, CO und CH4 bzw. brennbare Gase nach IEC/EN 60079).

Leistungsumfang:
- Bereitstellung eines betriebsbereiten Gaswarngeräts durch den Auftragnehmer.
- Durchführung einer Funktionsprüfung vor Beginn der Arbeiten.
- Sicherstellung einer gültigen Kalibrierung gemäß Herstellerangaben  (Nachweis auf Verlangen vorzulegen).
- Kontinuierliche Überwachung der Atmosphäre während der Arbeiten.
- Sofortige Unterbrechung der Arbeiten bei Alarmsignal sowie Meldung an die zuständige Aufsichtsperson.
- Dokumentation der Messergebnisse und Ereignisse (Messprotokoll).

Einhaltung aller einschlägigen Vorschriften, u. a.:
- DGUV Regel 113-004 (Arbeiten in Behältern, Silos und engen Räumen)
- TRGS 402/403 (Ermittlung/Beurteilung der Gefahrstoffexposition)
- BetrSichV/GEA
- Bereitstellung und Nutzung der erforderlichen persönlichen Schutzausrüstung (PSA) entsprechend Gefährdungsbeurteilung.

Die eingesetzen Mitarbeiter müssen über die Fachkunde zum Freimessen gem. DGUV-Regel 113-004, DGUV Regel 113-003 und DGUV-Grundsatz 313-002 verfügen und entsprechende Bescheinigungen sind vor der Ausführung vorzulegen.

Die vollständige Verantwortung für die sichere Durchführung liegt beim Auftragnehmer.
Menge: 1,000 psch

**3.2.20 Tor Kunststoff-Alu abbrechen nicht schadstoffbelastet B 3750 mm H 3880 mm Glas-D 16 mm Türblatt-D 40 mm v.Hand Stoffe laden LKW AN ges.Vergüt.Entsorg.**
*** EP-Aufgliederung gefordert
STLB-Bau 2026-04 084
Abbruch des Tores, mit Verglasung, aus Kunststoff-Aluminium, im Rahmen einer Totalabbruchmaßnahme, nicht schadstoffbelastet,
Abfall ist nicht gefährlich,
Breite Nennmaß Wandöffnung '3750' mm,

Höhe Nennmaß Wandöffnung '3880' mm,
einschl. Blendrahmen, Isolierverglasung, 2-fach,
Dicke Verglasung '16' mm,

Türblattdicke '40' mm,
einschl. Beschlag, einschl. Entglasen, Ausführung innerhalb des Bauwerks, Ausführung im Erdgeschoss, Arbeitshöhe bis 6 m, Erschwernis durch horizontale und vertikale Förderwege von der Abbruchstelle zur Bereitstellungsfläche/zum Ladeplatz,
vertikaler Förderweg '10' m,

horizontaler Förderweg '150' m,

Abbruch von Hand/mit handgeführten Kleingeräten, Ausführung erschütterungsarm DIN 4150, lärmarm, Lärmpegel max. 80 dB(A), staubarm TRGS 559, ohne Funkenfreisetzung, ohne Untergrundbeschädigung, ohne Wasserfreisetzung,
aufgenommene Stoffe sammeln, im Behälter des AN lagern, Behältergröße nach Wahl des AN, auf LKW des AN laden,
die Entsorgung wird gesondert vergütet.
Menge: 3,000 St
Leistungsbereichkatalog: 084
DIN276-1_08: 394

**3.2.30 Abfall nicht gefährlich AVV170407 nicht schadstoffbelastet LKW AN transp. entsorgen Verwertungsanlage bis 10km Vergüt.Entsorg. AN**
*** EP-Aufgliederung gefordert
STLB-Bau 2026-04 087
Bau- und Abbruchabfälle, Metalle,
nicht gefährlich, Abfallschlüssel nach AVV (Abfallverzeichnis-Verordnung) 170407 Metall, gemischt,
nicht schadstoffbelastet,
auf Baustelle lagernd, laden, mit LKW des AN transportieren, entsorgen, max. Gesamtgewicht ohne Beschränkung, zur Verwertungsanlage, Transportweg bis 10 km, Vergütung der Entsorgung übernimmt AN.
Menge: 1,000 t
Leistungsbereichkatalog: 087
DIN276-1_08: 396

**3.2.40 Abfall nicht gefährlich AVV170904 nicht schadstoffbelastet LKW AN transp. entsorgen Vergüt.Entsorg. AN**
*** EP-Aufgliederung gefordert
STLB-Bau 2026-04 087
Sonstige Bau- und Abbruchabfälle,
nicht gefährlich, Abfallschlüssel nach AVV (Abfallverzeichnis-Verordnung) 170904 gemischte Bau- und Abbruchabfälle,
nicht schadstoffbelastet,
in Behälter auf Baustelle lagernd, auf LKW des AN laden, mit LKW des AN transportieren, entsorgen, max. Gesamtgewicht ohne Beschränkung, Behältergröße über 5 bis 7 m3, zum zugelassenem Lager oder zur Anlage nach Wahl des AN, Vergütung der Entsorgung übernimmt AN.
Menge: 0,350 t
Leistungsbereichkatalog: 087
DIN276-1_08: 396

**3.2.50 Elektromotor Guss abbrechen nicht schadstoffbelastet 20-50kg v.Hand Stoffe laden LKW AN ges.Vergüt.Entsorg.**
*** EP-Aufgliederung gefordert
STLB-Bau 2026-04 084
Abbruch Elektromotor, aus Gusseisen, im Rahmen einer Totalabbruchmaßnahme, nicht schadstoffbelastet,
Abfall ist nicht gefährlich, vor Ort nicht zerlegbar, Einzelgewicht über 20 bis 50 kg, Ausführung innerhalb des Bauwerks,
Arbeitshöhe
bis 7,5 m über der Standfläche des hierfür erforderlichen Gerüstes,
Gerüst wird gesondert vergütet, Erschwernis durch horizontale und vertikale Förderwege von der Abbruchstelle zur Bereitstellungsfläche/zum Ladeplatz,
vertikaler Förderweg '10' m,

horizontaler Förderweg '150' m,
Abbruch von Hand/mit handgeführten Kleingeräten, Ausführung erschütterungsarm DIN 4150, staubarm TRGS 559, ohne Funkenfreisetzung, ohne Untergrundbeschädigung, ohne Wasserfreisetzung,
aufgenommene Stoffe sammeln, in vom AN gestellten Behälter lagern, Behältergröße nach Wahl des AN, auf LKW des AN laden,
die Entsorgung wird gesondert vergütet.
Menge: 3,000 St
Leistungsbereichkatalog: 084
DIN276-1_08: 494

**3.2.60 Abfall nicht gefährlich AVV160214 nicht schadstoffbelastet LKW AN transp. entsorgen Verwertungsanlage bis 10km Vergüt.Entsorg. AN**
*** EP-Aufgliederung gefordert
STLB-Bau 2026-04 087
Abfälle aus elektrischen und elektronischen Geräten,
nicht gefährlich, Abfallschlüssel nach AVV (Abfallverzeichnis-Verordnung) 160214 gebrauchte Geräte,
nicht schadstoffbelastet,
auf Baustelle lagernd, laden, mit LKW des AN transportieren, entsorgen, max. Gesamtgewicht ohne Beschränkung, zur Verwertungsanlage, Transportweg bis 10 km, Vergütung der Entsorgung übernimmt AN.
Menge: 0,100 t
Leistungsbereichkatalog: 087
DIN276-1_08: 396

**3.2.70 Schaltschrank bestückt abbrechen nicht schadstoffbelastet 50-100kg Stoffe laden LKW AN ges.Vergüt.Entsorg.**
*** EP-Aufgliederung gefordert
Abbruch des Schaltschranks, bestückt, einschließlich Abbruch Bestückung,
Schaltschrank Bedienung Toranlage,
im Rahmen einer Totalabbruchmaßnahme, nicht schadstoffbelastet,
Abfall ist nicht gefährlich, vor Ort zerlegbar, Einzelgewicht über 50 bis 100 kg, Erschwernis durch vertikale und  horizontale Förderwege von der Abbruchstelle zur Bereitstellungsfläche/zum Ladeplatz,
vertikaler förderweg 10m,
horizontaler Förderweg 150 m, Ausführung erschütterungsarm DIN 4150, lärmarm, Lärmpegel max. 80 dB(A), staubarm TRGS 559, aufgenommene Stoffe zur Entsorgung sortieren, sammeln, in vom AN gestellten Behälter lagern, Behältergröße nach Wahl des AN, auf LKW des AN laden,
die Entsorgung wird gesondert vergütet.
Menge: 3,000 St
Leistungsbereichkatalog: 084
DIN276-1_08: 494

**3.2.80 Niederspannungskabel Kupfer 2,5mm2 maxAnzLeiter 5 St abbrechen nicht schadstoffbelastet v.Hand Stoffe laden transp. LKW AN entsorgen AVV170904 Vergüt.Entsorg. AN**
*** EP-Aufgliederung gefordert
STLB-Bau 2026-04 084
Abbruch Niederspannungskabel, Kabelleiter aus Kupfer, Leiterquerschnitt 2,5 mm2,
max. Leiteranzahl '5' St,
im Rahmen einer Totalabbruchmaßnahme, nicht schadstoffbelastet,
Abfall ist nicht gefährlich, vorwiegende Verlegeart in Schutzrohr, Ausführung im Freien, Arbeitshöhe bis 2 m, Erschwernis durch horizontale Förderwege von der Abbruchstelle zur Bereitstellungsfläche/zum Ladeplatz,
horizontaler Förderweg '150' m,
Abbruch von Hand/mit handgeführten Kleingeräten, Ausführung staubarm TRGS 559,
aufgenommene Stoffe sammeln, im Behälter des AN lagern, Behältergröße nach Wahl des AN, auf LKW des AN laden, transportieren, entsorgen, zum Lager oder zur Anlage nach Wahl des AN, Abfallschlüssel nach AVV (Abfallverzeichnis-Verordnung) 170904 gemischte Bau- und Abbruchabfälle, Mengenermittlung nach Aufmaß,
Vergütung der Entsorgung übernimmt AN.
Menge: 100,000 m
Leistungsbereichkatalog: 084
DIN276-1_08: 494

**3.2.90 Abfall nicht gefährlich AVV170411 nicht schadstoffbelastet LKW AN transp. entsorgen Vergüt.Entsorg. AN**
*** EP-Aufgliederung gefordert
STLB-Bau 2026-04 087
Bau- und Abbruchabfälle, Metalle,
nicht gefährlich, Abfallschlüssel nach AVV (Abfallverzeichnis-Verordnung) 170411 Kabel,
nicht schadstoffbelastet,
auf Baustelle lagernd, in Behälter AN laden, mit LKW des AN transportieren, entsorgen, max. Gesamtgewicht ohne Beschränkung, Behältergröße nach Wahl des AN, zum zugelassenem Lager oder zur Anlage nach Wahl des AN, Vergütung der Entsorgung übernimmt AN, Mengenermittlung nach Wiegekarte.
Menge: 24,000 kg
Leistungsbereichkatalog: 087
DIN276-1_08: 396

**3.2.100 Installationsrohr Formstücke Kunststoff AD 40mm abbrechen nicht schadstoffbelastet Stoffe laden LKW AN ges.Vergüt.Entsorg.**
*** EP-Aufgliederung gefordert
STLB-Bau 2026-04 084
Abbruch des Installationsrohres mit Formstücken aus Kunststoff, Außendurchmesser 40 mm, im Rahmen einer Totalabbruchmaßnahme, nicht schadstoffbelastet,
Abfall ist nicht gefährlich, Arbeitshöhe bis 7,5 m über der Standfläche des hierfür erforderlichen Gerüstes, Gerüst wird gesondert vergütet, Erschwernis durch horizontale und vertikale Förderwege von der Abbruchstelle zur Bereitstellungsfläche/zum Ladeplatz,
vertikaler Förderweg '10' m,

horizontaler Förderweg '150' m,
Ausführung erschütterungsarm DIN 4150, lärmarm, Lärmpegel max. 80 dB(A), staubarm TRGS 559,
aufgenommene Stoffe sammeln, im Behälter des AN lagern, Behältergröße nach Wahl des AN, auf LKW des AN laden,
die Entsorgung wird gesondert vergütet.
Menge: 30,000 m
Leistungsbereichkatalog: 084
DIN276-1_08: 494

**3.2.110 Installationskanal Kunststoff B 120 mm H 60 mm abbrechen nicht schadstoffbelastet Stoffe laden LKW AN ges.Vergüt.Entsorg.**
*** EP-Aufgliederung gefordert
STLB-Bau 2026-04 084
Abbruch des Installationskanals aus Kunststoff,
Innenmaß Breite '120' mm,

Innenmaß Höhe '60' mm,
mit Deckel, im Rahmen einer Totalabbruchmaßnahme, nicht schadstoffbelastet,
Abfall ist nicht gefährlich, Erschwernis durch horizontale Förderwege von der Abbruchstelle zur Bereitstellungsfläche/zum Ladeplatz,
horizontaler Förderweg '150' m,
Ausführung erschütterungsarm DIN 4150, lärmarm, Lärmpegel max. 80 dB(A), staubarm TRGS 559,
aufgenommene Stoffe sammeln, im Behälter des AN lagern, Behältergröße nach Wahl des AN, auf LKW des AN laden,
die Entsorgung wird gesondert vergütet.
Menge: 10,000 m
Leistungsbereichkatalog: 084
DIN276-1_08: 494

**3.2.120 Schalter/Taster AP abbrechen nicht schadstoffbelastet Stoffe laden LKW AN ges.Vergüt.Entsorg.**
*** EP-Aufgliederung gefordert
STLB-Bau 2026-04 084
Abbruch des Schalters/Tasters, Aufputzmontage, im Rahmen einer Teilabbruchmaßnahme, nicht schadstoffbelastet,
Abfall ist nicht gefährlich, Ausführung innerhalb des Bauwerks, Arbeitshöhe bis 3,5 m über der Standfläche des hierfür erforderlichen Gerüstes, Gerüst wird beigestellt/ist vorh., Erschwernis durch horizontale, vertikale Förderwege von Abbruchstelle zur Bereitstellungsfläche/zum Ladeplatz,
vertikaler Förderweg '10' m,

horizontaler Förderweg '150' m,
Ausführung staubarm TRGS 559, ohne Funkenfreisetzung, ohne Untergrundbeschädigung, ohne Wasserfreisetzung,
aufgenommene Stoffe sammeln, auf LKW des AN laden,
Entsorgung wird gesondert vergütet.
Menge: 6,000 St
Leistungsbereichkatalog: 084
DIN276-1_08: 494

**3.2.130 Abfall nicht gefährlich AVV160214 nicht schadstoffbelastet LKW AN transp. entsorgen Verwertungsanlage bis 10km Vergüt.Entsorg. AN**
*** EP-Aufgliederung gefordert
STLB-Bau 2026-04 087
Abfälle aus elektrischen und elektronischen Geräten,
nicht gefährlich, Abfallschlüssel nach AVV (Abfallverzeichnis-Verordnung) 160214 gebrauchte Geräte,
nicht schadstoffbelastet,
auf Baustelle lagernd, laden, mit LKW des AN transportieren, entsorgen, max. Gesamtgewicht ohne Beschränkung, zur Verwertungsanlage, Transportweg bis 10 km, Vergütung der Entsorgung übernimmt AN.
Menge: 0,300 t
Leistungsbereichkatalog: 087
DIN276-1_08: 396

**3.2.140 Stahlkonstruktion Winkelstahl 50/5mm L 4,25-4,5m abbrechen nicht schadstoffbelastet v.Hand Stoffe laden transp. LKW AN entsorgen AVV170405 Vergüt.Entsorg. AN**
*** EP-Aufgliederung gefordert
STLB-Bau 2026-04 084
Abbruch der Stahlkonstruktion, korrosionsschutzbeschichtet, geschweißt und geschraubt, aus Winkelstahl, L, 50/5 mm, Einzellänge über 4,25 bis 4,5 m, im Rahmen einer Totalabbruchmaßnahme, nicht schadstoffbelastet, Abfall ist nicht gefährlich, Arbeitshöhe bis 8 m, Erschwernis durch horizontale und vertikale Förderwege von der Abbruchstelle zur Bereitstellungsfläche/zum Ladeplatz,
vertikaler Förderweg '10' m,

horizontaler Förderweg '150' m,
Abbruch von Hand/mit handgeführten Kleingeräten, Ausführung erschütterungsarm DIN 4150, lärmarm, Lärmpegel max. 80 dB(A), staubarm TRGS 559, Ausführung innerhalb des Bauwerks, aufgenommene Stoffe sammeln, im Behälter des AN lagern, Behältergröße nach Wahl des AN, auf LKW des AN laden, transportieren, entsorgen, zum Lager oder zur Anlage nach Wahl des AN, Abfallschlüssel nach AVV (Abfallverzeichnis-Verordnung) 170405 Eisen und Stahl, Vergütung der Entsorgung übernimmt AN.
Menge: 18,000 m
Leistungsbereichkatalog: 084
DIN276-1_08: 394

**3.2.150 Abfall nicht gefährlich AVV170405 nicht schadstoffbelastet LKW AN transp. entsorgen Verwertungsanlage bis 10km Vergüt.Entsorg. AN**
*** EP-Aufgliederung gefordert
STLB-Bau 2026-04 087
Bau- und Abbruchabfälle, Metalle,
nicht gefährlich, Abfallschlüssel nach AVV (Abfallverzeichnis-Verordnung) 170405 Eisen/Stahl,
nicht schadstoffbelastet,
auf Baustelle lagernd, laden, mit LKW des AN transportieren, entsorgen, max. Gesamtgewicht ohne Beschränkung, zur Verwertungsanlage, Transportweg bis 10 km, Vergütung der Entsorgung übernimmt AN.
Menge: 0,070 t
Leistungsbereichkatalog: 087
DIN276-1_08: 396

*Hinweis: Schutz der Fenster, Türen, Tore, Abdeckungen usw.*
Schutz der Fenster, Türen, Tore, Abdeckungen usw.

Alle zu liefernden Türen, Tore, Fenster, Abdeckungen usw. sind bis zur Abnahme durch den AN auch während der Durchführung der eigenen weiteren Ausbaugewerke vor Verschmutzung und Beschädigung zu schützen.

*Hinweis: Standardbesch Montageunterlagen AN Montageunterlagen zur Genehmigung 2fach*
STLB-Bau 2024-10 099
Die vom AN zu erstellenden Unterlagen, als Montageunterlagen, werden nach abgestimmten Terminplänen dem AG zur Genehmigung 2-fach zur Verfügung gestellt, als Datenträger/Schnittstelle für CAD, Ausdruck farbig.

*Hinweis: Hinweis EX-Zone 2*
Hinweis EX-Zone 2

Die bauseits vorhandenen Installationen der Zuleitung sind vom Bestand abzuklemmen und an die neue Installation anzuschließen.

Die gesamtinstallation einschließlich Antrieb geeignet zur Montage in der Ex-Zone 2 der Rechenhalle.

Für die Arbeiten erforderlichen Hebezeuge, Gerüste, Treppentürme, Absturzsicherungen usw. sind in die betreffenden  Lesitungspositionen einzukalkulieren.

Die Steuerung der Toranlage muss neben der manuelen Schaltung auch das Öffnen und Schließen des Tores über externen Impuls /Schaltbefehl ermöglichen.
Den nachfolgenden Materialien liegt folgende Qualitätsgüte, Verarbeitung und Ausführung zugrunde, sofern nicht in der entsprechenden Einzelposition konkretisiert:
Isolierstoffgekapselte örtliche Betätigungsgeräte zum Einsatz in EX-Zone 2I, mit Zulassung nach ATEX, Schutzart IP 66, aus glasfaserverstärktem Polyesterharz, Bemessungsspannung max 1.100 V AC/DC für die motorischen Antriebe, mit Schlüsselschalter Hand-0-Fern, einschließlich 2 Schlüssel, Kabeleinführung und Befestigungsmaterial betriebsfertig installiert mit allem systembedingten Zubehör.
Die Vor-Ort-Steuerstellen unterscheiden sich durch die Betätigungsschalter Ein-Aus bzw. Auf-Halt-Zu und der Signalleuchten mit entsprechender Beschriftung.

**3.2.160 Sektionaltor 1,9W/m2K wasserdicht Kl.3 Windlastkl.3 luftdurchlässig Kl.2 RC1N B 3630 mm H 3875 mm Paneel doppelwandig Alu Aufsteckantrieb E-Motor**
*** EP-Aufgliederung gefordert
STLB-Bau 2026-04 031
Sektionaltor DIN EN 13241, Wärmedurchgangskoeffizient DIN 4108-2, U-Wert 1,9 W/m2K, Wasserdichtheit Klasse 3 (Prüfdruck über 50 Pa) DIN EN 12425, Windlast Klasse 3 (Prüfdruck 700 Pa) DIN EN 12424, Luftdurchlässigkeit Klasse 2 (12 m3/m2h) DIN EN 12426, Einbruchhemmung RC 1 N DIN EN 1627,
Breite Nennmaß Wandöffnung '3630' mm,

Höhe Nennmaß Wandöffnung '3875' mm,
Sektionen als Paneelkonstruktion mit Sichtfenster, doppelwandig, mit Polyurethan ausgeschäumt, aus Aluminium, Oberfläche beschichtet, Sonderfarbton,
Farbton 'Außen RAL 5014 Taubenblau, Innen RAL 5014 Taubenblau oder jeweils nach Wahl des AG'

Fläche der Sichtfenster über 11,25 bis 11,5 m2, transparente/transluzente Ausfachung mit Polycarbonat-Doppelscheiben, mit geschlossener Füllung, Oberfläche aus nichtrostendem Stahl, strukturiert,
Welle aus verzinktem Stahl, mit Gewichtsausgleich durch Feder, Befestigungsuntergrund 2-schaliges Mauerwerk mit Dämm-/Luftschicht,
Führungsschiene aus Aluminium, für hochgezogene Umlenkung, der Dachschräge folgend, Dachneigung über 15 bis 30 Grad, senkrechter Befestigungsuntergrund 2-schaliges Mauerwerk mit Dämm-/Luftschicht, Befestigungsuntergrund nach Umlenkung Stahlbeton,
Aufsteckantrieb durch Elektromotor,
Antrieb, Hersteller und Typ 'Antrieb zwingend in Explosionsgeschutzter Bauweise, Ex-Zone 1'

mit Verschluss mit Profilzylinder, in Handhöhe, schließbar von innen und außen, Notbetätigung durch Haspelkette, einschl. Anschluss an Steuerung mit Stecker, Bemessungsbetriebsspannung 230/400 V AC, mittlere Geschwindigkeit Öffnungsvorgang 40 cm/s, mittlere Geschwindigkeit Schließvorgang 40 cm/s, Arbeitshöhe des Montageortes bis 7,5 m über der Standfläche des hierfür erforderlichen Gerüstes, Gerüst wird gesondert vergütet.
Menge: 3,000 St
Leistungsbereichkatalog: 031
DIN276-1_08: 334

**3.2.170 Steuerungsanlage Sektionaltor Selbsthaltung Automatik Einzelsteuerung AP**
*** EP-Aufgliederung gefordert
STLB-Bau 2026-04 030
Steuerungsanlage DIN EN 12453 und DIN EN 12978 für Sektionaltor, Nutzung durch nicht unterwiesene Bedienpersonen gemäß Typ 3 DIN EN 12453, Torsteuerung in Selbsthaltung mit Automatikfunktion, als Einzelsteuerung, Anschluss an Antrieb in fester Verbindung, Zuleitung, abschließbarer allpoliger Hauptschalter bauseits vorh., Einstellbarkeit von Motorendpositionen und Ansteuerbarkeit einer zusätzlichen Zwischenposition vom elektronischen Steuergerät aus, mit Fehleranzeige und -speicherung und Schnittstelle für Datenübertragung, Flügelschließung mit Fehlererkennung und -analyse und Schnittstelle für Fernabfrage, mit automatischer Umschaltung auf Steuerung ohne Selbsthaltung nach aufgetretenem Fehler, Personenschutzeinrichtung druckempfindlich, elektro-mechanisch, Signalübertragung leitungsgebunden, mit Reversierung der Bewegungsrichtung bis Endlage, mit zusätzlicher Sicherung zum Schutz gegen Sachschäden durch Lichtschranke innen und außen,
Hersteller und Typ '....................................................' vom Bieter einzutragen,

mit Laufzeitbegrenzung, mit Wochenschaltuhr, mit automatischer Zeitschließung und mit Sofortschließung über Lichtschranke, Befehlsgeber mit integriertem Dreifachtaster und Zusatztastern im Steuerungsgehäuse, in Aufputzausführung, einschl. Anschließen des Gerätes, die Leitungsverlegung wird gesondert vergütet.
Menge: 3,000 St
Leistungsbereichkatalog: 030
DIN276 neu: 334
DIN276-1_08: 334

**3.2.180 Torantrieb E-Motor 230/400VAC**
*** EP-Aufgliederung gefordert
STLB-Bau 2026-04 030
Torantrieb durch Elektromotor, getrennt angeordnet,
Hersteller und Typ '....................................................' vom Bieter einzutragen,

Notbetätigung durch Haspelkette, einschl. Anschluss in fester Verbindung, Zuleitung mit allpoliger abschließbarer Abschaltung, Steuerleitung sowie Anschluss werden von anderen AN ausgeführt, Nennspannung 230/400 V AC,
Nennleistung in kW '....................................................' vom Bieter einzutragen,

mittlere Geschwindigkeit für Öffnungsvorgang 20 cm/s, mittlere Geschwindigkeit für Schließvorgang 20 cm/s.
Menge: 3,000 St
Leistungsbereichkatalog: 030
DIN276 neu: 334
DIN276-1_08: 334

**3.2.190 Dreifachtaster abschließbar Tor-Rollgittersteuerung AP**
*** EP-Aufgliederung gefordert
STLB-Bau 2026-04 030
abschließbarer Dreifachtaster Auf/Nothalt/Zu, für Tor-/Rollgittersteuerung,
Hersteller und Typ '....................................................' vom Bieter einzutragen,

in Aufputzausführung, einschl. Anschließen des Gerätes, die Leitungsverlegung wird gesondert vergütet.
Menge: 3,000 St
Leistungsbereichkatalog: 030
DIN276 neu: 334
DIN276-1_08: 334

#### Abschnitt 3.3 Austausch Toranlagen Rechengebäude - EMSR-Technik

*Hinweis: Standardbesch ex-geschützt.Maschinen*
STLB-Bau 2026-04 084
Es dürfen nur ex-geschützte Maschinen und nichtfunkenreißende Werkzeuge zum Einsatz kommen.

*Hinweis: Standardbesch Erschwernis Bauausführung vorh.Nutzung erhalten*
STLB-Bau 2026-04 084
Die Bauausführung ist erschwert durch Aufrechterhaltung der vorh. Nutzung.

*Hinweis: Hinweis EX-Zone 2*
Hinweis EX-Zone 2

Die bauseits vorhandenen Installationen der Zuleitung sind vom Bestand abzuklemmen und an die neue Installation anzuschließen.

Die gesamtinstallation einschließlich Antrieb geeignet zur Montage in der Ex-Zone 2 der Rechenhalle.

Für die Arbeiten erforderlichen Hebezeuge, Gerüste, Treppentürme, Absturzsicherungen usw. sind in die betreffenden  Lesitungspositionen einzukalkulieren.

Die Steuerung der Toranlage muss neben der manuelen Schaltung auch das Öffnen und Schließen des Tores über externen Impuls /Schaltbefehl ermöglichen.
Den nachfolgenden Materialien liegt folgende Qualitätsgüte, Verarbeitung und Ausführung zugrunde, sofern nicht in der entsprechenden Einzelposition konkretisiert:
Isolierstoffgekapselte örtliche Betätigungsgeräte zum Einsatz in EX-Zone 2I, mit Zulassung nach ATEX, Schutzart IP 66, aus glasfaserverstärktem Polyesterharz, Bemessungsspannung max 1.100 V AC/DC für die motorischen Antriebe, mit Schlüsselschalter Hand-0-Fern, einschließlich 2 Schlüssel, Kabeleinführung und Befestigungsmaterial betriebsfertig installiert mit allem systembedingten Zubehör.
Die Vor-Ort-Steuerstellen unterscheiden sich durch die Betätigungsschalter Ein-Aus bzw. Auf-Halt-Zu und der Signalleuchten mit entsprechender Beschriftung.

**3.3.10 Abklemmen Steuerkabel und Energieversorgungskabel am Klemmenkasten Torantrieb**
Abklemmen Steuerkabel und Energieversorgungskabel am Klemmenkasten Steuerungsschrank Torantrieb,
Abklemmen aller elektrischer Betriebsmittel eines Räumers,
Energiekabel, ca. 5 x 1,5 mm²,
Meldeleitungen ca. 16 x 0,25 mm²,
Zuordnung jeweils Quelle und Ziel bestimmen.

Feststellen der Quelle und des Zieles der Kabel bis zur bauseitigen NSHV einschließlich Kennzeichnung an beiden Kabelenden und an den zu schneidenden Bereichen, einschließlich eventuellen Abklemmarbeiten an beiden Enden und Durchmessen der Kabel.

Kabel am Klemmenkasten beschriften und Zuordnung dokumentieren für die Zuordnung der neuen Tore,.
Abgeklemmte Leitungen der Torantriebe und schalter am zurückziehen und für die Demontagen sichern.

Kabel sichern für den Anschluss
der neu zu installierenden Torantriebe.
Menge: 3,000 St

*Hinweis: Hinweis Erdkabel NYY-J*
Katalog-Nr. 1_Standard-LV/58/ 8. 2.
Den nachfolgenden Kabeln liegen folgende Qualitätsgüte und Verarbeitung zugrunde:
PVC-Erdkabel NYY, Nennspannung 0,6/1 kV, Aufbau entsprechend DIN VDE 0276, Isolierung aus thermoplastischem Kunststoff.
Einschließlich Klein- und Befestigungsmaterial liefern und betriebsfertig in Rohr, in Kabelkanal, Kabelrinnen bzw. Kabelpritschen, auf Steigetrassen oder im Erdreich verlegen.
Wenn zum Abziehen der nachfolgend aufgeführten Kabel von der Trommel Seilwinden benutzt werden, so sind nur Seilwinden mit Zugbegrenzung und schreibendem sowie registrierendem Dynamometer zulässig. Die max. zulässigen Zugkräfte dürfen nicht überschritten werden. Die Schreiberstreifen sind der Bauüberwachung zu übergeben.

**3.3.20 NYY 3 x 1,5**
Katalog-Nr. 1_Standard-LV/58/ 8. 2. 10.
Erdkabel NYY-J 3 x 1,5 mm²
Menge: 30,000 m
Kostengruppe DIN 276 2018-12: 444
DIN276-1_08: 4441

**3.3.30 NYY 7 x 1,5**
Katalog-Nr. 1_Standard-LV/58/ 8. 2. 40.
Erdkabel NYY-J 7 x 1,5 mm²
Menge: 20,000 m
Kostengruppe DIN 276 2018-12: 444
DIN276-1_08: 4441

**3.3.40 H05VV5-F 3 x 1,5**
Katalog-Nr. 1_Standard-LV/58/ 8.11. 70.
Flex. Steuerleitung H05VV5-F3 x 1,5mm²
Menge: 20,000 m
Kostengruppe DIN 276 2018-12: 444
DIN276-1_08: 4441

**3.3.50 H05VV5-F 7 x 1,5**
Katalog-Nr. 1_Standard-LV/58/ 8.11. 100.
Flex. Steuerleitung H05VV5-F7 x 1,5 mm²
Menge: 10,000 m
Kostengruppe DIN 276 2018-12: 444
DIN276-1_08: 4441

*Hinweis: Hinweis Eigensichere Steuerleitung LIYCY-OZ*
Katalog-Nr. 1_Standard-LV/58/ 8. 9.
Den nachfolgenden Leitungen liegen folgende Qualitätsgüte und Verarbeitung zugrunde:
Mantel PVC blau, Nennspannung 250 V, Aufbau in Anlehnung an DIN VDE 0812/0814, Abschirmung mit Geflecht aus verzinnten Kupferdrähten, Isolierung PVC für eigensichere Stromkreise.
Einschließlich Klein- und Befestigungsmaterial liefern und betriebsfertig auf Putz, in Rohr oder Kabelkanal, Kabelrinne bzw. Kabelpritsche, auf Steigetrassen usw. verlegen.

**3.3.60 LIYCY-OZ 3 x 0,75**
Katalog-Nr. 1_Standard-LV/58/ 8. 9. 10.
Eigensichere Steuerleitung LIYCY-OZ 3 x 0,75 mm²
Menge: 30,000 m
Kostengruppe DIN 276 2018-12: 444
DIN276-1_08: 4441

**3.3.70 LIYCY-OZ 5 x 0,75**
Katalog-Nr. 1_Standard-LV/58/ 8. 9. 30.
Eigensichere Steuerleitung LIYCY-OZ 5 x 0,75 mm²
Menge: 30,000 m
Kostengruppe DIN 276 2018-12: 444
DIN276-1_08: 4441

**3.3.80 A-2YF(L)2Y 2 x 2 x 0,8**
Katalog-Nr. 1_Standard-LV/58/ 8. 5. 60.
Nachrichten-Außenkabel A-2YF(L)2Y 2 x 2 x 0,8 mm
Menge: 30,000 m
Kostengruppe DIN 276 2018-12: 444
DIN276-1_08: 4441

**3.3.90 A-2YF(L)2Y 10 x 2 x 0,8**
Katalog-Nr. 1_Standard-LV/58/ 8. 5. 90.
Nachrichten-Außenkabel A-2YF(L)2Y 10 x 2 x 0,8 mm
Menge: 30,000 m
Kostengruppe DIN 276 2018-12: 444
DIN276-1_08: 4441

*Hinweis: Hinweis Anschließen von Kabel*
Katalog-Nr. 1_Standard-LV/58/ 8.15.
Die nachfolgenden Positionen beschreiben den Anschluss von Kabeln oder Leitungen an beigestellten Betriebsmitteln, einschließlich erforderlichen Verschraubungen, Zugentlastung, Kabelschuhe, Aderendhülsen, Klein- und Befestigungsmaterial. Die Anschlussbedingungen des Kabellieferanten und des Aggregatelieferanten sind zu berücksichtigen.

**3.3.100 Anschließen bis 7 x 2,5**
Anschließen von Querschnitten bis 7 x 2,5 mm².
Menge: 9,000 St
Kostengruppe DIN 276 2018-12: 444
DIN276-1_08: 4441

**3.3.110 Anschließen bis 10 x 2 x 0,8**
Anschließen von Querschnitten bis 10 x 2 x 0,8 mm².
Menge: 6,000 St
Kostengruppe DIN 276 2018-12: 444
DIN276-1_08: 4441

**3.3.120 Umklemmarbeiten 3/5 x 1,5/2,5**
Umklemmarbeiten an vorhandenen Geräten, einschließlich freischalten und zurückziehen der Kabel  (ca. 10 m), komplett ausgeführt für Kabel NYY, NYM, 3 x 1,5 bis 5 x 2,5 mm², einschließlich Zielfeststellung, Kabelbeschriftung und Kabelmarkierungsschild.
Menge: 6,000 St
Kostengruppe DIN 276 2018-12: 495
DIN276-1_08: 444

**3.3.130 Feststellen Quelle - Ziel von Kabel**
Feststellen der Quelle und des Zieles für im Leerrohr verlegte Kabel einschließlich Kennzeichnung an beiden Kabelenden und an den zu schneidenden Bereichen, einschließlich eventuellen Abklemmarbeiten an beiden Enden und Durchmessen der Kabel.
Menge: 12,000 St
Kostengruppe DIN 276 2018-12: 495
DIN276-1_08: 444

*Hinweis: Hinweis V2A-Rohr*
Katalog-Nr. 1_Standard-LV/59/ 9.10.
Den nachfolgenden Materialien liegt folgende Qualitätsgüte und Verarbeitung zugrunde, sofern nicht in der entsprechenden Einzelposition konkretisiert:
Elektroinstallationsrohr als V2A-Panzerrohr, Verlegung geschlossen einschließlich Kantenschutz, Bogen und Muffen, mit allem systembedingten Zubehör.

**3.3.140 V2A-Rohr EN 16 (PG 9)**
Katalog-Nr. 1_Standard-LV/59/ 9.10. 10.
V2A-Rohr Nenngröße EN 16 (PG 9)
Menge: 10,000 m
Kostengruppe DIN 276 2018-12: 444
DIN276-1_08: 4443

**3.3.150 V2A-Rohr EN 20 (PG 13,5)**
Katalog-Nr. 1_Standard-LV/59/ 9.10. 20.
V2A-Rohr Nenngröße EN 20 (PG 13,5)
Menge: 10,000 m
Kostengruppe DIN 276 2018-12: 444
DIN276-1_08: 4443

**3.3.160 V2A-Rohr EN 32 (PG21)**
Katalog-Nr. 1_Standard-LV/59/ 9.10. 40.
V2A-Rohr Nenngröße EN 32 (PG 21)
Menge: 10,000 m
Kostengruppe DIN 276 2018-12: 444
DIN276-1_08: 4443

*Hinweis: Hinweis Vor-Ort-Steuerstellen EX-Zone 2*
Hinweis Vor-Ort-Steuerstellen EX-Zone 2

Den nachfolgenden Materialien liegt folgende Qualitätsgüte, Verarbeitung und Ausführung zugrunde, sofern nicht in der entsprechenden Einzelposition konkretisiert:
Isolierstoffgekapselte örtliche Betätigungsgeräte zum Einsatz in EX-Zone 2 mit Zulassung nach ATEX, Schutzart IP 66, aus glasfaserverstärktem Polyesterharz, Bemessungsspannung max 1.100 V AC/DC für die motorischen Antriebe, mit Schlüsselschalter Hand-0-Fern, einschließlich 2 Schlüssel, Kabeleinführung und Befestigungsmaterial betriebsfertig installiert mit allem systembedingten Zubehör.
Die Vor-Ort-Steuerstellen unterscheiden sich durch die Betätigungsschalter Ein-Aus bzw. Auf-Halt-Zu und der Signalleuchten mit entsprechender Beschriftung.

**3.3.170 Not-Aus-Schlagtaster, EX-Zone 2**
Isolierstoffgekapselte örtliche Betätigungsgeräte zum Einsatz in EX-Zone 2, mit Zulassung nach ATEX, Schutzart IP 66, aus glasfaserverstärktem Polyesterharz, Bemessungsspannung max 690 V AC, ausgeführt als Not-Aus-Schlagtaster mit Schlüsselentriegelung, einschließlich Kabeleinführung.
Menge: 3,000 St
Kostengruppe DIN 276 2018-12: 444
DIN276-1_08: 4449

**3.3.180 Ex-Klemmenkasten IP66, 8 Klemmen, 3 Verschraubungen**
Ex-Klemmenkasten II 2 G EEx e II T6, mit Zulassung nach ATEX, Schutzart IP 66, aus glasfaserverstärktem Polyesterharz, Bemessungsspannung max 1.100 V AC/DC, mit 8 Klemmen 2,5 mm² + 2 PE-Klemmen, mit 3 Leitungseinführungen EN 16, Aufputzausführung.
Menge: 3,000 St
Kostengruppe DIN 276 2018-12: 444
DIN276-1_08: 4449

**3.3.190 Ex-Klemmenkasten IP66, 18 Klemmen, 4 Verschraubung**
Ex-Klemmenkasten II 2 G EEx e II T6, mit Zulassung nach ATEX, Schutzart IP 66, aus glasfaserverstärktem Polyesterharz, Bemessungsspannung max 1.100 V AC/DC, mit 18 Klemmen 2,5 mm² + 2 PE-Klemmen, mit 5 Leitungseinführungen EN 20, Aufputzausführung.
Menge: 3,000 St
Kostengruppe DIN 276 2018-12: 444
DIN276-1_08: 4449

**3.3.200 Durchbohrungen 21 - 30 mm/400 mm**
Durchbohrungen von Mauerwerk erstellen, Durchmesser 21 bis 30 mm, Wandstärke 400 mm, einschließlich der erforderlichen Gerüste.
Menge: 2,000 St
Kostengruppe DIN 276 2018-12: 444
DIN276-1_08: 4449

**3.3.210 Abdichtungsmaterial bis 1,5 bar in 250 ml**
Abdichtmasse für Kabeldurchführungen als Spachtel-/ Dichtungsmasse, druckdicht bis 1,5 bar, nach dem Aushärten weichelastisch, wiederentfernbar inkl. Zentrierhilfe oder Abdichtungssystem Dichtschlauch, Inhalt 250 ml.
Menge: 2,000 St
Kostengruppe DIN 276 2018-12: 444
DIN276-1_08: 4449

**3.3.220 Vorhandene Kabeldurchführung öffnen und schließen**
Vorhandene wasser- und gasdichte Kabeldurchführung, ausgeführt als Durchführung im vorhandenen Kastensystem Fabrikat Roxtec, öffnen, mind. 20 Kabel durchführen.
Vorhandene Dichtungsmodule nach Vorschrift des Herstellers druckwasserdicht bis 4 bar einbauen.
Menge: 1,000 St

**3.3.230 Brandabschnittbegrenzung in Liter (dm³)**
Katalog-Nr. 1_Standard-LV/59/ 9.37. 80.
Brandabschnittbegrenzung für Wand- bzw. Deckendurchführung, Feuerwiderstandsklasse entsprechend DIN 4102 L 90 für Kabel und Leitungen. Abrechnung nach verarbeitetem Volumen in Liter (dm³).
Menge: 3,000 l
Kostengruppe DIN 276 2018-12: 444
DIN276-1_08: 4449

*Hinweis: Hinweis ATEX-Kabelverschraubung*
Katalog-Nr. 1_Standard-LV/59/ 9.32.
Den nachfolgenden Materialien liegt folgende Qualitätsgüte und Verarbeitung zugrunde, sofern nicht in der entsprechenden Einzelposition konkretisiert:
ATEX-Kunststoff-Kabelverschraubung zum Nachrüsten oder Austauschen, nach EN 60 529, Schutzart Dichtigkeit IP 68,
bis 5 bar / 30 min geeignet für EX-Zone 1, Dauergebrauchstemperatur -40 bis 75°C,  mit allem systembedingten Zubehör.

**3.3.240 ATEX-Verschraubung EN 16**
ATEX Kunststoff-Kabelverschraubung EN 16
Menge: 10,000 St
Kostengruppe DIN 276 2018-12: 444
DIN276-1_08: 4449

**3.3.250 ATEX-Verschraubung EN 20**
ATEX Kunststoff-Kabelverschraubung EN 20
Menge: 10,000 St
Kostengruppe DIN 276 2018-12: 444
DIN276-1_08: 4449

**3.3.260 ATEX-Verschraubung EN 25**
ATEX Kunststoff-Kabelverschraubung EN 25
Menge: 5,000 St
Kostengruppe DIN 276 2018-12: 444
DIN276-1_08: 4449

**3.3.270 Potentialausgleichsschienen, schwere Ausführung**
Potentialausgleichsschienen, Klemmenschiene aus Kupfer mit Klemmmöglichkeiten für 1 x Flachband bis 30 mm oder, 1 x Runddraht bis Rd 10 mm, mind. 10 x Anschlussstellen mit Schraube M12 für Kabelschuhe von Rundleitern bis 95 qmm, mit allem systembedingten Zubehör sowie Anschluss der Leitungen einschließlich Kabelschuhen, Muttern und U-Scheiben.
Menge: 1,000 St
Kostengruppe DIN 276 2018-12: 446
DIN276-1_08: 446

**3.3.280 Erdungsbandrohrschelle, DN 100, Niro**
Erdungsbandrohrschelle zum Anschluss von 1 oder 2 Leitern mit Querschnitt 4-25 mm² für Rohre bis DN 100, Werkstoff Niro.
Menge: 2,000 St
Kostengruppe DIN 276 2018-12: 446
DIN276-1_08: 446

**3.3.290 Erdungsschellen, bis 1/2" Niro**
Erdungsschellen, Niro, bis Rd ½", mit allem systembedingten Zubehör.
Menge: 2,000 St
Kostengruppe DIN 276 2018-12: 446
DIN276-1_08: 446

**3.3.300 Erdungsschellen, bis 1 1/2" Niro**
Erdungsschellen, Niro, bis Rd 1½", mit allem systembedingten Zubehör.
Menge: 1,000 St
Kostengruppe DIN 276 2018-12: 446
DIN276-1_08: 446

**3.3.310 Potentialausgleichsleitung 1 x 16**
Potentialausgleichsleitung NYY-J 1 x 16 mm² in verschiedenen Teillängen, einschließlich UV-beständigem Isolierrohr und Abstandschellen, mit allem systembedingten Zubehör.
Menge: 20,000 m
Kostengruppe DIN 276 2018-12: 446
DIN276-1_08: 446

**3.3.320 Anschluss 1 x 16**
Kabelschuhe für vorgenannte Potentialausgleichsleitung liefern und an Kabel montieren sowie betriebsfertig an Geländer, Gitterroste usw. anschließen. Einschließlich ggf. Bohren und Gewinde schneiden.
Menge: 5,000 St
Kostengruppe DIN 276 2018-12: 446
DIN276-1_08: 446

**3.3.330 Universalverbinder, Niro-Niro**
Mehrzweck-Verbindugsklemme RD 6-8 mm, Klemme Niro, Schraube M10 Niro, mit allem systembedingten Zubehör.
Menge: 5,000 St
Kostengruppe DIN 276 2018-12: 446
DIN276-1_08: 446

**3.3.340 Erdungsanbindung Erdungsfestpunkt, Geländer**
Erdungsanbindung eines Geländers, Abdeckung, VO-Ständers, Erdungsfestpunkt oder sonstigen Stahlkonstruktion aus verzinktem Stahl oder V2A; Anschluss durch Bohrung mit Gewinde, Klemmschellen, Bandschellen, Fixklemme, Lasche, Mutter usw., je nach Erfordernis, für den Anschluss der Potentialausgleichsleitung erstellen, einschließlich Anschluss des PA-Leiters.
Menge: 2,000 St
Kostengruppe DIN 276 2018-12: 446
DIN276-1_08: 446

**3.3.350 Messung und Kontrolle der Erdungsanlage**
Messung und Kontrolle der verlegten und installierten Blitzschutz/Erdungsanlage. Messung des Widerstandes der Gesamtanlage und der einzelnen Erdungen mit Auflistung der gemessenen Widerstandswerte und Ausarbeitung eines Prüfprotokolls/Blitzschutzbuch und maßgerechter Zeichnung (Lageplan, Gebäudeplan) mit Position der Erdungspunkte, Ausführung des Blitzschutzes/Potentialausgleichs, usw. in 3-facher Ausfertigung in Papierformat sowie Übergabe der Unterlagen im DWG/DXF und PDF Format 2-fach auf CD-R.
Menge: 1,000 St
Kostengruppe DIN 276 2018-12: 446
DIN276-1_08: 446

**3.3.360 Klemmenkasten 2Tragschienen Stahl niro B 300mm H 200mm T 120mm**
Ex-Klemmenkasten, Arbeitshöhe des Montageortes bis 7,5 m über der Standfläche des hierfür erforderlichen Gerüstes, Gerüst wird gesondert vergütet.
Klemmenkasten DIN EN IEC 62208 (VDE 0660-511) zur Aufnahme von Klemmen, mit 2 Tragschienen, mit Flanschplatte oben oder unten, aus nichtrostendem Stahl, Werkstoff-Nr 1.4404, Schutzklasse I, mit Deckel, Schutzart IP 67 DIN EN 60529 (VDE 0470-1), zur Aufputzmontage, Breite mind. 200 mm, Höhe mind. 200 mm, Tiefe mind. 120 mm.
einschließlich Kabelverschraubungen für Zuleitung 5x2,5mm², 16x0,25 mm²
komplett liefern, montieren, installieren.
Die vorhandenen bauseitigen Kabel und die Kabel der neuen Tore einziehen und anklemmen.
Menge: 3,000 St
Leistungsbereichkatalog: 054

#### Abschnitt 3.4 Austausch Dachrinnen und Fallleitungen

*Hinweis: Hinweistext Dachrinnen und Fallleitungen*
Hinweistext Dachrinnen und Fallleitungen

An der Ziegelbekleideten Fassade des Rechenhalle sind Dachrinnen als Kastenrinne ca. 200x100 mm Stahl, verzinkt und lackiert angebracht.
Diese Rinnen sind beschädigt und abgängig und sollen daher nachstehend abgebrochen und neu installiert werden.

Um die Rinnen zu demontieren und neue Rinnen anzubringen,
ist mindestes  eine reihe der Tondachziegel aufzunehmen und nach Montage der Rinnen wieder zu montierern.

*Hinweis: Standardbesch ex-geschützt.Maschinen*
STLB-Bau 2026-04 084
Es dürfen nur ex-geschützte Maschinen und nichtfunkenreißende Werkzeuge zum Einsatz kommen.

*Hinweis: Standardbesch Erschwernis Bauausführung vorh.Nutzung erhalten*
STLB-Bau 2026-04 084
Die Bauausführung ist erschwert durch Aufrechterhaltung der vorh. Nutzung.

*Hinweis: Standardbesch Entsorgungsnachweis*
STLB-Bau 2026-04 087
Der Entsorgungsnachweis ist vom AN vorzubereiten.

*Hinweis: Standardbesch Übernahmeschein*
STLB-Bau 2026-04 087
Der Übernahmeschein ist vom AN vorzubereiten.

**3.4.10 Arbeiten unter Verwendung eines tragbaren Gaswarngeräts**
*** Pauschalposition
Arbeiten unter Verwendung eines tragbaren Gaswarngeräts für die Dauer der Abrruch- und Montagearbeiten im Umfeld der Rechenhalle

Durchführung von Arbeiten in Bereichen mit Gas-, Sauerstoff- oder Explosionsgefährdung unter Verwendung eines geprüften, tragbaren Mehrgaswarngeräts (mindestens O2, H2S, CO und CH4 bzw. brennbare Gase nach IEC/EN 60079).

Leistungsumfang:
- Bereitstellung eines betriebsbereiten Gaswarngeräts durch den Auftragnehmer.
- Durchführung einer Funktionsprüfung vor Beginn der Arbeiten.
- Sicherstellung einer gültigen Kalibrierung gemäß Herstellerangaben  (Nachweis auf Verlangen vorzulegen).
- Kontinuierliche Überwachung der Atmosphäre während der Arbeiten.
- Sofortige Unterbrechung der Arbeiten bei Alarmsignal sowie Meldung an die zuständige Aufsichtsperson.
- Dokumentation der Messergebnisse und Ereignisse (Messprotokoll).

Einhaltung aller einschlägigen Vorschriften, u. a.:
- DGUV Regel 113-004 (Arbeiten in Behältern, Silos und engen Räumen)
- TRGS 402/403 (Ermittlung/Beurteilung der Gefahrstoffexposition)
- BetrSichV/GEA
- Bereitstellung und Nutzung der erforderlichen persönlichen Schutzausrüstung (PSA) entsprechend Gefährdungsbeurteilung.

Die eingesetzen Mitarbeiter müssen über die Fachkunde zum Freimessen gem. DGUV-Regel 113-004, DGUV Regel 113-003 und DGUV-Grundsatz 313-002 verfügen und entsprechende Bescheinigungen sind vor der Ausführung vorzulegen.

Die vollständige Verantwortung für die sichere Durchführung liegt beim Auftragnehmer.
Menge: 1,000 psch

**3.4.20 Aufbauen längenorientiert Standgerüst Arbeits-Schutzgerüst 2kN/m2 SW09 H 5 m**
*** EP-Aufgliederung gefordert
STLB-Bau 2026-04 001
Aufbauen längenorientiertes Standgerüst, Fassadengerüst DIN EN 12810-1, als Arbeits- und Schutzgerüst DIN EN 12811-1, Gerüstergänzungen werden gesondert vergütet, Lastklasse 3 (2 kN/m2), Breitenklasse SW09, mit wandseitiger Belagverbreiterung über 0,25 bis 0,33 m, Belagverbreiterung wird gesondert vergütet, Höhenabstand der Gerüstlagen 2 m, alle Gerüstlagen genutzt, genutzte Gerüstlagen mit zusätzlichem wandseitigem Seitenschutz, zusätzlicher wandseitiger Seitenschutz wird gesondert vergütet, Verankerung am Bauwerk nicht möglich, Standfestigkeit herstellen, Standsicherheitsnachweis wird gesondert vergütet, Herstellung der Standsicherheit wird gesondert vergütet, Einrüstung für Montagearbeiten, an senkrechten Bauwerksflächen, außen, mit Öffnungen und Vor- und Rücksprüngen, aufstellen auf Gelände, Höhe der obersten Gerüstlage 3 m, Standfläche waagerecht, über Lastverteiler belastbar,
Höhe Gerüst/-bauteil '5' m.
Menge: 60,000 m
Leistungsbereichkatalog: 001
DIN276-1_08: 392

**3.4.30 Abbauen längenorientiert Standgerüst Arbeits-Schutzgerüst 2kN/m2 SW09 H 5 m**
*** EP-Aufgliederung gefordert
STLB-Bau 2026-04 001
Abbauen längenorientiertes Standgerüst, Fassadengerüst DIN EN 12810-1, als Arbeits- und Schutzgerüst DIN EN 12811-1, Gerüstergänzungen werden gesondert vergütet, Lastklasse 3 (2 kN/m2), Breitenklasse SW09, mit wandseitiger Belagverbreiterung über 0,25 bis 0,33 m, Belagverbreiterung wird gesondert vergütet, Höhenabstand der Gerüstlagen 2 m, alle Gerüstlagen genutzt, genutzte Gerüstlagen mit zusätzlichem wandseitigem Seitenschutz, zusätzlicher wandseitiger Seitenschutz wird gesondert vergütet, Einrüstung für Montagearbeiten, an senkrechten Bauwerksflächen, außen, mit Öffnungen und Vor- und Rücksprüngen, Höhe der obersten Gerüstlage 3 m, über Lastverteiler belastbar,
Höhe Gerüst/-bauteil '5' m.
Menge: 60,000 m
Leistungsbereichkatalog: 001
DIN276-1_08: 392

**3.4.40 Umsetzen längenorientiert Standgerüst Arbeits-Schutzgerüst 2kN/m2 SW09 H 5 m**
*** EP-Aufgliederung gefordert
STLB-Bau 2026-04 001
Umsetzen längenorientiertes Standgerüst, Fassadengerüst DIN EN 12810-1, als Arbeits- und Schutzgerüst DIN EN 12811-1, Gerüstergänzungen werden gesondert vergütet, Lastklasse 3 (2 kN/m2), Breitenklasse SW09, mit wandseitiger Belagverbreiterung über 0,25 bis 0,33 m, Belagverbreiterung wird gesondert vergütet, Höhenabstand der Gerüstlagen 2 m, alle Gerüstlagen genutzt, genutzte Gerüstlagen mit zusätzlichem wandseitigem Seitenschutz, zusätzlicher wandseitiger Seitenschutz wird gesondert vergütet, Verankerung am Bauwerk nicht möglich, Standfestigkeit herstellen, Standsicherheitsnachweis wird gesondert vergütet, Herstellung der Standsicherheit wird gesondert vergütet, Länge des waagerechten Transportweges im Mittel über 25 bis 50 m, Einrüstung für Montagearbeiten, an senkrechten Bauwerksflächen, außen, mit Öffnungen und Vor- und Rücksprüngen, aufstellen auf Gelände, Höhe der obersten Gerüstlage 3 m, Standfläche waagerecht, über Lastverteiler belastbar,
Höhe Gerüst/-bauteil '5' m.
Menge: 60,000 m
Leistungsbereichkatalog: 001
DIN276-1_08: 392

**3.4.50 Gebrauchsüberlassung längenorientiert Standgerüst Arbeits-Schutzgerüst 2kN/m2 SW09 H 5 m**
*** EP-Aufgliederung gefordert
STLB-Bau 2026-04 001
Gebrauchsüberlassung für längenorientiertes Standgerüst, Fassadengerüst DIN EN 12810-1, als Arbeits- und Schutzgerüst DIN EN 12811-1, Gerüstergänzungen werden gesondert vergütet,
Positionsmenge = Produkt aus '1' (Gebrauchsüberlassungsmenge)

mal '1' (Gebrauchsüberlassungsdauer)

Lastklasse 3 (2 kN/m2), Breitenklasse SW09, mit wandseitiger Belagverbreiterung über 0,25 bis 0,33 m, Belagverbreiterung wird gesondert vergütet, Höhenabstand der Gerüstlagen 2 m, alle Gerüstlagen genutzt, genutzte Gerüstlagen mit zusätzlichem wandseitigem Seitenschutz, zusätzlicher wandseitiger Seitenschutz wird gesondert vergütet, Einrüstung für Montagearbeiten, an senkrechten Bauwerksflächen, außen, mit Öffnungen und Vor- und Rücksprüngen, Höhe der obersten Gerüstlage 3 m, über Lastverteiler belastbar,
Höhe Gerüst/-bauteil '5' m.
Menge: 60,000 mMt
Leistungsbereichkatalog: 001
DIN276-1_08: 392

**3.4.60 Aufbauen Belagverbreiterung wandseitig B 0,25-0,33m**
*** EP-Aufgliederung gefordert
STLB-Bau 2026-04 001
Aufbauen Belagverbreiterung wandseitig,
für Standgerüste, längenorientiert, Konsolbreite über 0,25 bis 0,33 m.
Menge: 60,000 m
Leistungsbereichkatalog: 001
DIN276-1_08: 392

**3.4.70 Abbauen Belagverbreiterung wandseitig B 0,25-0,33m**
*** EP-Aufgliederung gefordert
STLB-Bau 2026-04 001
Abbauen Belagverbreiterung wandseitig,
für Standgerüste, längenorientiert, Konsolbreite über 0,25 bis 0,33 m.
Menge: 60,000 m
Leistungsbereichkatalog: 001
DIN276-1_08: 392

**3.4.80 Gebrauchsüberlassung Belagverbreiterung wandseitig B 0,25-0,33m**
*** EP-Aufgliederung gefordert
STLB-Bau 2026-04 001
Gebrauchsüberlassung für Belagverbreiterung wandseitig,
Positionsmenge = Produkt aus '1' (Gebrauchsüberlassungsmenge)

mal '1' (Gebrauchsüberlassungsdauer)

für Standgerüste, längenorientiert, Konsolbreite über 0,25 bis 0,33 m.
Menge: 60,000 mMt
Leistungsbereichkatalog: 001
DIN276-1_08: 392

**3.4.90 Abklemmen Steuerkabel und Energieversorgungskabel am Klemmenkasten Torantrieb**
Abklemmen Steuerkabel und Energieversorgungskabel am Klemmenkasten Steuerungsschrank Torantrieb,
Abklemmen aller elektrischer Betriebsmittel eines Räumers,
Energiekabel, ca. 5 x 1,5 mm²,
Meldeleitungen ca. 16 x 0,25 mm²,
Zuordnung jeweils Quelle und Ziel bestimmen.

Feststellen der Quelle und des Zieles der Kabel bis zur bauseitigen NSHV einschließlich Kennzeichnung an beiden Kabelenden und an den zu schneidenden Bereichen, einschließlich eventuellen Abklemmarbeiten an beiden Enden und Durchmessen der Kabel.

Kabel am Klemmenkasten beschriften und Zuordnung dokumentieren für die Zuordnung der neuen Tore,.
Abgeklemmte Leitungen der Torantriebe und schalter am zurückziehen und für die Demontagen sichern.

Kabel sichern für den Anschluss
der neu zu installierenden Torantriebe.
Menge: 3,000 St

*Hinweis: Standardbesch Regl. Klempnerfachregeln*
STLB-Bau 2026-04 022
Für die Ausführung der Klempnerarbeiten gelten die Richtlinien für die Ausführung von Klempnerarbeiten an Dach und Fassade (Klempnerfachregeln ZVSHK).

*Hinweis: Standardbesch Windzone Windzone 2*
STLB-Bau 2026-04 022
Angaben zur Windzone:
Windzone 2.

**3.4.100 Wand Dachziegel Hohlpfanne gebraucht lagernd naturfarben rot Kurzschnitt befestigen**
*** EP-Aufgliederung gefordert
Um die Rinnen zu demontieren und neue Rinnen anzubringen,
ist mindestes  eine Reihe der Tondachziegel aufzunehmen und nach Montage der Rinnen wieder zu montierern.
Die Aufwendungen hierfür einschließlich Wiedermontage ist in dieser Position zu kalkulieren.
Bekleidung der Wandflächen mit Dachziegeln, Hohlpfanne DIN EN 1304, naturfarben, Farbton rot, von vorh. Lattung, befestigt mit  Schraubklammern, unter erhaltung aller Bauteile demontieren,
vom Bauwerk transportieren,
vertikale Transportwege bis 10 m, horizontale Transportwege bis 150 m,
auf Paletten stapeln, lagern und schützen, nach Beendigung der Rinnenmontage wieder auf das Bauwerk transportieren.
Bekleidung der Wandflächen mit Dachziegeln, Hohlpfanne DIN EN 1304, gebraucht, naturfarben, Farbton rot, Kurzschnitt für Aufschnittdeckung, auf vorh. Lattung, befestigen gemäß Regeln für Außenwandbekleidungen mit kleinformatigen Produkten aus Ton und Beton, mit Schraubklammern, einschließlich Lieferung neuer Befestigungsmittel.
Menge: 73,250 lfm
Leistungsbereichkatalog: 020
DIN276-1_08: 335

**3.4.110 Dachrinne Stahl verz D 1mm Gr.500 abbrechen nicht schadstoffbelastet v.Hand Stoffe laden transp. LKW AN entsorgen AVV170405 Vergüt.Entsorg. AN**
*** EP-Aufgliederung gefordert
STLB-Bau 2026-04 084
Abbruch Dachrinne, einschl. Formstücke, aus verzinktem Stahl, Dicke 1 mm, Nenngröße 500 mm, im Rahmen einer Teilabbruchmaßnahme, nicht schadstoffbelastet,
Abfall ist nicht gefährlich, Arbeitshöhe über 3,5 bis 5,5 m über der Standfläche des hierfür erforderlichen Gerüstes, Gerüst wird gesondert vergütet, Erschwernis durch horizontale und vertikale Förderwege von der Abbruchstelle zur Bereitstellungsfläche/zum Ladeplatz,
vertikaler Förderweg '10' m,

horizontaler Förderweg '150' m,

Abbruch von Hand/mit handgeführten Kleingeräten, Ausführung erschütterungsarm DIN 4150, lärmarm, Lärmpegel max. 80 dB(A), staubarm TRGS 559, ohne Funkenfreisetzung, ohne Untergrundbeschädigung, ohne Wasserfreisetzung,
aufgenommene Stoffe sammeln, im Behälter des AN lagern, Behältergröße nach Wahl des AN, auf LKW des AN laden, transportieren, entsorgen, zum Lager oder zur Anlage nach Wahl des AN, Abfallschlüssel nach AVV (Abfallverzeichnis-Verordnung) 170405 Eisen und Stahl,
Vergütung der Entsorgung übernimmt AN.
Menge: 73,250 m
Leistungsbereichkatalog: 084
DIN276-1_08: 394

**3.4.120 Traufstreifen Stahl verz D 1mm Zuschnitt-B 400mm abbrechen nicht schadstoffbelastet v.Hand Stoffe laden transp. LKW AN entsorgen AVV170405 Vergüt.Entsorg. AN**
*** EP-Aufgliederung gefordert
STLB-Bau 2026-04 084
Abbruch Traufstreifen, aus verzinktem Stahl, Dicke 1 mm, Zuschnittbreite 400 mm, im Rahmen einer Teilabbruchmaßnahme, nicht schadstoffbelastet,
Abfall ist nicht gefährlich, Arbeitshöhe über 3,5 bis 5,5 m über der Standfläche des hierfür erforderlichen Gerüstes, Gerüst wird gesondert vergütet, Erschwernis durch horizontale und vertikale Förderwege von der Abbruchstelle zur Bereitstellungsfläche/zum Ladeplatz,
vertikaler Förderweg '10' m,

horizontaler Förderweg '150' m,

Abbruch von Hand/mit handgeführten Kleingeräten, Ausführung erschütterungsarm DIN 4150, lärmarm, Lärmpegel max. 80 dB(A), staubarm TRGS 559, ohne Funkenfreisetzung, ohne Untergrundbeschädigung, ohne Wasserfreisetzung,
aufgenommene Stoffe sammeln, auf LKW des AN laden, transportieren, entsorgen, zum Lager oder zur Anlage nach Wahl des AN, Abfallschlüssel nach AVV (Abfallverzeichnis-Verordnung) 170405 Eisen und Stahl,
Vergütung der Entsorgung übernimmt AN.
Menge: 73,250 m
Leistungsbereichkatalog: 084
DIN276-1_08: 394

**3.4.130 Regenfallrohr Stahl verz D 1mm Gr.105 abbrechen nicht schadstoffbelastet v.Hand Stoffe laden transp. LKW AN entsorgen AVV170405 Vergüt.Entsorg. AN**
*** EP-Aufgliederung gefordert
STLB-Bau 2026-04 084
Abbruch Regenfallrohr, einschl. Formstücke, aus verzinktem Stahl, Dicke 1 mm, Nenngröße 105, einschl. Befestigungsmittel, im Rahmen einer Teilabbruchmaßnahme, nicht schadstoffbelastet,
Abfall ist nicht gefährlich, Arbeitshöhe über 3,5 bis 5,5 m über der Standfläche des hierfür erforderlichen Gerüstes, Gerüst wird gesondert vergütet, Erschwernis durch horizontale und vertikale Förderwege von der Abbruchstelle zur Bereitstellungsfläche/zum Ladeplatz,
vertikaler Förderweg '10' m,

horizontaler Förderweg '150' m,

Abbruch von Hand/mit handgeführten Kleingeräten, Ausführung erschütterungsarm DIN 4150, lärmarm, Lärmpegel max. 80 dB(A), staubarm TRGS 559, ohne Funkenfreisetzung, ohne Untergrundbeschädigung, ohne Wasserfreisetzung,
aufgenommene Stoffe sammeln, im Behälter des AN lagern, Behältergröße nach Wahl des AN, auf LKW des AN laden, transportieren, entsorgen, zum Lager oder zur Anlage nach Wahl des AN, Abfallschlüssel nach AVV (Abfallverzeichnis-Verordnung) 170405 Eisen und Stahl,
Vergütung der Entsorgung übernimmt AN.
Menge: 35,000 m
Leistungsbereichkatalog: 084
DIN276-1_08: 394

**3.4.140 Regenstandrohr Stahl verz D 1mm L 1200 mm Gr.100 abbrechen nicht schadstoffbelastet v.Hand Stoffe laden transp. LKW AN entsorgen AVV170405 Vergüt.Entsorg. AN**
*** EP-Aufgliederung gefordert
STLB-Bau 2026-04 084
Abbruch Regenstandrohr, aus verzinktem Stahl, Dicke 1 mm,
Länge '1200' mm,
Nenngröße 100, einschl. Befestigungsmittel, im Rahmen einer Teilabbruchmaßnahme, nicht schadstoffbelastet,
Abfall ist nicht gefährlich, Erschwernis durch horizontale Förderwege von der Abbruchstelle zur Bereitstellungsfläche/zum Ladeplatz,
horizontaler Förderweg '150' m,

Abbruch von Hand/mit handgeführten Kleingeräten, Ausführung erschütterungsarm DIN 4150, lärmarm, Lärmpegel max. 80 dB(A), staubarm TRGS 559, ohne Funkenfreisetzung, ohne Untergrundbeschädigung, ohne Wasserfreisetzung,
aufgenommene Stoffe sammeln, auf LKW des AN laden, transportieren, entsorgen, zum Lager oder zur Anlage nach Wahl des AN, Abfallschlüssel nach AVV (Abfallverzeichnis-Verordnung) 170405 Eisen und Stahl,
Vergütung der Entsorgung übernimmt AN.
Menge: 3,000 St
Leistungsbereichkatalog: 084
DIN276-1_08: 394

**3.4.150 Tor Kunststoff-Alu abbrechen nicht schadstoffbelastet B 3750 mm H 3880 mm Glas-D 16 mm Türblatt-D 40 mm v.Hand Stoffe laden LKW AN ges.Vergüt.Entsorg.**
*** EP-Aufgliederung gefordert
STLB-Bau 2026-04 084
Abbruch des Tores, mit Verglasung, aus Kunststoff-Aluminium, im Rahmen einer Totalabbruchmaßnahme, nicht schadstoffbelastet,
Abfall ist nicht gefährlich,
Breite Nennmaß Wandöffnung '3750' mm,

Höhe Nennmaß Wandöffnung '3880' mm,
einschl. Blendrahmen, Isolierverglasung, 2-fach,
Dicke Verglasung '16' mm,

Türblattdicke '40' mm,
einschl. Beschlag, einschl. Entglasen, Ausführung innerhalb des Bauwerks, Ausführung im Erdgeschoss, Arbeitshöhe bis 6 m, Erschwernis durch horizontale und vertikale Förderwege von der Abbruchstelle zur Bereitstellungsfläche/zum Ladeplatz,
vertikaler Förderweg '10' m,

horizontaler Förderweg '150' m,

Abbruch von Hand/mit handgeführten Kleingeräten, Ausführung erschütterungsarm DIN 4150, lärmarm, Lärmpegel max. 80 dB(A), staubarm TRGS 559, ohne Funkenfreisetzung, ohne Untergrundbeschädigung, ohne Wasserfreisetzung,
aufgenommene Stoffe sammeln, im Behälter des AN lagern, Behältergröße nach Wahl des AN, auf LKW des AN laden,
die Entsorgung wird gesondert vergütet.
Menge: 3,000 St
Leistungsbereichkatalog: 084
DIN276-1_08: 394

**3.4.160 Hängedachrinne Segmente Stahl verz D 0,8mm Gr.500 kastenförmig Rinnenhalter Stahl verz**
*** EP-Aufgliederung gefordert
STLB-Bau 2026-04 022
Hängedachrinne DIN EN 612 in Segmenten, Bemessung DIN EN 12056-3 und DIN 1986-100, mit Gefälle, aus verzinktem Stahl, beschichtet,
Farbton 'RAL 5013 Kobaltblau'

Dicke 0,8 mm, Nenngröße 500 mm, Wulstdurchmesser Klasse X, kastenförmig, an Steildachtraufe, Nahtausbildung genietet mit Dichteinlage, befestigen mit Rinnenhaltern aus feuerverzinktem Stahl, Korrosionswiderstand Klasse A, 40/5 mm, auf Holzschalung mit Vordeckung, Achsabstand der Sparren über 50 bis 60 cm.
Menge: 73,250 m
Leistungsbereichkatalog: 022
DIN276-1_08: 363

**3.4.170 Rinnenwinkel Außenwinkel 90Grad Stahl verz D 0,8mm Zuschnitt-B 500mm Hängedachrinne**
*** EP-Aufgliederung gefordert
STLB-Bau 2026-04 022
Rinnenwinkel
Farbton 'RAL 5013, Kobaltblau'

als Außenwinkel, 90 Grad, aus verzinktem Stahl, Dicke 0,8 mm, Zuschnittbreite der Rinne 500 mm, für kastenförmige Dachrinnen, Schenkellänge 500 mm, für Hängedachrinne.
Menge: 9,000 St
Leistungsbereichkatalog: 022
DIN276-1_08: 363

**3.4.180 Rinnenwinkel Innenwinkel 90Grad Stahl verz D 0,8mm Zuschnitt-B 500mm Hängedachrinne**
*** EP-Aufgliederung gefordert
STLB-Bau 2026-04 022
Rinnenwinkel
Farbton 'RAL 5013, Kobaltblau'

als Innenwinkel, 90 Grad, aus verzinktem Stahl, Dicke 0,8 mm, Zuschnittbreite der Rinne 500 mm, für kastenförmige Dachrinnen, Schenkellänge 500 mm, für Hängedachrinne.
Menge: 1,000 St
Leistungsbereichkatalog: 022
DIN276-1_08: 363

**3.4.190 Rinnenendstück Stahl verz D 0,8mm Zuschnitt-B 500mm Hängedachrinne**
*** EP-Aufgliederung gefordert
STLB-Bau 2026-04 022
Rinnenendstück (Rinnenboden)
Befestigung '....................................................'

Farbton 'RAL 5013, Kobaltblau'

aus verzinktem Stahl, Dicke 0,8 mm, Zuschnittbreite der Rinne 500 mm, für kastenförmige Dachrinnen, für Hängedachrinne.
Menge: 8,000 St
Leistungsbereichkatalog: 022
DIN276-1_08: 363

**3.4.200 Bewegungsausgleicher Kautschuk-Bewegungsel. Stahl verz D 0,8mm Zuschnitt-B 500mm Hängedachrinne**
*** EP-Aufgliederung gefordert
STLB-Bau 2026-04 022
Bewegungsausgleicher als Kautschuk-Bewegungselement,
Farbton 'RAL 5013, Kobaltblau'

aus verzinktem Stahl, Dicke 0,8 mm, Zuschnittbreite der Rinne 500 mm, für kastenförmige Dachrinnen, für Hängedachrinne.
Menge: 8,000 St
Leistungsbereichkatalog: 022
DIN276-1_08: 363

**3.4.210 Rinnenablaufstutzen trichterförmig Stahl verz D 0,8mm Zuschnitt-B 500mm Gr.100 Hängedachrinne**
*** EP-Aufgliederung gefordert
STLB-Bau 2026-04 022
Rinnenablaufstutzen DIN EN 612, Bemessung DIN EN 12056-3 und DIN 1986-100, trichterförmig, zum Einhängen,
Farbton 'RAL 5013, Kobaltblau'

aus verzinktem Stahl, Dicke 0,8 mm, Zuschnittbreite der Rinne 500 mm, Nenngröße 100, für kastenförmige Dachrinnen, für Hängedachrinne.
Menge: 7,000 St
Leistungsbereichkatalog: 022
DIN276-1_08: 363

**3.4.220 Traufstreifen Stahl verz D 0,8mm Zuschnitt-B 400mm 4xgekantet**
*** EP-Aufgliederung gefordert
STLB-Bau 2026-04 022
Traufstreifen als Rinneneinlauf in Segmenten aus verzinktem Stahl, Dicke 0,8 mm, beschichtet,
Farbton 'RAL 5013, Kobaltblau'

Zuschnittbreite 400 mm, 4 x gekantet, einschl. Tropfkante als Schenkel, einschl. Wasserfalz, verdeckt befestigen mit Haften und Vorstoßblechen, geschraubt, Untergrund Holz.
Menge: 73,250 m
Leistungsbereichkatalog: 022
DIN276-1_08: 363

**3.4.230 Rinnenblende Stahl verz D 0,8mm H 300mm**
*** EP-Aufgliederung gefordert
STLB-Bau 2026-04 022
Rinnenblende aus verzinktem Stahl, beschichtet, Dicke 0,8 mm,
Farbton 'RAL 5013, Kobaltblau'

Blendenhöhe 300 mm, befestigen mit Trägerprofil und Haltewinkel am Rinnenhalter.
Menge: 9,000 m
Leistungsbereichkatalog: 022
DIN276-1_08: 363

**3.4.240 Regenfallrohr Metall quadratisch Gr.100 Stahl verz D 0,8mm**
*** EP-Aufgliederung gefordert
STLB-Bau 2026-04 022
Regenfallrohr DIN EN 612, quadratisch, Nenngröße 100, aus verzinktem Stahl, beschichtet, Dicke 0,8 mm,
Farbton 'RAL 5013, Kobaltblau'

befestigen mit Fallrohrhaltern aus nichtrostendem Stahl, an Verblendmauerwerk als Vorsatzschale, Rohrschellenabstand 2 m.
Menge: 35,000 m
Leistungsbereichkatalog: 022
DIN276-1_08: 363

**3.4.250 Revisionsöffnung Stahl verz D 0,8mm Gr.100**
*** EP-Aufgliederung gefordert
STLB-Bau 2026-04 022
Revisionsöffnung in Regenfallrohr aus verzinktem Stahl, Dicke 0,8 mm, Nenngröße 100,
Hersteller und Typ 'Farbton RAL 5013, Kobaltblau'
Menge: 7,000 St
Leistungsbereichkatalog: 022
DIN276-1_08: 363

**3.4.260 Rohrbogen Stahl verz D 0,8mm Gr.100 30Grad**
*** EP-Aufgliederung gefordert
STLB-Bau 2026-04 022
Rohrbogen für Regenfallrohr, aus verzinktem Stahl, Dicke 0,8 mm, Nenngröße 100, Krümmung 30 Grad,
Hersteller und Typ 'Farbton RAL 5013, Kobaltblau'
Menge: 14,000 St
Leistungsbereichkatalog: 022
DIN276-1_08: 363

**3.4.270 Rohrbogen Stahl verz D 0,8mm Gr.100 45Grad**
*** EP-Aufgliederung gefordert
STLB-Bau 2026-04 022
Rohrbogen für Regenfallrohr, aus verzinktem Stahl, Dicke 0,8 mm, Nenngröße 100, Krümmung 45 Grad,
Hersteller und Typ 'Farbton RAL 5013, Kobaltblau'
Menge: 2,000 St
Leistungsbereichkatalog: 022
DIN276-1_08: 363

**3.4.280 Rohrbogen Stahl verz D 0,8mm Gr.100 87Grad**
*** EP-Aufgliederung gefordert
STLB-Bau 2026-04 022
Rohrbogen für Regenfallrohr, aus verzinktem Stahl, Dicke 0,8 mm, Nenngröße 100, Krümmung 87 Grad,
Hersteller und Typ 'Farbton RAL 5013, Kobaltblau'
Menge: 2,000 St
Leistungsbereichkatalog: 022
DIN276-1_08: 363

**3.4.290 Abzweig Stahl verz D 0,8mm DN100/100 45Grad**
*** EP-Aufgliederung gefordert
STLB-Bau 2026-04 022
Abzweig für Regenfallrohr, aus verzinktem Stahl, Dicke 0,8 mm, Nenngröße 100/100, Winkel 45 Grad,
Hersteller und Typ 'Farbton RAL 5013, Kobaltblau'
Menge: 1,000 St
Leistungsbereichkatalog: 022
DIN276-1_08: 363

**3.4.300 Übergangsstück Stahl verz D 0,8mm DN120/100**
*** EP-Aufgliederung gefordert
STLB-Bau 2026-04 022
Übergangsstück für Regenfallrohr, aus verzinktem Stahl, Dicke 0,8 mm, Nenngröße 120/100,
Hersteller und Typ 'Farbton RAL 5013, Kobaltblau'
Menge: 7,000 St
Leistungsbereichkatalog: 022
DIN276-1_08: 363

**3.4.310 Übergangsstück quadratisch rund Stahl verz D 0,8mm DN120/100**
*** EP-Aufgliederung gefordert
STLB-Bau 2026-04 022
Übergangsstück für Regenfallrohr, konisch, Querschnitt quadratisch auf rund, aus verzinktem Stahl, Dicke 0,8 mm, Nenngröße 120/100,
Hersteller und Typ 'Farbton RAL 5013, Kobaltblau'
Menge: 7,000 St
Leistungsbereichkatalog: 022
DIN276-1_08: 363

**3.4.320 Balkonablauf Stahl niro Direktablauf in Betonfertigteile Decken-D 25cm DN100 L15**
*** EP-Aufgliederung gefordert
STLB-Bau 2026-04 044
Balkonablauf, aus nichtrostendem Stahl, innen zusätzlich kunststoffbeschichtet, als Direktablauf für den Einbau in Betonfertigteile, Deckendicke 25 cm, Anschluss DN 100, mit Lochrost (Ringsieb), Klasse L 15.
Menge: 2,000 St
Leistungsbereichkatalog: 044
DIN276-1_08: 411

**3.4.330 Balkonablauf Kunststoff abbrechen nicht schadstoffbelastet 13kN/m3 v.Hand Stoffe laden transp. LKW AN entsorgen AVV170203 Vergüt.Entsorg. AN**
*** EP-Aufgliederung gefordert
STLB-Bau 2026-04 084
Abbruch des Balkonablaufs aus Kunststoff, im Rahmen einer Teilabbruchmaßnahme, nicht schadstoffbelastet,
Abfall ist nicht gefährlich, Wichte des Abbruchstoffes DIN EN 1991-1-1 13 kN/m3, Erschwernis durch horizontale und vertikale Förderwege von der Abbruchstelle zur Bereitstellungsfläche/zum Ladeplatz,
vertikaler Förderweg '10' m,

horizontaler Förderweg '150' m,

Abbruch von Hand/mit handgeführten Kleingeräten, Ausführung erschütterungsarm DIN 4150, lärmarm, Lärmpegel max. 80 dB(A), staubarm TRGS 559, ohne Funkenfreisetzung, ohne Untergrundbeschädigung, ohne Wasserfreisetzung,
aufgenommene Stoffe sammeln, auf LKW des AN laden, transportieren, entsorgen, zum Lager oder zur Anlage nach Wahl des AN, Abfallschlüssel nach AVV (Abfallverzeichnis-Verordnung) 170203 Bau- und Abbruchabfall, Kunststoff,
Vergütung der Entsorgung übernimmt AN.
Menge: 2,000 St
Leistungsbereichkatalog: 084
DIN276-1_08: 394

*Hinweis: Standardbesch Montageunterlagen AN Montageunterlagen zur Genehmigung 2fach*
STLB-Bau 2026-04 099
Die vom AN zu erstellenden Unterlagen, als Montageunterlagen, werden nach abgestimmten Terminplänen dem AG zur Genehmigung 2-fach zur Verfügung gestellt, als Datenträger/Schnittstelle für CAD, Ausdruck farbig.

*Hinweis: Hinweis EX-Zone 2*
Hinweis EX-Zone 2

Die bauseits vorhandenen Installationen der Zuleitung sind vom Bestand abzuklemmen und an die neue Intsllation anzuschließen.

Die gesamtinstallation einschließlich Antrieb geeignet zur Montage in der Ex-Zone 2 der Rechenhalle.

Für die Arbeiten erforderlichen Hebezeuge, Gerüste, Treppentürme, Absturzsicherungen usw. sind in die betreffenden  Lesitungspositionen einzukalkulieren.

Die Steuerung der Toranlage muss neben der manuelen Schaltung auch das Öffnen und Schließen des Tores über externen Impuls /Schaltbefehl ermöglichen.
Den nachfolgenden Materialien liegt folgende Qualitätsgüte, Verarbeitung und Ausführung zugrunde, sofern nicht in der entsprechenden Einzelposition konkretisiert:
Isolierstoffgekapselte örtliche Betätigungsgeräte zum Einsatz in EX-Zone 2I, mit Zulassung nach ATEX, Schutzart IP 66, aus glasfaserverstärktem Polyesterharz, Bemessungsspannung max 1.100 V AC/DC für die motorischen Antriebe, mit Schlüsselschalter Hand-0-Fern, einschließlich 2 Schlüssel, Kabeleinführung und Befestigungsmaterial betriebsfertig installiert mit allem systembedingten Zubehör.
Die Vor-Ort-Steuerstellen unterscheiden sich durch die Betätigungsschalter Ein-Aus bzw. Auf-Halt-Zu und der Signalleuchten mit entsprechender Beschriftung.

**3.4.340 Erdungsbandrohrschelle, DN 100, Niro**
Erdungsbandrohrschelle zum Anschluss von 1 oder 2 Leitern mit Querschnitt 4-25 mm² für Rohre bis DN 100, Werkstoff Niro.
Menge: 2,000 St
Kostengruppe DIN 276 2018-12: 446
DIN276-1_08: 446

**3.4.350 Erdungsschellen, bis 1/2" Niro**
Erdungsschellen, Niro, bis Rd ½", mit allem systembedingten Zubehör.
Menge: 2,000 St
Kostengruppe DIN 276 2018-12: 446
DIN276-1_08: 446

**3.4.360 Erdungsschellen, bis 1 1/2" Niro**
Erdungsschellen, Niro, bis Rd 1½", mit allem systembedingten Zubehör.
Menge: 1,000 St
Kostengruppe DIN 276 2018-12: 446
DIN276-1_08: 446

**3.4.370 Potentialausgleichsleitung 1 x 16**
Potentialausgleichsleitung NYY-J 1 x 16 mm² in verschiedenen Teillängen, einschließlich UV-beständigem Isolierrohr und Abstandschellen, mit allem systembedingten Zubehör.
Menge: 20,000 m
Kostengruppe DIN 276 2018-12: 446
DIN276-1_08: 446

**3.4.380 Anschluss 1 x 16**
Kabelschuhe für vorgenannte Potentialausgleichsleitung liefern und an Kabel montieren sowie betriebsfertig an Geländer, Gitterroste usw. anschließen. Einschließlich ggf. Bohren und Gewinde schneiden.
Menge: 5,000 St
Kostengruppe DIN 276 2018-12: 446
DIN276-1_08: 446

**3.4.390 Universalverbinder, Niro-Niro**
Mehrzweck-Verbindugsklemme RD 6-8 mm, Klemme Niro, Schraube M10 Niro, mit allem systembedingten Zubehör.
Menge: 5,000 St
Kostengruppe DIN 276 2018-12: 446
DIN276-1_08: 446

**3.4.400 Erdungsanbindung Erdungsfestpunkt, Geländer**
Erdungsanbindung eines Geländers, Abdeckung, VO-Ständers, Erdungsfestpunkt oder sonstigen Stahlkonstruktion aus verzinktem Stahl oder V2A; Anschluss durch Bohrung mit Gewinde, Klemmschellen, Bandschellen, Fixklemme, Lasche, Mutter usw., je nach Erfordernis, für den Anschluss der Potentialausgleichsleitung erstellen, einschließlich Anschluss des PA-Leiters.
Menge: 2,000 St
Kostengruppe DIN 276 2018-12: 446
DIN276-1_08: 446

#### Abschnitt 3.5 Treppen und Geländer

*Hinweis: Hinweistext Treppen und Geländer*
Hinweistext Treppen und Geländer

Im Bereich des Zulaufbauwerks am Rechengebäude ist die vorhandene Treppenanlage aufgrund der hoch belassteten Abluft stark korrodiert, sodass diese ausgetauscht werden muss.
Teile der Umwehrung sind hier ebenfalls zu erneueren.

*Hinweis: Standardbesch ex-geschützt.Maschinen*
STLB-Bau 2026-04 084
Es dürfen nur ex-geschützte Maschinen und nichtfunkenreißende Werkzeuge zum Einsatz kommen.

*Hinweis: Standardbesch Erschwernis Bauausführung vorh.Nutzung erhalten*
STLB-Bau 2026-04 084
Die Bauausführung ist erschwert durch Aufrechterhaltung der vorh. Nutzung.

*Hinweis: Standardbesch Entsorgungsnachweis*
STLB-Bau 2026-04 087
Der Entsorgungsnachweis ist vom AN vorzubereiten.

*Hinweis: Standardbesch Übernahmeschein*
STLB-Bau 2026-04 087
Der Übernahmeschein ist vom AN vorzubereiten.

**3.5.10 Arbeiten unter Verwendung eines tragbaren Gaswarngeräts**
*** Pauschalposition
Arbeiten unter Verwendung eines tragbaren Gaswarngeräts für die Dauer der Abrruch- und Montagearbeiten im Umfeld der Rechenhalle

Durchführung von Arbeiten in Bereichen mit Gas-, Sauerstoff- oder Explosionsgefährdung unter Verwendung eines geprüften, tragbaren Mehrgaswarngeräts (mindestens O2, H2S, CO und CH4 bzw. brennbare Gase nach IEC/EN 60079).

Leistungsumfang:
- Bereitstellung eines betriebsbereiten Gaswarngeräts durch den Auftragnehmer.
- Durchführung einer Funktionsprüfung vor Beginn der Arbeiten.
- Sicherstellung einer gültigen Kalibrierung gemäß Herstellerangaben  (Nachweis auf Verlangen vorzulegen).
- Kontinuierliche Überwachung der Atmosphäre während der Arbeiten.
- Sofortige Unterbrechung der Arbeiten bei Alarmsignal sowie Meldung an die zuständige Aufsichtsperson.
- Dokumentation der Messergebnisse und Ereignisse (Messprotokoll).

Einhaltung aller einschlägigen Vorschriften, u. a.:
- DGUV Regel 113-004 (Arbeiten in Behältern, Silos und engen Räumen)
- TRGS 402/403 (Ermittlung/Beurteilung der Gefahrstoffexposition)
- BetrSichV/GEA
- Bereitstellung und Nutzung der erforderlichen persönlichen Schutzausrüstung (PSA) entsprechend Gefährdungsbeurteilung.

Die eingesetzen Mitarbeiter müssen über die Fachkunde zum Freimessen gem. DGUV-Regel 113-004, DGUV Regel 113-003 und DGUV-Grundsatz 313-002 verfügen und entsprechende Bescheinigungen sind vor der Ausführung vorzulegen.

Die vollständige Verantwortung für die sichere Durchführung liegt beim Auftragnehmer.
Menge: 1,000 psch

**3.5.20 Aufbauen längenorientiert Standgerüst Arbeits-Schutzgerüst 2kN/m2 SW09 H 5 m**
*** EP-Aufgliederung gefordert
STLB-Bau 2026-04 001
Aufbauen längenorientiertes Standgerüst, Fassadengerüst DIN EN 12810-1, als Arbeits- und Schutzgerüst DIN EN 12811-1, Gerüstergänzungen werden gesondert vergütet, Lastklasse 3 (2 kN/m2), Breitenklasse SW09, mit wandseitiger Belagverbreiterung über 0,25 bis 0,33 m, Belagverbreiterung wird gesondert vergütet, nur oberste Gerüstlage genutzt, nicht genutzte Gerüstlagen mit mind. einteiligem Seitenschutz außen, genutzte Gerüstlagen mit zusätzlichem wandseitigem Seitenschutz, zusätzlicher wandseitiger Seitenschutz wird gesondert vergütet, Verankerung am Bauwerk nicht möglich, Standfestigkeit herstellen, Standsicherheitsnachweis wird gesondert vergütet, Herstellung der Standsicherheit wird gesondert vergütet, Einrüstung für Montagearbeiten, an senkrechten Bauwerksflächen, außen, mit Öffnungen und Vor- und Rücksprüngen, aufstellen auf Gelände, Höhe der obersten Gerüstlage 3 m, Standfläche waagerecht, über Lastverteiler belastbar,
Höhe Gerüst/-bauteil '5' m.
Menge: 10,000 m
Leistungsbereichkatalog: 001
DIN276-1_08: 392

**3.5.30 Abbauen längenorientiert Standgerüst Arbeits-Schutzgerüst 2kN/m2 SW09 H 5 m**
*** EP-Aufgliederung gefordert
STLB-Bau 2026-04 001
Abbauen längenorientiertes Standgerüst, Fassadengerüst DIN EN 12810-1, als Arbeits- und Schutzgerüst DIN EN 12811-1, Gerüstergänzungen werden gesondert vergütet, Lastklasse 3 (2 kN/m2), Breitenklasse SW09, mit wandseitiger Belagverbreiterung über 0,25 bis 0,33 m, Belagverbreiterung wird gesondert vergütet, nur oberste Gerüstlage genutzt, nicht genutzte Gerüstlagen mit mind. einteiligem Seitenschutz außen, genutzte Gerüstlagen mit zusätzlichem wandseitigem Seitenschutz, zusätzlicher wandseitiger Seitenschutz wird gesondert vergütet, Einrüstung für Montagearbeiten, an senkrechten Bauwerksflächen, außen, mit Öffnungen und Vor- und Rücksprüngen, Höhe der obersten Gerüstlage 3 m, über Lastverteiler belastbar,
Höhe Gerüst/-bauteil '5' m.
Menge: 10,000 m
Leistungsbereichkatalog: 001
DIN276-1_08: 392

**3.5.40 Umsetzen längenorientiert Standgerüst Arbeits-Schutzgerüst 2kN/m2 SW09 H 5 m**
*** EP-Aufgliederung gefordert
STLB-Bau 2026-04 001
Umsetzen längenorientiertes Standgerüst, Fassadengerüst DIN EN 12810-1, als Arbeits- und Schutzgerüst DIN EN 12811-1, Gerüstergänzungen werden gesondert vergütet, Lastklasse 3 (2 kN/m2), Breitenklasse SW09, mit wandseitiger Belagverbreiterung über 0,25 bis 0,33 m, Belagverbreiterung wird gesondert vergütet, nur oberste Gerüstlage genutzt, nicht genutzte Gerüstlagen mit mind. einteiligem Seitenschutz außen, genutzte Gerüstlagen mit zusätzlichem wandseitigem Seitenschutz, zusätzlicher wandseitiger Seitenschutz wird gesondert vergütet, Verankerung am Bauwerk nicht möglich, Standfestigkeit herstellen, Standsicherheitsnachweis wird gesondert vergütet, Herstellung der Standsicherheit wird gesondert vergütet, Länge des waagerechten Transportweges im Mittel über 25 bis 50 m, Einrüstung für Montagearbeiten, an senkrechten Bauwerksflächen, außen, mit Öffnungen und Vor- und Rücksprüngen, aufstellen auf Gelände, Höhe der obersten Gerüstlage 3 m, Standfläche waagerecht, über Lastverteiler belastbar,
Höhe Gerüst/-bauteil '5' m.
Menge: 10,000 m
Leistungsbereichkatalog: 001
DIN276-1_08: 392

**3.5.50 Gebrauchsüberlassung längenorientiert Standgerüst Arbeits-Schutzgerüst 2kN/m2 SW09 H 5 m**
*** EP-Aufgliederung gefordert
STLB-Bau 2026-04 001
Gebrauchsüberlassung für längenorientiertes Standgerüst, Fassadengerüst DIN EN 12810-1, als Arbeits- und Schutzgerüst DIN EN 12811-1, Gerüstergänzungen werden gesondert vergütet,
Positionsmenge = Produkt aus '1' (Gebrauchsüberlassungsmenge)

mal '1' (Gebrauchsüberlassungsdauer)

Lastklasse 3 (2 kN/m2), Breitenklasse SW09, mit wandseitiger Belagverbreiterung über 0,25 bis 0,33 m, Belagverbreiterung wird gesondert vergütet, nur oberste Gerüstlage genutzt, nicht genutzte Gerüstlagen mit mind. einteiligem Seitenschutz außen, genutzte Gerüstlagen mit zusätzlichem wandseitigem Seitenschutz, zusätzlicher wandseitiger Seitenschutz wird gesondert vergütet, Einrüstung für Montagearbeiten, an senkrechten Bauwerksflächen, außen, mit Öffnungen und Vor- und Rücksprüngen, Höhe der obersten Gerüstlage 3 m, über Lastverteiler belastbar,
Höhe Gerüst/-bauteil '5' m.
Menge: 20,000 mMt
Leistungsbereichkatalog: 001
DIN276-1_08: 392

*Hinweis: Standardbesch Windzone Windzone 2*
STLB-Bau 2026-04 022
Angaben zur Windzone:
Windzone 2.

*Hinweis: Standardbesch Regl. Klempnerfachregeln*
STLB-Bau 2026-04 022
Für die Ausführung der Klempnerarbeiten gelten die Richtlinien für die Ausführung von Klempnerarbeiten an Dach und Fassade (Klempnerfachregeln ZVSHK).

**3.5.60 Geländer Stahl abbrechen nicht schadstoffbelastet D 5 cm H 1100 mm v.Hand Stoffe laden transp. LKW AN entsorgen AVV170407 Vergüt.Entsorg. AN**
*** EP-Aufgliederung gefordert
STLB-Bau 2026-04 084
Abbruch Geländer, aus Stahl, im Rahmen einer Teilabbruchmaßnahme, nicht schadstoffbelastet,
Abfall ist nicht gefährlich,
Abbruchdicke '5' cm,

Höhe Geländer '1100' mm,
Ausführung im Freien, Arbeitshöhe bis 3,65 m, Erschwernis durch horizontale und vertikale Förderwege von der Abbruchstelle zur Bereitstellungsfläche/zum Ladeplatz,
vertikaler Förderweg '10' m,

horizontaler Förderweg '150' m,

Abbruch von Hand/mit handgeführten Kleingeräten, Ausführung erschütterungsarm DIN 4150, lärmarm, Lärmpegel max. 80 dB(A), staubarm TRGS 559, ohne Funkenfreisetzung, ohne Untergrundbeschädigung, ohne Wasserfreisetzung,
aufgenommene Stoffe sammeln, auf LKW des AN laden, transportieren, entsorgen, zum Lager oder zur Anlage nach Wahl des AN, Abfallschlüssel nach AVV (Abfallverzeichnis-Verordnung) 170407 gemischte Metalle,
Vergütung der Entsorgung übernimmt AN.
Menge: 8,000 m
Leistungsbereichkatalog: 084
DIN276-1_08: 394

**3.5.70 Treppe Stahl abbrechen nicht schadstoffbelastet Steigungen 14 St H 18,92 cm T 25 cm Lauf-B 120 cm v.Hand Stoffe laden transp. LKW AN entsorgen AVV170405 Vergüt.Entsorg. AN**
*** EP-Aufgliederung gefordert
STLB-Bau 2026-04 084
Abbruch der Treppe, aus Stahl, im Rahmen einer Teilabbruchmaßnahme, nicht schadstoffbelastet,
Abfall ist nicht gefährlich,
Steigungen '14' St,

Höhe Steigung '18,92' cm,

Tiefe Treppenauftritt '25' cm,

Breite Treppenlauf '120' cm,
Ausführung im Freien, Arbeitshöhe bis 3,5 m über der Standfläche des hierfür erforderlichen Gerüstes, Erschwernis durch horizontale und vertikale Förderwege von der Abbruchstelle zur Bereitstellungsfläche/zum Ladeplatz,
vertikaler Förderweg '5,01' m,

horizontaler Förderweg '150' m,

Abbruch von Hand/mit handgeführten Kleingeräten, Ausführung erschütterungsarm DIN 4150, lärmarm, Lärmpegel max. 80 dB(A), staubarm TRGS 559, ohne Funkenfreisetzung, ohne Untergrundbeschädigung, ohne Wasserfreisetzung,
aufgenommene Stoffe sammeln, im Behälter des AN lagern, Behältergröße nach Wahl des AN, auf LKW des AN laden, transportieren, entsorgen, zum Lager oder zur Anlage nach Wahl des AN, Abfallschlüssel nach AVV (Abfallverzeichnis-Verordnung) 170405 Eisen und Stahl,
Vergütung der Entsorgung übernimmt AN.
Menge: 1,000 St
Leistungsbereichkatalog: 084
DIN276-1_08: 394

**3.5.80 Treppenanlage Zulaufbauwerk,14 Steigung, Edelstahl**
*** EP-Aufgliederung gefordert
Treppenanlage Zulaufbauwerk, 14 Steigung, Edelstahl,
mit einseitigem Geländer, einschließlich Stufen, Treppenverlauf im Grundriss gerade, einläufig, als Treppenaufgang, mit Anschlüssen an Stahlbetonbauteilen, komplett aus Edelstahl, Werkstoff 1.4301, mit der Rutschhemmung R 12,
mit 14 St. Steigungen, Höhe Steigung ca. 189 mm,
Tiefe Steigung 280 mm, lichte Treppenlaufbreite 120 cm,
 Rutschhemmung R12.

Eine prüffähige statische Berechnung sowie Werkplanung ist mindestens 4 Wochen vor der Ausführung vorzulegen.
Bemessung für Eigenlast und Verkehrslast mind. 5,0 kN/m2 und Einzellast von mind. 2,0 kN.
Bemessen für eine horiz. Holmlast von 0,50 KN/m.
Max. Durchbiegung freitragender Rahmenteile 1/300 x L,
Konstruktion aus Edelstahl, W.-Nr. 1.4571,
gem. statischer Berechnung,
aus Profilen gem. statischer Berechnung geschraubt,
Baustellenstöße geschraubt, am Boden und an Wänden befestigt, Befestigungsuntergrund Stahlbeton,
Trittstufen, rechteckig, aus nichtrostendem Stahl,
Podest, Stufen Werkstoff-Nr 1.4571, aus Gitterrost, geschraubt,
auf Unterkonstruktionen, aus nichtrostendem Stahl,
Werkstoff-Nr 1.4301,
Lauffläche mit rutschhemmenden Gitterosten, Oberfläche R 12,
Systemgeländer einseitig an Treppe, aus Werkstoff 1.4571,
entsprechend DIN 12255-10 und DGUV 208-005, mit einem Handlauf und zwei Knieleisten, Fußleiste, mit geschliffener Oberfläche, Korn 240,
Pfosten in ausreichender Anzahl (Abstand <= 1,20 m, aus
längsnahtgeschweißtem Rohr, D = 48,3 mm,
Wandstärke 5,0 mm, mit Anschluss zur Aufnahme des Handlaufes u. der zwei Knieleisten, Geländerhöhe h=1100 mm,
Befestigung entsprechend der statischen Erfordernisse an Stahlbauteilen aus W.-Nr. 1.4301, Verbindung der Längsgurte kraftschlüssig mit Kunststoffverbinder.
Handlaufprofil D = 48,3 mm, Wandstärke min. 3,0 mm,
und zwei Knieleisten D = 33,7 mm, Wandstärke 2,5 mm.
Fußleiste, Höhe 100 mm, Stärke 6 mm, an Pfosten verschraubt,
einschließlich Fuß entsprechend der statischen und konstruktiven Erfordernisse.
Pfostenanzahl entsprechend der statischen und konstruktiven
Erfordernisse.
Geländer einschließlich der erforderlichen Erweiterungselemente, wie Abschlussbögen,
Bogen zur Richtungsänderung, Wandanschlussstücke,
Handlaufkonsole, Endstücke, entsprechend der statischen Bemessung komplett einschließlich aller Befestigungsmaterialien liefern und montieren.
Unterkonstruktion entsprechend statischer Berechnung.
Statische Nachweise (Treppenkonstruktion, Gitterrosten, Geländer) und Montagezeichnungen sind  vom Auftragnehmer im Vorfeld zur Montage in dreifacher Fertigung, vorzulegen und in die Position einzukalkulieren.
Edelstahl-Abdeckblech, ca, 5 lfm, 400 mm Breit, 1,5 mm Blechstärke, 2 x gekantet, Werkstoff 1.4301 zur Abdeckung des Spalts zwischen Treppenwange und angrenzender Außenwand,
Verwahrung mit Dichtleiste.

Befestigung Edelstahlschrauben, Konsolen, Aussteifungen, Profile, Dübel usw. Werkstoffe der Verbindungsmittel in Edelstahl:
(Anker-)Schrauben, Gewindestangen und Bolzen aus Werkstoff-Nr. 1.4751, Muttern und Unterlegscheiben aus Werkstoff-Nr. 1.4541. Kontaktkorrosion ist in jedem Fall in allen Bereichen zu vermeiden.

Anker der Konsolen entsprechend statischer Berechnung,
einschl. der erforderlichen Unterkonstruktionen, Aussteifungen, Verstärkungen sowie aller Bohrungen für die Konstruktion liefern und komplett montieren einschl. aller erforderlicher Befestigungsmaterialien.
Befestgungsuntergrund Stahlbeton.
Menge: 1,000 St

**3.5.90 Treppenanlage Zulaufbauwerk,Zulage Beschichtung**
*** EP-Aufgliederung gefordert
Treppenanlage Zulaufbauwerk, Zulage Beschichtung für:
Geländer,
Treppenenwange,
Verwahrungs/Abdeckblech,
beschichtet im Farbton RAL 5013, Kobaltblau.
uv-, witterungsbeständige und mechanisch beanspruchbare Beschichtung im Außenbereich,
1 Stück = 1 Pauschale für vorgenannte Treppenanlage,
als Zulage.
Menge: 1,000 St

**3.5.100 Edelstahl-Geländer Zulaufbauwerk**
*** EP-Aufgliederung gefordert
Systemgeländer, vollständig aus Edelstahl,
Werkstoff Nr. 1.4571, im Vollbad gebeizt und passiviert,
Oberfläche glatt, Befestigungsuntergrund Stahlbeton, Geländer in Einzellängen, Verschnitt ist einzukalkulieren.
Systemgeländer gemäß DIN EN 12255-10 und DGUV 208-005, für Treppen, Arbeitsbühnen, Podeste, Decken usw., bestehend aus:
Geländer im Grundriss mehrfach abgewinkelt,
Pfosten, Handlauf, zwei Knieleisten, mit Fußleiste.
Pfosten aus längsnahtgeschweißtem Rohr,
D = 48,3 mm, Wandstärke 3,0 mm, mit Pfosten-Anschlussstücken zur Aufnahme des Handlaufes,
Bohrungen zur Aufnahme der Knieleisten,
Geländerhöhe h = 1100 mm.
Befestigung durch Verbundanker mit Ankerstange entsprechend der statischen Erfordernisse, Befestigung an Stahlbauteilen oder Stahlbeton, galvanische Trennung erforderlich.
Verbindung der Längsgurte kraftschlüssig.
Handlaufprofil D = 48,3 mm, Wandstärke min. 3,0 mm,
u. Knieleisten D = 33,7 mm, Wandstärke 2,5 mm.
Geländer mit Fußleiste, 100 mm x 6 mm,,
Einschließlich Fuß entsprechend der statischen und konstruktiven Erfordernisse auf Stahlbetonplatte befestigt.
Pfostenanzahl entsprechend der statischen und Konstruktiven Erfordernisse, Abstand <= 1,20 m,
Statische Nachweise und Montagezeichnungen sind vom Auftragnehmer im Vorfeld zur Montage in dreifacher Fertigung, , vorzulegen und in die Position einzukalkulieren.
Bei der statischen Berechnung muss außer vertikale Last eine horizontale Holmlast von mind. H = 0,50 kN/m angesetzt werden.
Geländer einschließlich der erforderlichen Erweiterungselemente, wie Abschlussbögen, Bogen zur Richtungsänderung, Wandanschlussstücke, Handlaufkonsole,
Endstücke, entsprechend der statischen Bemessung, komplett einschließlich aller Befestigungsmaterialien, mehrfach geteilt,
als demontierbare Fertigelemente mit gesicherter Steckverbindung zwischen Vorkopfbefestigung an Zwischendecke und erster Knieleiste für den Kranbetrieb herstellen, liefern und montieren.
Menge: 8,000 m

**3.5.110 Edelstahl-Geländer Zulaufbauwerk, Zulage Beschichtung**
*** EP-Aufgliederung gefordert
Edelstahl-Geländer Zulaufbauwerk, Zulage Beschichtung
für: vorstehendes Geländer,
beschichtet im Farbton RAL 5013, Kobaltblau.
uv-, witterungsbeständige und mechanisch beanspruchbare Beschichtung im Außenbereich,
1 m = 1 Pauschale für 1 lfm vorgenannten Systemgeländers
als Zulage.
Menge: 8,000 m

*Hinweis: Ablauf Langsandfang - Metallbauarbeiten*

**3.5.120 Steigleiter Seitenholme Stahl verz abbrechen nicht schadstoffbelastet H 2 m B 45cm Sprossenabst. 280 mm v.Hand Stoffe laden transp. LKW AN entsorgen AVV170405 Vergüt.Entsorg. AN**
*** EP-Aufgliederung gefordert
STLB-Bau 2026-04 084
Abbruch der Steigleiter, mit Seitenholmen, aus verzinktem Stahl, im Rahmen einer Totalabbruchmaßnahme, nicht schadstoffbelastet,
Abfall ist nicht gefährlich,
Steighöhe '2' m,
Breite der Leiter 45 cm,
Sprossenabstand '280' mm,
Rohrform Holm rund, Durchmesser 30 mm, Dicke 2 mm, Sprossenrohr Maße B/H 20/20 mm, Dicke 1,5 mm, ohne Umsteigebühnen, ohne Ruhepodeste, ohne Zustiegpodeste, ohne Ein-/Austrittspodest, an vorh. Teile geschraubt, Befestigungsuntergrund Beton, Ausführung außerhalb von Gebäuden,
Arbeitshöhe bis 3,5 m über der Standfläche des hierfür erforderlichen Gerüstes, Erschwernis durch horizontale und vertikale Förderwege von der Abbruchstelle zur Bereitstellungsfläche/zum Ladeplatz,
vertikaler Förderweg '10' m,

horizontaler Förderweg '150' m,

Abbruch von Hand/mit handgeführten Kleingeräten, Ausführung erschütterungsarm DIN 4150, lärmarm, Lärmpegel max. 80 dB(A), staubarm TRGS 559,
aufgenommene Stoffe sammeln, im Behälter des AN lagern, Behältergröße nach Wahl des AN, auf LKW des AN laden, transportieren, entsorgen, zum Lager oder zur Anlage nach Wahl des AN, Abfallschlüssel nach AVV (Abfallverzeichnis-Verordnung) 170405 Eisen und Stahl,
Vergütung der Entsorgung übernimmt AN.
Menge: 2,000 St
Leistungsbereichkatalog: 084
DIN276-1_08: 394

**3.5.130 Geländer Stahl abbrechen nicht schadstoffbelastet D 5 cm H 1100 mm v.Hand Stoffe laden transp. LKW AN entsorgen AVV170407 Vergüt.Entsorg. AN**
*** EP-Aufgliederung gefordert
STLB-Bau 2026-04 084
Abbruch Geländer, aus Stahl, im Rahmen einer Totalabbruchmaßnahme, nicht schadstoffbelastet,
Abfall ist nicht gefährlich,
Abbruchdicke '5' cm,

Höhe Geländer '1100' mm,
Ausführung im Freien, Arbeitshöhe bis 3 m, Erschwernis durch horizontale und vertikale Förderwege von der Abbruchstelle zur Bereitstellungsfläche/zum Ladeplatz,
vertikaler Förderweg '10' m,

horizontaler Förderweg '150' m,

Abbruch von Hand/mit handgeführten Kleingeräten, Ausführung erschütterungsarm DIN 4150, lärmarm, Lärmpegel max. 80 dB(A), staubarm TRGS 559, ohne Funkenfreisetzung, ohne Untergrundbeschädigung, ohne Wasserfreisetzung,
aufgenommene Stoffe sammeln, im Behälter des AN lagern, Behältergröße nach Wahl des AN, auf LKW des AN laden, transportieren, entsorgen, zum Lager oder zur Anlage nach Wahl des AN, Abfallschlüssel nach AVV (Abfallverzeichnis-Verordnung) 170407 gemischte Metalle,
Vergütung der Entsorgung übernimmt AN.
Menge: 28,000 m
Leistungsbereichkatalog: 084
DIN276-1_08: 394

**3.5.140 Geländer Knieleiste Stahl niro H 1100 mm Pfostenabst. max. 1100mm Handlauf Durchm. 33,7mm**
Geländer,
mit 2 Stück. Knieleisten für Treppe und Podeste, Bediensteg und Bedienstegplattform,
horizontale Nutzlast DIN EN 1991-1-1, 1,5 kN/m,
vertikale Nutzlast DIN EN 1991-1-1, 1,0 kN/m,
im Grundriss mehrfach abgewinkelt,
Befestigung an seitlich angrenzenden Bauteilen aus Stahl/Walzprofilen,
Geländer geeignet und bemessen für Fluchtwege,
Geländerkonstruktion aus nichtrostendem Stahl, 1.4301,
gebürstet und geschliffen,
Höhe Geländer '1100' mm,
max. Pfostenabstand 1000 mm,
Pfosten aus Hohlprofil,
rund, Durchmesser 48,3 mm,
Dicke Pfosten '4' mm,
,
Montage an Betonbauwerken,
mittels Fußplatten und Rektionsharzankern,
einschl. Bohrungen, Schraubverbindungen,
mit 2 Knieleisten,
Knieleiste aus Hohlprofil, rund, 25 x 2 mm,
einschl. Handlauf, rund,  rund 48,3 x 3 mm,
Pfostenabdeckung Kugelkopf o. ä.,
mit Stützen befestigen,
mit Fußleiste, aus Vollprofil 100x5 mm,
rechteckig,
komplett liefern und montieren,
einschließlich aufstellen prüffähiger statischen Nachweise, einschl. der Herstellung der erforderlichen massstäblichen Werkstatt- und Montageplanung, der Montagepläne sowie Detailpläne für die Geländer nach durchzuführenden vor Ort Aufmaß.
Menge: 28,000 lfm
Leistungsbereichkatalog: 031

**3.5.150 Geländer-Sicherheitstür, Zulage zum Edelstahl-Geländer**
Zulage Geländer Sicherheitstür,
für Steigleitern, an Wartungsgängen am Betonbauwerk,,
Breite 500 mm,
Höhe 600 mm,
auf Höhe Geländerhandlauf montiert,
passend zu nachstehender Notausstiegsleiter,
gemäß DIN EN ISO 14122-3: 2016, DIN 18799 und DIN 14094 gefertigt,
bestehend aus Rundrohr 48,3x3,0 mm und Knieleiste 33,7 x 2,5 mm, Werkstoff 1.4307,
Öffnungsgrad der Tür 90 Grad,
konstruiert um das Abstürzen von der oberen Ebene wirksam zu verhindern,
Sicherheitstür ist selbstschließend durch Federmechanismus
Montage links- oder rechtsseitig,
gekennzzeichnet mit selbstreflektierenden rot-weißen Signalstreifen
einschließlich eines Haltebügels links- und rechts der Öffnung für die nachstehende Aufstiegsstiegsleiter,,
 Gesamtkonstruktion Werkstoff Nr. 1.4307,
im Vollbad gebeizt und passiviert,
Oberfläche glatt,
Befestigungsuntergrund Edelstahl oder
Stahl S 235 JR
komplett liefern und montieren,
als Zulage zum Edelstahl-Geländer.
Menge: 2,000 St

**3.5.160 Edelstahl-Geländer Ablaufbauwerk SF, Zulage Beschichtung**
*** EP-Aufgliederung gefordert
Edelstahl-Geländer Zulaufbauwerk, Zulage Beschichtung
für: vorstehendes Geländer,
beschichtet im Farbton RAL 5013, Kobaltblau.
uv-, witterungsbeständige und mechanisch beanspruchbare Beschichtung im Außenbereich,
1 m = 1 Pauschale für 1 lfm vorgenannten Systemgeländers
als Zulage.
Menge: 28,000 m

**3.5.170 Sicherheits-Aufstiegsleiter, Edelstahl, 1.4307**
Sicherheits-Aufstiegsleiter, Edelstahl, 1.4307,

Leiternbreite i. L. 600 mm, mit Bauartzulassung und CE-Kennzeichnung, entsprechend DIN EN 14396, aus Edelstahl Werkstoff-Nr. 1.4307,

Holme aus Stahlprofilen mind. ca. 60x30x3 mm mit hoher Steifigkeit und mit dauerhaft UV-Stabilen Schutzkappen abgedeckt.

Sprossen aus U-Profil mit gelochter Auftrittfläche, min. 30 mm, Rutschhemmung R 13, Tritthöhe 280 mm, Fußraumtiefe 150 mm, lichte Leiterbreite 600 mm.

Leiternüberhang muss ausreichende Fussraumtiefe  ermöglichen.

Länge Gesamtleiternkonstruktion ca. 2.000 mm.

Leiter als Wartungsgang im Revisionsfall

Zur Ermöglichung des sicheren Auf- und Abstiegs sind links und rechts der Sicherheitssteigleiter Handlaufbügel aus Edelstahlrohr ca. 48,3 x 2,6 mm einschließlich Bögen usw. gemäß vorstehender Position der Sicherheitstür vorgesehen,

Der Ausstieg wird mittels vorstehender selbstschließender Geländertür als Absturzsicherung versehen.

Sicherheitssteigleiter vollständig unter Schutzgas geschweißt im Tauchbad gebeizt und passiviert.

Einschließlich Abnahme der Leiter vor der Inbetriebnahme durch Sachkundigen/Befähigte Person gemäß DGUV I 208-032 - (bisher: BGI/GUV-I 5189), TRBS2121, ASR A1.8, BetrSichV.

komplett liefern und montieren.

1 Stück = Eine Pauschale zur Ausrüstung eines Aufstiegs.
Menge: 2,000 St

**3.5.180 Sicherheits-Aufstiegsleiter, Edelstahl, 1.4307, Zulage Beschichtung**
Sicherheits-Aufstiegsleiter, Edelstahl Ablaufbauwerk Sandfang, Zulage Beschichtung
für: vorstehende
Sicherheits-Aufstiegsleiter, Edelstahl, 1.4307,
Leiternbreite i. L. 600 mm, mit Bauartzulassung und CE-Kennzeichnung, entsprechend DIN EN 14396, aus Edelstahl Werkstoff-Nr. 1.4307,
Länge Gesamtleiternkonstruktion ca. 2.000 mm.

beschichtet im Farbton RAL 5013, Kobaltblau.
uv-, witterungsbeständige und mechanisch beanspruchbare Beschichtung im Außenbereich,
1 St = 1 Pauschale für 1 Leiter
als Zulage.
Menge: 2,000 St
